# Erweiterung Gymnasium Oberstdorf
Angebotsaufforderung (GAEB DA XML 3.2, DA83)
Projekt: P2139
Währung: EUR
Vergabeart: Verhandlungsverfahren
Auftraggeber: Finanzen Hochbau Liegenschaft, Landratsamt Oberallgäu, Abteilung 1, Oberallgäuer Platz 2, 87527 Sonthofen; DV-Nummer: P2139-E; Vergabenummer: P2139-E
Erstellt mit: BECHMANN AVA 2025.130/ GXML Toolbox V3.3 R20210630, BECHMANN AVA 2025.130, 04.02.2026

## Zusätzlicher Text
LEISTUNGSVERZEICHNIS

 Bauvorhaben:  Erweiterung Gertrud-von-le-Fort-Gymnasium Oberstdorf
 Auftraggeber:  Landkreis Oberallgäu
  Hochbau
  Oberallgäuer Platz 2
  87527 Sonfhofen
 Bauleistung:  4.053.2 Elektroinstallation (VE440)

## Allgemeine Baubeschreibung
1.1 GRUNDSTÜCK UND STANDORT
Das Baufeld befindet sich auf dem Flurstück Nr. 990 am nördlichen Rand von Oberstdorf auf dem Schulgelände des Gertrud-von-le-Fort Gymnasiums mit der Adresse Rubinger Straße 8 in 87561 Oberstdorf. Das Flurstück ist im Eigentum des Landkreises Oberallgäu. Auf dem Grundstück sind derzeit das bestehende Gymnasium mit drei Bauteilen, einer Zweifach-Turnhalle und Außensportflächen situiert.
Die Nachbarschaft ist im Norden und Süden durch eine kleinteilige Wohnbebauung geprägt. Im Osten erweitert sich der Bereich des Gymnasiums durch die Mittelschule Oberstdorf zu einem Schulzentrum. Südlich davon liegt der Busbahnhof. Westlich und östlich des Schulbereichs schließen sich Wiesen und Felder an.

1.2 LAGE UND BESCHAFFENHEIT
Das Grundstück lässt sich in drei Bereiche einteilen: Schule, großes Sportfeld und kleines Sportfeld. Diese Bereiche sind in sich nahezu eben. Gemäß Vermesserplan liegt die obere Ebene der Schule auf einer Höhe von ca. 792,00 bis 792,40 m über NN, die mittlere Ebene des kleinen Sportfeldes auf einer Höhe von ca. 790,50 m über NN und die untere Ebene des großen Sportfeldes auf einer Höhe von ca. 789,50 m über NN. Gemäß Bodengutachten vom 24.01.2022 von baugrund süd Gesellschaft für Bohr- und Geotechnik mbH wurde bis zu einer Erkundungstiefe von 10 m kein Grundwasser angetroffen. Die Ausführung des Untergeschosses ist damit ohne erhöhte Anforderungen an die Abdichtung möglich.

1.3 FUNKTIONEN / NUTZUNGEN
Der Neubau ist nördlich des bestehenden Gymnasiums geplant. Zwischen diesem und dem Bestandsgebäude wird eine neue Pausenhalle eingefügt, die die Anbindung an den Bestand schafft und gleichzeitig den neuen Haupteingang im Westen ausbildet.
Der Neubau dient als Erweiterung für das Gymnasium und als Ersatz für die bestehende Zweifach-Turnhalle, die nach Fertigstellung des neuen Gebäudes abgerissen werden soll.
Folgende Funktionen sind im Neubau vereint:
- Dreifach-Sporthalle im UG: als Erweiterung und Ersatz für die bestehende Turnhalle
- Gymnasium im OG Erweiterung als Münchener Lernhaus mit vier Clustern plus Sportfachraum auf der Sporthalle
Die Sporthalle soll auch öffentlich für Vereine nutzbar sein.
Westlich des Neubaus wird eine unterirdische Hackschnitzelanlage mit einem Bunkerraum für die Brennstofflagerung (Hackschnitzel) und einem Technikraum für 3 Kesselanlagen. Zwei dienen der Beheizung sämtlicher Gebäude des Gymnasiums, ein dritter wird zunächst nur vorgesehen für die zukünftige Beheizung der benachbarten Mittelschule (in Trägerschaft der Marktgemeinde Obersdorf).
Der Zugang erfolgt vom Pausenhof über ein oberirdisches Bauwerk mit einer Treppe. Ein Ascheaufzug sowie eine hydraulisch öffenbare Einbringöffnung westlich des Zugangsbauwerks (beide oberflächeneben im Gelände eingelassen) stellt die notwendige Erschließung der technischen Anlagen sicher. Die Beschickung des Bunkers erfolgt über 2 hydraulisch öffenbare Einbringöffnungen nördlich des Zugangs, die vom Parkplatz aus angefahren werden.

1.4 STÄDTEBAU UND ARCHITEKTUR
Der vorliegenden Entwurfsansatz sieht einen kompakten Baukörper auf der Nordseite, zwischen den Sportfeldern und dem bestehenden Schulgebäude, vor. Die südlichen Freiflächen der Schule werden dadurch komplett freigehalten.
In der Fuge zwischen Neubau und Bestand verbindet die neue Pausenhalle beide Gebäudeteile und bildet im Westen zur Straße den neuen Haupteingang des Gymnasiums und leitet im Osten in den Pausenhof über.
Die Grundfläche des Hauptbaukörpers wird durch die Dreifach-Sporthalle bestimmt, seine Höhe leitet sich vom Bestand ab.
Der westliche Außenraum bildet einen neuen Grünraum zwischen den Bestandsgebäuden und den Sportplätzen im Norden mit qualitätsvollen Aufenthaltsbereichen. Das Zugangsbauwerk der Hackschnitzelanlage setzt eine Zäsur im Grünraum und setzt sich schützend zwischen Pausenhof und nördliche Parkplätze. Die Zweifach-Turnhalle ist im Besitz der Marktgemeinde Oberstdorf und wird voraussichtlich nach Inbetriebnahme der 3-fach-Halle im Neubau abgebrochen.
Die bestehende Feuerwehrzufahrt zur Mittelschule wird über die nördlichen Parkplätze gewährleistet. Die Feuerwehrzufahrt zu Bibliothek und Mensa wird über den Pausenhof ermöglicht.

1.5 RAUMKONZEPT
Die Erschließung erfolgt für Bestand und Neubau über den neuen Haupteingang im Erdgeschoss an der östlichen Seite im zentralen Pausenhallenbereich.
Von hier erreicht man den Sportbereich im UG über eine direkt neben dem Windfang gelegene Treppe, die bei externer Nutzung von der Erschließung der Schule abgetrennt werden kann.
Im UG sind auch die Umkleiden und alle Nebenräume der Sportnutzung untergebracht und durch Stiefel- und Turnschuhgänge erschlossen.
In der Pausenhalle leitet eine räumliche Verbindung den Blick in die neue Sporthalle und lädt auf eine Galerie ein. Hier sind Pausenverkauf und Konditionsraum untergebracht. Letzterer hat über das östliche Fluchttreppenhaus eine direkte Anbindung an die Umkleiden im UG.
Der Zugang zum Lernhaus im 2.OG erfolgt über das Haupttreppenhaus des Bestandes und über einen Steg durch die Pausenhalle. Die Cluster des Lernhauses sind um ein Atrium herum gruppiert, das die innenliegenden Multizonen und Teamräume belichtet.
Das notwendige Tragwerks-Geschoss zwischen Sporthalle und Lernhaus wird in Synergie für die Unterbringung der Haustechnik genutzt.
Alle Geschosse werden barrierefrei über den neuen Aufzug nahe dem Haupteingang in der Pausenhalle erschlossen. Als Anforderung der Sportnutzung ist dieser für Liegend-Transporte ausgelegt.
Um die barrierefreie Erschließung einiger Räume im Bestands-UG zu ermöglichen, wird ein Umbau im UG des Bauteils B (Bestand) zum Anschluss der Fach- und Klassenräume im Bauteil A (Bestand), vorgeschlagen.
Die Pausenhalle des Bestands wird vom Treppenhaus abgeteilt und zum Mehrzweckraum umgenutzt.
Zugunsten einer flexibleren Nutzung der Pausenhalle wurde in Absprache mit dem Nutzer auf ein räumlich abgegrenztes Stuhllager verzichtet. Stattdessen werden die Stühle für die Bestuhlung der Pausenhalle in mobilen Möbelcontainern gelagert. Dadurch wird eine reine Lagerfläche vermieden und mehr Fläche mit einer höheren Raumqualität erhalten.
Zudem spannt sich in der Pausenhalle im 1. Geschoss eine Empore zwischen Bestand und Neubau auf, die Windfang und Aufzug baulich miteinander verknüpft und einen eigenen Erlebnisraum schafft, der im Schulalltag vielfältig nutzbar ist.
Die Schule hat keinen Bedarf für einen Hallenwart, so dass auf diesen Raum verzichtet wurde.
Im barrierefreien WC der Sporthalle ist eine barrierefreie Dusche vorgesehen. Bei Bedarf und nach Absprache mit dem Nutzer kann auch in der weiteren Planung eine weitere barrierefreie Dusche im Sportlehrerzimmer 3 vorgesehen werden.
Das Raumprogramm des Hauptbaukörpers hat eine Netto-Raumfläche
im Untergeschoss von 1.720 m²,
im Erdgeschoss von 372 m² und
im 2. Obergeschoss von 1.115 m².
Die BGF (R) des Hauptbaukörpers beträgt
im Untergeschoss 2.199,48 m²,
im Erdgeschoss 702,67 m²,
im 1.Obergeschoss 485,92 m² und
im 2.Obergeschoss 1643,36 m²
Die BGF(S) beträgt im 2.Obergeschoss 115 m².

1.6 FASSADEN
Das Hauptgebäude und das Zugangsbauwerk erhalten eine hochwertige vorgehängte, hinterlüftete Metallfassade, die sich jeweils in die Dachflächen fortsetzt.
Die beiden Fassaden der Pausenhalle (zwischen Bestand und Neubau) und der Sporthalle werden raumhoch verglast.
Die Südfassade des Zugangsbauwerks bleibt auf Wunsch der Nutzer unbekleidet, so dass die Schule hier in Eigenregie eine Boulderwand errichten kann. Ein Fallschutzbelag wird vorgerüstet.

1.7 DÄCHER
Der Hauptbaukörper hat ein symmetrisches Walmdach mit 2 verschiedenen Neigungen. Die Dachflächen Richtung Norden, Osten und Westen sind um 85° geneigt und mit denselben Metallpaneelen bekleidet wie die Fassade.
Die nach Süden ausgerichtete Fläche ist durch den nach Norden verschobenen First deutlich größer und hat eine Neigung von 30°. Diese flache, nach Süden ausgerichtete Fläche ermöglicht eine energetische Nutzung.
Mittig im Gebäude im 2. OG befindet sich ein Atrium. In diesem Bereich ist die Decke über dem 1.OG als Flachdach ausgebildet.
Die südliche Dachfläche des Hauptbaukörpers (5° Neigung) sowie das Dach über der Pausenhalle (3° Neigung) sind als Kompaktdächer (Gründächer) geplant.

Die Dachform des Zugangsbauwerks wird analog zum Hauptgebäude errichtet und bildet mit seiner Auskragung im Süden einen Überkletterschutz für die zukünftige Boulderwand.

## Allgem. Technische Vertragsbedingungen für Bauleistungen (ATV DIN 18 299)

## 0.1 Angaben zur Baustelle
0.1 Angaben zur Baustelle

0.1.1 Lage der Baustelle, Umgebungsbedingungen,
Zufahrtsmöglichkeiten und Beschaffenheit der Zufahrt
Das Bauvorhaben „Erweiterung Gertrud-von-le-Fort-Gymnasium Oberstdorf und Neubau Dreifeldsporthalle“ befindet sich in der Marktgemeinde Oberstdorf an der Rubinger Straße.
Während der Bauarbeiten befinden sich die angrenzenden Nachbargebäude immer in Nutzung.
Das Gymnasium liegt am Ortsrand der Marktgemeinde Oberstdorf und wird über die Rubinger Straße erreicht.
Auf die Einschränkungen infolge bestehender verkehrspolizeilicher Vorgaben, wie z. B. Gewässer, Parkverbote, Einbahnstraßenregelungen, Nutzlastbeschränkungen oder räumlich beengte Verhältnisse, wird hingewiesen.
Es gibt eine Hauptzufahrt, die täglich vor Arbeitsbeginn geöffnet wird und nach dem Verlassen der Baustelle zu schließen ist. Der Auftragnehmer/ Firmenbauleiter hat die Baustelle während und außerhalb der üblichen Arbeitszeit gemäß den Unfallverhütungsvorschriften der Bauberufsgenossenschaften zu sichern. Die Baustellenzugänge sind, außer zu Betriebszwecken, dauerhaft geschlossen zu halten.
Andere Zufahrten, Baustellenzu- oder -ausgänge und Baustraßen dürfen nicht benutzt werden. Die Ver- und Entsorgung der Baustelle erfolgt von Nord-Westen über die B19 kommend mit Einfahrt von der Rubinger Straße auf die BE-Fläche. In nahem Umfeld sowie auf dem Gelände der Baustelle besteht nur bedingte Wendemöglichkeit, insbesondere für Schwerlasttransporte oder Sattelauflieger.
Be- und Entladetätigkeiten dürfen ausschließlich unter Anwesenheit des Fahrzeugführers erfolgen.
Auf dem gesamten Baufeld gilt die Straßenverkehrsordnung. Die Einhaltung der Straßenverkehrsordnung obliegt den Auftragnehmern und deren Kraft- fahrzeugführern und Maschinisten. Davon abweichend wird die Höchstge- schwindigkeit auf 20 km/h festgelegt.
0.1.2 Besondere Bedingungen Schulbetrieb
Erschütterungsintensive bzw. lärmintensive Arbeiten sind immer erst nach schriftlicher Bestätigung durch die Objektüberwachung möglich.
Unterbrechungen durch Forderungen Dritter (besonders Lärmbelästigung, Geruchsbelästigung) auf Anweisung der Objektüberwachung oder des Auftraggebers direkt sind möglich und Folge zu leisten.
Die gem. Vertrag vereinbarten Ruhezeiten sind zu beachten und zwingend einzuhalten. Abweichungen hiervon können nur durch den Auftraggeber selbst gestattet werden.

0.1.3 Art und Lage der baulichen Anlagen
Der geplante Neubau schließt im Norden unmittelbar an die bestehende Schule
an. Das Gründungsniveau des Neubaus liegt unterhalb des Bestandsbaus, daraus resultierende Unterfangungsarbeiten sind im Vorfeld durch den Auftragnehmer Spezialtiefbau erfolgt. Detaillierte Angaben zum geplanten Gebäude können aus der vorangestellten allgemeinen Baubeschreibung entnommen werden.

Das Raumprogramm hat eine Netto-Raumfläche
im Untergeschoss von 1.720 m²
im Erdgeschoss von 372 m² und
im 2. Obergeschoss von 1.115 m²

Die BGF (R) beträgt
im Untergeschoss 2.199,48 m²
im Erdgeschoss 702,67 m²
im 1.Obergeschoss 485,92 m² und
im 2.Obergeschoss 1643,36 m²
Die BGF(S) beträgt im 2.Obergeschoss 115 m²
0.1.4 Verkehrsverhältnisse auf der Baustelle, Verkehrsbeschränkungen
Das Abstellen von Fahrzeugen aller Art in Halteverbotszonen, Feuerwehrzufahrten, sonstigen Einfahrten sowie auf Grünflächen ist verboten. Widerrechtlich abgestellte Fahrzeuge werden auf Kosten des Fahrzeughalters abgeschleppt. Widerrechtlich genutzte Abstellflächen werden auf Kosten des Benutzers geräumt. Die Baustellen- einrichtungsflächen innerhalb des Baugeländes werden mit verdichtetem trag- fähigem Untergrund zur Verfügung gestellt und können im Rahmen des beiliegen- den Baustelleinrichtungskonzeptes vom Auftragnehmer nur auf eigene Gefahr benutzt werden.

0.1.5 Besondere umweltrechtliche Vorschriften
Zum Schutz der Umwelt, der Landschaft und der Gewässer hat der Auftragnehmer die durch die Arbeiten hervorgerufenen Beeinträchtigungen auf das unvermeidbare Maß einzuschränken. Behördliche Anordnungen oder Ansprüche Dritter wegen der Auswirkungen der Arbeiten hat der Auftragnehmer dem Auftraggeber unverzüglich schriftlich mitzuteilen.

0.1.6 Besondere Vorgaben für die Entsorgung,
Das Einfüllen von Schutt und Müll in Arbeitsräume sowie das Eingraben auf der Baustelle ist untersagt. Das Entsorgen von Abfällen, Bauschutt und Abbruchmassen umfasst die Verwertung entsprechend den Vorschriften bzw. die erforderlichen Maßnahmen für das Einsammeln, Befördern, Behandeln und Lagern entsprechend den Vorschriften und behördlichen Auflagen.
Verwertbares Material ist der Rohstoffrückgewinnung zuzuführen, es geht in den Besitz des AN über, wenn nicht anders im Positionstext des Leistungsverzeichnis beschrieben.

0.1.7 Schutzgebiete oder Schutzzeiten im Bereich der Baustelle
An Werktagen von Montag bis Samstag kann auf der Baustelle gearbeitet werden. Mit den angebotenen Einheitspreisen sind Arbeiten innerhalb der werktäglichen Arbeitszeiten 7:00 – 20:00 Uhr abgegolten. Darüberhinausgehende Arbeitszeiten sind mit der Objektüberwachung schriftlich zu vereinbaren. Die etwa zusätzlich erforderlichen Genehmigungen für Nacht-, Feiertags- und Sonntagsarbeit holt der Auftragnehmer ein.
Zum Schutz gegen Baulärm sind folgende Vorschriften zu beachten:
- Technische Anleitung zum Schutz gegen Lärm
- Bayerische Immissionsschutzgesetz (BayImSchG)
- Allgemeine Verwaltungsvorschriften gegen Baulärm - Geräuschimmissionen –
- Art 14 Bayerische Bauordnung (BayBo) soweit nachfolgend nicht eingeschränkt.
In der Zeit von 12.00 Uhr bis 13.00 Uhr (mittägliche Ruhezeit) und von 20.00 Uhr bis 07.00 Uhr (nächtliche Ruhezeit) darf der Immissionsrichtwert von 30 dB(A) auf den nächstgelegenen Immissionsorten/Nachbargrundstücken nicht überschritten werden. In der übrigen Zeit ist der Richtwert unter 45 dB(A) zu halten. Einzelne kurzzeitige Geräuschspitzen dürfen die vollen Immissions- richtwerte tagsüber um nicht mehr als 30 dB(A) und nachts um nicht mehr als 20 dB(A) überschreiben.
Belästigungen durch Lärm, Abgase usw. sind auf das absolut notwendige Maß zu beschränken.
Stauberzeugende Ausführungen sind auf das Mindestmaß zu reduzieren. Die Staubentwicklung ist durch Nässen zu reduzieren. Frischluft-Ansaugbereiche der Nachbargebäude sind zwingend von staub- und geruchsbelastenden Ausführungen (auch Dieselabgase) freizuhalten.

0.1.8 Art und Umfang des Schutzes von Bäumen, Pflanzenbeständen, Ve-
getationsflächen, Verkehrsflächen, Bauteilen, Bauwerken, Grenzsteinenund dergleichen im Bereich der Baustelle.
DIN 18920 Bauschutz ist einzuhalten. Angrenzende Grünflächen dürfen über den Baubereich hinaus nicht durch Befahren, Lagern, Überschütten usw. in Mitleiden- schaft gezogen werden.
Bei Bäumen ist der gesamte Bereich der Krone, des Stammes und des Wur- zelbereiches zu schützen. Eventuelle Wunden an Ästen, Stamm und Wurzel sind fachgerecht zu behandeln.
Für Schäden haftet der AN, bei schweren Schäden ist eine Ersatzpflanzung mit Stammumfang 25-30 cm vorzunehmen, inkl. der vorzeitigen Beseitigung des beschädigten Baumes. Bestehender Baumbestand ist zu schonen. Dies ist bei der Aufstellung von Baustellencontainern auf den Stellplätzen unter den Bäumen zu berücksichtigen.

0.1.09 Regelung und Sicherung des öffentlichen Verkehrs.
Es ist auf den Fußgänger- und Radfahrerverkehr bei der Einfahrt in die Baustelle und bei der Ausfahrt aus der Baustelle zu achten und erhöhte Vorsicht walten zu lassen.
Soweit sich die Arbeiten auf den öffentlichen Straßenverkehr auswirken, ist vom AN vor Beginn der Arbeiten bei der zuständigen Behörde eine verkehrs- rechtliche Anordnung über Art und Umfang der Baustellensicherung gemäß BGV "Sicherung von Arbeitsstellen an Straßen" einzuholen. Der Auftrag- nehmer/Firmenbauleiter ist für die Regelung des Baustellenverkehrs verant- wortlich. Für eventuell erforderliche Nutzung und/oder Änderung der Beschil- derung der angrenzenden öffentlichen oder internen Straße besteht Anzeige- und Genehmigungspflicht.

0.1.10 Im Bereich der Baustelle vorhandene Anlagen, insbesondere Ab-
wasser- und Versorgungsleitungen
Bei Arbeiten im Außenbereich ist der Auftragnehmer verpflichtet, sich bei allen zuständigen Stellen vor Beginn der Arbeiten eine Netzauskunft einzuholen, wie z. B. Strom, Wasser, Abwasser, Telefon, Fern-/Nahwärne usw.

0.1.11 Gemäß der Baustellenverordnung getroffene Maßnahmen.
Aufgrund seiner Verpflichtung nach § 2 Abs. 1 der Baustellenverordnung, bei der Planung der Ausführung eines Bauvorhabens die allgemeinen Grundsätze nach §4 Arbeitsschutzgesetz zu berücksichtigen, macht der Auftraggeber die Baustellen- ordnung zum Bestandteil des Bauvertrages. Sie enthält Regelungen zur Organisa- tion, Koordination und Überwachung des sicheren Baubetriebes.
- - - - Sie umfasst Maßgaben zur Arbeitssicherheit, die ein unfallfreies Zusammen- wirken aller am Bau Beteiligten betreffen. Sie ist auch Bestandteil des Sicherheits- und Gesundheitsschutzplanes.
- - - - Jeder Auftragnehmer hat sein Personal über den Inhalt der Baustellenordnung zu unterrichten, sowie für die Einhaltung der Maßgaben zu sorgen.
- - - - Alle Nachunternehmer (auch Lieferanten, etc.) unterliegen der Baustellenordnung und sind von ihren Auftraggebern mit dieser vertraut zu machen.
- - - - Auftragnehmer / Nachunternehmer mit Beschäftigten haben generell das Arbeits- schutzgesetz und alle sonst zum Schutz Beschäftigter geltenden Vorschriften ein- zuhalten. Auf der Baustelle gelten für Arbeitgeber insbesondere die Arbeitsschutz- verpflichtungen, die sich aus §5 Baustellenverordnung ergeben.
Ihre Verantwort lichkeiten zum Schutz der Beschäftigten - insbesondere aufgrund des Arbeitsschutzgesetzes - werden durch die Maßnahmen des Auftraggebers nicht berührt. Arbeitgeber, die selbst mitarbeiten, und Unternehmer ohne Beschäftige haben die bei der Arbeit anzuwendenden staatlichen Arbeitsschutzvorschriften und Unfallverhütungsvorschriften einzuhalten.

0.1.12 Arbeiten anderer Unternehmer auf der Baustelle
Der Bieter hat sich mit den anderen Firmen, die am Gesamtbauvorhaben beschäftigt sind so abzusprechen, dass ein reibungsloser Bauablauf gewährleistet ist.

## 0.2 Angaben zur Ausführung
0.2 Angaben zur Ausführung

0.2.1 Vorgesehene Arbeitsabschnitte
Die Arbeiten erfolgen entsprechend dem Bauablauf grundsätzlich in 2 zeitlich getrennten Abschnitten, zunächst erfolgt die Montage der Pfosten Riegel Fassade der Sporthalle einschl. Verglasung sowie der Vorbereitung für die Sonnenschutz- anlagen vor der Gerüststellung. Nach Fertigstellung der Fassade erfolgt die Gerüst- stellung und die Montage der Fensterelemente im 1.und 2.OG sowie die Pfosten Riegel Fassade des Atriums im Dachgeschoss.
Im Zuge der Inbetriebnahme erfolgt der Einbau der Jalousienbehänge sowie der Anschluss und die Inbetriebnahme der Anlagen in Abstimmung mit dem Gewerk Elektro. Das Zwischenlagern bzw. der Einbau der Einsatzelemente ist in den jeweiligen Einheitspreisen entsprechend zu berücksichtigen.

0.2.2 Winterbaumaßnahmen
Mit der Abgabe des Angebotes bestätigt der Bieter, dass er Winterbauschutzmaßnahmen in den Einheitspreisen berücksichtigt hat.
Maßgebend für die Kalkulation ist der beiliegende Terminplan.
Für Arbeiten im Winter gilt folgendes:
- Die Arbeiten sind grundsätzlich bis zu den nachfolgend genannten Witterungsgrenzwerten vom AN durchzuführen.
- Alle eingesetzten Geräte, Arbeitsmaterialien und Arbeitsmethoden sind so zu planen und anzubieten, dass Arbeiten bis minus 5 °C durchgeführt werden können, sofern materialspezifische Vorgaben keine anderen Grenzwerte ausweisen. Hieraus resultierende Erschwernisse Mehraufwendungen sind in den Einheitspreisen zu kalkulieren.
Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr
Verlängerung der Ausführungsfrist:
Die festgelegte Ausführungsfrist wird entsprechend verlängert, wenn die vorgenannten Witterungsgrenzwerte überschritten werden und dies zur Unterbrechung der Arbeiten zwingt.
Schutz gegen Winterschäden:
Die ausgeführten Leistungen sind gegen Winterschäden zu schützen.
Messungen der Witterungsgrenzwerte:
Der Auftragnehmer hat die erforderlichen Messungen der Witterungsgrenzwerte im Beisein der Objektüberwachung vor dem Bauleitungscontainer des AG durch- zuführen, soweit nicht amtliche Messergebnisse der nächstgelegenen Klimastation vorgelegt werden.
Vorhaltung von Schutzvorkehrungen:
Der Auftragnehmer hat die Schutzvorkehrungen anderen AN zur Mitbenutzung zu überlassen. Evtl. Mehraufwendungen werden gesondert vergütet.

0.2.3 Vorgaben, die sich aus dem SiGe-Plan
gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.
Sollen Gefahrstoffe in größeren Mengen (i.d.R. mehr als 1 Liter) zum Einsatz kommen, ist dies mit dem SiGeKo rechtzeitig abzustimmen. Unabhängig von ihrer Menge sind Gefahrstoffe nach Beendigung der Arbeiten in geeigneten Behältern oder Räumen unter Verschluss aufzubewahren.

0.2.4 Lage, Art, Anschlusswert und Bdungungen für das Überlassen von Anschlüssen für Wasser, Energie und Abwasser
Der AN Baumeisterarbeiten errichtet je einen Baustromkasten an jedem Treppen- haus als auch einen Baustromkasten für die Containeranlage und stellt diese allen anderen Unternehmern zur Verfügung.
Mit Ende der Rohbauarbeiten und Beginn der Ausbauarbeiten stellt der AG über den AN Elektro die neue Baustromversorgung im Innenbereich für alle Unternehmer mit 1x Baustromverteiler in jeder Geschossebene im jeweiligen Treppenhaus zur Verfügung. Über die vorgesehenen Baustromverteiler können nur Geräte und Anlagen bis zu einem Nennstrom vom 32 Ampère abgehend versorgt werden.
Es wird für alle Unternehmer ein Haupt-Bauwasseranschluss im BE-Bereich durch den AG zur Verfügung gestellt. Die Wasserentnahme an diesem Haupt- Anschluss kann nur anteilig durch den jeweiligen AN erfolgen.
Der AN Baumeisterarbeiten errichtet ab dem Haupt-Bauwasseranschuss einen eigenen Bauwasserverteiler und stellt diesen allen anderen Unternehmern zur Verfügung.

0.2.5 Baustelleneinrichtung für die eigene Leistung und Verbrauchskosten
Eine Vergütung für die eigene Baustelleneinrichtung erfolgt auf Grundlage der VOB Teil B (§ 2 Nr. 1) nicht. Sämtliche Leistungen, die aus der Leistungsbeschreibung und den Allgemeinen Technischen Vertragsbedingungen hervorgehen, sind durch die vereinbarten Preise abgegolten.
Die Abrechnung der Verbrauchskosten erfolgt entsprechend den weiteren besonderen Vertragsbedingungen (214HW) entweder als pauschale Umlage oder muss durch den AN separat erfasst werden.

0.2.6 Lage und Ausmaß der dem Auftragnehmer zur Benutzung oder Mitbenutzung überlassenen Flächen und Räume
Die Sanitärräume werden durch den AN Baumeister auf der Baustelle zur Verfügung gestellt und vorgehalten.
Übergeordnet gilt der BE-Plan des AG. Die BE-Fläche und -Einrichtungen auf dem Grundstück sind anteilig zusammen mit den anderen Unternehmen zu nutzen. Die widerrufliche Zuteilung der BE-Teilfläche für den AN erfolgt durch die Objektüberwachung. Grundsätzlich ist von höchstens 50 m² Lagerfläche auf Höhe GOK auszugehen. Über die zugewiesenen Flächen hinaus erforderliche Lager- und Arbeitsplätze hat der Auftragnehmer zu beschaffen; die Kosten sind durch die Vertragspreise abgegolten. Lagerflächen sind vom AN stets in aufgeräumten Zustand zu halten.
Näheres ist dem beigefügten Baustelleneinrichtungsplan zu entnehmen. Flächen außerhalb des Bauzauns werden nicht zur Verfügung gestellt.
Übernachtungsunterkünfte dürfen auf dem Grundstück nicht errichtet werden. Der AG stellt keine Pausen-, Aufenthalts- und Lagerräume im Gebäude zur Verfügung.
Materialien, Geräte, Maschinen des AN für den täglichen Arbeitseinsatz sind so zu lagern, dass zu jedem Zeitpunkt ausreichend freie Verkehrs-, Flucht- und Rettungswege vorhanden sind.
Jeglicher Eingriff in bauseitige Sicherheitseinrichtungen (Schutzgerüste, Baugeländer etc.) ist ausdrücklich nur mit Genehmigung des SiGeKo oder der Objektüberwachung erlaubt. Notwendige Eingriffe sind deshalb frühzeitig anzumelden.
Im Gebäudeinneren stehen keine Lager- und/oder Aufenthaltsräume zur Verfügung. Übernachtungen auf dem Baugrundstück sind nicht zulässig. Vom AG zur Verfügung gestellte Lagerplätze, Arbeitsplätze und Zufahrtswege sind nach Beendigung der Arbeiten in dem Zustand zurückzugeben, in dem sie sich bei Beginn der Arbeiten befanden, sofern nicht ausdrücklich etwas Abweichendes vereinbart wird.

0.2.7 Besondere Anforderungen an die Baustelleneinrichtung und Entsorgungseinrichtungen, z. B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Ori- ginal nach Datum sortiert beizufügen. Vorbeugemaßnahmen, wie Schutzabdeckungen, sind inkl. rückstandsfreier Entfernung und Entsorgung, vorzunehmen.

0.2.8 Besondere Anforderungen an das Auf- und Abbauen sowie Vorhalten von Gerüsten.
Bauseitig steht ein Fassadengerüst zur Verfügung, notwendige Umbaumaß- nahmen im Zuge des Fenstereinbaus der Einzelfenster und RWA Anlagen sind mit einer Vorlaufzeit von mind. 5 Werktagen bei der Bauleitung anzukündigen. Sofern in den Leistungsverzeichnissen nicht gesondert beschriebene sind alle dar- überhinausgehenden Gerüste und temporären Abstützungsmaßnahmen Sache des AN und sind in den entsprechenden Leistungsverzeichnispositionen zu berücksichtigen.

0.2.9 Mitbenutzung fremder Gerüste, Hebezeuge, Aufzüge, Aufenthalts- und Lagerräume, Einrichtungen und dergleichen durch den Auftragnehmer.
Werden dem Auftragnehmer Hilfsmittel zur Verfügung gestellt, dann hat der Unternehmer diese in eigener Verantwortung zu übernehmen und zu betreuen.
Umbauten an vorgehaltenen Gerüsten, die aus den Bauleistungen des Auftragnehmers resultieren, gehen zu Lasten des Verursachers.
Die Mitbenutzung sonstiger vorhandener Geräte und Einrichtungen anderer Unternehmer (z.B. Baukran) ist vom Auftragnehmer mit diesen direkt zu vereinbaren. Die Möglichkeit der Mitbenutzung solcher Geräte und Einrich- tungen wird durch den AG nicht gewährleistet.
Die finalen Personenaufzüge werden nicht zur Verfügung gestellt.

0.2.10 Besondere Anforderungen an Art, Güte und Umweltverträglichkeit der Stoffe und Bauteile, auch z.B. an die schnelle biologische Abbaubarkeit von Hilfsstoffen.
Die Bauausführungen müssen den normativen Vorgaben des Gebäude- energiegesetz und der DIN 4108 entsprechen.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt).
Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS.
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige orga- nische Kohlenwasserstoffe emittieren können (TVOC) oder aus denen gesundheitsbeeinträchtigende, schwerflüchtige Stoffe wie Weichmacher und Flammschutzmittel austreten und die Räume langfristig kontaminieren können.

0.2.11 Art und Umfang der vom Auftraggeber verlangten Eignungs- und Gütenachweise.
Bauprodukte und Bauarten
Der AN muss zu sämtlichen Bauprodukten (Art. 16 BayBO) und Bauarten (Art. 15 BayBO) Nachweise (z. B. ETA, Norm, Zulassung, Prüfzeugnis, technische Dokumentation nach BayTB) bei der Objektüberwachung vorlegen.
Zeitpunkt und Umfang der Vorlage:
a)  vor der Beauftragung (Bieternachweise), im Rahmen der Angebotsprüfung:
- nach den Anforderungen des Leistungsverzeichnisses
- nach Verlangen der Vergabestelle
b)vor der Ausführung an der Baustelle:
- für Bauprodukte: spätestens mit der Anlieferung an der Baustelle
- für Bauarten : vor der Ausführung an der Baustelle
c)nach Abschluß der Arbeiten, zur Dokumentation
- spätestens vor der Abnahme der Bauleistungen
Die im Leistungsverzeichnis spezifizierten bzw. vom Bieter/AN angebotenen Bauprodukte und Bauarten müssen den primären Schutzzielen des Bauordnungsrechts sowie den Grundanforderungen an Bauwerke in der jeweils zum Zeitpunkt der Abnahme geltenden Fassung entsprechen.
Es gelten die Anforderungen nach
- der bayerischen Bauordnung (BayBO)
- den bayerischen, technischen Baubestimmungen (BayTB)
- der Bauproduktenverordnung (EU-BauPVO)
CE-Kennzeichnungen alleine sind unzureichend und entsprechen daher nicht den Anforderungen dieses Leistungsverzeichnisses.
Der AG behält sich vor, nicht entsprechende Baustoffe sowie Bauteile zurückzuweisen und im Falle von Zweifeln an deren Güte entsprechende Gütenachweise durch eine amtlich anerkannte Prüfstelle, oder einer vom AG anerkannten Prüfstelle zu verlangen.
Bau- und Hilfsstoffe
Der AN hat anhand von Produktinformationen, Sicherheitsdatenblättern oder Prüfzeugnissen nachzuweisen, dass die genannten Anforderungen bez. Innenraumschadstoffe (sh. Pkt. 0.2.12) erfüllt sind. Er hat vor der Materialbestellung eine detaillierte Darstellung der von ihm vorgesehenen Produkte vorzulegen (Deklarationsliste).

## 0.3 Abrechnung
0.3 Abrechnung
0.3.1 Rechnungen (§14 VOB/B):
Es sind die Vorgaben der elektronischen Datenverarbeitung gem. EFB 244 zu beachten. Die Abrechnung erfolgt elektronisch und zugleich in Schriftform. Die gemeinsame Leistungserfassung muss daher vor Rechnungs- stellung auf Antrag des Auftragnehmers mit dem für die Bauüberwachung beauftragten Architektur- bzw. Ingenieurbüro erfolgen.
Alle Rechnungen sind auf die folgende Adresse aufzustellen und in Kopie einzureichen bei
Landratsamt Oberallgäu Hochbau
Oberallgäuer Platz 2
87257 Sonthofen
Das Original und notwendigen Rechnungsunterlagen sowie Rechnungs- begleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.

Rechnungen sind ihrem Zweck nach als Abschlags-, Teilschluss- oder Schlussrechnung zu bezeichnen und müssen mindestens folgende Angaben beinhalten:

Bezeichnung des Bauvorhabens (GYM Schulerweiterung Gymnasium Oberstdorf), VE-Nummer und Bezeichnung des Auftrages, Fortlaufende Rechnungsnummer und Rechnungsdatum, Leistungszeitpunkt /-raum, Steuer-/Umsatzsteueridentifikations- nummer, Nettobetrag, Steuersatz und Steuerbetrag, Bruttobetrag.

In jeder Rechnungsaufstellung sind die Teilleistungen in der Reihenfolge mit der Ordnungszahl (LV-Position) und der Bezeichnung -gegebenenfalls abgekürzt- wie im Leistungsverzeichnis aufzuführen und nach Titeln zu gliedern.

Die Abrechnung aller Leistungen erfolgt kumulativ unter Angabe der bisher abgerechneten Netto-, Umsatzsteuer- und Bruttobeträge. Den Rechnungen sind Rechnungsunterlagen und Rechnungsbegleitdokumente, der jeweils zur Abrechnung gelangenden Leistungen, in der laufenden Reihenfolge der Positionen des Leistungsverzeichnisses und des Gesamtaufmaßbestandes beizufügen.

Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bau- überwachung beauftragten Architektur- bzw. Ingenieurbüro rechtzeitig zu informieren, wenn durch die weitere Ausführung Teile der Leistung der Prüfung und Feststellung entzogen werden. Die für die Abrechnung notwendigen Feststellungen sind dem Fortgang der Leistung entsprechend möglichst gemeinsam mit dem mit der Bauüberwachung beauftragten Architektur- bzw. Ingenieurbüro vorzunehmen.

0.3.2 Schlussrechnungen
Schlussrechnungen können ab dem Tag der Abnahme eingereicht werden. Vor der Abnahme sind ausschließlich Abschlagsrechnungen zu stellen. Den Teilschluss-, Schluss- und Einzelrechnungen sind in der laufenden Reihenfolge der Positionen des Leistungsverzeichnisses Kopien der Rechnungsunterlagen des Gesamtaufmaßbestandes beizufügen.

0.3.3 Stundenlohnarbeiten
Stundenlohnrechnungen müssen entsprechend den Stundenlohnzetteln aufgegliedert werden sowie den genehmigten Regieaufträgen zugeordnet und abgerechnet werden.

0.3.4 Verwendung Projektplattform
Der Bauherr sieht im Rahmen des Projektes die Verwendung einer Projekt- kommunikationsplattform vor. Mit Auftragsvergabe ist seitens des AN eine Kontaktperson mit Mailadresse, spätestens 2 Wochen nach Auftragsbestätigung zu benennen.

## 2.0 ALLGEMEINE BESCHREIBUNG DER LEISTUNG
2.0  ALLGEMEINE BESCHREIBUNG DER LEISTUNG
Die Leistungen umfassen die Elektroinstallationsarbeiten für Stark- und Schwachstromanlagen.

Die Leistung umfassen folgende Leistungen nach VOB C ATV:
DIN 18 382 - Elektrische Kabel- und Leitungsanlagen

## 3.0 ANGABEN UND HINWEISE ZUR BAUSTELLENSITUATION
3.0  ANGABEN UND HINWEISE ZUR BAUSTELLENSITUATION
3.1  Übergabe des Baugrundstücks
Das Baugrundstück wird nach Erstellung der Baugrube und Durchführung der
Spezialtiefbauarbeiten für Gründungspfähle und VDW-Wand im nichtunterkellerten Bereich des Bestandsgebäudes entsprechend beiliegenden Baustelleneinrichtungsplan übergeben. Auf Grundlage dieses Planes stehen Lager- und
Baustelleneinrichtungsflächen mit verdichtetem Planum zur Verfügung.
3.2  Sicherung und Zufahrten zur Baustelle
Eine freie Anfahrtsmöglichkeit des Grundstücks ist über die Rubingerstr. möglich. Nähere Angaben hierzu finden sich unter Punkt 01.01 der vorangestellten
ATV. Der von Seiten des Auftragnehmer Erdbau gestellte Bauzaun wird im Zu-
ge der Baustellübernahme abgebaut und ist umgehend zu erstetzen, oder kann
ggf. alternativ in interner Absprache übernommen werden.
3.3 Sonstige Baustelleneinrichtung
Die Baustelleneinrichtung für gemeinschaftlich genutzte Sanitäranlagen, sowie
die Bereitstellung von Bauwasser und Baustrom, sowie die Beleuchtung der
Verkehrswege erfolgt im Zuge der Baustelleneinrichtung des AN Rohbau.
3.4 Sicherung des Baufeldes
Der von Seiten des Auftragnehmer Erdbau gestellte Bauzaun wird im Zuge der
Baustellübernahme abgebaut und ist umgehend zu ersetzen, oder kann ggf. alternativ in interner Absprache übernommen werden. Die ausreichende Sicherung des Baubereiches obliegt ab diesem Zeitpunkt der Verantwortung des Auftragnehmers.
3.5 Lager und Arbeitsplätze
Im Vorfeld der Arbeiten wird das angrenzende Sportfeld (Allwetterplatz) durch
Abbruch der Beläge, Abtrag der Vegetationschschichten und Einbau von Tragschichten als Zwischenlager für Aushub und Baustelleneinrichtung herrgerichtet.
Lager und Arbeitsplätze sind auf den Grundstücksflächen in Absprache mit der
Bauleitung darüber hinaus ausreichend vorhanden.

3.6 Schutzbereiche
Alle an den Standplatz angrenzenden Flächen und Vegetationsbereiche sind
durch geeignete Maßnahmen ausreichend zu schützen.
3.7 Grundwasserverhältnisse / Trockenhaltung Baugrube
Mit Grundwasser in der Baugrube ist nicht zu rechnen, jedoch kann durch die
einbindenden Schichten der Tallehme im Böschungsbereich Schichtenwasser
auftreten, ggf. notwendige Sicherungen dieser Bereiche durch Stützscheiben
aus Einkornbeton erfolgt im Zuge der Spezialtiefbauarbeiten
Zur Trockenhaltung der Baugrube wurde auf der zur erstellenden Sohle eine
Dräinage- und Versickerungsschicht aus 30cm Filterkies aufgebracht, so dass
darüber hinaus keine weiteren Maßnahmen zur Trockenhaltung der Baugrube
zu erwarten sind.
3.8 Ver- und Entsorgungsleitungen im Arbeitsbereich
Eine Beeinträchtigung der Arbeiten im Baugrubenbereich durch vorhandene
Sparten oder erforderliche Schutzmaßnahmen sind nicht zu erwarten.
3.9 Schnittstelle Vermessungsarbeiten
Für dass Einmessen des Gebäudes mit Grobabsteckung des Baukörpers wird
durch einen vom Bauherren beauftragten Vermesser 2 Gebäudeachsen (je eine
Längs- und eine Querachse) und ein Höhepunkt vorgegeben.
Das Setzen und Vorhalten der Markierungen für Gebäude und Baugrube sowie
das Einmessen der jeweiligen Höhen der Gründungs-  und Baugrubensohlen /
Zwischenebenen auf Grundlage der von Seiten des Vermessungsbüros übergeben Höhepunktes erfolgt ohne weiterer Vergütung durch den AN.
3.10 Einschränkungen durch Schulbetrieb
Bei sämtlichen Bauarbeiten ist Rücksicht auf den laufenden schulischen Betrieb
zu nehmen. Die Regelzeiten der Schulen beginnen um 8:00 Uhr und enden um
13:00 Uhr. Besonders lärmintensive Arbeiten sind nach 13:00 auszuführen soweit organisatorisch und wirtschaftlich möglich.
Insbesondere in den Prüfungszeiträumen sind lärmintensive Arbeiten nur zu unkritischen Zeiten zulässig und vorab mit der Objektüberwachung abzustimmen.
Die Prüfungszeiträume für die gesamte Bauzeit wird gesondert mitgeteilt.

## 4.0 AUSFÜHRUNGSUNTERLAGEN
4.0  AUSFÜHRUNGSUNTERLAGEN
Als Kalkulationsgrundlage für die in nachfolgendem LV beschrieben Leistungen
stellt der Auftraggeber dem Auftragnehmer folgende Unterlagen gemäß der den
Vergabeunterlagen beiliegenden Planliste digital als Download, zur Verfügung

4.1  Planunterlagen Elektroplanung

4.1.1  Elektroinstallationspläne UG - 2.OG
4.1.2  Elektroinstallation Außenanlagen
4.1.3  Schemen

## 5.0 HINWEISE ZU WERTUNG UND BEAUFTRAGUNG WARTUNGSARBEITEN
5.0  HINWEISE ZU WERTUNG UND BEAUFTRAGUNG WARTUNGSARBEITEN
Die in diesem Titel "Wartungsarbeiten" enthaltenen Positionen werden zur Vergabe mit gewertet und fließen in die Wertungssumme mit ein.
Der Auftraggeber behält sich eine Beauftragung vor, beabsichtigt diese jedoch erst nach Gesamtfertigstellung auszusprechen. Hierzu soll vom AN ein eigenständiges Wartungsangebot auf Basis der nachfolgenden Leistungstexte mit der Angebotsabgabe vorgelegt werden. Ein Anspruch des AN auf Beauftragung der Wartung besteht nicht. Der Leistungsabruf der Wartungspositionen erfolgt dann erst nach abnahmereifer Vollendung der Gesamtleistung.
Die in den Vertragsbedingungen vereinbarten Fristen treffen für die in nachfolgenden Positionen beschriebenen Leistungen der "Wartungsarbeiten" nicht zu.

## ZUSÄTZLICHE TECHNISCHE VERTRAGSBEDINGUNGEN
ZUSÄTZLICHE TECHNISCHE VERTRAGSBEDINGUNGEN

1.  Die Einheitspreise im LV sind als Nettopreise anzugeben.

2.  Bei der Ermittlung der Material-Einheitspreise sind die beim Einkauf zu
  erwartenden Metallnotierungen zugrundezulegen.
  Spätere Schwankungen in den Metallnotierungen haben keinen Einfluß
  auf die abgegegebenen Einheitspreise, sofern nicht in der nachfolgenden
  Leistungsbeschreibung eine eigene Position dafür eingesetzt ist.

3.  Mit den im Leistungsverzeichnis enthaltenen Angaben über Art und Umfang
  der Leistung gelten auch der Herstellungsvorgang und -ablauf bis zur
  fertigen Leistung, unter Zugrundelegung der anerkannten Regeln der
  Technik und der gesetzlichen und behördlichen Vorschriften, als
  beschrieben.

4.  Auch wenn in der Leistungsbeschreibung nicht gesondert vermerkt, gelten
  Angebotspreise immer für eine betriebsfertige Leistung, einschließlich aller
  Montage- und Nebenarbeiten (Verdrahtungs-, Anschluss-, Klemm- und
  Befestigungsarbeiten) und der Lieferung aller erforderlichen Stoffe, Bauteile
  und Nebenmaterialien.

5.  Kostenfreie Anlieferung des Materials einschließlich Versicherung sowie
  geeignete Verpackung, das Abladen sowie der Transport innerhalb der
  Baustelle, sowie eine eventuell erforderliche diebstahlsichere und
  einwandfreie Zwischenlagerung bis zur Abnahme.

6.  Vor Beginn der Arbeiten sind Ablauf und Einzelheiten der Ausführung
  mit der Bauleitung bzw. dem Bauherrn festzulegen. Unstimmigkeiten infolge
  Nichtbeachtung dieser Bedingungen gehen zu Lasten des Auftragnehmers.
  Die technische Nachprüfung der gemäß Leistungsverzeichnis festgelegten
  Auslegung sowie Erstellung von Montage und Detailplänen hat der Unternehmer unverzüglich nach Auftragserteilung durchzuführen und einzureichen.

7.  Für alle Sicherheitsmaßnahmen auf seiner Baustelle ist der Auftragnehmer
  verantwortlich.

8.  Die elektrische Anlage und das elektrische Betriebsmittel muß den
  Bestimmungen der Unfallverhütungsvorschrift "Elektrische Anlagen und
  Betriebsmittel (VBG A3) entsprechend beschaffen sein".

9.  Alle Arbeiten sind unter größter Schonung des Baukörpers auszuführen.
  Stemmarbeiten haben nur im ständigen Einvernehmen mit der Bauleitung
  zu erfolgen.

10.  Der Auftragnehmer haftet für alle Schäden, die durch seine Arbeiten am
  Eigentum der Bauherrschaft oder an Leistungen anderer Unternehmer durch
  ihn verursacht werden.

11.  Abstimmung mit dem Bauherrn:
  Der Auftragnehmer hat seine Vertragsarbeiten im erforderlichen Umfang mit
  dem Bauherrn und der Bauleitung abzustimmen.

12.  Der bei Arbeiten des Auftragnehmers anfallende Schutt (Bauschutt,
  Verpackungsmaterial und sonstige Abfälle) wird Eigentum des Auftragnehmers und ist fachgerecht zu entsorgen. Müll/Flaschen etc. aus der Verkostung der Arbeitskräfte sind täglich zu entsorgen.Wird dies unterlassen,
  wird dies nach vorheriger Fristsetzung durch die Bauleitung durch eine
  Drittfirma durchgeführt. Die hieraus entstehenden Kosten werden den im
  betroffenen Zeitabschnitt an der Baustelle tätigen Firmen angelastet.

13.  Staubintensive Brech- und Schlitzarbeiten sind zu vermeiden bzw. mittels
  Absaugung zu verhindern.

14.  Über die gesamte Bauzeit ist ein Bautagebuch zu führen. Das Bautagebuch
  ist wöchentlich der Bauleitung bzw. dem Ingenieurbüro zur Einsicht
  vorzulegen.

15.  Der Unternehmer hat an Baustellenbesprechungen bzw. an Jour fixen
  unentgeltlich teilzunehmen.

## ALLGEMEINE POSITIONSÜBERSICHT

## 442.6 Hauptverteiler und Batterie

## 443.8 Niederspannungshauptverteilung

## 444.11 Verteiler und Messung

## 444.12 Rangierverteiler

## 444.14 Potentialausgleich und Erdung

## 444.16 Kabeltrassen

## 444.17 Haupt- und Verteilerzuleitungen

## 444.18 Allgemeine Installation

## 444.20 Installation KNX-System

## 444.23 Installation Haustechnik

## 444.26 Installation Jalousien- und Verdunkelungsanlagen

## 444.28 Leerrohrinstallation

## 444.34 Demontage und Entsorgung vorhandener Anlagen

## 445.38 Lieferung und Montage der Beleuchtungskörper

## 445.42 Lieferung und Montage der Sicherheitsleuchten

## 452.49 Türsprech- und Klingelanlage

## 453.52 Uhrenanlage

## 457.66 Verteiler für Fernmeldeanlagen

## 457.67 Übertragunsnetze

## 490.75 Bauprovisorium

## 490.77 Brandschutzmaßnahmen

## 490.78 Begleitheizung

## 490.80 Stundenlohnarbeiten

## 500.88 Außenanlagen

## 500.89 Lieferung und Montage der Außenbeleuchtung
500.88  Außenanlagen

## DETAILERLÄUTERUNGEN

## 442.6 Eigenstromversorgungsanlagen
442.6  Eigenstromversorgungsanlagen
Im 1.OG (Technik) ist in einem separaten Raum die Zentralbatterieanlage vorgesehen.

## Zentralbatterieanlage nach VDE / EN
Zentralbatterieanlage nach VDE / EN
Für das Gebäude ist eine zentralbatteriegestützte Sicherheitsstromversorgungs- anlage für die Sicherheits-Beleuchtung nach DIN VDE 0108,EN 50172, EN50171, EN60896-2, ARS 7/4, DIN 5035 Teil 5, EN 1838 und DIN EN ISO 7010 jeweils nach der neuesten Fassung zu installieren.

Die zu errichtende Zentralbatterieanlage versorgt alle Notleuchten im Gebäude, dies betrifft Sicherheitsleuchten in Bereitschaftsschaltung und Leuchten in Dauerschaltung (z.B. Rettungszeichenleuchten).

Leuchten werden einzeln überwacht.
Die maximale Umschaltzeit für die Sicherheitsbeleuchtung beträgt 1s.
Die Anlage ist für eine 3-stündige  Versorgungsdauer ausgelegt.

Rettungszeichenleuchten werden in Dauerschaltung betrieben, die Sicherheits- beleuchtung für Flucht- und Rettungswege wird in Bereitschaftsschaltung ausgeführt.
Die Anlagentechnik betreibt alle Notleuchten im Mischbetrieb, so dass keine separaten Stromkreise für die einzelnen Betriebsarten (DS/BS) erforderlich sind.
Für die Sicherheitsbeleuchtung  werden separate Leuchte verwendet, um die Batteriekapazität gering zu halten.
Durch ein zentrales Überwachungssystem  ist die automatische Durchführung sämtlicher elektrischer Funktions- und Betriebstests gemäß DIN VDE 0108 sowie deren Protokollierung für alle Sicherheitsleuchten gewährleistet.
Ein Ausfall der Allgemeinstromversorgung ist durch Einbau von Netzwächtern in den Allgemeinverteilern zu überwachen.
Ein Ausfall muss detailliert im Klartext angezeigt werden.

Ein Stör- und Anzeigetableau ist an einer zentralen, gut sichtbaren Stelle im Gebäude zu montieren.

Die Zentralbatterieanlage muss gemäß EltBauVO in einem eigenen elektrischen Betriebsraum mit Feuerwiderstandsfähigkeit, Belüftung und säurefestem, ableitfähigem Boden untergebracht werden.

## 443.8 Niederspannungshauptverteiler
443.8  Niederspannungshauptverteiler

Im Neubau (Untergeschoss) ist ein separater Elektroraum vorgesehen.
Die EVU-Messung inkl. NSHV und U`nterverteilung wird in diesem Raum
vorgesehen.

Vor Anfertigung der Verteiler ist dem Auftraggeber und der
Fachbauleitung / Bauleitung der Stromlaufplan und die Aufbauzeichung
zur Freigabe vorzulegen.

## Vom Unternehmer ist festzustellen, ob die Verteiler auf dem Wege zu ihren
Vom Unternehmer ist festzustellen, ob die Verteiler auf dem Wege zu ihren Aufstellungsorten in ihrer Größe als Ganzes oder in mehreren Teilen angeliefert werden können.

## Bei sämtlichen Verteilern sind Zu- und Abgangsklemmen vorzusehen.

## An den Verteilern sind die Stromkreisbezeichnungen mit gravierten Zahlen, die Erklärungen
An den Verteilern sind die Stromkreisbezeichnungen mit gravierten Zahlen, die Erklärungen maschinengeschrieben und dauerhaft an den Türen bzw. Frontplatten zu befestigen.

## Die Kennzeichnung der einzelnen Stromkreise ist nach VDE 0100 durchzuführen.

## Die Verteilerstandorte sind aus den Plänen ersichtlich.

## Bei allen Verteilungen sind mind. 20 % Platzreserven vorzusehen.

## Sämtliche anzuschließende Leiter der abgehenden Stromkreise sind in den Verteilern
Sämtliche anzuschließende Leiter der abgehenden Stromkreise sind in den Verteilern mit aufsteckbaren, gut lesbaren und unverlierbaren Nummern dauerhaft zu kennzeichnen. (Größe nach Querschnitt).

## Schaltungsunterlagen und Bestandpläne sind nach VDE 0100 Teil 510 Abschnitt 7.5 zu
Schaltungsunterlagen und Bestandpläne sind nach VDE 0100 Teil 510 Abschnitt 7.5 zu erstellen.

## Für das Errichten, Aufstellen, Anschließen, Prüfen und Inbetriebnehmen von Schaltanlagen
Für das Errichten, Aufstellen, Anschließen, Prüfen und Inbetriebnehmen von Schaltanlagen und Verteilern ist VDE 0100 Teil 729 zu beachten.

## Für das Errichten von Anlagen und Anlageteilen in elektrischen Betriebsstätten und
Für das Errichten von Anlagen und Anlageteilen in elektrischen Betriebsstätten und abgeschlossenen elektr. Betriebsräumen ist VDE 0100 Teil 731 zu beachten.

## Bei Anordnung von Bedienungselementen in der Nähe berührungsgefährlicher Teile ist VDE
Bei Anordnung von Bedienungselementen in der Nähe berührungsgefährlicher Teile ist VDE 0106 Teil 100 und Teil 101 zu beachten.

## Jede gelieferte Verteilung ist mit einem Typenschild zu versehen, welches zusätzlich mit
Jede gelieferte Verteilung ist mit einem Typenschild zu versehen, welches zusätzlich mit Herkunftszeichen (Montagewerkstatt) und der zu erfüllenden VDE-Bestimmungen gekennzeichnet ist.

## Achtung: Aus EMV-Gründen sind bei allen Verteilern N- und PE-Schienen vorzusehen.
Achtung:
Aus EMV-Gründen sind bei allen Verteilern N- und PE-Schienen vorzusehen.
Es ist konsequent ein TN-S Netzsystem vorzusehen.

## Achtung: Für den inneren Blitzschutz / Überspannungsschutz
Achtung:
Für den inneren Blitzschutz / Überspannungsschutz ist das Fabr. Dehn als Systemleitfabrikat ausgeschrieben.
Sollte ein alternativ System angeboten werden, ist bei Angebotsabgabe ein Nachweis über die Gleichwerigkeit zu erbringen und vorzulegen!

## Beschreibung Energieverteiler Der stahlblechgekapselte Energieverteiler ist als
Beschreibung Energieverteiler
Der stahlblechgekapselte Energieverteiler ist als TSK "Typgeprüfte Niederspannungs-Schaltgeräte-Kombination" in Mehrfach-Schrankbauform für Reihenaufstellung, Rücken an Rücken oder Eckaufstellung, anschlussfertig zu liefern.

Die nachfolgenden Beschreibungen sind Kalkulations-und Vertragsbestandteile. Sie sind bei den Beschreibungen der Einzelanlagen und der Betriebsmittel, auch wenn sie nicht mehr im Detail erwähnt werden, zu berücksichtigen.

Aufbau
Die Konfiguration, der mechanische und elektrische Aufbau sowie die Prüfungen sind nach der vom Hersteller vorgegebenen Dokumentation durch den Hersteller selbst oder durch Vertragspartner, die vom Hersteller autorisiert worden sind, durchzuführen.

Gerüst und Umhüllung
Die Gerüstteile sind aus 2,5 mm dicken Stahlblechprofilen mit umlaufenden Lochreihen im Lochraster von 25mm auszuführen.
Umhüllungsteile bestehen aus 1,5 mm, Türen aus 2,0 mm dickem Stahlblech. Gerüstteile, Dachbleche und Rückwände bestehen aus sendzimirverzinkten Stahlblech. Türen, Seitenwände und Blenden sind in pulverbeschichtetem
Stahlblech auszuführen.
Alle Gerüstteile sind miteinander zu verschrauben, Verkleidungsteile werden
mit gewindeformenden Innentorxschrauben am Gerüst befestigt.
Die Türen sind mit gefederten Verschlüssen ausgerüstet und sollen bei Reihenaufstellung der Felder einen Türöffnungswinkel von 140° haben. Als Türverschlüsse sind abschließbare Drehriegelverschlüsse zu verwenden.

Kabel- und Schienenanschlüsse
Die Kabel- und Schieneneinführung muss von oben und unten möglich sein. Für die Befestigung der Kabel sind Abfangschienen in den Feldern zu montieren.

Sammelschienensystem
Das Sammelschienensystem ist aus elektrolytischem Kupfer zu fertigen. Sämtliche
Sammelschienenverbindungen sind über die gesamte Lebensdauer der Schaltanlage wartungsfrei auszuführen.
Das Hauptsammelschienensystem ist hinten oben oder hinten unten im Feld  angeordnet.

Die Hauptsammelschienen können auch gleichzeitig mit unterschiedlichen Querschnitten betrieben werden. Der Schutzleiter ist leicht zugänglich im Feld vorn anzuordnen.

Beschriftung
Für die Beschriftung ist der Werksstandard Kennzeichnung Rev. 10 bindend anzuwenden.
Auf der Front der Schaltanlage ist ein Blindschaltbild mit selbstklebender Folie anzubringen. Jedes Feld und jeder Abzweig ist mit einen selbstklebenden 3-Schicht
Resopalschild, welches nach Kundenwunsch beschriftet wird, zu kennzeichnen.

Die Schaltfelder verstehen sich komplett montiert, einschließlich aller erforderlichen Zubehörmaterialen.

Konformität und Prüfungsnachweise

Im nachfolgenden wird vorzugsweise auf die internationalen Normen des IEC Bezug genommen. Den dort genannten Bestimmungen ist in vollem Umfang zu entsprechen.

Der Hersteller des Energie- und Motorverteilers hat ein zertifizertes Qualitätsmanagementsystem nach EN/ISO 9001 und ein zertifizertes Umweltmanagementsystem nach EN/ISO 14001 zu unterhalten und nachzuweisen. Die nachstehenden Qualifikationen sind durch die Erklärung der Konformität nachzuweisen:
- Typprüfungen gemäß IEC/EN 60 439-1 und -2 (DIN VDE Teil 500 und Teil 502)
- Wartungsfreiheit
- Berührungsschutz nach DIN EN50274 (VDE 0660 Teil 514)
- Störlichtbogenfestigkeit nach IEC 61641, VDE 0660 Teil 500, Beiblatt 2
- EG - Konformitätserklärung nach EN 45014
- IEC 61641 Prüfung unter Störlichtbogenbedingungen
- DIN EN 50274 (VDE 0660 Teil 514) Schutz gegen elektrischen Schlag VDE 0660 Teil 106 Teil 100

Der Verteiler ist vor Auslieferung einer Stückprüfung nach IEC 60439-1, DIN EN 60439-1 (VDE 0660, Teil 500), Abs. 8.3 zu unterziehen, die dem Auftraggeber nachzuweisen ist.

Technische Daten

Grundbeschreibung aller Felder
Der Feldausbau aller Verteilerfelder hat grundsätzlich zu erfolgen mit:
- Rückwand, verzinkt
- Seitenwänden an den Abschlussfeldern rechts und links, pulverbeschichtet
- Boden im Kabeleinführungsraum
- Türen mit Schließung 3 mm Doppelbart, pulverbeschichtet
- Anreihverbindungssätzen
- Beschriftungsschildern für Geräte und Schaltfelder
- Kabel- und Leitungsanschlusssystemen
- Hauptsammelschienen mit Transporttrennungen
- Querverdrahtungskanälen

Abgangsfeld fest eingebaute waagrechte Sicherungs -Lasttrennleisten
Feld zum waagrechten Einbau von Sicherungs-Lasttrennleisten mit Geräte- und Kabelanschlussfeld.
Der Aufbau der festeingebauten Sicherungs-Lasttrennleisten erfolgt über Anschlußschienen direkt auf das Hautsammelschienensystem. Die Anschlüsse der
Baugruppen sind von vorne zugänglich und überprüfbar.
Die Kabeleinführung ist wahlweise von oben oder unten zu ermöglichen. Optional eingebaute Instrumente sind so anzuordnen, dass eine eindeutige Zuordnung zum
Kabelabgang möglich ist. Die Neutral-Leiterschiene des Hauptsammelschienen- systems hat eine Anschlusslasche für die Abgangskabel.

In Abhängigkeit von der Lage des Hauptsammelschienensystems sind die Sicherungs-Lasttrennleisten oben oder unten im Feld eingebaut.
Die Verwendung einer zusätzlichen Montageplatte für den Aufbau von Sekundärgeräten oder der Einbau eines Kleinverteilers für Installations- und
Reiheneinbaugeräte muß möglich sein. Den vorderen Abschluss des Verteilerfeldes bildet eine feldhohe Tür.

Der Kabelanschluss soll vorderseitig direkt am Schaltgerät erfolgen. Für das Anschellen der Kabel sind Kabeltrageisen vorzusehen.

Bestückung, Aufbau, Anordnung
Gesamtabmessungen: gem. Positionsbeschreibung

Alle Energieverteier sind an der rechten und linken Seite der Anlage jeweils mit einer Seitenwand zu verschließen.
Hauptsammelschienensystem, 5-Leiter (L1, L2, L3, N, PE), alle Schienen im Endfeld erweiterungsfähig, inklusive Transporttrennungen von Feld zu Feld.
Vertikale Verteilschienen für steckbare Sicherungs-Lasttrennleisten und Kabelabgangsfelder sind aus Flachkupfer, mit Einbausatz für Verteilerfelder,

Folgende Aderkennfarben sind zu verwenden:
Verdrahtungsfarben nach aktuellen Richtlinien.
Die Empfehlung in der Norm ist als verbindlich vorgegeben.
ORANGE-GELB Stromkreise vor Hauptschalter (Kurzschlussfest)
SCHWARZ L1 / L2 / L3 Hauptstromkreise AC
(bei Mehraderkabel braun>L1, schwarz>L2, grau>L3)
DUNKELBLAU Steuerspannung L+24 V / DC und digitale Ein- / Ausgänge
DUNKELBLAU-WEISS Steuerspannung L- 24 V / DC (geerdeter Leiter)
HELLBLAU Neutralleiter 230 V
ROT Steuerspannung 230 V / AC Phase
ROT-WEISS Steuerspannung 230 V / AC Neutralleiter
ORANGE Fremdspannung extern
GRÜN-GELB Schutzleiter
GRAU Steuerstromkreis L+ 24V / AC
GRAU-WEISS Steuerstromkreis L- 24V / AC
WEISS Analoge Ein- / Ausgänge

Verschienungen zu den Leistungs- oder Lasttrennschaltern sind als 3-Leiter-Kupferverbindung für die Phasen L1, L2 und L3 zwischen Hauptsammelschiene und Leistungsschalter oder Lasttrennschalter der Baugrößen 1 und 2 bzw. zwischen beiden Hauptsammelschienen vorzusehen.
Als Anschlussverschienung zusätzlich:
Vom Leistungsschalter oder Lasttrennschalter auf ein Kabelanschlusssystem mit Anschlussbolzen sowie Anschlussbolzen für vollen PE- und N-Schiene.
Als Kupplungsverschienung zusätzlich:
Vom Leistungsschalter oder Lasttrennschalter auf ein zweites Sammelschienensystem. Alle Schraubverbindungen an Hauptsammel- und Verteilschienen sind wartungsfrei auszuführen.

Der Aufbau der Schaltanlage ist gemäß der EMV-Richtlinie auszuführen (VDE 0100 Teil 444 und VDE 0800-2-548).

Dokumentation
Die Verteileranlage ist nach IEC 617 mit einem CAE-System zu dokumentieren. Anzufertigen sind Stromlaufpläne, Klemmenpläne, maßstabsgerechte Ansichten, Grundrisszeichnungen und Stücklisten.

Die Ausführungspläne sind komplett vor Beginn von Fertigung und Bau zur Einsicht und Genehmigung einzureichen.
Der Schaltanlagenbau darf nur auf Basis von freigegebenen Schaltplänen begonnen werden.
Die Lieferung der Dokumentation hat in gedruckter Form 4-fach im Format A4 zu erfolgen. Die Schlussrevision ist zusätzlich auf Datenträgern in noch abzustimmendem Format zu liefern.

Bedienungsanleitungen
Bedienungsanleitungen über Transport, Aufstellung, Anschluss und Inbetriebnahme, Wartung und Entsorgung gehören zum Lieferumfang der Schaltanlage.

Alle Bedienungsanleitungen ind zusätzlich als .pdf dem
Auftraggeber zu übergeben.

Angebotsdokumentation
Dem Angebot sind beizufügen:
- Je Schaltanlage eine Frontansichtszeichnung
- Je Schaltanlage Aufstellungs- und Bodendurchbruchsplan
- Technisches Datenblatt
- Produktschriften
- Typprüfprotokolle

Auftragsdokumentation
Zum Lieferumfang gehören folgende Dokumentationsunterlagen:
- Stromlaufpläne
- Betriebsanleitungen
- Frontansicht
- Aufstellungs- und Bodendurchbruchsplan
- Geräteliste
- Prüfbescheinigungen

Die Beschriftung von Schaltplänen, Frontansichten usw. erfolgt standardmäßig in deutscher Sprache. Die Beschriftung in anderen Sprachen sowie
kundenspezifische Schriftköpfe sind möglich.

Lieferumfang
Der Verteiler ist anschlussfertig zusammengebaut, für Kleinverbraucher bis 16 mm2 und Steuerleitungen auf Reihenklemmen verdrahtet und geprüft, in zweckmäßigen Transporteinheiten auf Paletten zu liefern.

Systembedingtes Verbindungs- und Anschlussmaterial ist im Lieferumfang enthalten.

Vor der Lieferung ist ein Aufmaß vom AN bezügl. der örtl. Gegebenheiten wie Einbringöffnungen, Transporteinheiten, Gewichte, Rahmenmaße für die Schaltanlage, mögliche Wege usw. aufzunehmen und mit der Bauleitung abzustimmen. Diese Leistungen sind im Lieferumfang enthalten. Ebenfalls ist die Aufstellung der Anlage (z.B. auf Doppelboden) und die Möglichkeiten des Kabelanschlusses vor Ort zu berücksichtigen.
Alle Arbeiten sind vor Beginn, ca. 4 Wochen vorher, anzumelden und mit dem Nutzer / Bauleitung / Auftraggeber abzustimmen. Die vorgegebenen Anlagenabmessungen sind Maximalmaße und bindend. Die Anlagenteile sind einschl. aller erforderlichen Prüf- und Abnahmekosten (EVU, Sachverständige..) sowie Nebenleistungen zu erbringen.

## 444.11 Verteiler und Messung
444.11  Verteiler und Messung

Folgende Unterverteilungen werden vorgesehen:

- UV-U1/01-02 Sporthalle-Allgemein
- UV-U1/03 Hackschnitzelanlage
- UV-00/01 Pausenhalle
- UV-00/02 Bühne
- UV-01/01 Technik
- UV-02/01 Klassentrakt

- MSR-Technik (bauseits)
- Lüftungsanlage (bauseits)
- 1 Personenaufzug
- 1 Lastenaufzug
- bauseitige NSHV (Bestand)

## 444.12 Rangierverteiler
444.12  Rangierverteiler

Für jeden Rangierverteiler ist ein Belegungsplan anzufertigen, von dem ein Exemplar im Verteiler und ein weiteres zu den Installations-Akten zu legen ist. Bestückung des Schwachstromteiles mit Reihenklemmen und Fernmeldelötleisten.

## 444.14 Potentialausgleich und Erdung

## Achtung: Entsprechend DIN/VDE 0100/Teil 540 C 2 ist ein fremdspannungsarmer Pot
Achtung:  Entsprechend DIN/VDE 0100/Teil 540 C 2 ist ein
fremdspannungsarmer Potentialausgleich durchzuführen.

Der Fundamenterder wird über die Anschlussfahne unmittelbar an die Potentialausgleichsschiene angeschlossen.

## Mit der Schiene sind ferner zu verbinden: - Schutzleiter entsprechend der festgelegten
Mit der Schiene sind ferner zu verbinden:
- Schutzleiter entsprechend der festgelegten Schutzmaßnahme
- metallene Wasserverbrauchsleitung
- metallene Abwasserleitung
- zentrale Heizungsanlage
- Gasinnenleitung, sofern ein Isolierstück in die Gas-Hausanschlußleitung
  vorhanden ist.
- Erdungsleitung für die Antennenanlage
- Potentialausgleichsleitung der Bäder
- Blitzschutzerder (sofern nicht mit dem Fundamenterder identisch).

## Überbrückung der Wasseruhr mit HO7V-U im Querschnitt des N-Leiters
Überbrückung der Wasseruhr mit HO7V-U im Querschnitt des N-Leiters,
jedoch mind. 6mm²

## Hauptpotentialausgleich nach VDE 0100 Teil 410.

## Bemessung des Hauptpotentialausgleichsleiters nach VDE 0100 Teil 540.

## Auswahl und Errichten von Erdern nach VDE 0151.

## Für das Einbeziehen von Gas- und Wasserleitungen in den Hauptpotentialausgleich ist VDE
Für das Einbeziehen von Gas- und Wasserleitungen in den Hauptpotentialausgleich ist VDE 0190 zu beachten.

## Zusätzlicher Potentialausgleich nach VDE 0100 Teil 410.

## Zusätzlicher Potentialausgleich in Räumen mit Bade-und Duscheinrichtungen nach VDE 0100
Zusätzlicher Potentialausgleich in Räumen mit Bade-und Duscheinrichtungen nach VDE 0100 Teil 701 Abschnitt 4.2.

## Werden Schutzleiter-Schutzmaßnahmen angewendet, muss die Potentialausgleichsleitung mit
Werden Schutzleiter-Schutzmaßnahmen angewendet, muss die Potentialausgleichsleitung mit dem Schutzleiter an zentraler Stelle verbunden werden, z. B. an einer Verteilertafel, an welcher der Schutzleiter einen Mindestquerschnitt von 4 qmm Cu besitzt. Dies ist nicht erforderlich, wenn die Bedingungen nach VDE 0100 erfüllt sind.

## Potentialausgleich und Erdung für Fernmeldeanlagen nach VDE 0800 Teil 2.

## An der Potentialausgleichssammelschiene sind alle Potentialausgleichsleitungen
An der Potentialausgleichssammelschiene sind alle Potentialausgleichsleitungen übersichtlich, einzeln lösbar und jederzeit zugänglich anzuschließen. Die Potentialausgleichsleitungen sind nach ihrer funktionellen Zuordnung eindeutig und unverlierbar zu kennzeichnen. Ein entsprechender Belegungsplan ist jedem Potentialausgleichskasten beizulegen. Die dafür erforderlichen Aufwendungen sind in die Einheitspreise der entsprechenden Position einzukalkulieren. Ein Meßprotokoll ist anzufertigen und den Bestandsplänen beizufügen.

## 444.16 Kabeltrassen

## Vor Montagebeginn ist bezüglich der Trassenführung mit der Bauleitung, der Heizungs- bzw.
Vor Montagebeginn ist bezüglich der Trassenführung mit der Bauleitung, der Heizungs- bzw. Lüftungsfirma und der Deckenbaufirma Rücksprache zu nehmen.

## Dem Bieter bleibt es überlassen, andere Trägersysteme zu verwenden. Wesentlich ist die
Dem Bieter bleibt es überlassen, andere Trägersysteme zu verwenden. Wesentlich ist die Korrosionsbeständigkeit, mechanische Festigkeit und Flexibilität. Falls durch ein anderes System größere Massen erforderlich sind, werden die Mehrungen nicht vergütet.

## Für die Inst.-Kanäle / Kabeltrassen / -wege sind fabrikmäßige Formstücke zu
Für die Inst.-Kanäle / Kabeltrassen / -wege sind fabrikmäßige Formstücke zu verwenden.

## Sämtliche Fernmeldeleitungen sind im unteren Bereich der Kabelträger bzw. mit Trennstegen
Sämtliche Fernmeldeleitungen sind im unteren Bereich der Kabelträger bzw. mit Trennstegen auf den Kabelrinnen zu verlegen.

## Für die Querung der Brandabschnitte bzw. Fluchtwege ist ein Teil der Kabelrinnen mit
Für die Querung der Brandabschnitte bzw. Fluchtwege ist ein Teil der Kabelrinnen mit Funktionserhalt E 30 nach DIN 4102, Teil 12 zu verlegen.

## 444.17 Haupt- und Verteilerzuleitungen
444.17  Haupt- und Verteilerzuleitungen

Achtung:  Aus EMV-Gründen sind generell 5-Leiter Systeme zu verlegen. PEN-Leiter sind nicht zulässig.

Die Querschnitte der Zuleitungen zu den einzelnen Verteilern sind aus den Übersichtsschemen ersichtlich.

Die Querschnitte für die bauseits gestellten Verteiler (z.B. Heizung, Lüftung) sind bei den zuständigen Planern bzw. Herstellerfirmen zu erfragen.

Verbindungs-Muffen sind nur nach vorheriger Genehmigung der Fachbauleitung zulässig.

Vor Sicherungs-Bestückung ist der Unternehmer verpflichtet, eine Kurzschluß- und Überlastberechnung vorzunehmen, bzw. sich entsprechende Daten von Fremdlieferanten schriftlich zu besorgen.

Für das Verlegen sowie Anschließen und Verbinden sind die Bestimmungen nach VDE 0100 Teil 520 zu beachten.

## 444.18 Allgemeine Installation

## Im Bereich der abgehängten Decken sind Mantelleitungen a.P. bzw. auf Kabelträgern zu
Im Bereich der abgehängten Decken sind Mantelleitungen a.P. bzw. auf Kabelträgern zu verlegen.

## Sämtliche Wandauslässe für Wandleuchten müssen in einer Dose enden.

## Die Allgemeinen Installation in Technikräumen
Die Allgemeinen Installation in Technikräumen erfolgt mit Mantelleitung NYM in Inst.-Kanälen bzw. a.P. in starrem Kunststoffrohr bzw. Alurohr oder auf Kabelträgern.

Installationen für TGA/'MSR erfolgt ausschließlich auf Kabelträger.

## Sämtliche Steckdosen, Abzweigdosen usw. sind mit den zugehörigen Stromkreisnummern des
Sämtliche Steckdosen, Abzweigdosen usw. sind mit den zugehörigen Stromkreisnummern des jeweiligen Verteilers zu kennzeichnen und in die Kalkulation einzubeziehen.

## Es ist darauf zu achten daß sämtliche Schalter und Steckdosen die gleiche Höhe
Es ist darauf zu achten daß sämtliche Schalter und Steckdosen die gleiche Höhe bzw. den gleichen Abstand von Türen oder Wänden besitzen.

## Vor Beginn der Installationsarbeiten ist mit dem Bauherrn bzw. Planer die
Vor Beginn der Installationsarbeiten ist mit dem Bauherrn bzw. Planer die Ausführungszeichnung nochmals hinsichtlich evtl. Änderungen zu überprüfen.

## In allen Feuchträumen sowie im Außenbereich ist das Verwenden von Gips als
In allen Feuchträumen sowie im Außenbereich ist das Verwenden von Gips als Befestigungsmaterial für Leitungen, Rohre und UP-Dosen nicht zulässig.

## Die Installation bzw. der Anschluß von Maschinen und Geräten
Die Installation bzw. der Anschluß von Maschinen und Geräten erfolgt ausschließlich auf Kabelträgern.

## Sämtliche Wanddurchbrüche und Bohrungen durch Brandabschnittswände
Sämtliche Wanddurchbrüche und Bohrungen durch Brandabschnittswände müssen nach Fertigstellung der Inst.-Arbeiten mit feuerhemmendem Material (mind. S 9o) ausgeschäumt werden.

## Brandabschottungen werden bauseits verschlossen.
Brandabschottungen werden bauseits verschlossen.
Hierbei handelt es sich um das Fabrikat Hilti, welches im Werk als Standard verwendet wird.

## Bei Leitungshäufungen bzw. Kanaldurchführungen sind fabrikmäßige Brandschottungen
Bei Leitungshäufungen bzw. Kanaldurchführungen sind fabrikmäßige Brandschottungen einzusetzen.

## Leitungen in den Wänden dürfen nur senkrecht und waagrecht verlegt werden.
Leitungen in den Wänden dürfen nur senkrecht und waagrecht verlegt werden. Bei Weiterführung von Leitungen, Kabeln und Drähten in Rohr durch Schalter
und Steckdosen müssen Schalterabzweigdosen oder Steckdosen mit entsprechenden Klemmen verwendet werden.

## Schräg verlegte Leitungen werden nicht abgenommen!

## Auf ordnungsgemäße Befestigung und Haltbarkeit der Schalter und Steckdosen
Auf ordnungsgemäße Befestigung und Haltbarkeit der Schalter und Steckdosen wird besonders Wert gelegt.

## Nur mit Krallen befestigte UP-Geräte werden nicht abgenommmen.

## Sämtliche Schalter, Steckdosen, Taster usw. sind bei UP-Installation mit
Sämtliche Schalter, Steckdosen, Taster usw. sind bei UP-Installation mit Schraubbefestigungen zu liefern.

## Die Isolationsmessung der Stromkreise muß vor der Abnahme gewissenhaft durchgeführt
Die Isolationsmessung der Stromkreise muß vor der Abnahme gewissenhaft durchgeführt werden, ebenfalls die Messung des Erdungswiderstandes. Für die gesamte Anlage ist ein Meßprotokoll lt. VDE- und EVU-Vorschrift zu erstellen und der Endrechnung beizulegen. Diese Leistung muss in die Einheitspreise mit einkalkuliert werden.

## Mit Nägeln befestigte Leitungen werden nicht abgenommen.

## Als Material finden in allen Räumen und Geschossen Mantelleitungen NYM
Als Material finden in allen Räumen und Geschossen Mantelleitungen NYM Verwendung.

## 444.20 Installation EIB / KNX-System

## Folgende Anlagenteile werden über ein EIB/KNX-System gesteuert bzw. geregelt:
Folgende Anlagenteile werden über ein EIB/KNX-System gesteuert bzw. geregelt:

- Allgemeine Beleuchtungsgruppen
- Jalousiemotoren
- Fensterkontakte
Die Programmierung des gesamten KNX-Systems ist in den Einheitspreisen mit einzukalkulieren.

## Allgemeine Systembeschreibung
Allgemeine Systembeschreibung

Der instabus EIB ist ein dezentrales Datenbussystem für flexibles Betriebsmanagement im Zweckgebäude.

Über eine zweiadrige Busleitung werden alle instabus EIB/KNX-Teilnehmer (TLN) z.B. Sensoren (Taster, Dimmer, Jalousiefühler, Bewegungsmelder,etc.) verbunden. Als Busleitung wird eine handelsübliche EIB-Steuerleitung grün verwendet (z.B. PYCYM 2x2x0,8). Das freibleibende Aderpaar kann z.B.für Sprach- bzw. Bildübertragung genutzt werden. Über die Busleitung werden nicht nur Information übertragen, sondern auch die Spannungsversorgung der Busteilnehmer (TLN) sichergestellt.

Die Busleitungen können von Teilnehmer zu Teilnehmer geschleift, als Stichabgang oder als Kombination aus beidem verlegt werden.

Bis zu 64 Teilnehmer können an einer Linie angeschlossen werden. 12 Linien können mit Linienkopplern zu einem Funktionsbereich verbunden werden. In einem Bussystem können bis zu 15 Funktionsbereiche existieren. Ein Bussystem besteht somit aus bis zu 11520 Teilnehmern. Über einen Personalcomputer können mehrere Bussysteme miteinander gekoppelt werden. Schnittstellen zu anderen Systemen sind möglich (z.B. SIMATIC oder SICLIMAT X).

Jeder Busteilnehmer besteht aus einer Busankopplung (BA) und einem Busendgerät (BE) das über die Anwenderschnittstelle (AST) mit der BA verbunden ist.
Jedes Busgerät kann mit einem oder mehreren Busgeräten direkt ohne Zentrale kommunizieren.

Jeder Busteilnehmer erhält eine physikalische Adresse.
Über diese Adresse kann der Teilnehmer abgefragt, oder umprogrammiert werden.

Die Programmierung der instabus EIB Teilnehmer erfolgt über eine Schnittstelle (USB), die an jeder Stelle des Bussystems eingesetzt werden kann.

Die physikalischen Adressen, wie auch die Zuordnung der Schaltgruppen werden von den Teilnehmern in einem Speicher (EPROM) netzausfallsicher gespeichert. Änderungen in den Zuordnungen der Teilnehmer oder sonstiger Systemparameter können somit vom Anwender über PC geändert werden, ohne am Gerät vor Ort, Schalter o.ä. betätigen zu müssen.

Die instabus EIB Spannungsversorgung (SV), sowie jeder Busteilnehmer sind gepuffert, so daß kurze Spannungsunterbrechungen überbrückt werden. Bei Netzausfall werden die Betriebsdaten der einzelnen Teilnehmer im eigenen EPROM abgelegt und bei Netzwiederkehr wieder eingestellt.

Die Gesamtleitungslänge pro Bus-Linie beträgt 1000 m einschl. aller Abzweigungen. Zwischen 2 Teilnehmern können bis zu 700 m Abstand bestehen; zur Spannungsversorgung darf der Abstand der Teilnehmer max. 350 m betragen.

## 444.23 Installation Haustechnik

## Das allgemeine Leitungsnetz für die MSR ist kein Bestandteil dieser Ausschreibung
Das allgemeine Leitungsnetz für die MSR ist kein Bestandteil dieser Ausschreibung.
Diese Leistungen werden bauseits erbracht. Die Verlegung der Leitungen erfolgt zum Teil auf den allgemeinen Kabeltrassen.

## 444.26 Installation Jalousien- und Verdunklungsanlage

## Die Jalousieanlage wird über ein KNX Bus-System installiert und betrieben.
Die Jalousieanlage wird über ein KNX Bus-System installiert und betrieben.
Die Betätigung der Anlagen erfolgt örtlich über Jalousietaster in Kombination mit KNX-Tasterschnittstellen.

Übergeordnet wird eine Wetterstationen vorgesehen.

## Der Montageort der Wind- bzw. Regenwächter ist mit der Bauleitung bzw. dem Architekten
Der Montageort der Wind- bzw. Regenwächter ist mit der Bauleitung bzw. dem Architekten abzustimmen.

## 444.28 Leerrohrinstallation

## Es dürfen nur Installationsrohre nach DIN VDE 0605 verwendet werden
Es dürfen nur Installationsrohre nach DIN VDE 0605 verwendet werden, und zwar in Stampf und Schüttbeton mit der Kennzeichnung "AS", - auf Putz mit der Kenn- zeichnung "A" oder "AS" - unter und in Putz mit der Kennzeichnung "B", "A" oder "AS".

## 444.34 Demontage und Entsorgung vorhandener Anlagen

## Im Bestandsgebäude gibt es vereinzelte Räume die an die neue Zugangssituation angepasst
Im Bestandsgebäude gibt es vereinzelte Räume die an die neue Zugangssituation angepasst werden müssen.

Hierfür sind entsprechende Anpassungsarbeiten in der Elektroinstallation erforderlich.

## 445.38 Lieferung und Montage der Beleuchtungskörper
445.38  Lieferung und Montage der Beleuchtungskörper

Bei der Kalkulation ist darauf zu achten, dass sämtliche Leuchtensysteme betriebsfertig zu montieren sind.

## Technische Ausführungsbestimmungen
Technische Ausführungsbestimmungen

Für alle im Leistungsverzeichnis aufgeführten Leuchten gelten folgende allgemeine technische Ausführungsbestimmungen: Die Leuchten müssen zur Gewährleistung der elektrischen und mechanischen Sicherheit das VDE- bzw. ENEC-Zeichen tragen. Alle Leuchten müssen zudem den geltenden EG-Richtlinien in Bezug auf elektromagnetische Verträglichkeit (EMV) entsprechen. Sämtliche Leuchten sind anschlussfertig verdrahtet und, sofern nicht anders ausgewiesen, mit elektronischen Vorschaltgeräten zu liefern. Die Leuchten haben folgenden Betriebsbedingungen zu entsprechen: Nennspannung 230 V, 50 Hz, Umgebungstemperatur 25 °C.

1. Leuchtenkörper
Leuchtenkörper müssen durch entsprechende Materialstärken, Konstruktionen und Herstellungsverfahren ausreichend formstabil und verwindungssteif sein. Leuchtenkörper aus Stahlblech müssen innen und außen mit hochwertigen, stoßfesten Kunstharzlacken oberflächenvergütet sein. Leuchten, die zur Montage als durchgehendes Lichtband ausgewiesen sind, müssen stirnseitige Leitungsdurchführungen oder Ausbrechöffnungen aufweisen.

2. Raster
Raster müssen selbsttätig in die elektrische Schutzmaßnahme einbezogen sein, ohne dass Leitungen zwischen Raster und Leuchtengehäuse anzuschließen sind. Sie müssen ferner werkzeuglos beidseitig abgeklappt und ausgehängt werden können, Rasterverschlüsse sowie zugehörige Befestigungsmittel, wie z. B. Schrauben, Nieten, Bügel, Scharniere und Hebel, dürfen bei eingesetztem Raster nicht sichtbar sein.
Reflexionsverstärkend beschichtete Aluminium-Spiegelraster und Reflektoren müssen eine z. B. durch Silberbeschichtung veredelte Oberfläche aufweisen, die ein erhöhtes Reflexionsvermögen von ca. 98 % zur effizienteren Energieausnutzung gewährleistet. Bei Hochglänzenden Ausführungen darf der Streulichtanteil nicht mehr als ca. 3% betragen.

3. Leuchtenwannen
Leuchtenwannen aus PMMA (Polymethylmethacrylat, wie z. B. PLEXIGLAS) müssen eckenstabil hergestellt sein. Als Prismenwannen werden nur solche anerkannt, die nach optischen Gesetzen berechnete Prismen mit exakter Lichtlenkung aufweisen. Leuchtenwannen aus PC müssen aus hochschlagzähem Polycarbonat eckenstabil hergestellt sein.

4. Elektrische Einbauteile und Verdrahtungen
Alle elektrischen Einbauteile, wie Vorschaltgeräte, Kondensatoren, Starter, Klemmen und Fassungen müssen das VDE- bzw. ENEC-Zeichen tragen. Fassungen müssen mit Lampenstift-Abstützung versehen sein und mindestens der Temperaturklasse T100 entsprechen. Leuchten, die als durchgehendes Lichtband angeordnet werden können, müssen fünfpolige Verbindungsklemmen bis 2,5 mm² (Schutzklasse I) bzw. vierpolige Verbindungsklemmen bis 1,5 mm² (Schutzklasse II) aufweisen. Für die Leitungsführung müssen entsprechende Halterungen in den Leuchten vorhanden sein. Die innere Verdrahtung von Leuchten muss bis 105 °C wärmebeständig sein, zum Lieferumfang gehörende Durchgangsverdrahtung muss ebenfalls diesen Bedingungen genügen. Bei Durchgangsverdrahtungen in Leuchten der Schutzart IP 50 und höher müssen werkseitig Vorkehrungen zur Erhaltung der Leuchtenschutzart getroffen werden.

5. Vorschaltgeräte
Sofern in diesem Angebot Leuchten mit elektronischen Vorschaltgeräten ausgewiesen sind, so müssen diese den speziellen Anforderungen an Störfestigkeit und Begrenzung der Störaussendung nach DIN EN 55015, DIN EN 61547 und DIN EN 61000-3-2 auf Grundlage des Gesetzes über die Elektromagnetische Verträglichkeit entsprechen. Elektronische Vorschaltgeräte für Leuchtstofflampen müssen dem Standard A2 BAT für bessere Energieeffizienz gem. EU-Verordnung 2009/125/EG genügen.

6. Montage und Wartung
Leuchten sollen leicht zu montieren und zu warten sein.

7. Besondere Hinweise
Der Bieter hat im Rahmen seiner Werk- und Ausführungsplanung lichttechnische Nachweise der Beleuchtungsstärken nach DIN EN 12461-1 mit Ausdruck Wartungsplan- Konformitätserklärungen zu erbringen. Leuchten sind immer mit den entsprechenden Leuchtmitteln anzubieten (Kalkulationsgrundlage, wenn nicht anders angegeben, Lichtfarbe: 830/840; Ra 80).

## Sämtliche Befestigungsteile und das elektrische Zubehör sind mitzuliefern, auch
Sämtliche Befestigungsteile und das elektrische Zubehör sind mitzuliefern, auch wenn diese nicht eigens aufgeführt sind.

## Leuchtendaten, Deckenausschnittsgrößen und Unterkonstruktionen zur
Leuchtendaten, Deckenausschnittsgrößen und Unterkonstruktionen zur Leuchtenbefestigung sind eingenverantwortlich der Deckenbaufirma im Rahmen der Montageplanung anzugeben.

Der Unternehmer hat vor Bestellung eine Leuchtenfabrikateliste, zur Freigabe durch den Bauherrn, zu erstellen.

## Sämtliche Leuchten sind vor Bestellung zu bemustern.
Sämtliche Leuchten sind vor Bestellung zu bemustern.
Die Kosten sind in die Einheitspreise mit einzukalkulieren

## 445.42 Lieferung und Montage der Sicherheitsbeleuchtung

## Bei der Kalkulation ist darauf zu achten, dass sämtliche Leuchten betriebsfertig zu
Bei der Kalkulation ist darauf zu achten, dass sämtliche Leuchten betriebsfertig zu montieren sind.

Die erforderlichen Beschriftungen der Sicherheitsleuchten sind mit der Bauleitung nach VGB 125 bzw. DIN 4844 Teil 1 festzulegen.

In unmittelbarer Nähe der Brennstellen sind weiße Bezeichnungsschilder mit roter Gravur anzubringen.
Diese Schilder müssen die Stromkreis- und die Brennstellennummer angeben.

Sonst gleich wie 445.38

## 452.49 Türsprech- und Klingelanlage

## Im Bereich des Haupteingangs wird eine Türsprechstelle mit Video vorgesehen
Im Bereich des Haupteingangs wird eine Türsprechstelle mit Video vorgesehen.
Die Aufschaltung erfolgt auf eine bauseitige Telefonanlage.

## 453.52 Uhrenanlage

## Für die Sporthallen sind ballwurfsichere Uhren vorgesehen.
Für die Sporthallen sind ballwurfsichere Uhren vorgesehen.

Weitere Nebenuhren befinden sich in den Hauptverkehrszonen (Schule) und Umkleideräume (Sporthalle).
Die Anbindung erfolgt auf eine bauseitige ELA- bwz. SAA-Anlage.

Für die Süorthalle ist eine Spielfeldanzeige vorgesehen.

## 457.66 Verteiler für Fernmeldeanlagen
457.66  Verteiler für Fernmeldeanlagen

Folgende Datenschränke sind vorgesehen:

Standschränke im 2. Obergeschoss - Elektroraum
Wandschrank in der Hackschnitzelanlage (UG)

Von dem Datenschrank im 2.OG erfolgt die Anbindung an den Bestand im Untergeschoss (EDV-Raum) mit LWL.
Die Anbindung der Hackschnitzelanlage erfolgt ebenfalls mit LWL.

Die Klemmarbeiten im Zuge der Leitungsführung sind Sache des Elektroinstallateurs.

## 457.67 Übertragungsnetze (Kabel und Leitungen etc.)
457.67  Übertragungsnetze (Kabel und Leitungen etc.)

Die Leitungsverlegung erfolgt größtenteils auf Leitungsträgern, in Inst.-Kanal bzw. Leerrohr.

Die im Leistungsverzeichnis aufgeführten Fernmeldeleitungen und -Drähte sind einschl. der erforderlichen Kleinklemmen, des Befestigungsmaterials etc. zu liefern und zu verlegen.
Fernmelde- sowie EDV-Dosen sind gem. den Vorschriften und Richtlinien zu verklemmen.

In jeder Schwachstromenddose ist die Anschlußnummer identisch mit dem Übersichtsplan zu versehen.

## 490.75 Bauprovisorium
490.75  Bauprovisorium

Das Bauprovisorium beinhaltet Leistungen im Gebäude. (Baustromverteilungen / Baubeleuchtung in den Verkehrszonen)

## 490.77 Brandschutzmaßnahmen und RWA-Anlagen
490.77  Brandschutzmaßnahmen und RWA-Anlagen

Wand- und Deckendurchführungen für Kabel und Leitungen sind gem. der Feuerwiderstandsklasse nach DIN 4102 abzuschotten. Das Nachlegen von Kabeln muß durch geringen Aufwand möglich sein. Voraussetzung für den Auftrag ist die bauaufsichtliche/baurechtliche Zulassung des angebotenen Systems. Die zur Verwendung kommenden Hitzeschutzmittel dürfen nicht zur Rißbildung neigen.

Weiterhin ist durch Prüfungsbericht einer staatlichen Materialprüfanstalt nachzuweisen, dass die Beschichtungs-/Imprägniermaterialien ohne Schutzmaßnahmen z.B. Decklack in ihrer Wirksamkeit durch Alterung nicht nachlassen.

Sollte der Unternehmer nicht in der Lage sein, die Brandschutzmaßnahme ordnungsgemäß und den Vorschriften entsprechend auszuführen, so ist er verpflichtet, eine Spezialfirma als Subunternehmer einzusetzen. Auf jeden
Fall hat der Unternehmer eine neutrale Abnahme zu beantragen.

## 490.78 Begleitheizung
490.78  Begleitheizung

Im Leistungsumfang ist eine komplette Begleitheizungen (Heizbänder und Steuerung) für folgende Bereiche enthalten:

- Neubau Schule
- Hackschnitzelbunker
- Bestandsgebäude

## 490.80 Stundenlohnarbeiten
490.80  Stundenlohnarbeiten

Stundenlohnarbeiten sind nur mit Genehmigung der Bauleitung auszuführen.

Installationen, welche nicht aus dem Plan ersichtlich sind, sowie die Verwendung von Materialien, welche nicht im Leistungsverzeichnis aufgeführt sind, berechtigen den Unternehmer nicht, diese Anlagenteile von sich aus auf Stundenlohnbasis auszuführen. Der Bauherr behält sich vor, den Preis für die ausgeführte Leistung anhand von ähnlichen Leistungsverzeichnispositionen festzulegen.

Für Arbeiten, welche keine Ähnlichkeit zu Leistungsverzeichnispositionen aufweisen, sind Nachtragsangebote einzureichen. Die Nachtragsangebote sind auf der Preisbasis des Hauptleistungsverzeichnisses zu kalkulieren.

Die Verrechnungssätze enthalten den tatsächlichen Lohn mit den Zuschlägen für Gemeinkosten wie Sozialkassenbeiträge, vermögenswirksame Leistungen usw., sowie Lohn- bzw. Gehaltsnebenkosten.

Zuschläge für Nacht-, bzw. Sonntags- und Feiertagsarbeiten sind jedoch nicht eingerechnet. Die Verrechnungssätze sind unter Beachtung der preisrechtlichen Vorschriften zu ermitteln.

Da zum Zeitpunkt der Ausschreibung noch nicht feststand, ob Regiearbeiten anfallen, wurden Regiestunden geschätzt.

Für anfallende Stundenlohnarbeiten sind täglich Rapporte in doppelter Ausführung der Bauleitung vorzulegen. Die angefallenen Stundenlohnarbeiten sind in dem Titel des zugehörigen Leistungsverzeichnisses abzurechnen. Alle Stundenlohnarbeiten fallen unter die Haftungs- und Gewährleistungsfrist des Auftragnehmers.
Über die gesamte Bauzeit ist ein Bautagebuch zu führen. Das Bautagebuch ist wöchentlich der Bauleitung bzw. dem Ingenieurbüro zur Einsicht vorzulegen.

## 546.88 Außenanlagen (Starkstrom etc.)
546.88  Außenanlagen (Starkstrom etc.)

Die Außenanlagen werden entsprechend den Plänen des
Architekten bzw. Bauherrn erstellt.

## 546.89 Lieferung und Montage der Aussenbeleuchtung
546.89 Lieferung und Montage der Aussenbeleuchtung

siehe Leistungsbeschreibung

## P2139-E 4.053.2 Elektroinstallation
Datum: 04.02.2026

### Bereich 2 442 Eigenstromversorgungsanlagen

#### Abschni 2.6 Hauptverteiler und Batterieanlagen

*Hinweis: 442.6 Hauptverteiler und Batterie für Sicherheitsbeleuchtung*

**2.6.10 Zentralbatteriesystem**
*** Schwerpunktposition
Zentralbatteriesystem
zur Versorgung von Rettungszeichen- und Sicherheitsleuchten
gemäß DIN VDE 0108-100, VDE 0100-718, EN 50171, EN 50172,
EN 50178, EN 60146-1-1, EN 60439-1, EN 60742, EN 62034,
EN 50081, EN 50082 und BGV A3.
Mit automatischer Prüfeinrichtung und Einzelleuchtenüberwachung.
Mikroprozessor Steuerteil mit Konfigurationsspeicher und Busanschluss.
Die Anlage verfügt über eine übersichtlich gestaltete Bedieneinheit
mit Touch Display,. Hier werden sowohl Messwerte
wie Batteriespannung, Ladestrom, Verbraucherstrom als auch
Störmeldungen im Klartext angezeigt.
Zusätzlich dazu informieren LED’s im Blockschaltbild schnell und exakt
über den aktuellen Anlagenzustand.

Die Anlage arbeitet im Mischbetrieb, dadurch wird eine Reduzierung der
Stromkreise erreicht. Dauerlicht, Bereitschaftslicht und geschaltetes Dauerlicht
kann in einem Stromkreis realisiert werden,
Je Endstromkreis können 20 Leuchten verwaltet werden.

Die Batterieladung erfolgt nach IU-Kennlinie.
Ausgleichs- und Starkladung können manuell über die Anzeige- und Bedieneinheit
oder automatisch ausgelöst werden.
Durch die Prüfung von Batteriespannung und Ladestrom wird die Funktionsfähigkeit
der Ladeeinrichtung kontinuierlich überwacht.

Die integrierte vollautomatische Prüfeinrichtung des Sicherheitslichtgerätes
führt die vorgeschriebenen Funktionsprüfungen selbsttätig durch und
protokolliert sowohl die Prüfergebnisse als auch die Ablauf- und Störmeldungen.

Die protokollierten Daten, sowie der Ereignisse der Leuchtenüberprüfung werden
im Display angezeigt und können seriell und parallel auf Schnittstellen ausgegeben
werden.

Endstromkreismodul
Endstromkreismodule für 8 Endstromkreise.
Absicherung 6,3A Sicherungen.
Belastung je Endstromkreis 750W bzw. 20 Leuchten.
Einzelumschaltung pro Stromkreis mit den Schaltungsarten
Dauerlicht, Bereitschaftslicht, geschaltetes Dauerlicht ohne zusätzliche Datenleitung
zu den Leuchten.
Kalibrierung und Leuchtenstatus in kürzester Zeit.
In Verbindung mit Leuchtenbausteine ist es möglich,
jede einzelne Leuchte innerhalb des Stromkreises zu schalten.
Schaltungsart der Bausteine über Zentrale programmierbar.

Lichtschalterabfragemodul
Busfähige Schaltereingänge mit interner 24V DC Stromschleife
(potentialfreie Beschaltung), oder externer 230V AC Stromschleife
(potentialbehaftete Beschaltung).
Eingangs-Module (8 Eingänge) zum Einbau in Verteilungen
Relais-Ausgangsmodul für 6 zusätzlich potentialfreie programmierbare
Meldekontakten.
IP Schnittstelle

Alle elektronischen Baugruppen sind in Modultechnik aufgebaut
und dadurch sehr servicefreundlich für kurze Umrüstzeiten.

Ausbaufähig bis 60 Stromkreise
Nicht belegte Endstromkreise sind vorverdrahtet
Module sind nach Plug & Play Prinzip nachrüstbar
Nachträglicher Verkabelungsaufwand geht zu Lasten des AN

Bestückung
36 Stück programmierbare Endstromkreise 6,3A

1 Stück Eingangsmodul mit  8 Schalteingängen

1 Stück Relais-Ausgangsmodul
  für 6 zusätzlich frei programmierbare Meldekontakte

4 Stück Netzwächterstromschleifen für UMR

8 Stück Netzwächterstromschleifen RS 485 für EGMDPÜ

1 Stück Servicesteckdose 230V 50 Hz

1 Stück Batterie Symmetrie und Temperaturüberwachung
  Mit Meldung Batterie Übertemperatur

Das Gerät ist eingebaut in einem Stahlblechschrank als
Standschrank mit Batteriefach
Farbe RAL 7035, Schutzart IP 20

Abmessungen
Maße: H x B xT (max.) = 1800 x 800 x 600 mm
Menge: 1,000 St

**2.6.20 Bleibatterie verschlossene Ausführung**
Bleibatterie verschlossene Ausführung für stationäre Anwendung
zum Einsatz in Zentralbatterieanlagen nach EN50171, EN 60896-2
Zusätzlich klassifiziert nach EUROBAT Einstufung –Very Longlife-

Qualitätsstandard Brauchbarkeitsdauer 10 Jahre

Technische Daten mit Auslegung nach EN 50171 6.12.4
Nennspannung:  216 V
Nennkapazität C10:28 Ah
Kapazität C3:  7,45 Ah
Entladezeit:  3,0 h
Blockanzahl:  18
Zubehör:  einschließlich Standardzubehör
Notwendiger
Luftvolumenstrom
nach EN50272-2:  1,2 m³/h
Lüftungsquerschnitt
Der Zu und Abluftöffnung:  je 32 cm²
Menge: 1,000 St

**2.6.30 Fernmeldetableau**
Fernmeldetableau
Fernanzeige gemäß DIN VDE
Für die Fernanzeige der Betriebszustände des
Zentralbatteriesystems.
Die Funktion ist auch bei Netzausfall über die Batterie
gewährleistet.
LED-Anzeigen: Anlage betriebsbereit, Batteriebetrieb, Anlage gestört.
Sammelstörung akustisch
Gehäuse: Kunststoffgehäuse für Aufputzmontage
Schutzart: IP 20
Anschluss: Cat 7 Kabel
Menge: 1,000 St

**2.6.40 Netzüberwachung mit Bustechnik**
*** Schwerpunktposition
Netzüberwachung mit Bustechnik
Drei-Phasen-Busnetzwächter mit Testtaster
Für den Einbau in Allgemeinverteiler.
Bei ansprechen erfolgt eine detaillierte Meldung
im Display der Zentrale.
Verbindungsleitung zur Zentrale Lan-Cat7.
für REG Einbau
Menge: 7,000 St

*Hinweis: Dienstleistungen*
Dienstleistungen

Sämtliche Dienstleistungen und Wartungen umfassen auch:
- Abschnitt 42 Lieferung und Montage der Sicherheitsleuchten
und sind entsprechend mit einzukalkulieren.

**2.6.50 Die Inbetriebnahme durch den Hersteller**
Die Inbetriebnahme durch den Hersteller.
Der Installateur versichert alle notwendigen Arbeiten wie Einbau und Verkabelung der Batterien, sowie Anschluss aller Rettungszeichen- und Sicherheitsleuchten zum Zeitpunkt der Inbetriebnahme fertiggestellt zu haben.
Menge: 1,000 St

**2.6.60 Batterieraum-Warnschild**
Batterieraum-Warnschild
Selbstklebend DIN A 4-Format
Menge: 1,000 St

**2.6.70 Übersichtsplan der Sicherheitsbeleuchtungsanlage**
Übersichtsplan der Sicherheitsbeleuchtungsanlage
Es ist ein Schaltplan der Sicherheitsbeleuchtung bei der
Schalteinrichtung der Sicherheitsbeleuchtung, der
Ersatzstromquelle und dem Hauptverteiler der
Sicherheitsbeleuchtung auszulegen. Aus diesem Schaltplan
muss auch die Netzüberwachung in den Unterverteilern der
allgemeinen Stromversorgung, die Anzahl der Leuchten, die
Belastung der einzelnen Stromkreise und die
Gesamtbelastung hervorgehen.
Erstellen und hinter Glas im Notlichtgeräte- bzw. Batterieraum
montieren.
Verweis: VDE 0100-560 2013-10 Schaltplan der elektrischen Anlage
Menge: 1,000 St

**2.6.80 Einweisung und Schulung des Bedienpersonals in die Anlage**
Menge: 3,000 h

**2.6.90 Abnahme der Sicherheitsbeleuchtung**
Abnahme der Sicherheitsbeleuchtung gemeinsam mit dem TÜV/EB ohne Kosten für den Sachverständigen.
Beistellung Personal für den gesamten Abnahmezeitraum.
Menge: 1,000 St

### Bereich 3 443 Niederspannungsschaltanlagen

#### Abschni 3.8 Niederspannungshauptverteiler

*Hinweis: 443.8 Niederspannungshauptverteiler*

*Hinweis: Bei den nachfolgend beschriebenen Einbaugeräten für*
Bei den nachfolgend beschriebenen Einbaugeräten für
Verteiler und Schaltanlagen ist jeweils eine
einheitliche Bauform eines Fabrikates zu verwenden.

Die Kosten für die anteilige Verdrahtung der
Einbaugeräte, die nötigen Klemmen (je Einbaugerät sind
mind. 7 Klemmenpunkte vorzusehen) in den Verteilern,
sowie evtl. erforderliches Sonder-Einbauzubehör inkl.
nicht benötigte Adern, welche auf Klemmen aufzulegen sind,
müssen in die Einheitspreise einkalkuliert werden.

Der netzseitige Anschluß der Verteiler (Zu- und
Abgänge) ist in die Verteilung einzukalkulieren.

Die Sicherungserstbestückung ist mit in die Einheitspreise einzukalkulieren

Die Kosten für die Beschriftung der Einbaugeräte sind
in die Einheitspreise einzukalkulieren. Die
Beschriftung ist in gravierter oder gedruckter
Ausführung zu erstellen und dauerhaft anzubringen.

Die Beschriftung erfolgt nach den Werksvorschriften

*Hinweis: Stahlblechgekapselte Niederspannungs-Schaltanlage*
Stahlblechgekapselte Niederspannungs-Schaltanlage
(NSHV) als Schaltgerätekombination mit Bauartnachweis nach IEC 61439-1/-2 in Mehrfach-Schrankbauform für Reihenaufstellung, Bedienung durch Elektrofachkraft

Gehäusebauteile und Türen aus verzinktem Stahlblech, Feldabdeckungen aus glasfaserverstärktem Polyester halogenfrei, mit 90°-Schnell- verschlüssen, wendbar für 2 Einbautiefen, Türen mit innen- liegenden Scharnieren und 180° Öffnungswinkel, Ver schlußsysteme austauschbar. Komplett mit sämtlichen systembedingten Einbauteilen, fabrikmäßig verdrahtet mit Zu- und Abgangsklemmen.
Mit Kabelabfangschienen, Kabeleinführungen entsprechend der Schutzart, Schaltplantasche, gravierten Bezeichnungs- schildern, Schaltgerätebezeichnungen entsprechend der Schaltpläne, Sicherungs-Erstbestückung, Sammelschienensystem, einschl. Aufstellen und Anschluß der zu- und abgehenden Leitungen, bestehend aus 3 Feldern.

Feldbreiten ca.:  600+ 600 + 1100 mm
Feldtiefe ca.:  600 mm
Feldhöhe ohneSockel:  2200 mm
Sockelhöhe:  200  mm
Schalter u. Sich.-Trenner:  von außen bedienbar
Bemessungsbelastungsfaktor:  nach IEC 61439-2, Tabelle 101
Schutzart:  mind. IP 30
Schutzart mechanische
Beanspruchung:  IK07
Aufstellungsort:  bis 2000m
Umgebungstemperatur:  35°
Schutzklasse:  1
Nennspannung:  230/400 V / 50 Hz
Sammelschienensystem:  Fünfleiter
Auslegung N:  Voll (100% L)
Einspeisung mit:  2 x NYCWY 4x120/70 qmm
  von unten
Abgänge:  unten
Mind. Bemessungsbetriebsstrom der Sammelschiene
belüftet:  Ie(A] Umgebungstemperatur: 35°C
  Icw(kA) Dauer Kurzschluss 1 s
  1.250A  mind. 65 kA

Zu- und Abgangsschienen einschl. Hilfssammelschienen bzw. Klemmen für Parallelkabel, mit ausreichendem Kabel- und Rangierraum, Platzreserve mind. 20 %.

*Hinweis: bestehend aus:*

**3.8.10 Einspeisefeld 600 mm**
*** Schwerpunktposition
Einspeisefeld 600mm für Leistungsschalter
Verteilerfeld für die Einspeisungen zur Bestückung mit Leistungsschalter bis 1250A einschließlich der Hauptsammelschiene gemäß Vorbemerkung,
sowie der Feldverschienung der Schalter und Einbau nachstehender Einbaugeräte.

Breite x Tiefe ca.:  600 x 600 mm

Das Feld ist standardmäßig mit nachfolgendem Leistungsschalter auszurüsten:
Menge: 1,000 St

**3.8.20 Leistungsschalter ACB 3-polig 630A 400/415VAC**
*** Schwerpunktposition
Leistungsschalter für Wechselstrom DIN EN 60947-2 (VDE 0660-101), offene Bauweise (ACB), für Anlagen-, Kabel-, Generatorenschutz, als Hauptschalter, 3-polig, Bemessungsbetriebsstrom 630 A, Bemessungsbetriebsspannung 400/415 V AC bei 50/60 Hz, Mindest-Bemessungsgrenzkurzschlussausschaltvermögen Icu 50 kA, in Einschubtechnik mit Einschubvorrichtung, Gebrauchskategorie B, fingersicher DIN EN 50274 (VDE 0660-514), mit Kipphebelantrieb, kommunikationsfähig, Kommunikationsprotokoll Ethernet, mit Anzeige für Einschaltbereitschaft, Speicherzustand und Schaltstellung, mechanischem Taster für EIN/AUS, elektrische Schaltspielzahl 500, elektronische Auslöseeinheit (ETU), als Überlastauslöser, zeitverzögerter und unverzögerter Kurzschlussauslöser, Neutralleiterschutz (LSIN), Einstellung/Anzeige der Schutzfunktionen mit Drehkodierschalter,
Schutzparameter für Überlastauslöser einstellbar, Auslösefunktion Überlastauslöser ein-/ausschaltbar, Standardverhalten Überlastauslöser Strom-Zeit-abhängig,
Schutzparameter kurzzeitverzögerter Kurzschlussauslöser einstellbar, Auslösefunktion kurzzeitverzögerter Kurzschlussauslöser ein-/ausschaltbar, Standardverhalten kurzzeitverzögerter Kurzschlussauslöser Strom-Zeit-abhängig,
Schutzparameter unverzögerter Kurzschlussschutz einstellbar, Auslösefunktion unverzögerter Kurzschlussschutz ein-/ausschaltbar, Überstromauslösesystem mit Parametersatzumschaltung zwecks Anpassung an variable Einspeise- und Lastverhältnisse und ZSI-Funktionaliät zur Optimierung der Selektivität, mit 2 Hilfskontakten Schliesser, mit 2 Hilfskontakten Öffner.
inkl. Parametrierung (Überlastschutz, Kurzschlussschutz, Erdschlussschutz, Zeitverzögerungen)
Menge: 1,000 St

**3.8.30 3-poliger NH-Sicherungslasttrennschalter**
3-poliger NH-Sicherungslasttrennschalter,
Größe 1, zum Aufbau auf Montageplatte inkl.
NH-Sicherungen
Menge: 1,000 St

**3.8.40 Ableiterkombination Typ 1+2,**
Ableiterkombination Typ 1+2,
Anforderungsklasse I+II, UC 350V, Schutzbausteine steckbar, 4-polig für TN-S und TT-Systeme mit Fernmeldung, mit  thermischer Trennvorrichtung für die Varistoren.
Menge: 1,000 St

**3.8.50 3-poliger Motorschutzschalter inkl. Auslöseeinheit**
3-poliger Motorschutzschalter inkl. Auslöseeinheit
Baugröße: S00
Bemessungsspannung bis 690 V AC
Bemessungsstrom: bis 10A
Auslöseart: thermisch und magnetisch
Schutzfunktionen: Überlastschutz / Kurschlussschutz / Phasenausfallüberwachung
Betätigung: Handbetätigung Ein/Aus
Montage auf Hutschiene
Schutzart: IP20
Menge: 1,000 St

**3.8.60 Messung**
*** Schwerpunktposition
Messung bestehend aus 3 x Wandlern und
1 x Multifunktionsmessgerät  für Schalttafeleinbau

Fronttafeleinbaugerät, ca. 96 x 96 x 86 mm (BxHxT), grafisches LCD-Display, Schutzart Front mind. IP 40, UL 61010-1 zertifiziert geeignet zur Messung in allen Ebenen von TN & TT-Netzen zur Erfassung von Strom, Spannung, Frequenz, Wirk-, Schein- & Blindleistung (pro Phase & gesamt) im Frequenzbereich 45 - 65 Hz, cos phi, Wirk-, Schein- & Blindenergie gesamt sowie Bezug und Abgabe von Wirk- & Blindenergie (4-Quadranten-Messung) in separate Speicherwerte, kontinuierliche Echteffektivwertmessung (True RMS). mind. 8 MB interner Messdatenspeicher (Flash) davon 4 MB frei vom Anwender konfigurierbar, Uhr mit Pufferung.

Erweiterungsmöglichkeit durch aufsteckbare Funktionsmodule.

Genauigkeitsklassen nach IEC 61557-12 bei 50/60 Hz:
Versorgungsspannung: 90 - 277 V AC, 90 - 250V DC, 50 / 60 Hz
Überspannungskategorie: 300V CAT III
Spannungsmessung: 3 Ph. + N (L-N / L-L) (UL+IEC)
Strommessung: Anzahl: 3x
Datenschnittstellen: Modbus (RS485)
Datenprotokolle: Modbus RTU
Digitalausgänge: mind. 3x wahlweise, Impuls- oder Grenzwertausgang
Analogausgänge: mind. 1x, 0/4 - 20 mA,

3 Stück kompatiblen Stromwandlern zur Strommessung je Phase, ausgeführt als Klappstromwandler
Genauigkeitsklasse: mind. Klasse 0,5
Sekundärstrom: 5 A
Bemessungsfrequenz: 50/60 Hz
Isolationsniveau gemäß IEC / DIN EN 61869-2
Kurzschlussfestigkeit gemäß Norm
Für Dauerbetrieb geeignet
einschließlich:
Montagezubehör, Dokumentation, Parametrier-, & Auswertesoftware in, Abstimmung der Ausführung auf die Praxisanwendung sowie der Messgrößen inkl. deren Aufzeichnungs-Intervalle, kompatiblem Stromwandlersatz min. Kl. 0,5 allphasig, Messwandler-Trennklemmen mit Schraubanschluss Brücken sowie Hutschienenklammer zur DIN-Hutschienenmontage gemäß DIN VDE 0100 - 557.5.3.1., Konfiguration und Parametrierung des Gerätes (z.B. Netzform, Wandlerverhältnisse, Adressierung der Kommunikations-Schnittstellen)
Menge: 1,000 St

*Hinweis*

**3.8.70 Einspeisfeld PV-Anlage 600 mm f. fest eingeb. Kompaktleistungsschalter In=400A**
Einspeisfeld PV-Anlage 600 mm f. fest eingeb. Kompaktleistungsschalter In=250A
Verteilerfeld für den Einbau von Kompaktleistungsschalter, incl. der Hauptsammelschienen gemäß Vorbemerkung, sowie des notwendigen Befestigungsmaterials, der Laschen zum Anschluss der Schalter an das Hauptsammelschienensystem und der Abdeckung zum Sammelschienenraum.  Einbau von von Reiheneinbaugeräten.

Abgangsklemmen unten einschl. N und PE-Schiene

Breite x Tiefe ca. :  600 x 600 mm

Das Feld ist standardmäßig mit nachfolgendem Zubehör auszurüsten:
Menge: 1,000 St

**3.8.80 Leistungsschalter MCCB 3-polig 250A 400/415VAC**
Leistungsschalter für Wechselstrom DIN EN 60947-2 (VDE 0660-101), Kompaktbauweise (MCCB), für Anlagen-, Kabel-, Generatorenschutz, als Hauptschalter, 3-polig, Bemessungsbetriebsstrom 250 A, Bemessungsbetriebsspannung 400/415 V AC bei 50/60 Hz, Mindest-Bemessungsgrenzkurzschlussausschaltvermögen Icu 50 kA, in Einschubtechnik mit Einschubvorrichtung, Gebrauchskategorie B, fingersicher DIN EN 50274 (VDE 0660-514), mit Kipphebelantrieb, elektrische Schaltspielzahl 500, elektronische Auslöseeinheit (ETU), als Überlastauslöser, zeitverzögerter und unverzögerter Kurzschlussauslöser, Neutralleiterschutz (LSIN), Einstellung/Anzeige der Schutzfunktionen mit Drehkodierschalter,
Schutzparameter für Überlastauslöser einstellbar, Auslösefunktion Überlastauslöser ein-/ausschaltbar, Standardverhalten Überlastauslöser Strom-Zeit-abhängig,
Schutzparameter kurzzeitverzögerter Kurzschlussauslöser einstellbar, Auslösefunktion kurzzeitverzögerter Kurzschlussauslöser ein-/ausschaltbar, Standardverhalten kurzzeitverzögerter Kurzschlussauslöser Strom-Zeit-abhängig,
Schutzparameter unverzögerter Kurzschlussschutz einstellbar, Auslösefunktion unverzögerter Kurzschlussschutz ein-/ausschaltbar, Überstromauslösesystem mit Parametersatzumschaltung zwecks Anpassung an variable Einspeise- und Lastverhältnisse und ZSI-Funktionaliät zur Optimierung der Selektivität, mit 2 Hilfskontakten Schliesser, mit 2 Hilfskontakten Öffner.
inkl. Parametrierung (Überlastschutz, Kurzschlussschutz, Erdschlussschutz, Zeitverzögerungen)
Menge: 1,000 St

**3.8.90 Messung**
Messung bestehend aus 3 x Wandlern und
1 x Multifunktionsmessgerät  für Schalttafeleinbau
für die Visualisierung der PV-Anlage

Fronttafeleinbaugerät, ca. 96 x 96 x 86 mm (BxHxT), grafisches LCD-Display, Schutzart Front mind. IP 40, UL 61010-1 zertifiziert geeignet zur Messung in allen Ebenen von TN & TT-Netzen zur Erfassung von Strom, Spannung, Frequenz, Wirk-, Schein- & Blindleistung (pro Phase & gesamt) im Frequenzbereich 45 - 65 Hz, cos phi, Wirk-, Schein- & Blindenergie gesamt sowie Bezug und Abgabe von Wirk- & Blindenergie (4-Quadranten-Messung) in separate Speicherwerte, kontinuierliche Echteffektivwertmessung (True RMS). mind. 8 MB interner Messdatenspeicher (Flash) davon 4 MB frei vom Anwender konfigurierbar, Uhr mit Pufferung.

Erweiterungsmöglichkeit durch aufsteckbare Funktionsmodule.

Genauigkeitsklassen nach IEC 61557-12 bei 50/60 Hz:
Versorgungsspannung: 90 - 277 V AC, 90 - 250V DC, 50 / 60 Hz
Überspannungskategorie: 300V CAT III
Spannungsmessung: 3 Ph. + N (L-N / L-L) (UL+IEC)
Strommessung: Anzahl: 3x
Datenschnittstellen: Modbus (RS485)
Datenprotokolle: Modbus RTU
Digitalausgänge: mind. 3x wahlweise, Impuls- oder Grenzwertausgang
Analogausgänge: mind. 1x, 0/4 - 20 mA,

einschließlich:
Montagezubehör, Dokumentation, Parametrier-, & Auswertesoftware in, Abstimmung der Ausführung auf die Praxisanwendung sowie der Messgrößen inkl. deren Aufzeichnungs-Intervalle, kompatiblem Stromwandlersatz min. Kl. 0,5 allphasig, Messwandler-Trennklemmen mit Schraubanschluss Brücken sowie Hutschienenklammer zur DIN-Hutschienenmontage gemäß DIN VDE 0100 - 557.5.3.1., Konfiguration und Parametrierung des Gerätes (z.B. Netzform, Wandlerverhältnisse, Adressierung der Kommunikations-Schnittstellen)
Menge: 1,000 St

**3.8.100 Steuerstromklemmen für Schnittstellen Messgeräte, Steuerung und Überwachung von Meldungen**
Steuerstromklemmen für Schnittstellen Messgeräte, Steuerung und Überwachung von Meldungen und Auslösungen sind einzurechnen.
Menge: 1,000 psch

**3.8.110 Netz- und Anlagenschutz**
*** Schwerpunktposition
Netz- und Anlagenschutz zur regelkonformen
Inbetriebnahme von PV-Anlagen ab 90 kVA nach
VDE-AR-N 4105
AC-Nennspannung: 230/400 V
AC-Nennspannungsbereich: 100 - 264
AC-Netzfrequenz: 50 Hz
AC-Netzfrequenzbereich. 40 - 70 Hz
Ansteuerung Kuppelschalter IAC max.: 2A
Ansteuerung Kuppelschalter UAC max.: 250 V
Anschlussphasen: 3
Schaltkontakte für interne Kuppelschalter: 2
Schutzart: IP 20
Schnittstellen: EVU-Remote
Min. zulässige Umgebungstemperatur: -20°C
Max. zulässige Umgebungstemperatur: 70 °C
Montage auf Hutschiene
Anschlusstechnik: Schraubklemmen
inkl. Ziel-Messung
Energieversorger: AllgäuNetz
Menge: 1,000 St

*Hinweis*

**3.8.120 Abgangsfeld inkl. Kabelanschlussfeld**
Abgangsfeld inkl. Kabelanschlussfeld für steckbare
senkrechte Lasttrennschaltleisten

Verteilerfeld für den Einbau von senkrechten Lasttrennschalterleisten in Stecktechnik,
inklusive der Hauptsammelschienen, sowie der notwendigen Steckschiene zum Aufbau der Leisten und sämtlichem Befestigungsmaterial, der Abdeckung zum Sammelschienenraum, dem Kabelanschlussraum und der Anschlussraumtür.
Form der inneren Unterteilung: 2b
Feldbreite: 1100 mm
Feldtiefe: 600 mm

Das Feld ist standardmäßig mit nachfolgenden Sicherungs-Lasttrennschalter auszurüsten:
Menge: 1,000 St

**3.8.130 NH-Sicherungslasttrennschalter LeistenBF 400VAC AC-22 Gr.3 3polig NH-Sicherungseinsatz**
STLB-Bau 2025-10 054
NH-Sicherungslasttrennschalter in Leistenbauform DIN EN IEC 60947-3 (VDE 0660-107), fingersicher DIN EN 50274 (VDE 0660-514), Bemessungsbetriebsspannung 400 V AC, Gebrauchskategorie AC-22, Baugröße 3, Einfachunterbrechung, 3-polig, 3-polig schaltbar, zur Montage auf Sammelschiene, mit Schraubanschluss, mit NH-Sicherungseinsatz.
Menge: 1,000 St

**3.8.140 NH-Sicherungslasttrennschalter LeistenBF 400VAC AC-22 Gr.2 3polig NH-Sicherungseinsatz**
STLB-Bau 2025-10 054
NH-Sicherungslasttrennschalter in Leistenbauform DIN EN IEC 60947-3 (VDE 0660-107), fingersicher DIN EN 50274 (VDE 0660-514), Bemessungsbetriebsspannung 400 V AC, Gebrauchskategorie AC-22, Baugröße 2, Einfachunterbrechung, 3-polig, 3-polig schaltbar, zur Montage auf Sammelschiene, mit Schraubanschluss, mit NH-Sicherungseinsatz.
Menge: 1,000 St

**3.8.150 NH-Sicherungslasttrennschalter LeistenBF 400VAC AC-22 Gr.1 3polig NH-Sicherungseinsatz**
STLB-Bau 2025-10 054
NH-Sicherungslasttrennschalter in Leistenbauform DIN EN IEC 60947-3 (VDE 0660-107), fingersicher DIN EN 50274 (VDE 0660-514), Bemessungsbetriebsspannung 400 V AC, Gebrauchskategorie AC-22, Baugröße 1, Einfachunterbrechung, 3-polig, 3-polig schaltbar, zur Montage auf Sammelschiene, mit Schraubanschluss, mit NH-Sicherungseinsatz.
Menge: 2,000 St

**3.8.160 NH-Sicherungslasttrennschalter LeistenBF 400VAC AC-22 Gr.00 3polig NH-Sicherungseinsatz**
STLB-Bau 2025-10 054
NH-Sicherungslasttrennschalter in Leistenbauform DIN EN IEC 60947-3 (VDE 0660-107), fingersicher DIN EN 50274 (VDE 0660-514), Bemessungsbetriebsspannung 400 V AC, Gebrauchskategorie AC-22, Baugröße 00, Einfachunterbrechung, 3-polig, 3-polig schaltbar, zur Montage auf Sammelschiene, mit Schraubanschluss, mit NH-Sicherungseinsatz.
Menge: 6,000 St

### Bereich 4 444 Niederspannungsinstallationsanlagen

#### Abschni 4.11 Verteiler und Messung

*Hinweis: 444.11 Verteiler und Messung*

*Hinweis: Bei den nachfolgend beschriebenen Einbaugeräten für Verteiler und Schaltanlagen*
Bei den nachfolgend beschriebenen Einbaugeräten für
Verteiler und Schaltanlagen ist jeweils eine
einheitliche Bauform eines Fabrikates zu verwenden.

Die Kosten für die anteilige Verdrahtung der
Einbaugeräte, die nötigen Klemmen (je Einbaugerät sind
mind. 7 Klemmenpunkte vorzusehen) in den Verteilern,
sowie evtl. erforderliches Sonder-Einbauzubehör inkl.
nicht benötigte Adern, welche auf Klemmen aufzulegen sind,
müssen in die Einheitspreise einkalkuliert werden.

Der netzseitige Anschluß der Verteiler (Zu- und
Abgänge) ist in die Klemmenpreise einzukalkulieren.

Die Kosten für die Beschriftung der Einbaugeräte sind
in die Einheitspreise einzukalkulieren. Die
Beschriftung ist in gravierter oder gedruckter
Ausführung zu erstellen und dauerhaft anzubringen.

*Hinweis: Messung*

**4.11.10 Wandlermessung Standschrank mit 200 mm Sockel**
Wandleranlage bis 440 (630) A
Wandlermessung Standschrank mit 200 mm Sockel
Schrankgehäuse nach DIN VDE 0603/1, Maßnorm DIN 43 870 zur Aufputz Montage.
Bestehend aus Schrank mit Tür aus pulverbeschichtetem, eingebranntem, stabil profiliertem 1 mm dickem Stahlblech. Innenauskleidung komplett aus Kunststoff. Leitungseinführungen oben und unten durch eingebaute Kunststoffflanschplatten.
Rückseitige Vorprägung im Kunststoffteil. Sammelschienendurchführungen als beidseitige seitliche Vorprägung im unteren Bereich als
Möglichkeit zur Sammelschienenverbindung von verschiedenen Schränken oder in Verbindung mit einem Kabelanschlusskasten
und Anschlusssatz. Tür frontbündig mit innenliegenden, justierbaren Scharnieren, wahlweise rechts oder links anschlagbar mit
110° Öffnungswinkel. Türverschluss mit Vorreiber. Türverschluss durch andere Schließungen austauschbar. Schrank
nebeneinander und übereinander anflanschbar. Schrankgröße 1- bis 5-feldrig mit 72 bis 540 Platzeinheiten (PLE).
Hinweis: Die Hauptleitung ist nach VDE-AR-N 4100:2019-04 von unten oder seitlich in den netzseitigen Anschlussraum des
Zählerschrankes einzuführen und dort anzuschließen.
Schutzart IP55, Schutzklasse II
Nennstrom des Sammelschienensystems >= 630A
Ausführung nach VDE-AR-N 4100:2019-04
inkl. 2 NH-Leisten jeweils im Zu- und Abgang.
Einspeisung: 2x 4x150/70 mm²
Abgangsseitig: 2x 4x120/70 mm².
Beistellung der Wandler durch AllgäuNetz
Menge: 1,000 St

*Hinweis: PV-Messung*

**4.11.20 Wandleranlage bis 250 (320A) A Schrankgehäuse nach DIN VDE 0603/1,**
Wandleranlage bis 250 A (320A)
Schrankgehäuse nach DIN VDE 0603/1,
Maßnorm DIN 43 870 zur Aufputz Montage.
Bestehend aus Schrank mit Tür aus pulverbeschichtetem,
eingebranntem, stabil profiliertem 1 mm dickem Stahlblech.
Innenauskleidung komplett aus Kunststoff.
Leitungseinführungen oben und unten durch eingebaute
Kunststoffflanschplatten.
Rückseitige Vorprägung im Kunststoffteil.
Sammelschienendurchführungen als beidseitige seitliche
Vorprägung im unteren Bereich als Möglichkeit zur Sammelschienenverbindung von verschiedenen Schränken oder in Verbindung mit einem Kabelanschlusskasten
und Anschlusssatz. Tür frontbündig mit innenliegenden, justierbaren Scharnieren, wahlweise rechts oder links anschlagbar mit 110° Öffnungswinkel. Türverschluss mit Vorreiber. Türverschluss durch andere Schließungen austauschbar. Schrank nebeneinander und übereinander anflanschbar. Schrankgröße 1- bis 5-feldrig mit 72 bis 540 Platzeinheiten (PLE).
Hinweis: Die Hauptleitung ist nach VDE-AR-N 4100:2019-04 von unten oder seitlich in den netzseitigen Anschlussraum des
Zählerschrankes einzuführen und dort anzuschließen.
Schutzart IP54, Schutzklasse II
Nennstrom des Sammelschienensystems <= 320A
Ausführung nach VDE-AR-N 4100:2019-04
Bestehend aus:
1 Stück P13BLM1 Wandlermessschrank,
UniversN, H=800xB=800xT=218mm,  zur Aufnahme
einer ZWP Gr.3
1 Stück FP53W3M Wandlerschrank,
universN, IP54, SKII, 800 x 800 x 218 mm,
VBEW, TN-S System
1 Stück KL13BF Wandler-Reihenklemmleiste, universZ,
AÜW, mit LS 10A/25kA
1 Stück U13ZWP1 Zählerwechselplatte, Zubehör,
Größe 3, für Wandlermessung, ohne Prüfklemme
1 Stück UM30V3 Cu-Laschen, univers, für Wandler und Anschluss der Leitungen, für FP53W3M
1 Stück Y13FL Wandlerzubehör, universN, Wandlermessleitungssatz
Menge: 1,000 St

*Hinweis: Installationsverteiler DIN EN 61439-3 (VDE 0660-600-3) und DIN 61 439-1 (VDE 660-600-1*
Installationsverteiler DIN EN 61439-3 (VDE 0660-600-3) und
DIN 61 439-1 (VDE 660-600-1 für die Bedienung durch Laien als

Stahlblech-Standverteile, Gehäusebauteile
und Türen aus verzinktem Stahlblech, Feldabdeckungen
aus glasfaserverstärktem Polyester halogenfrei, mit
90°-Schnellverschlüssen, Türen mit innenliegenden
Scharnieren und 160° Öffnungswinkel, Schwenkhebelgriff
für Profilhalbzylinder. Komplett mit sämtlichen
systembedingten Einbauteilen, fabrikmäßig verdrahtet
mit Zu- und Abgangsklemmen.

Mit Kabelabfangschienen, Kabeleinführungen
entsprechend der Schutzart, Schaltplantasche,
gravierten Bezeichnungsschildern,
Schaltgerätebezeichnungen entsprechend der
Schaltpläne, Sicherungs-Erstbestückung, einschl.
Aufstellen und Anschluß der zu- und abgehenden
Leitungen, bestehend aus 1 Felder.

Feldbreiten:  600, 800,1100, 1300 mm
Feldtiefe:  400 mm
Feldhöhe ohne Sockel:  1800  mm
Sockelhöhe:  100  mm
Farbe:  RAL 7035 lichtgrau
Schutzart:  IP 55
Schutzklasse:  II
Nennspannung:  230/400 V/50 Hz
Sammelschienensystem:  Fünfleiter 250  A
Einspeisung:  oben / unten
Abgänge:  oben/ unten

Zu- und Abgangsschienen einschl. Hilfssammelschienen
bzw. Klemmen für Parallelkabel, mit ausreichendem
Kabel- und Rangierraum, Leistungsreserve mind. 20%.

*Hinweis: bestehend aus:*

**4.11.30 Breite: 1300 mm Höhe: 1800 + 100 mm**
*** Schwerpunktposition
Starkstromfeld zur Aufnahme der Betriebsmittel für die
Komponenten der Energieverteilung. Ausführung entsprechend Vorbeschrieb. Die Bestückung erfolgt mit den in den Abschnitten 11 und 20 beschriebenen Bauteilen.

Breite:  1300 mm
Höhe:  1800 + 100 mm
Tiefe:  400 mm
Menge: 1,000 St

**4.11.40 Breite: 1100 mm Höhe: 1800 + 100 mm**
Starkstromfeld zur Aufnahme der Betriebsmittel für die
Komponenten der Energieverteilung. Ausführung entsprechend Vorbeschrieb. Die Bestückung erfolgt mit den in den Abschnitten 11 und 20 beschriebenen Bauteilen.

Breite:  1100 mm
Höhe:  1800 + 100 mm
Tiefe:  400 mm
Menge: 4,000 St

**4.11.50 Breite: 800 mm Höhe: 1800 + 100 mm**
Starkstromfeld zur Aufnahme der Betriebsmittel für die
Komponenten der Energieverteilung. Ausführung entsprechend Vorbeschrieb. Die Bestückung erfolgt mit den in den Abschnitten 11 und 20 beschriebenen Bauteilen.

Breite:  800 mm
Höhe:  1800 + 100 mm
Tiefe:  400 mm
Menge: 2,000 St

*Hinweis: Bei den nachfolgend beschriebenen Einbaugeräten für Verteiler und Schaltanlagen*
Bei den nachfolgend beschriebenen Einbaugeräten für
Verteiler und Schaltanlagen ist jeweils eine
einheitliche Bauform eines Fabrikates zu verwenden.

Die Kosten für die anteilige Verdrahtung der
Einbaugeräte, die nötigen Klemmen (je Einbaugerät sind
mind. 7 Klemmenpunkte vorzusehen) in den Verteilern,
sowie evtl. erforderliches Sonder-Einbauzubehör sind
in die Einheitspreise einzukalkulieren.

Der netzseitige Anschluß der Verteiler (Zu- und
Abgänge) ist in die Klemmenpreise einzukalkulieren.

Die Kosten für die Beschriftung der Einbaugeräte sind
in die Einheitspreise einzukalkulieren. Die
Beschriftung ist in gravierter oder gedruckter
Ausführung zu erstellen und dauerhaft anzubringen.

**4.11.60 Sammelschienensystem 250 A 850 mm**
Sammelschienensystem, Nennbetriebsstrom 250 A,
5-polig, Breite 850 mm
Menge: 1,000 St

**4.11.70 Sammelschienensystem 250 A 1200mm**
Sammelschienensystem, Nennbetriebsstrom 250 A,
5-polig, Breite 1200 mm
Menge: 6,000 St

**4.11.80 Lasttrennschalter Hauptschalter 3polig 690VAC AC-21 100A**
STLB-Bau 2025-10 054
Lasttrennschalter DIN EN IEC 60947-3 (VDE 0660-107), als Hauptschalter, gekapselt, 3-polig, Bemessungsbetriebsspannung 690 V AC, in Festeinbautechnik, mit Handantrieb, zur Montage auf Tragschiene DIN EN 60715 (VDE 0660-520), abschließbar, fingersicher DIN EN 50274 (VDE 0660-514), Gebrauchskategorie AC-21, Bemessungsbetriebsstrom 100 A, Gehäuse aus Kunststoff.
Menge: 5,000 St

**4.11.90 Lasttrennschalter Hauptschalter 3polig 690VAC AC-21 125A**
STLB-Bau 2025-10 054
Lasttrennschalter DIN EN IEC 60947-3 (VDE 0660-107), als Hauptschalter, gekapselt, 3-polig, Bemessungsbetriebsspannung 690 V AC, in Festeinbautechnik, mit Handantrieb, zur Montage auf Tragschiene DIN EN 60715 (VDE 0660-520), abschließbar, fingersicher DIN EN 50274 (VDE 0660-514), Gebrauchskategorie AC-21, Bemessungsbetriebsstrom 125 A, Gehäuse aus Kunststoff.
Menge: 1,000 St

**4.11.100 Dx/D0x Sicherungssockel Gr.D02 400VAC/250VDC Sicherungseinsatz 3polig**
*** Schwerpunktposition
STLB-Bau 2025-10 054
Dx/D0x Sicherungssockel (Sicherungsunterteil) DIN VDE 0636-3 (VDE 0636-3), einschl. Passeinsatz und Schraubkappe, Baugröße D 02, Bemessungsbetriebsspannung 400 V AC/250 V DC, zur Montage auf Tragschiene DIN EN 60715 (VDE 0660-520), mit Sicherungseinsatz, 3-polig mit Abdeckung.
Menge: 61,000 St

**4.11.110 Sicherungseinsatz 400VAC Betriebskl.gG Gr.D02 35A**
STLB-Bau 2025-10 054
Sicherungseinsatz DIN VDE 0636-3 (VDE 0636-3), Bemessungsbetriebsspannung 400 AC, für Betriebsklasse gG, Baugröße D 02, Bemessungsstrom 35 A.
Menge: 90,000 St

**4.11.120 Sicherungseinsatz 400VAC Betriebskl.gG Gr.D02 50A**
STLB-Bau 2025-10 054
Sicherungseinsatz DIN VDE 0636-3 (VDE 0636-3), Bemessungsbetriebsspannung 400 AC, für Betriebsklasse gG, Baugröße D 02, Bemessungsstrom 50 A.
Menge: 48,000 St

**4.11.130 Sicherungseinsatz 400VAC Betriebskl.gG Gr.D02 63A**
STLB-Bau 2025-10 054
Sicherungseinsatz DIN VDE 0636-3 (VDE 0636-3), Bemessungsbetriebsspannung 400 AC, für Betriebsklasse gG, Baugröße D 02, Bemessungsstrom 63 A.
Menge: 45,000 St

**4.11.140 Überspannungsschutzgerät Typ2 Reiheneinbau 230/400VAC TN-S-System Schutzpegel 2,5kV**
STLB-Bau 2025-10 050
Überspannungsschutzgerät DIN EN 61643-11 (VDE 0675-6-11), leckstromfrei, Typ 2, mit integrierter Überstromschutzeinrichtung, Einbauort am oder in der Nähe des Speisepunktes der elektrischen Anlage, zum Schutz von Betriebsmitteln der Schutzklasse II DIN EN 61140 (VDE 0140-1), Modulbauweise aus Basis- und Schutzmodul, als Reiheneinbaugerät, Maße DIN 43880, mit Funktionsanzeige, Bemessungsbetriebsspannung 230/400 V AC, für TN-S-System mit Schutzschaltung DIN VDE 0100-534, Schutzpegel max. 2,5 kV.
Menge: 6,000 St

**4.11.150 Fehlerstromschutzschalter RCCB Typ A unverzögert 63A Fehlerstrom 30mA 3polig+N Betriebsspannung 400 V**
STLB-Bau 2021-10 054
Fehlerstromschutzschalter (RCCB) DIN EN 61008-1 (VDE 0664-10), als Reiheneinbaugerät, Maße DIN 43880, fingersicher DIN EN 50274 (VDE 0660-514), Typ A pulsstromsensitiv, Auslösung unverzögert, Bemessungsstrom 63 A, Bemessungsfehlerstrom 30 mA, 3-polig + N,
Betriebsspannung '400' V, stoßstromfest bis 250 A, mit Handbetätigung
.
Menge: 24,000 St

**4.11.160 Fehlerstromschutzschalter RCCB TypA unverzögert 40A Fehlerstrom 30mA 3polig+N U 120 V**
STLB-Bau 2025-10 054
Fehlerstromschutzschalter (RCCB) DIN EN 61008-1 (VDE 0664-10), als Reiheneinbaugerät, Maße DIN 43880, fingersicher DIN EN 50274 (VDE 0660-514), Typ A pulsstromsensitiv, Auslösung unverzögert, Bemessungsstrom 40 A, Bemessungsfehlerstrom 30 mA, 3-polig + N,
Betriebsspannung '120' V,
stoßstromfest bis 250 A, mit Handbetätigung.
Menge: 21,000 St

**4.11.170 Fehlerstromschutzschalter RCCB TypA unverzögert 25A Fehlerstrom 30mA einpolig+N U 120 V**
STLB-Bau 2025-10 054
Fehlerstromschutzschalter (RCCB) DIN EN 61008-1 (VDE 0664-10), als Reiheneinbaugerät, Maße DIN 43880, fingersicher DIN EN 50274 (VDE 0660-514), Typ A pulsstromsensitiv, Auslösung unverzögert, Bemessungsstrom 25 A, Bemessungsfehlerstrom 30 mA, einpolig + N,
Betriebsspannung '120' V,
stoßstromfest bis 250 A, mit Handbetätigung.
Menge: 2,000 St

**4.11.180 Fehlerstromschutzschalter RCCB TypA unverzögert 40A Fehlerstrom 30mA einpolig+N U 120 V**
STLB-Bau 2025-10 054
Fehlerstromschutzschalter (RCCB) DIN EN 61008-1 (VDE 0664-10), als Reiheneinbaugerät, Maße DIN 43880, fingersicher DIN EN 50274 (VDE 0660-514), Typ A pulsstromsensitiv, Auslösung unverzögert, Bemessungsstrom 40 A, Bemessungsfehlerstrom 30 mA, einpolig + N,
Betriebsspannung '120' V,
stoßstromfest bis 250 A, mit Handbetätigung.
Menge: 5,000 St

**4.11.190 Fehlerstromschutzschalter RCBO TypA unverzögert Charakter.B 13A Fehlerstrom 30mA einpolig+N 230VAC**
*** Schwerpunktposition
STLB-Bau 2025-10 054
Fehlerstromschutzschalter mit Überstromschutz (RCBO) DIN EN 61009-1 (VDE 0664-20), als Reiheneinbaugerät, Maße DIN 43880, fingersicher DIN EN 50274 (VDE 0660-514), Typ A pulsstromsensitiv, Auslösung unverzögert, Auslösecharakteristik B, DIN EN 60898-1 (VDE 0641-11), Bemessungsstrom 13 A, Bemessungsfehlerstrom 30 mA, einpolig + N, 230 V AC, Kurzschlussfestigkeit 6 kA, stoßstromfest bis 250 A, mit Handbetätigung.
Menge: 27,000 St

**4.11.200 Fehlerstromschutzschalter RCBO TypA unverzögert Charakter.B 16A Fehlerstrom 30mA einpolig+N 230VAC**
STLB-Bau 2025-10 054
Fehlerstromschutzschalter mit Überstromschutz (RCBO) DIN EN 61009-1 (VDE 0664-20), als Reiheneinbaugerät, Maße DIN 43880, fingersicher DIN EN 50274 (VDE 0660-514), Typ A pulsstromsensitiv, Auslösung unverzögert, Auslösecharakteristik B, DIN EN 60898-1 (VDE 0641-11), Bemessungsstrom 16 A, Bemessungsfehlerstrom 30 mA, einpolig + N, 230 V AC, Kurzschlussfestigkeit 6 kA, stoßstromfest bis 250 A, mit Handbetätigung.
Menge: 80,000 St

**4.11.210 Leitungsschutzschalter 230/400VAC Ausschaltvermögen 6kA einpolig Charakter.C 6A**
STLB-Bau 2025-10 054
Leitungsschutzschalter DIN EN 60898-1 (VDE 0641-11), als Reiheneinbaugerät, Maße DIN 43880, fingersicher DIN EN 50274 (VDE 0660-514),
Bemessungsbetriebsspannung 230/400 V AC, Bemessungsausschaltvermögen 6 kA, einpolig, Auslösecharakteristik C, Bemessungsstrom 6 A.
Menge: 4,000 St

**4.11.220 Leitungsschutzschalter 230/400VAC Ausschaltvermögen 6kA einpolig Charakter.B 10A**
STLB-Bau 2025-10 054
Leitungsschutzschalter DIN EN 60898-1 (VDE 0641-11), als Reiheneinbaugerät, Maße DIN 43880, fingersicher DIN EN 50274 (VDE 0660-514),
Bemessungsbetriebsspannung 230/400 V AC, Bemessungsausschaltvermögen 6 kA, einpolig, Auslösecharakteristik B, Bemessungsstrom 10 A.
Menge: 10,000 St

**4.11.230 Leitungsschutzschalter 230/400VAC Ausschaltvermögen 6kA einpolig Charakter.B 13A**
STLB-Bau 2025-10 054
Leitungsschutzschalter DIN EN 60898-1 (VDE 0641-11), als Reiheneinbaugerät, Maße DIN 43880, fingersicher DIN EN 50274 (VDE 0660-514),
Bemessungsbetriebsspannung 230/400 V AC, Bemessungsausschaltvermögen 6 kA, einpolig, Auslösecharakteristik B, Bemessungsstrom 13 A.
Menge: 18,000 St

**4.11.240 Leitungsschutzschalter 230/400VAC Ausschaltvermögen 6kA einpolig Charakter.B 16A**
*** Schwerpunktposition
STLB-Bau 2025-10 054
Leitungsschutzschalter DIN EN 60898-1 (VDE 0641-11), als Reiheneinbaugerät, Maße DIN 43880, fingersicher DIN EN 50274 (VDE 0660-514),
Bemessungsbetriebsspannung 230/400 V AC, Bemessungsausschaltvermögen 6 kA, einpolig, Auslösecharakteristik B, Bemessungsstrom 16 A.
Menge: 230,000 St

**4.11.250 Leitungsschutzschalter 230/400VAC Ausschaltvermögen 6kA einpolig Charakter.C 10A**
STLB-Bau 2025-10 054
Leitungsschutzschalter DIN EN 60898-1 (VDE 0641-11), als Reiheneinbaugerät, Maße DIN 43880, fingersicher DIN EN 50274 (VDE 0660-514),
Bemessungsbetriebsspannung 230/400 V AC, Bemessungsausschaltvermögen 6 kA, einpolig, Auslösecharakteristik C, Bemessungsstrom 10 A.
Menge: 2,000 St

**4.11.260 Leitungsschutzschalter 230/400VAC Ausschaltvermögen 6kA einpolig Charakter.C 16A**
STLB-Bau 2025-10 054
Leitungsschutzschalter DIN EN 60898-1 (VDE 0641-11), als Reiheneinbaugerät, Maße DIN 43880, fingersicher DIN EN 50274 (VDE 0660-514),
Bemessungsbetriebsspannung 230/400 V AC, Bemessungsausschaltvermögen 6 kA, einpolig, Auslösecharakteristik C, Bemessungsstrom 16 A.
Menge: 14,000 St

**4.11.270 Leitungsschutzschalter Ausschaltvermögen 6kA 3polig Charakter.B 10A**
STLB-Bau 2025-10 054
Leitungsschutzschalter DIN EN 60898-1 (VDE 0641-11), als Reiheneinbaugerät, Maße DIN 43880, fingersicher DIN EN 50274 (VDE 0660-514), Bemessungsausschaltvermögen 6 kA, 3-polig, Auslösecharakteristik B, Bemessungsstrom 10 A.
Menge: 22,000 St

**4.11.280 Leitungsschutzschalter Ausschaltvermögen 6kA 3polig Charakter.B 16A**
STLB-Bau 2025-10 054
Leitungsschutzschalter DIN EN 60898-1 (VDE 0641-11), als Reiheneinbaugerät, Maße DIN 43880, fingersicher DIN EN 50274 (VDE 0660-514), Bemessungsausschaltvermögen 6 kA, 3-polig, Auslösecharakteristik B, Bemessungsstrom 16 A.
Menge: 5,000 St

**4.11.290 Leitungsschutzschalter Ausschaltvermögen 6kA 3polig Charakter.B 20A**
STLB-Bau 2025-10 054
Leitungsschutzschalter DIN EN 60898-1 (VDE 0641-11), als Reiheneinbaugerät, Maße DIN 43880, fingersicher DIN EN 50274 (VDE 0660-514), Bemessungsausschaltvermögen 6 kA, 3-polig, Auslösecharakteristik B, Bemessungsstrom 20 A.
Menge: 5,000 St

**4.11.300 Leitungsschutzschalter Ausschaltvermögen 6kA 3polig Charakter.B 25A**
STLB-Bau 2025-10 054
Leitungsschutzschalter DIN EN 60898-1 (VDE 0641-11), als Reiheneinbaugerät, Maße DIN 43880, fingersicher DIN EN 50274 (VDE 0660-514), Bemessungsausschaltvermögen 6 kA, 3-polig, Auslösecharakteristik B, Bemessungsstrom 25 A.
Menge: 4,000 St

**4.11.310 Leitungsschutzschalter Ausschaltvermögen 6kA 3polig Charakter.B 32A**
STLB-Bau 2025-10 054
Leitungsschutzschalter DIN EN 60898-1 (VDE 0641-11), als Reiheneinbaugerät, Maße DIN 43880, fingersicher DIN EN 50274 (VDE 0660-514), Bemessungsausschaltvermögen 6 kA, 3-polig, Auslösecharakteristik B, Bemessungsstrom 32 A.
Menge: 4,000 St

**4.11.320 Leitungsschutzschalter Ausschaltvermögen 6kA 3polig Charakter.C 16A**
STLB-Bau 2025-10 054
Leitungsschutzschalter DIN EN 60898-1 (VDE 0641-11), als Reiheneinbaugerät, Maße DIN 43880, fingersicher DIN EN 50274 (VDE 0660-514), Bemessungsausschaltvermögen 6 kA, 3-polig, Auslösecharakteristik C, Bemessungsstrom 16 A.
Menge: 5,000 St

**4.11.330 Installationsschütz 4polig AC-3 20A 230V Betätigungsspannung 230VAC 4S**
STLB-Bau 2025-10 054
Installationsschütz DIN EN 61095 (VDE 0637-3), als Reiheneinbaugerät, Maße DIN 43880, fingersicher DIN EN 50274 (VDE 0660-514), Bemessungsisolationsspannung 500 V AC, 4-polig, zur Montage auf Tragschiene DIN EN 60715 (VDE 0660-520), Gebrauchskategorie AC-3, Bemessungsbetriebsstrom mind. 20 A, Bemessungsbetriebsspannung 230 V AC, Bemessungsbetätigungsspannung 230 V AC, Hilfsschalterbaustein 4-polig, Kontaktausführung 4 S.
Menge: 4,000 St

**4.11.340 Installationsschütz 2polig AC-3 20A 230V Betätigungsspannung 230VAC 1S 1Ö**
STLB-Bau 2025-10 054
Installationsschütz DIN EN 61095 (VDE 0637-3), als Reiheneinbaugerät, Maße DIN 43880, fingersicher DIN EN 50274 (VDE 0660-514), 2-polig, zur Montage auf Tragschiene DIN EN 60715 (VDE 0660-520), Gebrauchskategorie AC-3, Bemessungsbetriebsstrom mind. 20 A, Bemessungsbetriebsspannung 230 V AC, Bemessungsbetätigungsspannung 230 V AC, Hilfsschalterbaustein 2-polig, Kontaktausführung 1 S und 1 Ö.
Menge: 6,000 St

**4.11.350 Mehrpreis für Hilfskontakt an v.g. FI**
Mehrpreis für Hilfskontakt an v.g. FI
und LS-Automaten
Menge: 50,000 St

**4.11.360 Mehrkosten für Reihenklemmen bis 4 mm²**
Mehrkosten für Reihenklemmen bis 4 mm2
für Steuerleitungen bzw. Durchgangsverdrahtung
Menge: 20,000 St

**4.11.370 Mehrpreis für N-Schiene mit N-Trennklemmen**
Mehrpreis für N-Schiene mit N-Trennklemmen
je FI und Allgemeinbereich
Menge: 159,000 St

**4.11.380 PE-Schiene**
PE-Schiene mit grün/gelben Reihenklemmen
(je Verteiler 1x)
Menge: 8,000 St

#### Abschni 4.12 Rangierverteiler

*Hinweis: 444.12 Rangierverteiler*

**4.12.10 Klemmenkasten 2Tragschienen Stahl verz B 300mm H 300mm T 120mm**
*** Schwerpunktposition
STLB-Bau 2025-10 054
Klemmenkasten DIN EN IEC 62208 (VDE 0660-511) zur Aufnahme von Klemmen, mit 2 Tragschienen, aus verzinktem Stahl, Schutzklasse I, mit Deckel, zur Aufputzmontage, Breite mind. 300 mm, Höhe mind. 300 mm, Tiefe mind. 120 mm, Ausführung gemäß Einzelbeschreibung,
Einzelbeschreibungs-Nr 'Rangierverteiler, komplett zusammengebaut, betriebsfertig angeschlossen und verdrahtet, einschl. 2 Seiten durchgehende Kabeleinführungstüllen, aufgeteilt in 2 Felder AV und FM, einschl. Abschottung, dauerhafter Beschriftung, Erdungsanschluss, Verdrahtungskanälen'
.
Menge: 15,000 St

**4.12.20 Klemmenkasten 2Tragschienen Stahl verz B 400mm H 450mm T 120mm**
STLB-Bau 2025-10 054
Klemmenkasten DIN EN IEC 62208 (VDE 0660-511) zur Aufnahme von Klemmen, mit 2 Tragschienen, aus verzinktem Stahl, Schutzklasse I, mit Deckel, zur Aufputzmontage, Breite mind. 400 mm, Höhe mind. 450 mm, Tiefe mind. 120 mm, Ausführung gemäß Einzelbeschreibung,
Einzelbeschreibungs-Nr 'Rangierverteiler, komplett zusammengebaut, betriebsfertig angeschlossen und verdrahtet, einschl. 2 Seiten durchgehende Kabeleinführungstüllen, aufgeteilt in 2 Felder AV und FM, einschl. Abschottung, dauerhafter Beschriftung, Erdungsanschluss, Verdrahtungskanälen'
.
Menge: 6,000 St

**4.12.30 Dreileiter-Installations-Etagenklemme, 4 qmm, N, PE**
Dreileiter-Installations-Etagenklemme DIN VDE 0611 Teil1 und 4, Bemessungsspannung 250/400 V,
Bemessungs-Stoßspannung 4 kV,
Verschmutzungsgrad 3
mit spannungsriss- und korrosionsfreiem Klemmkörper,
mit N- und PE-Sammelschiene in Frontverdrahtung mit wartungsfreiem CAGE CLAMP-Anschluss mit schraubenlosem N-Trennschlitten, mit schraubenlosen Anschlüssen, Leiterquerschnitt bis 4qmm, Klemmenträger aus selbstlöschendem oder nicht brennbarem Isolierstoff, für Tragschiene 35mm,  einschl. systemgebundenem Zubehör mit dauerhafter Klemmenbezeichnung.
Menge: 110,000 St

**4.12.40 Dreileiter-Installations-Etagenklemme 4 qmm,**
Dreileiter-Installations-Etagenklemme DIN VDE 0611 Teil1 und 4, Bemessungsspannung 250/400 V,
Bemessungs-Stoßspannung 4 kV,
Verschmutzungsgrad 3
mit spannungsriss- und korrosionsfreiem Klemmkörper, als Doppeldurchgangsklemme ohne N- und PE-Sammelschiene für Drehstromkreise in Frontverdrahtung mit wartungsfreiem CAGE CLAMP-Anschluss und Doppelbeschriftung Leiterquerschnitt bis 4qmm, Klemmenträger aus selbstlöschendem oder nicht brennbarem Isolierstoff, für Tragschiene 35mm, einschl. systemgebundenem Zubehör mit dauerhafter Klemmenbezeichnung.
Menge: 110,000 St

**4.12.50 Durchgangsklemme 4 qmm**
Durchgangsklemme DIN VDE 0611 Teil 1,
Bemessungsspannung 1000 V
Bemessungs-Stoßspannung 8 kV
Verschmutzungsgrad 3
mit spannungsriss- und korrosionsfreiem Klemmkörper, in Frontverdrahtung mit wartungsfreiem CAGE CLAMP-Anschluss für Leiterquerschnitt bis 4qmm, mit schraubenlosen Anschlüssen, Klemmenträger aus selbstlöschendem oder nicht brennbarem Isolierstoff, für Tragschiene 35mm, einschl. systemgebundenem Zubehör mit dauerhafter Klemmenbezeichnung.
Menge: 60,000 St

**4.12.60 Durchgangsklemme 10 qmm**
Durchgangsklemme DIN VDE 0611 Teil 1,
Bemessungsspannung 1000 V
Bemessungs-Stoßspannung 8 kV
Verschmutzungsgrad 3
mit spannungsriss- und korrosionsfreiem Klemmkörper, in Frontverdrahtung mit wartungsfreiem CAGE CLAMP-Anschluss für Leiterquerschnitt bis 10qmm, mit schraubenlosen Anschlüssen, Klemmenträger aus selbstlöschendem oder nicht brennbarem Isolierstoff, für Tragschiene 35 mm, einschl. systemgebundenem Zubehör mit dauerhafter Klemmenbezeichnung.
Menge: 60,000 St

**4.12.70 Schutzleiterklemme 6 qmm**
Schutzleiterklemme DIN VDE 0611 Teil 3, geeignet für Anordnung zwischen Reihenklemmen, N-Trennklemmen mit Kennzeichnung, spannungsriss- und korrosionsfreiem Klemmkörper, in Frontverdrahtung mit wartungsfreiem CAGE CLAMP-An-
schluss, Leiterquerschnitt bis 6qmm, mit schraubenlosen An-
schlüssen, Klemmenträger aus selbstlöschendem oder nicht brennbarem Isolierstoff, für Tragschiene 35mm, einschl. systemgebundenem Zubehör mit dauerhafter Klemmenbezeichnung, einschl. Anschluss aller zu- und abgehenden Leitungen.
Menge: 10,000 St

**4.12.80 Schutzleiterklemme 25 qmm**
Schutzleiterklemme DIN VDE 0611 Teil 3, geeignet für An-
ordnung zwischen Reihenklemmen, N-Trennklemmen mit Kennzeichnung, spannungsriss- und korrosionsfreiem Klemmkörper, in Frontverdrahtung mit wartungsfreiem CAGE CLAMP-
Anschluss, Leiterquerschnitt bis 25 qmm, mit schraubenlosen Anschlüssen, Klemmenträger aus selbstlöschendem oder nicht brennbarem Isolierstoff, für Tragschiene 35 mm, einschl. systemgebundenem Zubehör mit dauerhafter Klemmenbezeichnung, einschl. Anschluss aller zu- und abgehenden Leitungen.
Menge: 10,000 St

**4.12.90 LSA-Fernmeldeleiste, einschl. allem systembedingten Zubehör und Bezeichnungsschi**
LSA-Fernmeldeleiste, einschl. allem systembedingten Zubehör und Bezeichnungsschilder in Rangierverteiler einbauen und betriebsfertig verdrahten, einschl. Anschluss aller zu- und abgehenden Leitungen.
Menge: 21,000 St

#### Abschni 4.14 Potentialausgleich und Erdung

*Hinweis: 444.14 Potentialausgleich und Erdung*

**4.14.10 Mantelleitung NYM 1x4 qmm**
Mantelleitung NYM 1x4 qmm mit grün-gelber
Aderisolierung in Leerrohr, Inst.-Kanal bzw. auf
Kabelträger oder in 2-schaliger Trennwand
Menge: 1550,000 m

**4.14.20 Mantelleitung NYM 1x6 qmm**
Mantelleitung NYM 1x6 qmm mit grün-gelber
Aderisolierung in Leerrohr, Inst.-Kanal bzw. auf
Kabelträger oder in 2-schaliger Trennwand
Menge: 320,000 m

**4.14.30 Mantelleitung NYM 1x10 qmm**
Mantelleitung NYM 1x10 qmm mit grün-gelber
Aderisolierung in Leerrohr, Inst.-Kanal bzw. auf
Kabelträger oder in 2-schaliger Trennwand
Menge: 240,000 m

**4.14.40 Mantelleitung NYM 1x16 qmm**
Mantelleitung NYM 1x16 qmm mit grün-gelber
Aderisolierung in Leerrohr, Inst.-Kanal bzw. auf
Kabelträger oder in 2-schaliger Trennwand
Menge: 150,000 m

**4.14.50 Kunststoffkabel NYY 1x25 qmm**
Kunststoffkabel NYY 1x25 qmm mit grün-gelber
Aderisolierung in Leerrohr, Inst.-Kanal bzw. auf
Kabelträger oder in 2-schaliger Trennwand
Menge: 120,000 m

**4.14.60 Potentialausgleichsschiene mit Grundplatte**
Potentialausgleichsschiene mit Grundplatte und
Schutzhaube für max. 6 Anschlüsse (einschl.
Fundamenterder-Anschluß)
Menge: 11,000 St

**4.14.70 Potentialausgleichsschiene mit Kupferschiene 40/15**
Potentialausgleichsschiene mit Kupferschiene 40/15,
0,5 m lang, mit isolierten Abstandsbolzen, einschl. 10
Abgängen M 10 und 2 Erdungstrennklemmen mit
Beschriftung
Menge: 1,000 St

**4.14.80 Anschlüsse von großflächig-berührbaren Metallteilen**
Anschlüsse von großflächig-berührbaren Metallteilen
(wie z.B. Metalleinbauschränken und Türzargen) mit
Gewindebohrungen mind. M 6 und Befestigungsschraube
Menge: 125,000 St

**4.14.90 Anschlüsse an Sanitär- oder Heizungsarmaturen**
Anschlüsse an Sanitär- oder Heizungsarmaturen,
einschl. korrosionsfester Erdungsschelle bis 1 Zoll,
einschl. Kleinmaterial
Menge: 15,000 St

**4.14.100 Anschlüsse an Sanitär- oder Heizungsarmaturen**
Anschlüsse an Sanitär- oder Heizungsarmaturen,
einschl. korrosionsfester Erdungsschelle bis 3 Zoll,
einschl. Kleinmaterial
Menge: 15,000 St

**4.14.110 Anschlüsse mit Bandschelle**
Anschlüsse mit Bandschelle an Sanitär- oder
Heizungsrohren, Rohre von 50 bis 250 mm Durchmesser
Menge: 25,000 St

**4.14.120 Messung der Erd- bzw. Außenübergangswiderstände**
Messung der Erd- bzw. Außenübergangswiderstände der
Fundamenterder in verschiedenen Gebäuden lt. VDE,
einschl. Erstellen eines Prüfberichtes
  -pauschal-
Menge: 1,000 St

*Hinweis: ÜS KNX/EIB*

**4.14.130 Blitzstrom-Ableiter-Schutzmodul der Ableiterklasse Type 1**
Blitzstrom-Ableiter-Schutzmodul
der Ableiterklasse Type 1
geprüft nach EN 61643-21 und
energetisch koordiniert nach
IEC 61643-22 zum Schutz von
4 Einzeladern informations
technischer Systeme
Höchste Dauerspannung DC: 180V
Nennstrom bei 45 °C: 1,2A
D1 Blitzstoßstrom (10/350 µs) gesamt: 10kA
ATEX-Zulassungen:
DEKRA 11ATEX0089 X:II 3 G Ex nA IIC T4 Gc
IECEx-Zulassungen:
DEK 11.0032X: Ex nA IIC T4 Gc
Zulassungen: CSA, VdS, GOST
Menge: 4,000 St

**4.14.140 Basisteil als Durchgangsklemme zur Aufnahme von steckbaren Überspannungsschutzmodule,**
Basisteil als Durchgangsklemme zur Aufnahme von steckbaren Überspannungsschutzmodule, ohne Signaltrennung bei gezogenen Modul. Baubreite 12 mm (2/3 TE)
Menge: 4,000 St

**4.14.150 Überspannungs-Ableiter Busklemme**
Überspannungs-Ableiter Busklemme
Überspannungs-Ableiter der Ableiterklasse Type 2,
geprüft nach EN 61643-21, zum Schutz von EIB / Konnex-Systemen und zum Aufstecken auf Busankoppler anstelle einer normalen Busklemme
EIBA Zertifizierung, Höchste Dauerspannung DC: 45V C2 Nennableitstoßstrom pro Ader: 5kA
Menge: 4,000 St

*Hinweis: ÜS LAN*

**4.14.160 Überspannungs-Ableiter Klasse E voll geschirmt der Ableiterklasse Type 2**
*** Schwerpunktposition
Überspannungs-Ableiter Klasse E voll geschirmt der Ableiterklasse Type 2, geprüft nach EN 61643-21, universell einsetzbar nach EN 50173 für alle Datendienste bis 57 V DC zum Schutz von 4 Adernpaaren von Datennetzwerk-Schnittstellen über RJ 45-Buchsen, für Verteiler oder Einzelplatzanwendung,  platzsparend, Baubreite 19 mm.
Menge: 6,000 St

**4.14.170 Überspannungsschutz LED-Leuchten Außenwand**
Überspannungsschutz-Modul Typ 2 nach DIN EN 61643-11für 230/400V Netze. Bestimmt zum Schutz von LED Beleuchtung. Mit optischer Funktionsanzeige. Mit geringer Baugröße zum Einbau im Mast oder im LED Leuchtenkopf 1+NPE Schutzschaltung mit maximal 20kA Ableitvermögen. Mit oder ohne Abschaltung der Leuchte im Defektfall.
Anwendung: Universell einsetzbar für alle Beleuchtungssysteme
Menge: 22,000 St

*Hinweis: ÜS Jalousie*

**4.14.180 Überspannungs-Ableiter**
Überspannungs-Ableiter
Mehrpoliger Überspannungs-Ableiter Typ 2 nach EN
61643-11 zur Montage im Aussenbereich (Schutzart IP54)
zum Schutz von elektrischen Sonnen-/Sichtschutz bzw. Raffstores
Unterbrechung des Laststromkreises im Fehlerfall
für den Abwärtsbetrieb Akustische Defektmeldung für beide
Schutzpfade
Höchste Dauerspannung: 275 V ac
Schutzpegel: 1,5 kV
Nennableitstoßstrom (8/20): 2,5 kA
Gesamtableitstoßstrom (8/20) [L+N-PE]: 15 kA
Folgestromlöschfähigkeit [N-PE]: 100 A eff
Nennlaststrom AC: 10 A
Energetische Koordination nach DIN EN 62305-4
Menge: 130,000 St

*Hinweis: Gehäuse*

**4.14.190 Kleinverteiler 24 TE vorbereitet für die Aufnahme von Überspannungsableiter am**
Kleinverteiler 24 TE vorbereitet für die Aufnahme von Überspannungsableiter am Zonenübergang LPZ 0A zu LPZ 1
- mind. 24 Teilungseinheiten,
- PE/N Klemme
- 2 Klemmstellen 16 mm²,
- 3 Klemmstellen 6 mm²,
- Einführungen und Zugentl. oben und unten
-  Abdeck- und Beschriftungsstreifen,
- C-Schienen
- Erdungsklemme
einschließlich allem erforderlichem Systemzubehör
Menge: 2,000 St

**4.14.200 Kleinverteiler 5 TE vorbereitet für die Aufnahme von Überspannungsableiter**
Kleinverteiler 5 TE vorbereitet für die Aufnahme von Überspannungsableiter am Zonenübergang LPZ 0B zu LPZ 1
- mind. 5 Teilungseinheiten,
- PE/N Klemme
- 2 Klemmstellen 16 mm²,
- 3 Klemmstellen 6 mm²,
- Einführungen und Zugentl. oben und unten
-  Abdeck- und Beschriftungsstreifen,
- C-Schienen
- Erdungsklemme
einschließlich allem erforderlichem Systemzubehör
Menge: 10,000 St

*Hinweis: LSA-Technik*

**4.14.210 Gehäusesystem mit LSA-Montagebügel**
Gehäusesystem mit LSA-Montagebügel
zur Aufnahme von 3 LSA-Leisten für Aufputzmontage
Schutzart IP 40 D1 Blitzstoßstrom (10/350) gesamt 15 kA tragfähig geprüft nach Parameter EN 61643-11, EN 61643-21 Aufbau Bestehend aus einer C-förmigen Wandplatte und einer Abdeckhaube Wandplatte aus verzinktem Stahlblech oben und unten Kabeleinführungsplatten mit verschiedenen Einführungsstutzen 2 Kabelabfangschienen aus verzinktem Stahlblech mit Befestigungslaschen für Kabelbinder 1 Montagebügel mit Rastermass 30 mm mit vernickelter Oberfläche für 3 LSA-Leisten, durch Sicherungselemente blitzstromtragfähig befestigt 1 Erdungsklemmblock, gal. vernickelt mechanisch kontaktiert für den Anschluss von Erdungsleitungen mit dem Querschnitt 2 x 10 mm² und 3 x 4 mm² und 1 x 16 mm² (mit Stiftkabelschuh 1 Drahtführungsring Abdeckhaube aus Stahlblech kunststoffbeschichtet (ähnlich RAL9002 zum werkzeuglosen Aufsetzen auf die Wandplatte 1 Schloss mit Staubschutz, 1 Schlüssel der in beidseitiger Stellung abnehmbar ist Maße B x H x T : 245 x 260 x 130 mm
Menge: 2,000 St

**4.14.220 Gehäusesystem mit LSA-Montagebügel**
Gehäusesystem mit LSA-Montagebügel
zur Aufnahme von 6 LSA-Leisten für Aufputzmontage
Schutzart IP 40 D1 Blitzstoßstrom (10 / 350) gesamt 30 kA tragfähig geprüft nach Parameter EN 61643-11, EN 61643-21 Aufbau Bestehend aus einer C-förmigen Wandplatte und einer Abdeckhaube Wandplatte aus verzinktem Stahlblech oben und unten Kabeleinführungsplatten mit verschiedenen Einführungsstutzen 2 Kabelabfangschienen aus verzinktem Stahlblech mit Befestigungslaschen für Kabelbinder 1 Montagebügel mit Rastermass 30 mm mit vernickelter Oberfläche für 6 LSA-Leisten, durch Sicherungselemente blitzstromtragfähig befestigt 1 Erdungsklemmblock, gal. vernickelt mechanisch kontaktiert, für den Anschluss von Erdungsleitungen mit dem Querschnitt 2 x 10 mm² und 3 x 4 mm² und 1 x 16 mm² (mit Stiftkabelschuh 2 Drahtführungsringe Abdeckhaube aus Stahlblech kunststoffbeschichtet (ähnlich RAL9002 zum werkzeuglosen Aufsetzen auf die Wandplatte 1 Schloss mit Staubschutz, 1 Schlüssel der in beidseitiger Stellung abnehmbar ist Maße B x H x T : 245 x 350 x 130 mm
Menge: 2,000 St

*Hinweis: Die nachstehenden Anschluss- und Trennleisten sind zur Bestückung der vorig beschriebener*
Die nachstehenden Anschluss- und Trennleisten sind zur Bestückung der vorig beschriebener FM-Verteiler vorgesehen. In die Einheitspreise ist der erforderliche Aufwand  für den Einbau, Anschluss, Beschriftung, Querrangierungen, Montagematerial, sowie allem systembedingten Kleinmaterial mit einzukalkulieren.

**4.14.230 Trennleiste LSA mit Farbcode,**
Trennleiste LSA mit Farbcode,
steckbar für Wannenmontage
Menge: 7,000 St

**4.14.240 Erdungsrahmen für LSA-Technik zur mechanischen Aufnahme**
Erdungsrahmen für LSA-Technik zur mechanischen
Aufnahme, bzw. Erdung von 1 - 10 Schutzsteckern.
Menge: 7,000 St

**4.14.250 Blitzstrom-Überspannungsableiter, Ableiterklasse Typ 1**
Blitzstrom-Überspannungsableiter, Ableiterklasse Typ 1, für Kommunikations- und Datennetze. Ausführung als Steckmagazin zur Montage auf Trennleisten für bis zu 10 Doppeladern. Komplett bestückt mit gasgefüllten Überspannungsableitern für eine Nennspannung von ca. 230 V. Geprüft nach EN 61643-21. Erweiterbar durch zusätzliche steckbare Schutzmodule zu einem Kombi-Überspannungsableiter. Mit integrierten Trennkontakten zum Prüfen, Messen und Patchen bei gleichzeitigem Überspannungsschutz. Mit optischer Zustandsanzeige.
Menge: 7,000 St

**4.14.260 Steckbarer Überspannungs-Schutzstecker der Ableiterklasse Typ 3**
Steckbarer Überspannungs-Schutzstecker der Ableiterklasse Typ 3 / P1 für Kommunikations- und Datennetze. Geprüft nach EN 61643-21 und energetisch koordiniert nach IEC 61643-22 mit vorgeschalteten Blitzstrom-Überspannungsableitern der Ableiterklasse Typ 1. Ausführung zum Schutz von zwei Einzeladern. Verwendung in Verbindung mit einem geeigneten Erdungsrahmen. Einsetzbar in LSA-kompatiblen Trennleisten oder direkt in einem Steckmagazin als Erweiterung zu einem Kombi-Überspannungsableiter.
Menge: 7,000 St

#### Abschni 4.16 Kabeltrassen

*Hinweis: 444.16 Kabeltrassen*

*Hinweis: In die Einheitspreise der Kabelträgersysteme sind die erforderlichen Befestigung*
In die Einheitspreise der Kabelträgersysteme sind die erforderlichen Befestigungswinkel, Klemmwinkel, Stahl-Spreizdübel, Schrauben mit Zubehör, Distanzstücke, Trägerklauen, Ankerbolzen, Verbindungsstücke, Klemmstücke, Klemmschellen, Wandbügel, Trägerlaschen, Schutzkappen, Eckbleche, Anschlussstücke, Auflagewinkel, Überschubhülsen und -schmiegen, Gelenkstücke, Auflager, Anschlusslaschen, Abstandlaschen, Halterkupplungen, Leiterhalter, Schnellverbinder, Stoßstellenverbinder, Klemmstücke, Eckverbinder, Bodenhalter und sonstige Kleinteile mit einzukalkulieren.

Die Kabelträgersysteme sind vor und nach dem Belegen mit Leitungen zu säubern.

*Hinweis: Kabelrinnen*

**4.16.10 Kabelrinne gelocht Stahl bandverz H 60mm B 100mm**
STLB-Bau 2025-10 053
Kabelrinne für Kabelträgersystem DIN EN 61537 (VDE 0639), gelocht, aus bandverzinktem Stahl DIN EN 10346, Dicke 1,5 mm, Seitenhöhe mind. 60 mm, Breite mind. 100 mm, Einbau im Innenbereich.
Menge: 50,000 m

**4.16.20 Kabelrinne gelocht Stahl bandverz H 60mm B 200mm**
STLB-Bau 2025-10 053
Kabelrinne für Kabelträgersystem DIN EN 61537 (VDE 0639), gelocht, aus bandverzinktem Stahl DIN EN 10346, Dicke 1,5 mm, Seitenhöhe mind. 60 mm, Breite mind. 200 mm, Einbau im Innenbereich.
Menge: 350,000 m

**4.16.30 Kabelrinne gelocht Stahl bandverz H 60mm B 300mm**
STLB-Bau 2025-10 053
Kabelrinne für Kabelträgersystem DIN EN 61537 (VDE 0639), gelocht, aus bandverzinktem Stahl DIN EN 10346, Dicke 1,5 mm, Seitenhöhe mind. 60 mm, Breite mind. 300 mm, Einbau im Innenbereich.
Menge: 250,000 m

**4.16.40 Kabelrinne gelocht Stahl bandverz H 60mm B 400mm**
*** Schwerpunktposition
STLB-Bau 2025-10 053
Kabelrinne für Kabelträgersystem DIN EN 61537 (VDE 0639), gelocht, aus bandverzinktem Stahl DIN EN 10346, Dicke 1,5 mm, Seitenhöhe mind. 60 mm, Breite mind. 400 mm, Einbau im Innenbereich.
Menge: 580,000 m

**4.16.50 Gelenkstück Kabelrinne Stahl bandverz H 60mm B 100mm**
STLB-Bau 2025-10 053
Gelenkstück, für Kabelrinne, aus bandverzinktem Stahl DIN EN 10346, Dicke 1,5 mm, Seitenhöhe mind. 60 mm, Breite mind. 100 mm, Einbau im Innenbereich.
Menge: 10,000 St

**4.16.60 Gelenkstück Kabelrinne Stahl bandverz H 60mm B 200mm**
STLB-Bau 2025-10 053
Gelenkstück, für Kabelrinne, aus bandverzinktem Stahl DIN EN 10346, Dicke 1,5 mm, Seitenhöhe mind. 60 mm, Breite mind. 200 mm, Einbau im Innenbereich.
Menge: 40,000 St

**4.16.70 Gelenkstück Kabelrinne Stahl bandverz H 60mm B 300mm**
STLB-Bau 2025-10 053
Gelenkstück, für Kabelrinne, aus bandverzinktem Stahl DIN EN 10346, Dicke 1,5 mm, Seitenhöhe mind. 60 mm, Breite mind. 300 mm, Einbau im Innenbereich.
Menge: 30,000 St

**4.16.80 Gelenkstück Kabelrinne Stahl bandverz H 60mm B 400mm**
STLB-Bau 2025-10 053
Gelenkstück, für Kabelrinne, aus bandverzinktem Stahl DIN EN 10346, Dicke 1,5 mm, Seitenhöhe mind. 60 mm, Breite mind. 400 mm, Einbau im Innenbereich.
Menge: 60,000 St

**4.16.90 Bogen Kabelrinne 90Grad waager. Stahl bandverz H 60mm B 100mm**
STLB-Bau 2025-10 053
Bogen, für Kabelrinne, 90 Grad, waagerecht, aus bandverzinktem Stahl DIN EN 10346, Dicke 1,5 mm, Seitenhöhe mind. 60 mm, Breite mind. 100 mm, Einbau im Innenbereich.
Menge: 2,000 St

**4.16.100 Bogen Kabelrinne 90Grad waager. Stahl bandverz H 60mm B 200mm**
STLB-Bau 2025-10 053
Bogen, für Kabelrinne, 90 Grad, waagerecht, aus bandverzinktem Stahl DIN EN 10346, Dicke 1,5 mm, Seitenhöhe mind. 60 mm, Breite mind. 200 mm, Einbau im Innenbereich.
Menge: 6,000 St

**4.16.110 Bogen Kabelrinne 90Grad waager. Stahl bandverz H 60mm B 300mm**
STLB-Bau 2025-10 053
Bogen, für Kabelrinne, 90 Grad, waagerecht, aus bandverzinktem Stahl DIN EN 10346, Dicke 1,5 mm, Seitenhöhe mind. 60 mm, Breite mind. 300 mm, Einbau im Innenbereich.
Menge: 34,000 St

**4.16.120 Bogen Kabelrinne 90Grad waager. Stahl bandverz H 60mm B 400mm**
STLB-Bau 2025-10 053
Bogen, für Kabelrinne, 90 Grad, waagerecht, aus bandverzinktem Stahl DIN EN 10346, Dicke 1,5 mm, Seitenhöhe mind. 60 mm, Breite mind. 400 mm, Einbau im Innenbereich.
Menge: 18,000 St

**4.16.130 T-Abzweig Kabelrinne Stahl bandverz H 60mm B 200mm**
STLB-Bau 2025-10 053
T-Abzweig, für Kabelrinne, aus bandverzinktem Stahl DIN EN 10346, Dicke 1,5 mm, Seitenhöhe mind. 60 mm, Breite mind. 200 mm, Einbau im Innenbereich.
Menge: 26,000 St

**4.16.140 T-Abzweig Kabelrinne Stahl bandverz H 60mm B 300mm**
STLB-Bau 2025-10 053
T-Abzweig, für Kabelrinne, aus bandverzinktem Stahl DIN EN 10346, Dicke 1,5 mm, Seitenhöhe mind. 60 mm, Breite mind. 300 mm, Einbau im Innenbereich.
Menge: 20,000 St

**4.16.150 T-Abzweig Kabelrinne Stahl bandverz H 60mm B 400mm**
STLB-Bau 2025-10 053
T-Abzweig, für Kabelrinne, aus bandverzinktem Stahl DIN EN 10346, Dicke 1,5 mm, Seitenhöhe mind. 60 mm, Breite mind. 400 mm, Einbau im Innenbereich.
Menge: 6,000 St

**4.16.160 Kreuzstück Kabelrinne Stahl bandverz H 60mm B 300mm**
STLB-Bau 2025-10 053
Kreuzstück, für Kabelrinne, aus bandverzinktem Stahl DIN EN 10346, Dicke 1,5 mm, Seitenhöhe mind. 60 mm, Breite mind. 300 mm, Einbau im Innenbereich.
Menge: 2,000 St

**4.16.170 Trennsteg 60 mm**
Trennsteg zur Trennung von Kabeln und Leitungen, zum
Einbau in Kabelrinnen, bandverzinkt nach DIN EN 10327
Seitenhöhe: 60 mm
einschl. allem erforderlichen Montagezubehör
Menge: 880,000 m

*Hinweis: Kabelleiter*

**4.16.180 Kabelleiter Stahl bandverz H 60mm B 400mm**
STLB-Bau 2025-10 053
Kabelleiter für Kabelträgersystem DIN EN 61537 (VDE 0639), Sprossenabstand 600 mm, einschl. aller systembedingten Form- und Verbindungsstücke, aus bandverzinktem Stahl DIN EN 10346, Dicke 1,5 mm, Seitenhöhe mind. 60 mm, Breite mind. 400 mm, Einbau im Innenbereich.
Menge: 25,000 m

**4.16.190 Gelenkstück Kabelleiter Stahl bandverz H 60mm B 400mm**
STLB-Bau 2025-10 053
Gelenkstück, für Kabelleiter, aus bandverzinktem Stahl DIN EN 10346, Dicke 1,5 mm, Seitenhöhe mind. 60 mm, Breite mind. 400 mm, Einbau im Innenbereich.
Menge: 6,000 St

**4.16.200 Bogen Kabelleiter 90Grad waager. Stahl bandverz H 60mm B 400mm**
STLB-Bau 2025-10 053
Bogen, für Kabelleiter, 90 Grad, waagerecht, aus bandverzinktem Stahl DIN EN 10346, Dicke 1,5 mm, Seitenhöhe mind. 60 mm, Breite mind. 400 mm, Einbau im Innenbereich.
Menge: 2,000 St

*Hinweis: Stiele*

**4.16.210 Stiel Ausleger Kabelrinne Stahl bandverz U-Profil bis 3kN Deckenbefestigung L bis 400mm**
*** Schwerpunktposition
STLB-Bau 2025-10 053
Stiel für Ausleger für Kabelrinne, aus bandverzinktem Stahl DIN EN 10346, als U-Profil, Tragfähigkeit bis 3 kN, an Decke befestigen mit bauaufsichtlich zugelassenen Dübeln, mit angeschraubter Kopfplatte, Stiellänge bis 400 mm, Einbau im Innenbereich.
Menge: 52,000 St

**4.16.220 Stiel Ausleger Kabelrinne Stahl bandverz U-Profil bis 3kN Deckenbefestigung L bis 600mm**
STLB-Bau 2025-10 053
Stiel für Ausleger für Kabelrinne, aus bandverzinktem Stahl DIN EN 10346, als U-Profil, Tragfähigkeit bis 3 kN, an Decke befestigen mit bauaufsichtlich zugelassenen Dübeln, mit angeschraubter Kopfplatte, Stiellänge bis 600 mm, Einbau im Innenbereich.
Menge: 80,000 St

**4.16.230 Stiel Ausleger Kabelrinne Stahl bandverz U-Profil bis 3kN Deckenbefestigung L bis 800mm**
STLB-Bau 2025-10 053
Stiel für Ausleger für Kabelrinne, aus bandverzinktem Stahl DIN EN 10346, als U-Profil, Tragfähigkeit bis 3 kN, an Decke befestigen mit bauaufsichtlich zugelassenen Dübeln, mit angeschraubter Kopfplatte, Stiellänge bis 800 mm, Einbau im Innenbereich.
Menge: 220,000 St

**4.16.240 Stiel Ausleger Kabelrinne Stahl bandverz U-Profil bis 3kN Deckenbefestigung L bis 1000mm**
STLB-Bau 2025-10 053
Stiel für Ausleger für Kabelrinne, aus bandverzinktem Stahl DIN EN 10346, Dicke 1,5 mm, als U-Profil, Tragfähigkeit bis 3 kN, an Decke befestigen mit bauaufsichtlich zugelassenen Dübeln, Stiellänge bis 1000 mm, Einbau im Innenbereich.
Menge: 325,000 St

**4.16.250 Stiel Ausleger Kabelrinne Stahl bandverz U-Profil bis 3kN Deckenbefestigung L bis 1200mm**
STLB-Bau 2025-10 053
Stiel für Ausleger für Kabelrinne, aus bandverzinktem Stahl DIN EN 10346, Dicke 1,5 mm, als U-Profil, Tragfähigkeit bis 3 kN, an Decke befestigen mit bauaufsichtlich zugelassenen Dübeln, Stiellänge bis 1200 mm, Einbau im Innenbereich.
Menge: 60,000 St

**4.16.260 Stiel Ausleger Kabelrinne Stahl bandverz U-Profil bis 3kN Deckenbefestigung L bis 1500mm**
STLB-Bau 2025-10 053
Stiel für Ausleger für Kabelrinne, aus bandverzinktem Stahl DIN EN 10346, Dicke 1,5 mm, als U-Profil, Tragfähigkeit bis 3 kN, an Decke befestigen mit bauaufsichtlich zugelassenen Dübeln, Stiellänge bis 1500 mm, Einbau im Innenbereich.
Menge: 20,000 St

**4.16.270 Kürzen v.g. U-Profile einschl. sämtlichen Nebenarbeiten**
Menge: 10,000 St

**4.16.280 Mehrpreis für die Befestigung v.g. Stiel Ausläger**
Mehrpreis für die Befestigung v.g. Stiel Ausläger
an schräger Betondecke mit verstellbarem Gelenk
oder Schrägdeckenfuß
Menge: 180,000 St

*Hinweis: Stielausleger*

**4.16.290 Ausleger Kabelrinne Stahl bandverz bis 3,5kN L 100mm an Stielen**
STLB-Bau 2025-10 053
Ausleger für Kabelrinne, aus bandverzinktem Stahl DIN EN 10346, Dicke 1,5 mm, Tragfähigkeit bis 3,5 kN, Länge 100 mm, an Stielen, einseitig, Stiele werden gesondert vergütet, Einbau im Innenbereich.
Menge: 32,000 St

**4.16.300 Ausleger Kabelrinne Stahl bandverz bis 3,5kN L 200mm an Stielen**
*** Schwerpunktposition
STLB-Bau 2025-10 053
Ausleger für Kabelrinne, aus bandverzinktem Stahl DIN EN 10346, Dicke 1,5 mm, Tragfähigkeit bis 3,5 kN, Länge 200 mm, an Stielen, einseitig, Stiele werden gesondert vergütet, Einbau im Innenbereich.
Menge: 247,000 St

**4.16.310 Ausleger Kabelrinne Stahl bandverz bis 3,5kN L 300mm an Stielen**
STLB-Bau 2025-10 053
Ausleger für Kabelrinne, aus bandverzinktem Stahl DIN EN 10346, Dicke 1,5 mm, Tragfähigkeit bis 3,5 kN, Länge 300 mm, an Stielen, einseitig, Stiele werden gesondert vergütet, Einbau im Innenbereich.
Menge: 180,000 St

**4.16.320 Ausleger Kabelrinne Stahl bandverz bis 3,5kN L 400mm an Stielen**
STLB-Bau 2025-10 053
Ausleger für Kabelrinne, aus bandverzinktem Stahl DIN EN 10346, Dicke 1,5 mm, Tragfähigkeit bis 3,5 kN, Länge 400 mm, an Stielen, einseitig, Stiele werden gesondert vergütet, Einbau im Innenbereich.
Menge: 473,000 St

*Hinweis: Wandausleger*

**4.16.330 Ausleger Kabelrinne Stahl bandverz bis 3,5kN L 100mm Wandbefestigung**
STLB-Bau 2025-10 053
Ausleger für Kabelrinne, aus bandverzinktem Stahl DIN EN 10346, Dicke 1,5 mm, Tragfähigkeit bis 3,5 kN, Länge 100 mm, an der Wand aus Beton, befestigen mit bauaufsichtlich zugelassenen Dübeln, Einbau im Innenbereich.
Menge: 10,000 St

**4.16.340 Ausleger Kabelrinne Stahl bandverz bis 3,5kN L 200mm Wandbefestigung**
*** Schwerpunktposition
STLB-Bau 2025-10 053
Ausleger für Kabelrinne, aus bandverzinktem Stahl DIN EN 10346, Dicke 1,5 mm, Tragfähigkeit bis 3,5 kN, Länge 200 mm, an der Wand aus Beton, befestigen mit bauaufsichtlich zugelassenen Dübeln, Einbau im Innenbereich.
Menge: 45,000 St

**4.16.350 Ausleger Kabelrinne Stahl bandverz bis 3,5kN L 300mm Wandbefestigung**
STLB-Bau 2025-10 053
Ausleger für Kabelrinne, aus bandverzinktem Stahl DIN EN 10346, Dicke 1,5 mm, Tragfähigkeit bis 3,5 kN, Länge 300 mm, an der Wand aus Beton, befestigen mit bauaufsichtlich zugelassenen Dübeln, Einbau im Innenbereich.
Menge: 25,000 St

**4.16.360 Ausleger Kabelrinne Stahl bandverz bis 3,5kN L 400mm Wandbefestigung**
STLB-Bau 2025-10 053
Ausleger für Kabelrinne, aus bandverzinktem Stahl DIN EN 10346, Dicke 1,5 mm, Tragfähigkeit bis 3,5 kN, Länge 400 mm, an der Wand aus Beton, befestigen mit bauaufsichtlich zugelassenen Dübeln, Einbau im Innenbereich.
Menge: 10,000 St

*Hinweis: Deckenleitungsträger*

**4.16.370 Flachträger FT 150, biegsamer Leitungsträger in Rundeisenkonstruktion**
Flachträger FT 150, biegsamer Leitungsträger in Rundeisenkonstruktion, 150mm breit, 60mm hoch, einschl. Befestigungsteil für unmittelbare Deckenbefestigung
Menge: 160,000 m

**4.16.380 Flachträger FT 250, biegsamer Leitungsträger in Rundeisenkonstruktion**
*** Schwerpunktposition
Flachträger FT 250, biegsamer Leitungsträger in Rundeisenkonstruktion, 250mm breit, 50mm hoch, einschl. Befestigungsteil für unmittelbare Deckenbefestigung
Menge: 350,000 m

*Hinweis: Funktionserhaltstrasse*

**4.16.390 Kabelrinne gelocht E30 Funktionserhalt Stahl bandverz H 60mm B 200mm**
*** Schwerpunktposition
STLB-Bau 2025-10 053
Kabelrinne für Kabelträgersystem DIN EN 61537 (VDE 0639), gelocht, Feuerwiderstandsklasse E 30 DIN 4102-12, mit Funktionserhalt, aus bandverzinktem Stahl DIN EN 10346, Dicke 1,5 mm, Seitenhöhe mind. 60 mm, Breite mind. 200 mm, Einbau im Innenbereich.
Menge: 120,000 m

**4.16.400 Gelenkstück Kabelrinne E30 Funktionserhalt Stahl bandverz H 60mm B 200mm**
STLB-Bau 2025-10 053
Gelenkstück, für Kabelrinne, Feuerwiderstandsklasse E 30 DIN 4102-12, mit Funktionserhalt, aus bandverzinktem Stahl DIN EN 10346, Dicke 1,5 mm, Seitenhöhe mind. 60 mm, Breite mind. 200 mm, Einbau im Innenbereich.
Menge: 20,000 St

**4.16.410 Bogen Kabelrinne 90Grad waager. E30 Funktionserhalt Stahl bandverz H 60mm B 200mm**
STLB-Bau 2025-10 053
Bogen, für Kabelrinne, 90 Grad, waagerecht, Feuerwiderstandsklasse E 30 DIN 4102-12, mit Funktionserhalt, aus bandverzinktem Stahl DIN EN 10346, Dicke 1,5 mm, Seitenhöhe mind. 60 mm, Breite mind. 200 mm, Einbau im Innenbereich.
Menge: 8,000 St

**4.16.420 Stiel Ausleger Kabelrinne E30 Funktionserhalt Stahl verz U-Profil bis 3kN Deckenbefestigung L bis 400mm**
STLB-Bau 2025-10 053
Stiel für Ausleger für Kabelrinne, Feuerwiderstandsklasse E 30 DIN 4102-12, mit Funktionserhalt, aus feuerverzinktem Stahl DIN EN ISO 1461, als U-Profil, Tragfähigkeit bis 3 kN, an Decke befestigen mit bauaufsichtlich zugelassenen Dübeln, mit angeschraubter Kopfplatte, Stiellänge bis 400 mm, Einbau im Innenbereich.
Menge: 80,000 St

**4.16.430 Stiel Ausleger Kabelrinne E30 Funktionserhalt Stahl bandverz U-Profil bis 3kN Deckenbefestigung L bis 600mm**
STLB-Bau 2025-10 053
Stiel für Ausleger für Kabelrinne, Feuerwiderstandsklasse E 30 DIN 4102-12, mit Funktionserhalt, aus bandverzinktem Stahl DIN EN 10346, als U-Profil, Tragfähigkeit bis 3 kN, an Decke befestigen mit bauaufsichtlich zugelassenen Dübeln, mit angeschraubter Kopfplatte, Stiellänge bis 600 mm, Einbau im Innenbereich.
Menge: 50,000 St

**4.16.440 Ausleger Kabelrinne E30 Funktionserhalt Stahl bandverz bis 3,5kN L 200mm an Stielen**
STLB-Bau 2025-10 053
Ausleger für Kabelrinne, Feuerwiderstandsklasse E 30 DIN 4102-12, mit Funktionserhalt, aus bandverzinktem Stahl DIN EN 10346, Dicke 1,5 mm, Tragfähigkeit bis 3,5 kN, Länge 200 mm, an Stielen, einseitig, Stiele werden gesondert vergütet, Einbau im Innenbereich.
Menge: 80,000 St

**4.16.450 Ausleger Kabelrinne E30 Funktionserhalt Stahl bandverz bis 3,5kN L 200mm Wandbefestigung**
STLB-Bau 2025-10 053
Ausleger für Kabelrinne, Feuerwiderstandsklasse E 30 DIN 4102-12, mit Funktionserhalt, aus bandverzinktem Stahl DIN EN 10346, Dicke 1,5 mm, Tragfähigkeit bis 3,5 kN, Länge 200 mm, an der Wand aus Beton, befestigen mit bauaufsichtlich zugelassenen Dübeln, Einbau im Innenbereich.
Menge: 20,000 St

*Hinweis: Steigeleiter*

**4.16.460 Steigleiter gelocht Stahl bandverz H 60mm B 200mm Wandbefestigung**
STLB-Bau 2025-10 053
Steigleiter als Kabelleiter, gelocht, mit einem Trennsteg, aus bandverzinktem Stahl DIN EN 10346, Dicke 1,5 mm, Seitenhöhe mind. 60 mm, Breite mind. 200 mm, an der Wand aus Beton, befestigen mit bauaufsichtlich zugelassenen Dübeln, Einbau im Innenbereich.
Menge: 4,000 m

**4.16.470 Steigleiter gelocht Stahl bandverz H 60mm B 300mm Wandbefestigung**
*** Schwerpunktposition
STLB-Bau 2025-10 053
Steigleiter als Kabelleiter, gelocht, mit einem Trennsteg, aus bandverzinktem Stahl DIN EN 10346, Dicke 1,5 mm, Seitenhöhe mind. 60 mm, Breite mind. 300 mm, an der Wand aus Beton, befestigen mit bauaufsichtlich zugelassenen Dübeln, Einbau im Innenbereich.
Menge: 12,000 m

**4.16.480 Steigleiter gelocht Stahl bandverz H 60mm B 400mm Wandbefestigung**
STLB-Bau 2025-10 053
Steigleiter als Kabelleiter, gelocht, mit einem Trennsteg, aus bandverzinktem Stahl DIN EN 10346, Dicke 1,5 mm, Seitenhöhe mind. 60 mm, Breite mind. 400 mm, an der Wand aus Beton, befestigen mit bauaufsichtlich zugelassenen Dübeln, Einbau im Innenbereich.
Menge: 22,000 m

**4.16.490 Steigleiter gelocht Stahl bandverz H 60mm B 500mm Wandbefestigung**
STLB-Bau 2025-10 053
Steigleiter als Kabelleiter, gelocht, mit einem Trennsteg, aus bandverzinktem Stahl DIN EN 10346, Dicke 1,5 mm, Seitenhöhe mind. 60 mm, Breite mind. 500 mm, an der Wand aus Beton, befestigen mit bauaufsichtlich zugelassenen Dübeln, Einbau im Innenbereich.
Menge: 8,000 m

**4.16.500 Steigleiter gelocht Stahl bandverz H 60mm B 600mm Wandbefestigung**
STLB-Bau 2025-10 053
Steigleiter als Kabelleiter, gelocht, mit einem Trennsteg, aus bandverzinktem Stahl DIN EN 10346, Dicke 1,5 mm, Seitenhöhe mind. 60 mm, Breite mind. 600 mm, an der Wand aus Beton, befestigen mit bauaufsichtlich zugelassenen Dübeln, Einbau im Innenbereich.
Menge: 22,000 m

*Hinweis: Steigeleiter Funktionserhalt E/90*

**4.16.510 Steigleiter gelocht E90 Funktionserhalt Stahl bandverz H 60mm B 200mm Wandbefestigung**
STLB-Bau 2025-10 053
Steigleiter als Kabelleiter, gelocht, Feuerwiderstandsklasse E 90 DIN 4102-12, mit Funktionserhalt, mit einem Trennsteg, aus bandverzinktem Stahl DIN EN 10346, Dicke 1,5 mm, Seitenhöhe mind. 60 mm, Breite mind. 200 mm, an der Wand aus Beton, befestigen mit bauaufsichtlich zugelassenen Dübeln, Einbau im Innenbereich.
Menge: 12,000 m

**4.16.520 Steigleiter gelocht E90 Funktionserhalt Stahl bandverz H 60mm B 300mm Wandbefestigung**
STLB-Bau 2025-10 053
Steigleiter als Kabelleiter, gelocht, Feuerwiderstandsklasse E 90 DIN 4102-12, mit Funktionserhalt, mit einem Trennsteg, aus bandverzinktem Stahl DIN EN 10346, Dicke 1,5 mm, Seitenhöhe mind. 60 mm, Breite mind. 300 mm, an der Wand aus Beton, befestigen mit bauaufsichtlich zugelassenen Dübeln, Einbau im Innenbereich.
Menge: 15,000 m

**4.16.530 Zugentlastung für senkrechte Kabelverlegung**
Zugentlastung für senkrechte Kabelverlegung, für alle Kabeltypen und alle senkrechten Verlegesysteme zugelassen. Funktionserhaltklassen E30 bis E90. Gehäuse inkl. Mineralfaserplatten, Befestigungsmaterial und Kartusche
mit Brandschutzspachtel.
Innenhöhe ca. 115mm, Innenbreite ca. 250mm
einschl. allem erforderlichen Montagezubehör
Menge: 3,000 St

*Hinweis: Nachstehende Profilschiene ist in Teillängen zu liefern und montieren*
Nachstehende Profilschiene ist in Teillängen zu liefern und montieren (z.B. für Zugenlastung bzw. Leitungsführung über Verteilungen)

**4.16.540 C-Profilschiene gelocht Stahl bandverz Wandbefestigung**
STLB-Bau 2025-10 053
C-Profilschiene, gelocht, aus bandverzinktem Stahl DIN EN 10346, Dicke 1,5 mm, an der Wand aus Beton, befestigen mit bauaufsichtlich zugelassenen Dübeln, Einbau im Innenbereich.
Menge: 50,000 m

*Hinweis: Sammelhalter und Verlegesysteme Zwischendecken*

**4.16.550 C-Profilschiene für Sammelhalter oder Bügelschellen Länge bis 40 cm**
C-Profilschiene für Sammelhalter oder Bügelschellen Länge bis 40 cm, gelocht, aus bandverzinktem Stahl DIN EN 10346, Dicke mind. 1,5 mm, an der Decke aus Beton befestigen mit bauaufsichtlich zugelassenen Dübeln.
Menge: 150,000 St

**4.16.560 C-Profilschiene für Sammelhalter oder Bügelschellen Länge bis 80 cm**
C-Profilschiene für Sammelhalter oder Bügelschellen Länge bis 80 cm, gelocht, aus bandverzinktem Stahl DIN EN 10346, Dicke mind. 1,5 mm, an der Decke aus Beton befestigen mit bauaufsichtlich zugelassenen Dübeln.
Menge: 80,000 St

**4.16.570 Kabelklammer aus PVC bis 16 St. NYM 3x1,5qmm**
Kabelklammer aus PVC bis 16 St. NYM 3x1,5qmm,
zur Montage an Betondecke inkl. Dübel
Menge: 400,000 St

**4.16.580 Sammelhalter bis 15St. NYM 3x1,5qmm aus Metall**
*** Schwerpunktposition
Sammelhalter bis 15St. NYM 3x1,5qmm aus Metall für hohe mechanische Standfestigkeit, auch im Brandfall (E30),
Halogenfrei, brandlastfrei. Zur sicheren Montage oberhalb von Brandschutzdecken geeignet. Für Wand- und Deckenmontage. Verschluss ohne Werkzeuge zu öffnen.
Menge: 280,000 St

**4.16.590 Sammelhalter bis 30 St. NYM 3x1,5qmm aus Metall**
Sammelhalter bis 30 St. NYM 3x1,5qmm aus Metall für hohe mechanische Standfestigkeit, auch im Brandfall (E30), Halogenfrei, brandlastfrei. Zur sicheren Montage oberhalb von Brandschutzdecken geeignet. Für Wand- und Deckenmontage. Verschluss ohne Werkzeuge zu öffnen.
Menge: 150,000 St

**4.16.600 Bügelschellen, feuerverzinkt für Kabel**
Bügelschellen, feuerverzinkt für Kabel,
Spannbereich ca. 16 -22 mm, einschl. Druckwanne aus Polyäthylen, passend für vorstehende Steigtrasse
Menge: 50,000 St

**4.16.610 Bügelschellen, feuerverzinkt für Kabel**
Bügelschellen, feuerverzinkt für Kabel,
Spannbereich ca. 34 -40 mm, einschl. Druckwanne aus Polyäthylen, passend für vorstehende Steigtrasse
Menge: 60,000 St

**4.16.620 Bügelschellen, feuerverzinkt für Kabel**
Bügelschellen, feuerverzinkt für Kabel,
Spannbereich ca. 46-52 mm, einschl. Druckwanne aus Polyäthylen, passend für vorstehende Steigtrasse
Menge: 120,000 St

**4.16.630 Bügelschellen, feuerverzinkt für Kabel**
Bügelschellen, feuerverzinkt für Kabel,
Spannbereich ca. 70 -76 mm, einschl. Druckwanne aus Polyäthylen, passend für vorstehende Steigtrasse
Menge: 40,000 St

**4.16.640 Bügelschellen, feuerverzinkt für Kabel**
Bügelschellen, feuerverzinkt für Kabel,
Spannbereich ca. 90 - 100 mm, einschl. Druckwanne aus Polyäthylen, passend für vorstehende Steigtrasse
Menge: 50,000 St

*Hinweis: Kabelkanäle*

**4.16.650 Elektroinstallationskanal Leitungsführung H/B 19/33mm PVC-U Mauerwerk**
STLB-Bau 2025-10 053
Elektroinstallationskanal DIN EN 50085-2-1 (VDE 0604-2-1) als Leitungsführungskanal, Außenmaße H/B mind. 19/33 mm, aus PVC-U, auf Mauerwerk.
Menge: 70,000 m

**4.16.660 Elektroinstallationskanal Leitungsführung H/B 40/60mm PVC-U Beton**
STLB-Bau 2025-10 053
Elektroinstallationskanal DIN EN 50085-2-1 (VDE 0604-2-1) als Leitungsführungskanal, Außenmaße H/B mind. 40/60 mm, aus PVC-U, mit einem Trennsteg, auf Beton.
Menge: 150,000 m

**4.16.670 Elektroinstallationskanal Leitungsführung H/B 60/90mm PVC-U Beton**
*** Schwerpunktposition
STLB-Bau 2025-10 053
Elektroinstallationskanal DIN EN 50085-2-1 (VDE 0604-2-1) als Leitungsführungskanal, Außenmaße H/B mind. 60/90 mm, aus PVC-U, mit einem Trennsteg, auf Beton.
Menge: 350,000 m

**4.16.680 Elektroinstallationskanal Leitungsführung H/B 60/150mm PVC-U Beton**
STLB-Bau 2025-10 053
Elektroinstallationskanal DIN EN 50085-2-1 (VDE 0604-2-1) als Leitungsführungskanal, Außenmaße H/B mind. 60/150 mm, aus PVC-U, mit einem Trennsteg, auf Beton.
Menge: 95,000 m

**4.16.690 Installationskanal 99/230**
Installationskanal als Leitungsführungskanal nach DIN VDE 0604 mit Oberteil einschl. aller systembedingten Form-, Verbindungs- und Endstücke, Material PVC hart,
Farbe reinweiss, Trennwand.
Außenmaße H/B: 99/230 mm
Menge: 45,000 m

**4.16.700 Rangierkanal 190 mm**
Rangierkanal 190 mm einschl. Endkappen, Profilhalter
und Rückwand
Menge: 10,000 m

*Hinweis: Bodenkanal*

**4.16.710 Unterflurkanal 350x28**
*** Schwerpunktposition
Unterflurkanal

Installationskanal zur Verlegung elektrischer Kabel
und Leitungen in estrichüberdeckten Unterflur-Systemen
nach EN 50085-2-2. Allseitig geschlossenes
Rechteckprofil mit Trennsteg und durchlaufender
Trennstegmarkierung auf dem Kanaloberteil.

Werkstoff: Stahl
Oberfläche: bandverzinkt
Kanalhöhe: 28 ÷ mm
Breite: 350 mm
Anzahl der Züge: 3 St.

inkl. Verbindungslaschen, Potentialausgleich, in Teillängen
liefern und montieren, einschl. allem erforderlichen
Montagezubehör
Menge: 40,000 m

**4.16.720 Vertikalkrümmer**
Vertikalkrümmer

Vertikal-Krümmer, 90°, als systemgebundenes Zubehör zu
estrichüberdeckten und estrichbündigen Unterflur-
Elektro-Installationskanälen nach DIN VDE 0634 Teil 2.
Allseitig geschlossenes Rechteckprofil mit Trennsteg
zur Richtungsänderung der Kanalführung (horizontalvertikal).
Werkstoff: Stahl
Oberfläche: bandverzinkt
Kanalhöhe: 28 ÷ mm
Breite: ca. 350 mm
Anzahl der Züge: 3 St.
Menge: 15,000 St

**4.16.730 Unterflur-Zug- und -Abzweigdose**
*** Schwerpunktposition
Unterflur-Zug- und -Abzweigdose als systemgebundenes Zubehör zu estrichüberdeckten Rohrinstallationen, mit Schnellverstellung der Dosenhöhe; mit innen liegender stufenloser Höhennivellierung; mit Entkopplungsmöglichkeit für das Dosenoberteil nach der Estrichverlegung; mit Montageschutzdeckel, der bei der Endmontage durch einen Funktionsdeckel oder eine quadratische Kassette ersetzt wird. Der für die Leitungsführung benötigte Doseninnenraum muss bis zu seiner oberen Begrenzung ohne Reduzierung erhalten bleiben.
Werkstoff: Stahl, FS
Nivellieraufsatz: Aluminium
Estrichhöhe: 70 ÷ 125 mm
Nenngröße: 350
einschl. allem erforderlichen Montagezubehör
Menge: 15,000 St

**4.16.740 Höhenausgleich-Bausatz**
Höhenausgleich-Bausatz
Aufstockhilfe für Unterzugdose mit Nennhöhe 115 bis 170 mm
zum Aufstocken auf eine Höhe von 165 ÷ 220 mm, als systemgebundenes Zubehör zu estrichüberdeckten Unterflur-Elektro-Installationskanalsystemen nach DIN VDE 0634, bestehend aus jeweils 4 Fallblechen, Nivellierschrauben und Verriegelungsdeckeln.
Menge: 15,000 St

**4.16.750 Rahmen für Holz, Keramik und Steinbeläge als Bodenbelagsanlegerahmen, einschl. a**
Rahmen für Holz, Keramik und Steinbeläge als Bodenbelagsanlegerahmen, einschl. allem systembedingten Zubehör für Kanalgrößen von 190 bis 350 mm
Menge: 15,000 St

**4.16.760 Geräteeinsatz für Universalmontage**
Geräteeinsatz für Universalmontage,
9 Installationsgeräte einbaubar, als fußbodenebene Einbaueinheit nach DIN VDE 0634 Teil 1 und DIN EN 50085-2-2, für den Einsatz in trockenen Räumen mit trocken gepflegten Fußböden, bestehend aus:
- Teppichschutzrahmen inkl. 4 Universalbefestigungswinkeln,
- Gerätebechereinsatzrahmen mit Rastleitern zum stufenweisen Absenken der Gerätebecher um jeweils 5 mm bis max. 20 mm,
- im Teppichschutzrahmen unverlierbar gelagerter, selbsttätig zufallender, aktiv verrastbarer Klappdeckel mit stabiler Druckaufnahmeplatte einschl. einem schwenkbaren Schnurauslass mit Schaumstoffdichtung. Vertiefung im Klappdeckel für den Bodenbelag einstellbar
auf 3, 5, 8 oder 10 mm.
Anzahl der einbaubaren Installationsgeräte: 9 Stück mit Tragebügel  Material Teppichschutzrahmen, Klappdeckel und Schnurauslass: Polyamid, sichtbare Oberflächen mattiert.
Material Druckaufnahmeplatte: Stahlblech, 4 mm, feuerverzinkt.
einschl. Farbe nach Festlegung,
Bestückung:
- Montagedeckel für Geräteeinsatz
einschl. allem erforderlichen Montagezubehör
Menge: 15,000 St

**4.16.770 Feuchtigkeitsgeschützter Geräteeinsatz**
Feuchtigkeitsgeschützter Geräteeinsatz, Universalmont., 7011, Anleger.,als höhenvariable Einbaueinheit nach DIN VDE 0634 Teil 1, für den bodenbündigen Einsatz in trockenen Räumen mit trocken oder nass gepflegten Fußböden, mit selbsttätig zufallendem Deckel und nach oben herausdrückbarem, auch bodenbündig versenkbarem Tubus mit Klappdeckel zur Leitungsausführung. Geeignet zur Aufnahme eines Geräteträgers für den Einbau von bis zu drei Gerätebechern GB 3 für insgesamt 9 Einzel-Installationsgeräte mit Tragebügel oder 3 Modulträger für bis zu 12 Modul 45-Geräte. Der Geräteeinbauraum ist sowohl im Blindzustand als auch im Gebrauchszustand sicher gegen eindringende Feuchtigkeit abgedichtet. Der Rahmen des Geräteeinsatzes ist als Bodenbelags-Anlegerahmen ausgeführt.
Material:
- Geräteeinsatz und Deckel aus Aluminium-Druckguss, Deckel durch Nuten und Wülste in konzentrische Kreise strukturiert. Vertiefungen lackiert, Wülste metallisch blank mit feiner Riefenstruktur,
- Tubus mit Klappdeckel aus Polyamid.
Ausführung:
- Geeignet für den Einsatz in Unterflur-Gerätedosen,
- Einbauöffnung für den Geräteeinsatz ca.: ø 305 mm,
- Außendurchmesser: ca. 322 mm.
einschl. Farbe nach Festlegung, für 9 Installationsgeräte Bestückung:
-Montagedeckel
einschl. allem erforderlichen Montagezubehör.
Menge: 15,000 St

**4.16.780 Gerätebecher aus Pylamid, einschl. Trennwand**
Gerätebecher aus Pylamid, einschl. Trennwand, Abdeckplatten für Geräteeinbau bzw. Leerdosen, sowie Einsatz für Schrägein-bau und allem sonstigem systembedingten Zubehör für 3 Installationsgeräte
Menge: 45,000 St

**4.16.790 Steckdose 2fach 33° schräg Schutzkontakt,**
Steckdose  2fach 33° schräg Schutzkontakt
Steckdose 33° Grad zum Rasten, mit erhöhtem Berührungsschutz, mit Steckklemmen 2-polig 10/16 A 250 V, für Anschlussleitungen bis 2,5 mm² mit Verbindungsklemmen nach VDE 0620.Zur Installation in Rapid 45 Kanälen, Deskboxen, Geräteeinbaukanälen, Installationssäulen und Unterflur-Systemen,
Farbe: reinweiß; RAL 9010
Menge: 15,000 St

**4.16.800 Steckdose 3fach 33° schräg Schutzkontakt**
Steckdose 3fach 33° schräg Schutzkontakt
Steckdose 33° Grad zum Rasten, mit erhöhtem Berührungsschutz, mit Steckklemmen 2-polig 10/16 A 250 V, für Anschlussleitungen bis 2,5 mm² mit Verbindungsklemmen nach VDE 0620.Zur Installation in Rapid 45 Kanälen, Deskboxen, Geräteeinbaukanälen, Installationssäulen und Unterflur-Systemen,
Farbe: reinweiß; RAL 9010
Menge: 15,000 St

**4.16.810 HDMI- und Audi Steckdose polarweiß für Unterflurdose**
Einsatz HDMI "High Speed with Ethernet"
Gender Changer
Technische Daten:
Einbautiefe:
- Kabelpeitsche: mind. 51 mm
- Gender Changer: mind. 20 mm
Wellenimpedanz bei Kabelpeitsche: 75
Länge der Kabelpeitsche: 200 mm
Hinweise :
- Nur für Schraubbefestigung.
- Achtung! Bauraum für Stecker und Biegeradien
  beachten.
- Bei Gender Changern beachten:
  Für Unterflurdose
  Anschluss mit Winkelsteckern empfohlen.
- Farbe: schwarz
einschl. Bedienelement und anteiligem Abdeckrahmen,
Menge: 20,000 St

*Hinweis: Brüstungskanäle*

**4.16.820 Elektroinstallationskanal Geräteeinbau H/B 70/130mm PVC-U Trockenbauwand**
STLB-Bau 2025-10 053
Elektroinstallationskanal DIN EN 50085-2-1 (VDE 0604-2-1) als Geräteeinbaukanal, mit 2 innenliegenden Oberteilen, Breite 80 mm, Außenmaße H/B mind. 70/130 mm, aus PVC-U,
Farbton 'reinweiß; RAL 9010'

mit einem Trennsteg, einschl. aller systembedingten Form- und Verbindungsstücke, auf Trockenbauwand, Arbeitshöhe des Montageortes bis 3,5 m über der Standfläche des hierfür erforderlichen Gerüstes.
Menge: 15,000 m

**4.16.830 Elektroinstallationskanal Geräteeinbau H/B 70/170mm PVC-U Trockenbauwand**
*** Schwerpunktposition
STLB-Bau 2025-10 053
Elektroinstallationskanal DIN EN 50085-2-1 (VDE 0604-2-1) als Geräteeinbaukanal, mit 2 innenliegenden Oberteilen, Breite 80 mm, Außenmaße H/B mind. 70/170 mm, aus PVC-U,
Farbton 'reinweiß; RAL 9010'

mit einem Trennsteg, einschl. aller systembedingten Form- und Verbindungsstücke, auf Trockenbauwand, Arbeitshöhe des Montageortes bis 3,5 m über der Standfläche des hierfür erforderlichen Gerüstes.
Menge: 50,000 m

*Hinweis: Anschlussdosen / Steckdosen*

**4.16.840 Geräteeinbau-Leerdose frontrastend**
Geräteeinbau- Leerdose frontrastend
aus Polyamid halogenfrei Geräteeinbaudose 1-fach, frontrastend für Geräteeinbaukanal, Ausführung: 1-fach, Ausführung der Dose: geschlossen, Montageart der Dose: gerastet, Geräteeinbaumöglichkeit: Standard 60mm, Montageart: Installationsgerät: geschraubt, Zugentlastung, Werkstoff: Polyamid
Menge: 22,000 St

**4.16.850 Steckdose 2-fach mit Abdeckrahmen**
Steckdose 2-fach mit Abdeckrahmen
Steck-/Klemmtechnik halogenfrei frontrastend reinweiß Schutzkontaktsteckdose mit erhöhtem Berührungsschutz, vorverdrahtet, mit Schnellbefestigung für frontrastenden Geräteeinbau, anreihbar durch 3-poliges Steckverbindersystem. Anschluss über Steckklemmen 1,5 - 2,5 mm² oder über Stecksystem.
Werkstoff: Materialmix Halogenfrei:
Nennstrom: 16 A Nennspannung: 230 V
Farbe: reinweiß RAL Farbnummer: 9010
einschl. Blende 2-fach-Steckdose mit Beschriftungsfeld, anreihbar, reinweiß, Blende modular für Kanalsteckdosen
Menge: 14,000 St

**4.16.860 Steckdose 3-fach mit Abdeckrahmen**
Steckdose 3-fach mit Abdeckrahmen
Steck-/Klemmtechnik halogenfrei frontrastend reinweiß Schutzkontaktsteckdose mit erhöhtem Berührungsschutz, vorverdrahtet, mit Schnellbefestigung für frontrastenden Geräteeinbau, anreihbar durch 3-poliges Steckverbindersystem. Anschluss über Steckklemmen 1,5 - 2,5 mm² oder über Stecksystem.
Werkstoff: Materialmix Halogenfrei:
Nennstrom: 16 A Nennspannung: 230 V
Farbe: reinweiß RAL Farbnummer: 9010
einschl. Blende 3-fach-Steckdose mit Beschriftungsfeld, anreihbar, reinweiß, Blende modular für Kanalsteckdosen
Menge: 14,000 St

**4.16.870 Verbindungsleitung für BR-Steckdosen incl. Stecker/ Kupplung L= 2500mm**
Menge: 14,000 St

**4.16.880 Trennsteg 60 mm**
Trennsteg zur Trennung von Kabeln und Leitungen, zum
Einbau in Kabelrinnen, bandverzinkt nach DIN EN 10327
Seitenhöhe: 60 mm

einschl. allem erforderlichen Montagezubehör
Menge: 65,000 m

#### Abschni 4.17 Haupt- und Verteilerzuleitungen

*Hinweis: 444.17 Haupt- und Verteilerzuleitungen*

*Hinweis: KABEL UND LEITUNGEN*
KABEL UND LEITUNGEN

Die Kabel und Leitungen sind gemäß der Verlegungsart,
einschl. Klein- und Befestigungsmaterial wie Schrauben,
Dübel, Nägel, Schellen usw., anzubieten.

Klebeschellen dürfen grundsätzlich nicht verwendet
werden.
Alle Leitungen sind mit Zielbezeichnung zu versehen.
In Teillängen verlegen.

Die Kabel und Leitungen besitzen das VDE-Zeichen.

**4.17.10 Kabel NYCWY 4x10RE/10 vorh.Kabelrinne/Kanal**
STLB-Bau 2025-10 053
Kabel DIN VDE 0276-603 (VDE 0276-603) NYCWY 4 x 10 RE/10, Cu-Zahl 504, auf vorh. Kabelrinnen oder in offene Kanäle.
Menge: 105,000 m

**4.17.20 Kabel NYCWY 4x16RE/16 vorh.Kabelrinne/Kanal**
STLB-Bau 2025-10 053
Kabel DIN VDE 0276-603 (VDE 0276-603) NYCWY 4 x 16 RE/16, Cu-Zahl 796, auf vorh. Kabelrinnen oder in offene Kanäle.
Menge: 90,000 m

**4.17.30 Kabel NYCWY 4x25RM/16 vorh.Kabelrinne/Kanal**
STLB-Bau 2025-10 053
Kabel DIN VDE 0276-603 (VDE 0276-603) NYCWY 4 x 25 RM/16, Cu-Zahl 1142, auf vorh. Kabelrinnen oder in offene Kanäle.
Menge: 85,000 m

**4.17.40 Kabel NYCWY 4x35SM/16 vorh.Kabelrinne/Kanal**
*** Schwerpunktposition
STLB-Bau 2025-10 053
Kabel DIN VDE 0276-603 (VDE 0276-603) NYCWY 4 x 35 SM/16, Cu-Zahl 1526, auf vorh. Kabelrinnen oder in offene Kanäle.
Menge: 190,000 m

**4.17.50 Kabel NYCWY 4x50SM/25 vorh.Kabelrinne/Kanal**
STLB-Bau 2025-10 053
Kabel DIN VDE 0276-603 (VDE 0276-603) NYCWY 4 x 50 SM/25, Cu-Zahl 2203, auf vorh. Kabelrinnen oder in offene Kanäle.
Menge: 95,000 m

**4.17.60 Kabel NYCWY 4x70SM/35 vorh.Kabelrinne/Kanal**
STLB-Bau 2025-10 053
Kabel DIN VDE 0276-603 (VDE 0276-603) NYCWY 4 x 70 SM/35, Cu-Zahl 3082, auf vorh. Kabelrinnen oder in offene Kanäle.
Menge: 50,000 m

**4.17.70 Kabel NYCWY 4x95SM/50 vorh.Kabelrinne/Kanal**
STLB-Bau 2025-10 053
Kabel DIN VDE 0276-603 (VDE 0276-603) NYCWY 4 x 95 SM/50, Cu-Zahl 4208, auf vorh. Kabelrinnen oder in offene Kanäle.
Menge: 15,000 m

**4.17.80 Kabel NYCWY 4x120SM/70 vorh.Kabelrinne/Kanal**
STLB-Bau 2025-10 053
Kabel DIN VDE 0276-603 (VDE 0276-603) NYCWY 4 x 120 SM/70, Cu-Zahl 5388, auf vorh. Kabelrinnen oder in offene Kanäle.
Menge: 275,000 m

**4.17.90 Kabel NYCWY 4x10RE/10 Bügelschellen**
STLB-Bau 2025-10 053
Kabel DIN VDE 0276-603 (VDE 0276-603) NYCWY 4 x 10 RE/10, Cu-Zahl 504, mit Bügelschellen auf vorh. Ankerschienen oder Kabelleiter.
Menge: 10,000 m

**4.17.100 Kabel NYCWY 4x16RE/16 Bügelschellen**
STLB-Bau 2025-10 053
Kabel DIN VDE 0276-603 (VDE 0276-603) NYCWY 4 x 16 RE/16, Cu-Zahl 796, mit Bügelschellen auf vorh. Ankerschienen oder Kabelleiter.
Menge: 36,000 m

**4.17.110 Kabel NYCWY 4x25RM/16 Bügelschellen**
STLB-Bau 2025-10 053
Kabel DIN VDE 0276-603 (VDE 0276-603) NYCWY 4 x 25 RM/16, Cu-Zahl 1142, mit Bügelschellen auf vorh. Ankerschienen oder Kabelleiter.
Menge: 12,000 m

**4.17.120 Kabel NYCWY 4x35SM/16 Bügelschellen**
STLB-Bau 2025-10 053
Kabel DIN VDE 0276-603 (VDE 0276-603) NYCWY 4 x 35 SM/16, Cu-Zahl 1526, mit Bügelschellen auf vorh. Ankerschienen oder Kabelleiter.
Menge: 40,000 m

**4.17.130 Kabel NYCWY 4x50SM/25 Bügelschellen**
STLB-Bau 2025-10 053
Kabel DIN VDE 0276-603 (VDE 0276-603) NYCWY 4 x 50 SM/25, Cu-Zahl 2203, mit Bügelschellen auf vorh. Ankerschienen oder Kabelleiter.
Menge: 24,000 m

**4.17.140 Kabel NYCWY 4x70SM/35 Bügelschellen**
STLB-Bau 2025-10 053
Kabel DIN VDE 0276-603 (VDE 0276-603) NYCWY 4 x 70 SM/35, Cu-Zahl 3082, mit Bügelschellen auf vorh. Ankerschienen oder Kabelleiter.
Menge: 36,000 m

**4.17.150 Kabel NYCWY 4x95SM/50 Bügelschellen**
STLB-Bau 2025-10 053
Kabel DIN VDE 0276-603 (VDE 0276-603) NYCWY 4 x 95 SM/50, Cu-Zahl 4208, mit Bügelschellen auf vorh. Ankerschienen oder Kabelleiter.
Menge: 5,000 m

**4.17.160 Kabel NYCWY 4x120SM/70 Bügelschellen**
STLB-Bau 2025-10 053
Kabel DIN VDE 0276-603 (VDE 0276-603) NYCWY 4 x 120 SM/70, Cu-Zahl 5388, mit Bügelschellen auf vorh. Ankerschienen oder Kabelleiter.
Menge: 15,000 m

*Hinweis: Funktionserhaltsleitungen*

**4.17.170 Kabel halogenfrei NHXHX-J-FE180 3x16RM vorh.Kabelrinne/Kanal E30 Funktionserhalt**
STLB-Bau 2025-10 053
Halogenfreies Kabel DIN VDE 0266 (VDE 0266) NHXHX-J FE 180 3 x 16 RM, Cu-Zahl 461, auf vorh. Kabelrinnen oder in offene Kanäle, Feuerwiderstandsklasse E 30 DIN 4102-12, mit Funktionserhalt.
Menge: 35,000 m

**4.17.180 Kabel halogenfrei NHXHX-J-FE180 3x16RM AP Abstandsschellen E30 Funktionserhalt**
STLB-Bau 2025-10 053
Halogenfreies Kabel DIN VDE 0266 (VDE 0266) NHXHX-J FE 180 3 x 16 RM, Cu-Zahl 461, auf Putz mit Abstandsschellen, Feuerwiderstandsklasse E 30 DIN 4102-12, mit Funktionserhalt.
Menge: 15,000 m

*Hinweis: Nachstehend aufgeführte Mantelleitungen*
Nachstehend aufgeführte Mantelleitungen,
Kunststoffkabel, Fernmeldeleitungen, bzw.
Gummischlauchleitungen sind in den bauseits
gelieferten Geräten anzuschließen, einschl. allem
erforderlichen Zubehör

**4.17.190 Anschlüsse für Leitungen bis 4x120/70 qmm**
Menge: 2,000 St

#### Abschni 4.18 Allgemeine Installation

*Hinweis: 444.18 Allgemeine Installation*

*Hinweis: KABEL UND LEITUNGEN*
KABEL UND LEITUNGEN

Klebeschellen dürfen grundsätzlich nicht verwendet
werden. Alle Leitungen sind mit Zielbezeichnung zu versehen und in
Teillängen zu verlegen.

Die Kabel und Leitungen besitzen das VDE-Zeichen.

Funktionserhaltkabel dürfen nur als einheitliches
geprüftes Verlegesystem entsprechend
DIN VDE 4102 Teil 12 installiert werden.

Kosten für kleinere Einzelbohrungen (10-20 mm) in
Beton- / Mauerwerkswänden, die für Einzelleitungen
im Rahmen der Installation erforderlich sind, sowie
kleinere Ausschnitte (-50 mm Durchmesser) in
Ständerwänden sind innerhalb der Kosten für Kabel
und Leitungen zu kalkulieren!

komplett mit allen erforderlichen Nebenleistungen

**4.18.10 Installationsltg NYM-J 3x1,5**
STLB-Bau 2025-10 053
Installationsleitung DIN VDE 0250-204 (VDE 0250-204) NYM-J 3 x 1,5, Cu-Zahl 43, Ausführung gemäß Einzelbeschreibung,
Einzelbeschreibungs-Nr '50% auf Kabelrinnen, Leerrohre und Kabelkanäle
30% in Zwischendecke auf Sammelhalter (ohne Verlegehilfen)
.'
Menge: 3550,000 m

**4.18.20 Installationsltg NYM-J 5x1,5**
*** Schwerpunktposition
STLB-Bau 2025-10 053
Installationsleitung DIN VDE 0250-204 (VDE 0250-204) NYM-J 5 x 1,5, Cu-Zahl 72, Ausführung gemäß Einzelbeschreibung,
Einzelbeschreibungs-Nr '50% auf Kabelrinnen, Leerrohre und Kabelkanäle
30% in Zwischendecke auf Sammelhalter (ohne Verlegehilfen)
20% Sammelverlegung auf Steigetrasse (ohne Verlegehilfen)'
.
Menge: 8750,000 m

**4.18.30 Installationsltg NYM-J 7x1,5**
STLB-Bau 2025-10 053
Installationsleitung DIN VDE 0250-204 (VDE 0250-204) NYM-J 7 x 1,5, Cu-Zahl 101, Ausführung gemäß Einzelbeschreibung,
Einzelbeschreibungs-Nr '50% auf Kabelrinnen, Leerrohre und Kabelkanäle
30% in Zwischendecke auf Sammelhalter (ohne Verlegehilfen)
20% Sammelverlegung auf Steigetrasse (ohne Verlegehilfen)'
.
Menge: 3500,000 m

**4.18.40 Installationsltg NYM-J 3x2,5**
STLB-Bau 2025-10 053
Installationsleitung DIN VDE 0250-204 (VDE 0250-204) NYM-J 3 x 2,5, Cu-Zahl 72, Ausführung gemäß Einzelbeschreibung,
Einzelbeschreibungs-Nr '50% auf Kabelrinnen, Leerrohre und Kabelkanäle
30% in Zwischendecke auf Sammelhalter (ohne Verlegehilfen)
20% Sammelverlegung auf Steigetrasse (ohne Verlegehilfen)'
.
Menge: 4980,000 m

**4.18.50 Installationsltg NYM-J 3x4**
STLB-Bau 2025-10 053
Installationsleitung DIN VDE 0250-204 (VDE 0250-204) NYM-J 3 x 4, Cu-Zahl 115, Ausführung gemäß Einzelbeschreibung,
Einzelbeschreibungs-Nr '50% auf Kabelrinnen, Leerrohre und Kabelkanäle
30% in Zwischendecke auf Sammelhalter (ohne Verlegehilfen)
20% Sammelverlegung auf Steigetrasse (ohne Verlegehilfen)'
.
Menge: 1540,000 m

**4.18.60 Installationsltg NYM-J 5x2,5**
STLB-Bau 2025-10 053
Installationsleitung DIN VDE 0250-204 (VDE 0250-204) NYM-J 5 x 2,5, Cu-Zahl 120, Ausführung gemäß Einzelbeschreibung,
Einzelbeschreibungs-Nr '50% auf Kabelrinnen, Leerrohre und Kabelkanäle
30% in Zwischendecke auf Sammelhalter (ohne Verlegehilfen)
20% Sammelverlegung auf Steigetrasse (ohne Verlegehilfen)'
.
Menge: 3650,000 m

**4.18.70 Installationsltg NYM-J 5x4**
STLB-Bau 2025-10 053
Installationsleitung DIN VDE 0250-204 (VDE 0250-204) NYM-J 5 x 4, Cu-Zahl 192, Ausführung gemäß Einzelbeschreibung,
Einzelbeschreibungs-Nr '50% auf Kabelrinnen, Leerrohre und Kabelkanäle
30% in Zwischendecke auf Sammelhalter (ohne Verlegehilfen)
20% Sammelverlegung auf Steigetrasse (ohne Verlegehilfen)'
.
Menge: 360,000 m

**4.18.80 Installationsltg NYM-J 5x6**
STLB-Bau 2025-10 053
Installationsleitung DIN VDE 0250-204 (VDE 0250-204) NYM-J 5 x 6, Cu-Zahl 288, Ausführung gemäß Einzelbeschreibung,
Einzelbeschreibungs-Nr '50% auf Kabelrinnen, Leerrohre und Kabelkanäle
30% in Zwischendecke auf Sammelhalter (ohne Verlegehilfen)
20% Sammelverlegung auf Steigetrasse (ohne Verlegehilfen)'
.
Menge: 250,000 m

**4.18.90 Kabel halogenfrei NHXH-JFE180 5x1,5RE AP Abstandsschellen E30 Funktionserhalt**
STLB-Bau 2025-10 053
Halogenfreies Kabel DIN VDE 0266 (VDE 0266) NHXH-J FE 180 5 x 1,5 RE, Cu-Zahl 72, auf Putz mit Abstandsschellen, Feuerwiderstandsklasse E 30 DIN 4102-12, mit Funktionserhalt.
Menge: 160,000 m

**4.18.100 Kabel halogenfrei NHXCHFE180 3x2,5RE/2,5 AP Abstandsschellen E30 Funktionserhalt**
*** Schwerpunktposition
STLB-Bau 2025-10 053
Halogenfreies Kabel DIN VDE 0266 (VDE 0266) NHXCH FE 180 3 x 2,5 RE/2,5, Cu-Zahl 104, auf Putz mit Abstandsschellen, Feuerwiderstandsklasse E 30 DIN 4102-12, mit Funktionserhalt.
Menge: 420,000 m

**4.18.110 Kabel halogenfrei NHXH-JFE180 5x1,5RE vorh.Kabelrinne/Kanal E30 Funktionserhalt**
STLB-Bau 2025-10 053
Halogenfreies Kabel DIN VDE 0266 (VDE 0266) NHXH-J FE 180 5 x 1,5 RE, Cu-Zahl 72, auf vorh. Kabelrinnen oder in offene Kanäle, Feuerwiderstandsklasse E 30 DIN 4102-12, mit Funktionserhalt.
Menge: 630,000 m

**4.18.120 Kabel halogenfrei NHXCHFE180 3x2,5RE/2,5 vorh.Kabelrinne/Kanal E30 Funktionserhalt**
STLB-Bau 2025-10 053
Halogenfreies Kabel DIN VDE 0266 (VDE 0266) NHXCH FE 180 3 x 2,5 RE/2,5, Cu-Zahl 104, auf vorh. Kabelrinnen oder in offene Kanäle, Feuerwiderstandsklasse E 30 DIN 4102-12, mit Funktionserhalt.
Menge: 410,000 m

*Hinweis: Installationsgeräte Aufputz wassergeschützt IP 44*
Installationsgeräte Aufputz wassergeschützt  IP 44
Anzubieten sind nachfolgende Fabrikate:

 z.B. Fabr. Busch Jaeger ocean, Jung oder gleichwertig

angebotenes
Fabrikat/Type: '.......................................' *

(*wird vom Bieter nichts eingetragen, gilt das oben
beschriebene Fabrikat als angeboten.)

**4.18.130 Wipptaster einpolig Aus 10A 250V AP Beschriftungsfeld Orientierungslampe IP44**
*** Schwerpunktposition
STLB-Bau 2025-10 053
Wipptaster DIN EN 60669-1 (VDE 0632-1) einpolig, Aus, 10 A, 250 V AC, in Aufputzausführung, mit Beschriftungsfeld, mit Orientierungslampe, Schutzart IP 44 DIN EN 60529 (VDE 0470-1), Einsatz mit Schrauben befestigen.
Menge: 25,000 St

**4.18.140 Schutzkontaktsteckdose 250V 16A AP Beschriftungsfeld IP44**
STLB-Bau 2025-10 053
Schutzkontaktsteckdose DIN VDE 0620-1 (VDE 0620-1), 250 V AC, 16 A, in Aufputzausführung, mit Beschriftungsfeld, Schutzart IP 44 DIN EN 60529 (VDE 0470-1), Einsatz mit Schrauben befestigen.
Menge: 35,000 St

**4.18.150 Schutzkontaktsteckdose 250V 16A 2fach AP Beschriftungsfeld IP44**
STLB-Bau 2025-10 053
Schutzkontaktsteckdose DIN VDE 0620-1 (VDE 0620-1), 250 V AC, 16 A, 2-fach, in Aufputzausführung, mit Beschriftungsfeld, Schutzart IP 44 DIN EN 60529 (VDE 0470-1), Einsatz mit Schrauben befestigen.
Menge: 32,000 St

*Hinweis: Hinweis zu beleuchteten Schaltern:*
Hinweis zu beleuchteten Schaltern:

Schalter mit Orientierungslampe (zum Auffinden der
Schalterposition)  sind  in Fluren und in Räumen ohne
ausreichende Tageslichteinfallmöglichkeit (gemäß
Bestimmungen zum Arbeitsschutz) gefordert.

*Hinweis: Installationsgeräte, zu den Kosten der Installationsgeräte ist die komplette Montage*
Installationsgeräte,
zu den Kosten der Installationsgeräte ist die komplette Montage einschließlich der Herstellung der notwendigen Montageräume mittels Fräsarbeiten in
Beton, Mauerwerk, Gipskarton u.s.w jeweils anteilig zu kalkulieren.

Die folgenden Installationsgeräte sind komplett, einschl. o.g. Zubehör, Befestigungsmaterialien und anteilig Abdeckrahmen
(mit Beschriftungsfenster), Bedienelemente zu kalkulieren zu
liefern und betriebsfertig zu montieren.

*Hinweis: Installationsgeräte unter Putz*
Installationsgeräte
Anzubieten sind nachfolgende Fabrikate:

- Unterputz Schalterprogramm

 z.B.: Fabrikat: Busch Jäger - future / Jung LS990
Farbe: alpinweiß

oder gleichwertig

Grundsätzlich ist ein einheitliches Schalterprogramm zu verwenden. Das Schalterprogramm umfasst auch die Komponenten der Datentechnik und muss diese adaptieren können.

angebotenes
Fabrikat/Type: '.......................................' *

(*wird vom Bieter nichts eingetragen, gilt das oben
beschriebene Fabrikat als angeboten.)

**4.18.160 Wipptaster einpolig Aus/Wechsel 10A 250V Beschriftungsfeld Orientierungslampe IP2X**
*** Schwerpunktposition
STLB-Bau 2025-10 053
Wipptaster DIN EN 60669-1 (VDE 0632-1) einpolig, Aus/Wechsel, 10 A, 250 V AC, einschl. Bedienelement, mit Beschriftungsfeld, mit Orientierungslampe, Schutzart IP 2X DIN EN 60529 (VDE 0470-1), Einsatz mit Schrauben befestigen.
Menge: 129,000 St

**4.18.170 Wippschalter 2polig Aus 16A 250V Beschriftungsfeld Kontrolllampe IP2X**
STLB-Bau 2025-10 053
Wippschalter DIN EN 60669-1 (VDE 0632-1) 2-polig, Aus, 16 A, 250 V AC, einschl. Bedienelement, mit Beschriftungsfeld, mit Kontrolllampe, Schutzart IP 2X DIN EN 60529 (VDE 0470-1), Einsatz mit Schrauben befestigen.
Menge: 5,000 St

**4.18.180 Wippschalter einpolig Aus/Wechsel 10A 250V Beschriftungsfeld IP2X**
STLB-Bau 2025-10 053
Wippschalter DIN EN 60669-1 (VDE 0632-1) einpolig, Aus/Wechsel, 10 A, 250 V AC, einschl. Bedienelement, mit Beschriftungsfeld, Schutzart IP 2X DIN EN 60529 (VDE 0470-1), Einsatz mit Schrauben befestigen.
Menge: 8,000 St

**4.18.190 Doppelwipptaster DIN EN 60669-1 (VDE 0632-1) einpolig, Serien, 10 A, 250 V AC, einschl.**
Doppelwipptaster DIN EN 60669-1 (VDE 0632-1) einpolig, Serien, 10 A, 250 V AC, einschl. Bedienelement und anteiligem Abdeckrahmen, mit Beschriftungsfeld, Schutzart IP 2X DIN EN 60529 (VDE 0470-1), Einsatz mit Schrauben befestige
Menge: 2,000 St

**4.18.200 Blindabdeck IP2X**
STLB-Bau 2025-10 053
Blindabdeckung, Schutzart IP 2X DIN EN 60529 (VDE 0470-1).
Menge: 20,000 St

**4.18.210 Schutzkontaktsteckdose 250V 16A Beschriftungsfeld IP2X**
*** Schwerpunktposition
STLB-Bau 2025-10 053
Schutzkontaktsteckdose DIN VDE 0620-1 (VDE 0620-1), 250 V AC, 16 A, einschl. Zentralplatte, mit Beschriftungsfeld, Schutzart IP 2X DIN EN 60529 (VDE 0470-1), Einsatz mit Schrauben befestigen.
Menge: 140,000 St

**4.18.220 Schutzkontaktsteckdose 250V 16A 2fach Beschriftungsfeld IP2X**
STLB-Bau 2025-10 053
Schutzkontaktsteckdose DIN VDE 0620-1 (VDE 0620-1), 250 V AC, 16 A, 2-fach, einschl. Zentralplatte, mit Beschriftungsfeld, Schutzart IP 2X DIN EN 60529 (VDE 0470-1), Einsatz mit Schrauben befestigen.
Menge: 177,000 St

**4.18.230 Schutzkontaktsteckdose 250V 16A 3fach Beschriftungsfeld IP2X**
STLB-Bau 2025-10 053
Schutzkontaktsteckdose DIN VDE 0620-1 (VDE 0620-1), 250 V AC, 16 A, 3-fach, einschl. Zentralplatte, mit Beschriftungsfeld, Schutzart IP 2X DIN EN 60529 (VDE 0470-1), Einsatz mit Schrauben befestigen.
Menge: 45,000 St

*Hinweis: Dosen/Zubehör - Unterputzmontage*

**4.18.240 Bohrungen 30 mm Ø durch Vollziegelmauerwerk bzw. Beton, Mauerstärke bis 40 cm**
Menge: 10,000 St

**4.18.250 Bohrungen 50 mm Ø durch Vollziegelmauerwerk bzw. Beton, Mauerstärke bi s 40 cm**
Bohrungen 50 mm Ø durch Vollziegelmauerwerk bzw.
Beton, Mauerstärke bis 40 cm
Menge: 15,000 St

*Hinweis: Dosen/Zubehör - Hohlwandmontage*

*Hinweis: UP-Geräte-/Abzweigdose liefern und in Hohlwand einschl. notwendiger Bohrung/Auss*
UP-Geräte-/Abzweigdose liefern und in Hohlwand einschl. notwendiger
Bohrung/Ausschnitt einbauen.

**4.18.260 Gerätedose Ø 68mm, ET 47mm**
Menge: 170,000 St

**4.18.270 Geräteabzweigdose Ø 68mm, ET 61mm**
*** Schwerpunktposition
Menge: 790,000 St

**4.18.280 Wandleuchten-Anschlussdose**
Wandleuchten-Anschlussdose

Ausführung gemäß DIN 18015-5,
Wandleuchtenanschlußdose DIN VDE 0606-1,
mit Deckel, Schutzart IP 3X DIN EN 60529,
in Hohlwand,für Plattenstärke 7-35 mm,
für winddichte Installationen geeignet
Menge: 25,000 St

**4.18.290 Hohlwanddose F 90 für Brandschutzwände F 90, für Plattenstärken 7-35mm, mit Ge**
*** Schwerpunktposition
Hohlwanddose F 90 für Brandschutzwände F 90, für Plattenstärken 7-35mm, mit Geräteschrauben, einschl. Herstellen des Fräslochs Durchmesser 74mm
Menge: 55,000 St

*Hinweis: Installationsgeräte allgemein*

**4.18.300 CEE-Steckdose 5-polig 230/400VAC 16A Aufputzausführung IP44**
CEE-Steckdose DIN EN 60309-2, 5-polig,
Bemessungsbetriebsspannung 400/230 V AC,
16 A, in Aufputzausführung, mit Beschriftungsfeld, Schutzart IP 44 DIN EN 60529, Einsatz mit Schrauben befestigen.
Menge: 6,000 St

**4.18.310 CEE-Steckdose 5-polig 230/400VAC 32A Aufputzausführung IP44**
CEE-Steckdose DIN EN 60309-2, 5-polig,
Bemessungsbetriebsspannung 400/230 V AC,
32 A, in Aufputzausführung, mit Beschriftungsfeld, Schutzart IP 44 DIN EN 60529, Einsatz mit Schrauben befestigen.
Menge: 6,000 St

**4.18.320 Verbindungsdose DIN EN 60670-1 als Abzweigkasten, aus**
Verbindungsdose DIN EN 60670-1 als Abzweigkasten, aus
Kunststoff, Grundfläche mind. 100 mm x 100 mm, Tiefe
mind. 50 mm, mit Deckel mit Schraubbefestigung,
Schutzart IP 2X DIN EN 60529, mit 5 Klemmen 6 mm2, in
Installationskanal, in Zwischendecke, auf Hohlwand
inkl. Kabeleinführung und Klemmarbeiten
Menge: 320,000 St

**4.18.330 Verbindungsdose DIN EN 60670-1 als Abzweigkasten, aus**
Verbindungsdose DIN EN 60670-1 als Abzweigkasten, aus
Kunststoff, Grundfläche mind. 150 mm x 150 mm, Tiefe
mind. 80 mm, mit Deckel mit Schraubbefestigung,
Schutzart IP 2X DIN EN 60529, mit 5 Klemmen 6 mm2, in
Installationskanal, in Zwischendecke, auf Hohlwand
inkl. Kabeleinführung und Klemmarbeiten
Menge: 220,000 St

**4.18.340 Geräteanschlussdose UP bis 5x2,5mm2**
STLB-Bau 2025-10 053
Geräteanschlussdose DIN EN IEC 60670-1 (VDE 0606-1) in Unterputzausführung, mit Verbindungsklemmen bis 2,5 mm2, 5-polig 400 V AC, mit Schrauben befestigen.
Menge: 60,000 St

**4.18.350 Notrufsystem**
Notrufsystem
Notrufset besteht aus Zugtaster, Rufmodul, Abstelltaster
und Netzteil
Schraubbefestigung, ohne Befestigungskrallen
komplett mit Rahmen 1fach
Das Notrufsystem dient dem Hilferuf in behindertengerechten WC-Anlagen. Es entspricht den sicherheitstechnischen Anforderungen nach DIN VDE 0834.
Das Notrufsystem ist modular aufgebaut.
Die folgenden vier Komponenten sind zusammen als komplettes Notrufset erhältlich:
Farbe: weiß
Physikalische Eigenschaften:
Schutzart Gerät: IP 20
Temperaturbereich Gerät: 5 °C - 40 °C
Menge: 1,000 St

#### Abschni 4.20 Zentrales Hausleitsystem KNX Elektroinstallation

*Hinweis: 444.20 Installation KNX/EIB-Systeme*

*Hinweis: Alle nachfolgend aufgeführten Bauteile müssen den*
Alle nachfolgend aufgeführten Bauteile müssen den
Richtlinien für den Europäischen-Installations-Bus EIB / KNX
entsprechen.

Die nachfolgend beschriebenen Systemkomponenten für
Reiheneinbau sind in Verteilern und Rangierverteilern
einzubauen. Die anteilige Verdrahtung bis zur
Reihenklemme Abgängen ist in die Einheitspreise
einzukalkulieren.
Die Programmierung der Komponenten ist vor der
Ausführung mit der Bauleitung und dem Nutzer
abzustimmen.

**4.20.10 Spannungsversorgung 640mA KNX-TP integr.Drossel 230VAC**
STLB-Bau 2025-10 057
Spannungsversorgung, 640 mA, Bussystem KNX-TP, mit integrierter Drossel, Bemessungsbetriebsspannung 230 V AC, Busanschluss über Busanschlussklemme, als Reiheneinbaugerät, Maße DIN 43880, für Montage auf Tragschiene TH35 DIN EN 60715 (VDE 0660-520), Breite bis 6 TE.
Menge: 8,000 St

**4.20.20 Linienkoppler KNX-TP Filtertabelle Datenaustausch-Steuerung Meldung Busspannungsausfall**
STLB-Bau 2025-10 057
Linienkoppler, zum Datenaustausch zwischen 2 Buslinien über bis zu 64 Byte umfassende Telegramme, Bussystem KNX-TP, als Linienkoppler, Bereichskoppler oder Linienverstärker (Repeater), mit galvanischer Trennung der beiden Buslinien, mit 3 LEDs zur Anzeige der Betriebsbereitschaft sowie eines Telegramm-Empfangs je Linie, mit ladbarer Filtertabelle zur Steuerung des Datenaustausches zwischen den beiden Buslinien, mit Erkennen und Melden von Busspannungsausfall auf der untergeordneten Linie an die übergeordnete, als Reiheneinbaugerät, Maße DIN 43880, für Montage auf Tragschiene TH35 DIN EN 60715 (VDE 0660-520), Breite bis 2 TE, mit integriertem Busankoppler, Anschluss zur Linie und zur Hauptlinie jeweils über Busklemme.
Menge: 5,000 St

**4.20.30 KNX-TP Schnittstellen-Umsetzer USB**
STLB-Bau 2025-10 057
KNX-TP Schnittstellen-Umsetzer zu USB, zum galvanisch getrennten Zugriff auf die Buslinie über die eingebaute USB-Buchse, zur Ankopplung eines PCs zur Adressierung, Parametrierung, Visualisierung, Protokollierung und Diagnose der Busteilnehmer, mit Spannungsversorgung über die USB-Schnittstelle, Übertragung in USB1.1-Geschwindigkeit (max. 12 Mbit/s), als Reiheneinbaugerät, Maße DIN 43880, für Montage auf Tragschiene TH35 DIN EN 60715 (VDE 0660-520), Breite bis 1 TE, mit integriertem Busankoppler und Busanschluss über Kontaktsystem zur Datenschiene und parallel über Busklemme.
Menge: 5,000 St

**4.20.40 Schaltaktor KNX-TP 8fach AX 16A (200uF) bei AC 230V**
STLB-Bau 2025-10 057
Schaltaktor, Bussystem KNX-TP, 8-fach, mit einem potentialfreien Relaiskontakt je Ausgang, Schaltstrom bei Leuchtstofflampenlast AX DIN EN 60669-1 16 A (200 uF) bei AC 230 V, Schaltstrom bei AC1-Betrieb (cos phi 0,8) DIN EN IEC 60947-4-1 20 A bei AC 230 V, Schaltstrom bei AC3-Betrieb (cos phi 0,45) DIN EN IEC 60947-4-1 16 A bei AC 230 V, Schaltstrom bei DC 24 V 16 A, mit je Ausgang einstellbarer Kontaktart (Öffner/Schließer), mit Handbetätigung je Kanal, funktionsfähig auch bei Busspannungsausfall, mit Vorwahl, ob alle Kanäle gemeinsam und identisch parametriert werden oder ob jeder Kanal individuell parametrierbar ist, mit Invertierbarkeit der Ausgänge, mit einstellbarem Zeitschalterbetrieb, mit je Ausgang einstellbarer Ein-/Ausschalt-Verzögerung, mit logischer Verknüpfung (UND/ODER) zweier Kommunikationsobjekte je Ausgang und einstellbarem Startwert der Verknüpfung bei Busspannungswiederkehr, mit integrierter 8-bit-Szenensteuerung, mit einstellbarem Schaltzustand bei Spannungsausfall und -wiederkehr, mit Objekt zur Statusmeldung je Ausgang, Versorgung der Geräteelektronik durch Busspannung, als Reiheneinbaugerät, Maße DIN 43880, für Montage auf Tragschiene TH35 DIN EN 60715 (VDE 0660-520), Breite bis 12 TE, mit integriertem Busankoppler und Busanschluss über Busanschlussklemme.
Menge: 6,000 St

**4.20.50 Schaltaktor KNX-TP 4fach AX 16A (200uF) bei AC 230V**
STLB-Bau 2025-10 057
Schaltaktor, Bussystem KNX-TP, 4-fach, mit einem potentialfreien Relaiskontakt je Ausgang, Schaltstrom bei Leuchtstofflampenlast AX DIN EN 60669-1 16 A (200 uF) bei AC 230 V, Schaltstrom bei AC1-Betrieb (cos phi 0,8) DIN EN IEC 60947-4-1 20 A bei AC 230 V, Schaltstrom bei AC3-Betrieb (cos phi 0,45) DIN EN IEC 60947-4-1 16 A bei AC 230 V, Schaltstrom bei DC 24 V 16 A, mit je Ausgang einstellbarer Kontaktart (Öffner/Schließer), mit Handbetätigung je Kanal, funktionsfähig auch bei Busspannungsausfall, mit Vorwahl, ob alle Kanäle gemeinsam und identisch parametriert werden oder ob jeder Kanal individuell parametrierbar ist, mit Invertierbarkeit der Ausgänge, mit einstellbarem Zeitschalterbetrieb, mit je Ausgang einstellbarer Ein-/Ausschalt-Verzögerung, mit logischer Verknüpfung (UND/ODER) zweier Kommunikationsobjekte je Ausgang und einstellbarem Startwert der Verknüpfung bei Busspannungswiederkehr, mit integrierter 8-bit-Szenensteuerung, mit einstellbarem Schaltzustand bei Spannungsausfall und -wiederkehr, mit Objekt zur Statusmeldung je Ausgang, Versorgung der Geräteelektronik durch Busspannung, als Reiheneinbaugerät, Maße DIN 43880, für Montage auf Tragschiene TH35 DIN EN 60715 (VDE 0660-520), Breite bis 12 TE, mit integriertem Busankoppler und Busanschluss über Busanschlussklemme.
Menge: 3,000 St

**4.20.60 Schaltaktor KNX-TP 4fach Jalousie AX 16A (200uF) bei AC 230V**
Schaltaktor-Jalousie, Bussystem KNX-TP, 4-fach, mit einem potentialfreien Relaiskontakt je Ausgang, Schaltstrom bei Leuchtstofflampenlast AX DIN EN 60669-1 16 A (200 uF) bei AC 230 V, Schaltstrom bei AC1-Betrieb (cos phi 0,8) DIN EN IEC 60947-4-1 20 A bei AC 230 V, Schaltstrom bei AC3-Betrieb (cos phi 0,45) DIN EN IEC 60947-4-1 16 A bei AC 230 V, Schaltstrom bei DC 24 V 16 A, mit je Ausgang einstellbarer Kontaktart (Öffner/Schließer), mit Handbetätigung je Kanal, funktionsfähig auch bei Busspannungsausfall, mit Vorwahl, ob alle Kanäle gemeinsam und identisch parametriert werden oder ob jeder Kanal individuell parametrierbar ist, mit Invertierbarkeit der Ausgänge, mit einstellbarem Zeitschalterbetrieb, mit je Ausgang einstellbarer Ein-/Ausschalt-Verzögerung, mit logischer Verknüpfung (UND/ODER) zweier Kommunikationsobjekte je Ausgang und einstellbarem Startwert der Verknüpfung bei Busspannungswiederkehr, mit integrierter 8-bit-Szenensteuerung, mit einstellbarem Schaltzustand bei Spannungsausfall und -wiederkehr, mit Objekt zur Statusmeldung je Ausgang, Versorgung der Geräteelektronik durch Busspannung, als Reiheneinbaugerät, Maße DIN 43880, für Montage auf Tragschiene TH35 DIN EN 60715 (VDE 0660-520), Breite bis 12 TE, mit integriertem Busankoppler und Busanschluss über Busanschlussklemme.
Menge: 7,000 St

**4.20.70 Binäreingabegerät KNX-TP 4fach**
STLB-Bau 2025-10 057
Binäreingabegerät, Bussystem KNX-TP, 4-fach, für Eingangsspannungen 24 V DC, 24 V AC und 230 V AC, mit Betriebs- und Statusanzeige je Eingang, mit parametrierbarer LED-Ansteuerung (ein/aus/blinkend), mit einstellbarer Kontakt-Entprellzeit, je Eingang konfigurierbar für Dimmer/Jalousie oder UM/Ein/Aus/Wert senden, mit Schalten bei steigender und/oder fallender Flanke, mit Schalten bei kurzem und/oder langem Impuls, mit Ein-Taster-Steuerung für Dimmen, Sonnenschutzsteuerung und Gruppensteuerung, mit 8-bit-Szenensteuerung, mit einstellbarer Kontaktart (Öffner/Schließer), Bemessungsbetriebsspannung: Busspannung, als Reiheneinbaugerät, Maße DIN 43880, für Montage auf Tragschiene TH35 DIN EN 60715 (VDE 0660-520), Breite bis 2 TE, mit integriertem Busankoppler und Busanschluss über Busanschlussklemme.
Menge: 8,000 St

**4.20.80 KNX-TP Schnittstellen-Umsetzer DALI 2fach**
*** Schwerpunktposition
STLB-Bau 2025-10 057
KNX-TP Schnittstellen-Umsetzer zu DALI, für Normal- und Notbeleuchtung, mit 2 DALI-Ausgängen zum Anschluss von je 64 DALI-Vorschaltgeräten, mit Anschluss von bis zu 10 DALI-Sensoren je Ausgang, mit Ansteuerung (Schalten, Dimmen, Dimmwert setzen) sowie Rückmeldung von Status- und Leuchtmittelausfall je DALI-EVG, mit Betrieb jedes DALI-EVG wahlweise als Einzelgerät oder als Mitglied einer der DALI-Gruppen, mit Szenensteuerung für bis zu 16 Szenen, mit Starten des Selbsttests jedes Konverters und Meldung des Testergebnisses über den Bus, mit Unterscheidung von Funktionstest, verkürztem Betriebsdauertest und Betriebsdauertest, mit konfigurierbaren Verhalten bei Busspannungsausfall (Standalone-Betrieb), mit 16 integrierten 2-Punkt-Reglern zur Helligkeitsregelung, mit Umsetzung von Dimmbefehlen in eine temporäre Sollwertverschiebung bei Vorschaltgeräten mit integrierter Konstantlichtregelung und direkt angeschlossenem Helligkeitssensor, über Bus-Software parametrierbar, welche DALI-Vorschaltgeräte welchem Kanal zugeordnet werden, mit Spannungsversorgung der Elektronik durch Busspannung und der DALI-Ausgänge über Netzgerät für 230 V AC, mit integriertem Busankoppler und Busanschluss über Busanschlussklemme und über Kontaktsystem zur Datenschiene, als Reiheneinbaugerät, Maße DIN 43880, für Montage auf Tragschiene TH35 DIN EN 60715 (VDE 0660-520).
Menge: 9,000 St

*Hinweis: Sensoren*

**4.20.90 Universal-Schnittstelle, 2fach, UP**
Universal-Schnittstelle, 2fach, UP, BJE
Zum Senden von Schalt-, Tast-, Wert-, Dimm- und Jalousiebefehlen und/oder zum Ansteuern von Leuchtdioden. Sensor zum Anschluss von externen, potenzialfreien 24 V-Kontakten. - Einbau in handelsüblichen AP- oder UP-Dosen - Keine zusätzliche Spannungsversorgung nötig - Ein- und Ausgänge frei parametrierbar - Stellt Abfragespannung und Speisespannung für LEDs zur Verfügung - Kurzschlussfeste Ausgänge - Überlastgeschützt - Verpolungssicher

Baureihe: Universal Interfaces
Unterstützte Bussysteme: KNX (TP)
Montageart: Unterputzmontage
Schutzart: IP20
Menge: 76,000 St

**4.20.100 Universal-Schnittstelle, 4fach, UP**
Universal-Schnittstelle, 4fach, UP, BJE
Zum Senden von Schalt-, Tast-, Wert-, Dimm- und Jalousiebefehlen und/oder zum Ansteuern von Leuchtdioden. Sensor zum Anschluss von externen, potenzialfreien 24 V-Kontakten. - Einbau in handelsüblichen AP- oder UP-Dosen - Keine zusätzliche Spannungsversorgung nötig - Ein- und Ausgänge frei parametrierbar - Stellt Abfragespannung und Speisespannung für LEDs zur Verfügung - Kurzschlussfeste Ausgänge - Überlastgeschützt - Verpolungssicher
Baureihe: Universal Interfaces
Unterstützte Bussysteme: KNX (TP)
Montageart: Unterputzmontage
Schutzart: IP20
Menge: 21,000 St

**4.20.110 Bewegungsmelder KNX-TP**
STLB-Bau 2025-10 057
Bewegungsmelder, für Außenbereich, Bussystem KNX-TP, Erfassungsbereich 220 Grad, Reichweite nach vorn 10 bis 15 m, seitlich jeweils bis 2,5 bis 5 m, Nennmontagehöhe 2 bis 4 m, einstellbare Nachlaufzeit, Sperren/Freigeben des Meldebetriebes je Funktionsblock über ein Kommunikationsobjekt, mit Testbetrieb und LED zur Anzeige von Detektionen im Testbetrieb, mit Helligkeitssensor, mit Übertragung des Helligkeitsmesswertes in lx, mit einstellbarem Helligkeitsgrenzwert für Tag-/Energiesparbetrieb, Bewegungsmeldung abhängig von der Helligkeit, mit Parametrierung über die ETS, mit integriertem Busankoppler und Busanschluss über Busanschlussklemme, Bemessungsbetriebsspannung: Busspannung, für Wandmontage, Schutzart IP 54 DIN EN 60529 (VDE 0470-1).
Menge: 10,000 St

**4.20.120 Präsenzmelder KNX-TP**
*** Schwerpunktposition
STLB-Bau 2025-10 057
Präsenzmelder, für Innenbereich, Bussystem KNX-TP, Erfassungswinkel senkrecht 120 Grad, Erfassungswinkel waagerecht 360 Grad, erfasste Fläche L/B von 6/6 bis 11/11 m, abhängig von der Montage-/Raumhöhe, mit selbstadaptiver Einstellung der Nachlaufzeit der EIN-Phase, Sperren/Freigeben des Meldebetriebes je Funktionsblock über ein Kommunikationsobjekt, mit Testbetrieb und LED zur Anzeige von Detektionen im Testbetrieb, mit Schaltobjekt für Beleuchtung, mit Schaltobjekt für Präsenz, mit Schaltobjekt für Bewegung, mit Helligkeitssensor, mit Übertragung des Helligkeitsmesswertes in lx, mit einstellbarem Helligkeitsgrenzwert für Tag-/Energiesparbetrieb, mit Senden der Helligkeitswerte nach Änderung, zyklisches Senden wählbar, mit Parametrierung über die ETS, Parallelbetrieb mehrerer Melder ohne Logikbausteine möglich, mit integriertem Busankoppler und Busanschluss über Busanschlussklemme, Bemessungsbetriebsspannung: Busspannung, für Deckenmontage, Schutzart IP 2X DIN EN 60529 (VDE 0470-1).
Menge: 155,000 St

*Hinweis: Installationsgeräte*
Installationsgeräte

Anzubieten sind nachfolgende Fabrikate:

-  für Allgemeinbereiche und sonstige Bereiche
  Unterputz Schalterprogramm

passend zum Schalterprogramm gemäß Abschnitt 18

**4.20.130 Tastsensor KNX 2/4-fach Universal**
Tastsensor KNX 2/4-fach Universal, mit Betriebs- und Status-LED, Unterputz-Installation,  passend zum Schalterprogramm inkl. Busankoppler
Bedienelement, 2/4-fach, Multifunktion/FarbkonzeptUnterputzUnterputz
Für Installationsbus KNX und Powernet KNXZum Senden von Schalt-, Tast- , Wert-, Dimm- und Jalousiebefehlen an einen KNX-Aktor.
Spannungsversorgung: 10-polige SteckerleisteMaße (H x B x T): 63 mm x 63 mm Bedienelemente: Tastkontakte links/rechtsAnzeigeelemente: LED zur Anzeige des Schaltzustandes Physikalische Eigenschaften: Schutzart Gerät: IP 20Temperaturbereich Gerät: -5 °C - 45 °C
einschl. Busankopller, Zentralplatte und anteiligem Abdeckrahmen, mit Beschriftungsfeld, Schutzart IP 2X DIN EN 60529, Einsatz mit Schrauben befestigen.
Menge: 2,000 St

**4.20.140 Tastsensor KNX 4/8-fach Universal**
Tastsensor KNX 4/8-fach Universal, mit Betriebs- und Status-LED, Unterputz-Installation,  passend zum Schalterprogramm inkl. Busankoppler
Bedienelement, 4/8-fach, Multifunktion/FarbkonzeptUnterputzUnterputz
Für Installationsbus KNX und Powernet KNXZum Senden von Schalt-, Tast- , Wert-, Dimm- und Jalousiebefehlen an einen KNX-Aktor.
Anschlüsse: Spannungsversorgung: 10-polige SteckerleisteMaße (H x B x T): 63 mm x 63 mm Bedienelemente: Tastkontakte links/rechtsAnzeigeelemente: LED zur Anzeige des Schaltzustandes Physikalische Eigenschaften: Schutzart Gerät: IP 20Temperaturbereich Gerät: -5 °C - 45 °C
einschl. Busankoppler, Zentralplatte und anteiligem Abdeckrahmen, mit Beschriftungsfeld, Schutzart IP 2X DIN EN 60529, Einsatz mit Schrauben befestigen.
Menge: 4,000 St

**4.20.150 Tableau mit Aluminiumgehäuse und hochwertiger Glasfront besitzt 24 unabhängige kapazitive**
*** Schwerpunktposition
Tableau mit Aluminiumgehäuse und hochwertiger Glasfront besitzt 24 unabhängige kapazitive Sensortasten und 24 RGB-LEDs zur Statusanzeige (über Folienstreifen beschriftbar)
- neben den Schalten/Tasten-, Dimm-, Jalousie- und Szenenfunktionen sind auch Wertgeberfunktionen möglich
- die separat parametrierbaren LEDs können rot, grün oder blau leuchten und somit z.B. verschiedene Zustände der KNX-Anlage grenzwertabhängig signalisieren
- über eine Sperrfunktion lassen sich spezifische Tasten, Spalten oder das ganze Tableau sperren
- akustische Signale beim Tasten und zur Alarmierung sind parametrierbar
- das Tableau wird in eine Unterputz-Gerätedose 2fach oder im AP-Einbaugehäuse montiert und ist komplett in der ETS projektierbar
- zur Montage steht eine Bohrschablone zur Verfügung
- die Kennzeichnung der zugewiesenen Funktionen erfolgt über austauschbare Beschriftungsstreifen
- die Bedruckung erfolgt mit Hilfe des JUNG-Beschriftungstools
- die Frontglasscheibe wird mit vier 2-Loch-Schrauben M3 befestigt
- das für die Montage notwendige Bit ist im Lieferumfang enthalten
- Tastsensor-Funktionen Schalten, Dimmen, Jalousiesteuerung, Wertgeber, Szenenaufruf etc.
- Hochwertige Glasoberfläche mit 24 Sensorflächen
- Bedienung durch Berühren der Sensorflächen
- Beschriftung mit Einschubstreifen
- Statusanzeige mit 24 LEDs Farbe rot, grün oder blau parametrierbar
- akustische Signalanzeige, z.B. für Tastendruck
- Störmeldung bei Demontage
- Logik- und Zeitfunktionen
- integrierter Busankoppler
- Versorgung durch separate Spannungsversorgung oder den Hilfsspannungsausgang der KNX-Spannungsversorgung
Technische Daten:
Farbe: Glas schwarz
Versorgung extern
Nennspannung: AC/DC 24 V SELV
Leistungsaufnahme: ca. 2,2 W
Anschluss Versorgung: Anschlussklemme gelb/weiß
eindrähtig: 1 x 0,6 bis 0,8 mm²
Frontplatte (B x H x T): ca. 236 x 156 x 14 mm
Einbautiefe: ca. 39 mm
Umgebungstemperatur: 20 bis +70 Grad Celsius
Lager-/Transporttemperatur: 20 bis +75 Grad Celsius
Relative Feuchte: 15 bis 95 % (keine Betauung)
Schutzart: IP 54 Unterputzmontage
IP 20 Aufputzmontage
Schutzklasse: III
KNX Medium: TP 256
Nennspannung KNX: DC 21 bis 32 V SELV
Anschluss KNX: Anschluss- und Abzweigklemme
Leistungsaufnahme KNX: typ. 150 mW
Menge: 4,000 St

**4.20.160 Gehäuse auf Putz für v.g. Tableau**
Menge: 4,000 St

**4.20.170 Netzteil UP**
Netzteil UP
fuer Melde- und Bedientableau Art.-Nr.: MBT 2424 ..
fuer Smart Control Art.-Nr.: SC 1000 KNX
(nur 1 Smart Control pro Netzteil)
Technische Daten
Eingangsspannung: AC 230 V ~, 50/60 Hz
Eingangsstrom: 150 mA
Ausgangsspannung: 24 V DC
Ausgangsstrom: 500 mA
Masse (Ø x H): 54 x 32 mm
Anschluss: Schraubklemmen

betriebsfertig montieren
Menge: 4,000 St

**4.20.180 Wetterzentrale KNX-TP**
STLB-Bau 2025-10 057
Wetterzentrale, zum Erfassen, Auswerten und Übertragen von Wetterdaten, Bussystem KNX-TP, Überwachen aller Messwerte (außer Niederschlag) auf jeweils mind. einen Grenzwert, mit logischer ODER-Verknüpfung von Wind-, Frost- und Niederschlagalarm zu einem Sicherheitsalarm zum Deaktivieren des Sonnenschutzes, mit Impulseingang zum Anschluss des Windrotors (Anemometer), mit 3 Analogeingängen 0 bis 10 V DC zum direkten Anschluss von Wettersensoren, mit einer Leitungslänge von max. 20 m zwischen einem Sensor und der Zentrale, Bemessungsbetriebsspannung 24 V DC, einschl. Netzgerät für Montage auf Tragschiene DIN EN 60715 (VDE 0660-520), als Reiheneinbaugerät, Maße DIN 43880, für Montage auf Tragschiene TH35 DIN EN 60715 (VDE 0660-520), mit integriertem Busankoppler und Busanschluss über Busanschlussklemme.
Menge: 1,000 St

**4.20.190 Mast, Flachdachmotage vorgerüstet für v. g. Wetterstation**
Mast, Flachdachmontage vorgerüstet für v. g. Wetterstation
bestehend aus:
- Mast ca. 1m inkl. Abdeckdung
- Stahl-Mastständer für Flachdächer Befestigung
  mittels 4 Betonplatten 30x30mm
- 4 Betonplatten 30x30mm
- flächige Gummi-Schutzmatte
- Montagematerial für Wettersensor
- komplett montiert und angeschlossen einschl. allem
  erforderlichen Montagezubehör
Menge: 1,000 St

**4.20.200 Multi-Messwertgeber KNX-TP Wind Außentemp. Dämmerung 0-35m/s -20-40GradC 0-999lx Netzgerät**
STLB-Bau 2025-10 057
Multi-Messwertgeber, Bussystem KNX-TP, für Windgeschwindigkeit und Außentemperatur, für Dämmerung, ohne mechanisch bewegte Teile, Messbereich 0 bis 35 m/s,
Messbereich - 20 bis 40 Grad C,
Messbereich 0 bis 999 lx, Bemessungsbetriebsspannung 12 bis 24 V DC, als Kompaktgerät zur Mastmontage, Schutzart IP 44 DIN EN 60529 (VDE 0470-1), einschl. Netzgerät für Montage auf Tragschiene, mit integriertem Busankoppler, mit Busanschluss über Busanschlussklemme.
Menge: 1,000 St

**4.20.210 Zeitschaltuhr KNX-TP Tag Woche Jahr 16Kanäle 36Schaltzeiten DCF-77-Empfänger -Antennenanschluss**
STLB-Bau 2025-10 057
Zeitschaltuhr, Bussystem KNX-TP, als Tages-, Wochen- und Jahresschaltuhr, mit 16 Kanälen, mit Bedientasten zur Einstellung von Wochentag, Stunde, Minute, Uhrzeit, zur Programmeingabe und für Handschaltungen, mit LCD-Anzeige für Uhrzeit, Wochentag, Sommer-/Winterzeit, Ferienprogramm, Schaltzustand der Kanäle, Handschaltung, mit Speicher für mind. 36 Schaltzeiten, mit Erhalt der Einstellungen bei Spannungsausfall, Astroprogramm für die Kanäle 1 bis 4 zur Berechnung der Sonnenaufgangs- und Sonnenuntergangszeiten, Senden von Schalt-, Zwangsführungs-, Dimm- und Werttelegrammen, Senden von Zeit und Datum auf den Bus, mit DCF-77-Empfänger und Anschluss für eine DCF-77-Antenne zur automatischen Datum- und Uhrzeitsynchronisation, mit integriertem Busankoppler und Busanschluss über Busanschlussklemme, Bemessungsbetriebsspannung: Busspannung, als Reiheneinbaugerät, Maße DIN 43880, für Montage auf Tragschiene TH35 DIN EN 60715 (VDE 0660-520), Schutzart IP 2X DIN EN 60529 (VDE 0470-1).
Menge: 1,000 St

**4.20.220 IP-Router, REG**
IP-Router, REG
Der IP-Router IPR/S2.1 ist die Schnittstelle zwischen KNX Installationen und IP Netzwerken und arbeitet nach der KNXnet/IP Spezifikation (Tunneling und Routing). Der IPR/S kann als schneller Linien- oder Bereichskoppler eingesetzt werden und dabei das LAN für den schnellen Austausch von Telegrammen zwischen den Linien/Bereichen nutzen. Zusammen mit der ETS können KNX Geräte von der LAN Seite über den IPR/S programmiert werden. Die IP Adresse des IPR/S kann fest eingestellt oder von einem DHCP Server
empfangen werden.
Die Stromversorgung erfolgt über 10..30 V DC.
Spannungsversorgung 10..30 V DC
Anzeigeelemente
LED grün Betriebsbereitschaft
LED gelb LAN/LINK
LED gelb KNX Telegramm
Anschluss Steckklemmen, RJ45 Buchse,
Busanschlussklemme
Schnittstellen 1x KNX /1x LAN
Speicher für Telegramme bei hoher Buslast und
für Filtertabellen
Schutzart IP 20, EN 60 529
Montage Tragschiene 35 mm, DIN EN 60715
Breite 2 Module à 18 mm

einschließlich Programmierung
Menge: 1,000 St

**4.20.230 Applikationsbaustein Logik, REG**
Applikationsbaustein Logik, REG
Das Gerät dient der Erzeugung von logischen und komplexen Verknüpfungen und sendet diese auf den EIB / KNX. Der Applikationsbaustein ist ein Reiheneinbaugerät zum Einbau in Verteiler und wird mit der ETS parametriert. Im Baustein wird festgelegt, wann Bustelegramme mit bestimmten Gruppenadressen und bestimmten Werten auf den Bus gesendet werden. Weiterhin können Logikgatter, Tore, Zeitglieder und Vergleicher, die in der Gebäudesystemtechnik erforderlich sind, definiert und miteinander verknüpft werden. Die Verbindung zum Bus wird über die Busanschlussklemme hergestellt.

Funktionen des Anwendungsprogramms:
- Logische Verknüpfungen: 50 Logikgatter, z.B. UND, ODER, 1  aus N,
  50 Tore, z.B. bidirektionales Tor,
  30 Zeitglieder, z.B. Treppenlicht und
  10 Vergleicher, z.B.  Analogwertvergleicher

Anschluss:  Busanschlussklemme
Schutzart:  IP 20, EN 60 529
Montage:  auf Tragschiene 35 mm, DIN EN 60 715
Breite:  2 Module à 18 mm

einschließlich Programmierung
Menge: 1,000 St

**4.20.240 KNX-Controller Grundgerät, 8 Module, AP**
*** Schwerpunktposition
KNX-Controller Grundgerät, 8 Module, AP
Grundgerät zur Aufnahme von bis zu 8 steckbaren
Modulen. Steuerung der Modulfunktion und
Kommunikation über den Installationsbus. An jeden
Steckplatz kann ein beliebiges Modul werkzeuglos
eingesteckt werden.
Automatische Erkennung des Modultyps.
Die Einspeisung des Gerätes ist 3-phasig. Der Betrieb
in einem 230/400-V-Netz ist zulässig.
Die interne Geräteversorgung erfolgt 1-phasig über
L1. Der zulässige Spannungsbereich beträgt
110...230 V AC.
Handbedieneinrichtung zum Test der Modulfunktion.
Funktionsfähig auch im unprogrammierten Zustand und
ohne Busspannung.

Funktionen:
- Statusmeldung Modulfunktion
- Überwachung der Buskommunikation

Anschluss Steckbare Schraubklemmen
Schutzart IP 54, EN 60 529
Montage aufputz
Abmessungen (H x B x T) 270 x 316 x 50 mm

Baureihe: Room Controller Series
Unterstützte Bussysteme: KNX (TP)
Hilfsspannung AC/DC: 110 ... 240 V AC
Montageart: Aufputzmontage
Schutzart: IP54

einschließlich Programmierung
Menge: 23,000 St

**4.20.250 Schaltaktormodul, 2fach, 6A**
Schaltaktormodul, 2fach, 6A Übertrag:
Gerät zum Betrieb im KNX-Controller-Grundgerät
2 Relaisausgänge mit großer Schaltleistung zum
Ansteuern von zwei unabhängigen Verbrauchern.
Folgende Funktionen sind für jeden Ausgang getrennt
einstellbar:
- Zeitfunktionen, wie Treppenlichtfunktion,
  Ein-/Ausschaltverzögerung, Blinken
- veränderbare Treppenlichtzeit
- Aufruf von Szenen über 1-Bit- und/oder 8-Bit-Befehle
- Logische Verknüpfung
- Rückmeldung
- Überwachung von Telegrammen
- Reaktion auf Schwellwerte
- Steuerung von elektrothermischen Ventilstellantrieben
  (Stetigregelung)
- Steuerung von Klimageräten (Gebläsekonvektoren)
Das Gerät wird mit dem Einstecken in das
Raum-Controller-Grundgerät automatisch
mit der Versorgungs- und Einspeisespannung verbunden
und einer Phase zugeordnet.
Ausgänge 2, Relaiskontakte
Schaltvermögen
Schaltstrom max. 16 A / AC1, 10 A / AC3
Dauerstrom max. 6 A
Anschluss Steckbare Schraubklemmen
Montage Raum-Controller-Grundgerät,
beliebiger Steckplatz
Montage in KNX-Controller einschl. Anschluß der
Abgangsleitungen.
Menge: 23,000 St

**4.20.260 Jalousieaktormodul, 2fach, 230 V AC**
Jalousieaktormodul, 2fach, 230 V AC Übertrag:
Gerät zum Betrieb im KNX-Controller-Grundgerät
Zum Steuern von zwei unabhängigen Jalousieantrieben.
Folgende Funktionen sind für jeden Ausgang getrennt
einstellbar:
- Fahren AUF/AB
- STOPP / Lamellenverstellung
- Sicherheitsstellung bei Wetteralarm
- Lüftungsklappensteuerung
- Fahren in Position
- Einbindung in Szenen (wahlweise vom Benutzer
änderbar)
- Aufruf von Szenen über 1-Bit- und 8-Bit-Telegramme
- Positions- und Statusrückmeldung
- Vorzugslage bei Busspannungsausfall und -wiederkehr
- Sonnenschutzautomatik
- Einbindung in eine Fassadensteuerung
Das Gerät wird mit dem Einstecken in das
Raum-Controller-Grundgerät automatisch
mit der Versorgungs- und Einspeisespannung
verbunden und einer Phase zugeordnet.
Ausgänge 2 unabhängige Umschaltkontakte mit
gegenseitiger mechanischer Verriegelung
für AUF/AB
Schaltspannung 0...264 V AC
Schaltvermögen 6 A (bei 230 V AC)
Anschluss Steckbare Schraubklemmen
Montage Raum-Controller-Grundgerät,
beliebiger Steckplatz
Montage in KNX-Raumcontroller einschl. Anschluß der
Abgangsleitungen.
Menge: 48,000 St

**4.20.270 Binäreingangsmodul, 4fach, Kontaktabfrage**
Binäreingangsmodul, 4fach, Kontaktabfrage
Gerät zum Betrieb im KNX-Controller-Grundgerät
4 Eingänge zum Auslesen von potenzialfreien Kontakten.
Die Spannung wird vom Modul zur Verfügung gestellt.
Folgende Funktionen sind für jeden Eingang
getrennt einstellbar:
- Beliebige Reaktion auf eine beliebige
 Schaltflanke
- Zyklisches Senden von Schaltbefehlen
- Schalt-/Dimmbefehle senden
- Jalousien und Rollläden bedienen
- Bedienung von dimmbarer Beleuchtung und
 Jalousien/Rollläden über einen
 einzigen Eingang
- Lichtszenen steuern und speichern
- Beliebige Werte und Datentypen senden
- Impulse zählen
Anschluss Steckbare
 Schraubklemmen
Montage Raum-ControllerGrundgerät,
 beliebiger Steckplatz
Baureihe: Room Controller Series
Unterstützte Bussysteme: KNX (TP)
Anzahl digitaler Eingänge: 4
Anzahl Eingänge: Analog (0 ... 10 V / 4 ... 20 mA) 0
Anzahl Ausgänge: 0
Montageart: Einbauinstallation
Schutzart: IP54
Höhe des Produkts: 42 mm
Breite des Produkts: 49 mm
Tiefe des Produkts: 93 mm
Menge: 36,000 St

**4.20.280 Binäreingangsmodul, 4fach, 230 V**
Binäreingangsmodul, 4fach, 230 V
Gerät zum Betrieb im KNX-Controller-Grundgerät
Eingänge zum Auslesen von 115- bzw.
230-V-AC/DC-Signalen. Die Spannung wird vom
Modul zur Verfügung gestellt.
Folgende Funktionen sind für jeden Eingang
getrennt einstellbar:
- Beliebige Reaktion auf eine beliebige
 Schaltflanke
- Zyklisches Senden von Schaltbefehlen
- Schalt-/Dimmbefehle senden
- Jalousien und Rollläden bedienen
- Bedienung von dimmbarer Beleuchtung und
 Jalousien/Rollläden über einen einzigen
 Eingang
- Lichtszenen steuern und speichern
- Beliebige Werte und Datentypen senden
- Impulse zählen

Eingänge 4
Signalpegel
 0-Signal 0...40 V
 1-Signal 90...264 V

Eingangsstrom max. 2 mA
Anschluss Steckbare
Schraubklemmen
Unterstützte Bussysteme: KNX (TP)
Anzahl digitaler Eingänge: 4
Anzahl Eingänge: Analog (0 ... 10 V / 4 ... 20 mA) 4
Anzahl Ausgänge: 0
Hilfsspannung AC/DC: 10 ... 30 V DC
Montageart: Einbauinstallation
Schutzart: IP54
Höhe des Produkts: 42 mm
Breite des Produkts: 49 mm
Tiefe des Produkts: 93 mm
Menge: 23,000 St

*Hinweis: Dienstleistungen*

**4.20.290 Erstellen eines Pflichtenheftes**
Erstellen eines Pflichtenheftes auf Grundlage des Lastenheftes, für die Ausführung der Hard-, Software und Parametrierung vorgenannter, bzw. im Abschnitt beschriebenen EIB/KNX-Anlage. Das Pflichtenheft ist vom Auftragnehmer in Zusammenarbeit mit dem Planer und dem Auftraggeber zu erarbeiten. Vor Beginn der Arbeiten ist das Pflichtenheft dem Auftraggeber vorzulegen. Nach Korrektur ist die nochmalige Vorlage erforderlich.

Umfang und Inhalt des Pflichtenheftes im Wesentlichen:
- Funktionsbeschreibung
- Bus-Netzwerk
- Verknüpfungstabellen
Menge: 1,000 St

**4.20.300 Projektierung aller KNX-Geräte mit Hilfe der ETS6 inclusive Parametrierung der KNX-Geräte**
Projektierung aller KNX-Geräte mit Hilfe der ETS6 inclusive Parametrierung der KNX-Geräte nach Erfordernis bzw. nach Vorgaben des Bauherrn oder Nutzers.
Menge: 1,000 psch

**4.20.310 Inbetriebnahme des KNX-Systems einschließlich der Kontrolle der zentralen und dezentralen**
Inbetriebnahme des KNX-Systems einschließlich der Kontrolle der zentralen und dezentralen Schalt- und Meldefunktionen.
Menge: 1,000 psch

#### Abschni 4.23 Installation Haustechnik

*Hinweis: 444.23 Installation Haustechnik*

*Hinweis: Nachfolgende Positionen sind für allgemeine Installationsgeräte*
Nachfolgende Positionen sind für allgemeine Installationsgeräte,
welche bauseits vom Nutzer geliefert werden.
Das Leistungsnetz für die MSR / GLT ist in dem Leistungsumfang nicht enthalten.

**4.23.10 Verbindungsdose DIN EN 60670-1 als Abzweigkasten, aus**
Verbindungsdose DIN EN 60670-1 als Abzweigkasten, aus
Kunststoff, Grundfläche mind. 100 mm x 100 mm, Tiefe
mind. 50 mm, mit Deckel mit Schraubbefestigung,
Schutzart IP 2X DIN EN 60529, mit 5 Klemmen 6 mm2, in
Installationskanal, in Zwischendecke, auf Hohlwand
inkl. Kabeleinführung und Klemmarbeiten
Menge: 25,000 St

**4.23.20 Verbindungsdose DIN EN 60670-1 als Abzweigkasten, aus**
Verbindungsdose DIN EN 60670-1 als Abzweigkasten, aus
Kunststoff, Grundfläche mind. 150 mm x 150 mm, Tiefe
mind. 80 mm, mit Deckel mit Schraubbefestigung,
Schutzart IP 2X DIN EN 60529, mit 5 Klemmen 6 mm2, in
Installationskanal, in Zwischendecke, auf Hohlwand
inkl. Kabeleinführung und Klemmarbeiten
Menge: 20,000 St

*Hinweis: Mantelleitungen, Kunststoffkabel,*
Mantelleitungen, Kunststoffkabel,
Fernmeldeleitungen bzw. Gummischlauchleitungen in
baus. gel. Geräte bzw. Verteiler einführen,
abisolieren entsprechend dauerhaft beschriften und
anschließen, einschl. Nebenarbeiten.

**4.23.30 Für Leitungen bzw. Kunststoffkabel bis 7x1,5 qmm**
Für Leitungen bzw. Kunststoffkabel bis 7x1,5 qmm bzw. 7x2,5 qmm
Menge: 10,000 St

**4.23.40 Für Leitungen bzw. Kunststoffkabel bis 5x2,5 qmm**
Menge: 10,000 St

#### Abschni 4.26 Installation Jalousien- und Verdunklungs

*Hinweis: 444.26 Installation Jalousien- und Verdunklungsanlagen*
444.26  Installation Jalousien- und Verdunklungsanlagen

Kalkulationsgrundlage für die Verlegung nachstehender Kabel und Leitungen

zu 50% auf Kabelrinnen, Leerrohre und Kabelkanäle
zu 30% in Zwischendecke auf Sammelhalter (ohne Verlegehilfen)
zu 20% Sammelverlegung auf Steigetrasse (ohne Verlegehilfen)

*Hinweis: Kalkulationsgrundlage für die Verlegung nachstehender Kabel und Leitungen*
Kalkulationsgrundlage für die Verlegung nachstehender Kabel und Leitungen
zu 50% auf Kabelrinnen, Leerrohre und Kabelkanäle
zu 30% in Zwischendecke auf Sammelhalter (ohne Verlegehilfen)
zu 20% Sammelverlegung auf Steigetrasse (ohne Verlegehilfen)

**4.26.10 Leitung für Sonnenschutzmotore H05RR-F4G1mm²**
Leitung für Sonnenschutzmotore H05RR-F4G1mm²
zu 50% auf Kabelrinnen, Leerrohre und Kabelkanäle
zu 30% in Zwischendecke auf Sammelhalter (ohne Verlegehilfen)
zu 20% Sammelverlegung auf Steigetrasse (ohne Verlegehilfen)
Menge: 2950,000 m

**4.26.20 Jalousieschalter 250V 10A Wipptaster Beschriftungsfeld IP2X**
STLB-Bau 2025-10 053
Jalousieschalter 250 V AC, 10 A, als Wipptaster, einschl. Bedienelement, mit Beschriftungsfeld, Schutzart IP 2X DIN EN 60529 (VDE 0470-1), Einsatz mit Schrauben befestigen.
Menge: 56,000 St

**4.26.30 bauseits gelieferte Anschlußkupplungen für Antriebsmotore allpolig anschließen**
Menge: 130,000 St

**4.26.40 bauseits gelieferte Stecker für Antriebsmotore allpolig anschließen.**
Menge: 130,000 St

**4.26.50 bauseit verlegte Leitung für Fensterkontaktüberwachung**
bauseit verlegte Leitung für Fensterkontaktüberwachung
übernehmen und anschließen.
Menge: 130,000 St

*Hinweis: Beihilfe bei der Inbetriebnahme durch die Lieferfirma für die Jalousien- und Ve*
Beihilfe bei der Inbetriebnahme durch die Lieferfirma für die Jalousien- und
Verdunklungsanlagen (nur nach Genehmigung durch die Bauleitung).

**4.26.60 Monteur/-in sämtliche Kosten/Zuschläge**
STLB-Bau 2024-04 091
Stundenlohnarbeiten durch Monteur/-in
der Verrechnungssatz für die jeweilige Arbeitskraft umfasst sämtliche Aufwendungen wie Lohn- und Gehaltskosten, Lohn- und Gehaltsnebenkosten, Zuschläge, lohngebundene und lohnabhängige Kosten, sonstige Sozialkosten, Gemeinkosten, Wagnis und Gewinn.
Menge: 10,000 h

#### Abschni 4.28 Leerrohrinstallation

*Hinweis: 444.28 Leerrohrinstallation*
444.28  Leerrohrinstallation

Die Leerrohreinlegearbeiten in den Wänden und Decken erfolgen in Teilabschnitten. Es ist täglich mit mehreren Anfahrten zu rechnen. Eventuelle Wartezeiten auf der Baustelle, sowie zusätzliche Anfahrten werden nicht gesondert vergütet werden.

*Hinweis: Flexibles Kunststoffrohr für UP-Installation - Trockbauwand*
Flexibles Kunststoffrohr für UP-Installation,
flammwidrig für leichte Druck- und Schlagfestigkeit
nach VDE 0605 DIN EN 50086 in Trockenbauwand

**4.28.10 Elektroinstallationsrohr PVC-U AD 25mm Hohlwand**
STLB-Bau 2021-10 053
Elektroinstallationsrohr DIN EN 61386 (VDE 0605), Maße DIN EN 60423, nicht flammenausbreitend, aus PVC-U, einwandig, gewellt, flexibel, Außendurchmesser 25 mm, Druckfestigkeit Klasse 2 - leicht (320 N) DIN EN 61386-1 (VDE 0605-1), Klasse Schlagbeanspruchung 2 - leicht DIN EN 61386-1 (VDE 0605-1), Verlegung in Hohlwand.
Menge: 150,000 m

**4.28.20 Elektroinstallationsrohr PVC-U AD 32mm Hohlwand**
STLB-Bau 2021-10 053
Elektroinstallationsrohr DIN EN 61386 (VDE 0605), Maße DIN EN 60423, nicht flammenausbreitend, aus PVC-U, einwandig, gewellt, flexibel, Außendurchmesser 32 mm, Druckfestigkeit Klasse 2 - leicht (320 N) DIN EN 61386-1 (VDE 0605-1), Klasse Schlagbeanspruchung 2 - leicht DIN EN 61386-1 (VDE 0605-1), Verlegung in Hohlwand.
Menge: 120,000 m

*Hinweis: Starres Kunststoffrohr auf Putz, flammwidrig, für leichte Druck- und Schlagfest*
Starres Kunststoffrohr auf Putz, flammwidrig,  für
leichte Druck- und Schlagfestigkeit nach VDE 0605 DIN
EN 50086 einschl. Muffen, Bögen und Schellen

**4.28.30 Elektroinstallationsrohr PVC-U AD 20mm AP Abstandsschellen**
STLB-Bau 2025-10 053
Elektroinstallationsrohr DIN EN 61386 (VDE 0605), Maße DIN EN 60423, nicht flammenausbreitend, aus PVC-U, einwandig, glatt, starr, mit angeformter Muffe, Außendurchmesser 20 mm, Druckfestigkeit Klasse 2 - leicht (320 N) DIN EN 61386-1 (VDE 0605-1), Klasse Schlagbeanspruchung 2 - leicht DIN EN 61386-1 (VDE 0605-1), Verlegung offen, auf Putz, mit Abstandsschellen.
Menge: 165,000 m

**4.28.40 Elektroinstallationsrohr PVC-U AD 25mm AP Abstandsschellen**
STLB-Bau 2025-10 053
Elektroinstallationsrohr DIN EN 61386 (VDE 0605), Maße DIN EN 60423, nicht flammenausbreitend, aus PVC-U, einwandig, glatt, starr, mit angeformter Muffe, Außendurchmesser 25 mm, Druckfestigkeit Klasse 2 - leicht (320 N) DIN EN 61386-1 (VDE 0605-1), Klasse Schlagbeanspruchung 2 - leicht DIN EN 61386-1 (VDE 0605-1), Verlegung offen, auf Putz, mit Abstandsschellen.
Menge: 350,000 m

**4.28.50 Elektroinstallationsrohr PVC-U AD 32mm AP Abstandsschellen**
STLB-Bau 2025-10 053
Elektroinstallationsrohr DIN EN 61386 (VDE 0605), Maße DIN EN 60423, nicht flammenausbreitend, aus PVC-U, einwandig, glatt, starr, mit angeformter Muffe, Außendurchmesser 32 mm, Druckfestigkeit Klasse 2 - leicht (320 N) DIN EN 61386-1 (VDE 0605-1), Klasse Schlagbeanspruchung 2 - leicht DIN EN 61386-1 (VDE 0605-1), Verlegung offen, auf Putz, mit Abstandsschellen.
Menge: 125,000 m

**4.28.60 Elektroinstallationsrohr PVC-U AD 40mm AP Abstandsschellen**
STLB-Bau 2025-10 053
Elektroinstallationsrohr DIN EN 61386 (VDE 0605), Maße DIN EN 60423, nicht flammenausbreitend, aus PVC-U, einwandig, glatt, starr, mit angeformter Muffe, Außendurchmesser 40 mm, Druckfestigkeit Klasse 2 - leicht (320 N) DIN EN 61386-1 (VDE 0605-1), Klasse Schlagbeanspruchung 2 - leicht DIN EN 61386-1 (VDE 0605-1), Verlegung offen, auf Putz, mit Abstandsschellen.
Menge: 60,000 m

*Hinweis: Flexibles Kunststoff-Panzerrohr auf Rohfußboden*
Flexibles Kunststoff-Panzerrohr flammwidrig,  für
mittlere Druck- und Schlagfestigkeit nach VDE 0605 DIN
EN 50086 auf Rohfußboden verlegen

**4.28.70 Elektroinstallationsrohr PVC-U AD 20mm AP**
STLB-Bau 2025-10 053
Elektroinstallationsrohr DIN EN 61386 (VDE 0605), Maße DIN EN 60423, nicht flammenausbreitend, aus PVC-U, einwandig, gewellt, flexibel, Außendurchmesser 20 mm, Druckfestigkeit Klasse 3 - mittel (750 N) DIN EN 61386-1 (VDE 0605-1), Klasse Schlagbeanspruchung 3 - mittel DIN EN 61386-1 (VDE 0605-1), Verlegung offen, auf Putz.
Menge: 20,000 m

**4.28.80 Elektroinstallationsrohr PVC-U AD 25mm AP**
STLB-Bau 2025-10 053
Elektroinstallationsrohr DIN EN 61386 (VDE 0605), Maße DIN EN 60423, nicht flammenausbreitend, aus PVC-U, einwandig, gewellt, flexibel, Außendurchmesser 25 mm, Druckfestigkeit Klasse 3 - mittel (750 N) DIN EN 61386-1 (VDE 0605-1), Klasse Schlagbeanspruchung 3 - mittel DIN EN 61386-1 (VDE 0605-1), Verlegung offen, auf Putz.
Menge: 30,000 m

**4.28.90 Elektroinstallationsrohr PVC-U AD 32mm AP**
STLB-Bau 2025-10 053
Elektroinstallationsrohr DIN EN 61386 (VDE 0605), Maße DIN EN 60423, nicht flammenausbreitend, aus PVC-U, einwandig, gewellt, flexibel, Außendurchmesser 32 mm, Druckfestigkeit Klasse 3 - mittel (750 N) DIN EN 61386-1 (VDE 0605-1), Klasse Schlagbeanspruchung 3 - mittel DIN EN 61386-1 (VDE 0605-1), Verlegung offen, auf Putz.
Menge: 60,000 m

**4.28.100 Elektroinstallationsrohr PVC-U AD 40mm AP**
STLB-Bau 2025-10 053
Elektroinstallationsrohr DIN EN 61386 (VDE 0605), Maße DIN EN 60423, nicht flammenausbreitend, aus PVC-U, einwandig, gewellt, flexibel, Außendurchmesser 40 mm, Druckfestigkeit Klasse 3 - mittel (750 N) DIN EN 61386-1 (VDE 0605-1), Klasse Schlagbeanspruchung 3 - mittel DIN EN 61386-1 (VDE 0605-1), Verlegung offen, auf Putz.
Menge: 80,000 m

*Hinweis: Starres Aluminiumrohr auf Putz, flammwidrig, für schwere Druck- und Schlagfestig*
Starres Aluminiumrohr auf Putz, flammwidrig, für
schwere Druck- und Schlagfestigkeit nach VDE 0605 DIN
EN 50086 einschl. Muffen, Bögen und Schellen

**4.28.110 Elektroinstallationsrohr Alu AD 20mm AP Abstandsschellen**
STLB-Bau 2025-10 053
Elektroinstallationsrohr DIN EN 61386 (VDE 0605), Maße DIN EN 60423, nicht flammenausbreitend, aus Aluminium, einwandig, glatt, starr, Außendurchmesser 20 mm, Druckfestigkeit Klasse 4 - schwer (1250 N) DIN EN 61386-1 (VDE 0605-1), Klasse Schlagbeanspruchung 4 - schwer DIN EN 61386-1 (VDE 0605-1), Verlegung offen, auf Putz, mit Abstandsschellen.
Menge: 20,000 m

**4.28.120 Elektroinstallationsrohr Alu AD 25mm AP Abstandsschellen**
STLB-Bau 2025-10 053
Elektroinstallationsrohr DIN EN 61386 (VDE 0605), Maße DIN EN 60423, nicht flammenausbreitend, aus Aluminium, einwandig, glatt, starr, Außendurchmesser 25 mm, Druckfestigkeit Klasse 4 - schwer (1250 N) DIN EN 61386-1 (VDE 0605-1), Klasse Schlagbeanspruchung 4 - schwer DIN EN 61386-1 (VDE 0605-1), Verlegung offen, auf Putz, mit Abstandsschellen.
Menge: 175,000 m

**4.28.130 Elektroinstallationsrohr Alu AD 32mm AP Abstandsschellen**
STLB-Bau 2025-10 053
Elektroinstallationsrohr DIN EN 61386 (VDE 0605), Maße DIN EN 60423, nicht flammenausbreitend, aus Aluminium, einwandig, glatt, starr, Außendurchmesser 32 mm, Druckfestigkeit Klasse 4 - schwer (1250 N) DIN EN 61386-1 (VDE 0605-1), Klasse Schlagbeanspruchung 4 - schwer DIN EN 61386-1 (VDE 0605-1), Verlegung offen, auf Putz, mit Abstandsschellen.
Menge: 25,000 m

**4.28.140 Elektroinstallationsrohr Alu AD 40mm AP Abstandsschellen**
STLB-Bau 2025-10 053
Elektroinstallationsrohr DIN EN 61386 (VDE 0605), Maße DIN EN 60423, nicht flammenausbreitend, aus Aluminium, einwandig, glatt, starr, Außendurchmesser 40 mm, Druckfestigkeit Klasse 4 - schwer (1250 N) DIN EN 61386-1 (VDE 0605-1), Klasse Schlagbeanspruchung 4 - schwer DIN EN 61386-1 (VDE 0605-1), Verlegung offen, auf Putz, mit Abstandsschellen.
Menge: 25,000 m

*Hinweis: Übernahme bauseitiges Leerrohrnetz*

**4.28.150 Bauseitig vorhandene Abzweig-/ Deckendose reinigen, einschl. Klemmen und Klemmarbeiten,**
Bauseitig vorhandene Abzweig-/ Deckendose reinigen,  einschl. Klemmen und Klemmarbeiten.
Menge: 150,000 St

#### Abschni 4.34 Demontage und Entsorgung vorhander Anlagen

*Hinweis: 490.78 Demontage vorhandener Anlagen*

*Hinweis: Die nachfolgend beschriebenen vorhandenen Anlagenteile / Geräte / Kabel / Leitun*
Die nachfolgend beschriebenen vorhandenen Anlagenteile
/ Geräte / Kabel / Leitungen sind komplett zu
demontieren und entsprechend den rechtlichen
Vorschriften (z. B. örtliche Abfallsatzung), zu
entsorgen.

In den Einheitspreisen ist enthalten:
-  Herbeiführen von Spannungsfreiheit, Abdecken und
  Sichern gemäß Erfordernissen, Abklemmen
-  Sorgfalt und größtmöglicher Schutz der
  verbleibenden Bauten / Bauteile / Geräte
-  Abtransport und Entsorgung
Demontagen haben so zu erfolgen, das Schäden an
Konstruktionsteilen usw. sowie von wiederverwendbaren
Geräten und Einrichtungen vermieden werden, unnötig
entstandene Schäden gehen zu Lasten des Auftragnehmers.
Kabel und Leitungen zum Wiederanschluß sind so zu
demontieren, das unnötige Verlängerungen entfallen.
Kabel und Stromkreise, die durch zu renovierende
Bauteile verlaufen, dürfen nicht demontiert werden,
wenn diese verbleibende Geschosse und / oder Geräte
versorgen. Die Funktion / Zuordnung der Kabel und
Leitungen ist vor Beginn der Demontagearbeiten
festzustellen und entsprechend zu kennzeichnen.
Unter Putz verlegte Leitungen, Schutzrohre usw. müssen
mindestens 15 mm hinter der Wandoberfläche abgetrennt
werden.

Alle demontierten Materialien und der dabei entstehende
Schutt und Abfall sind vom Auftragnehmer
eigenverantwortlich abzutransportieren und
vorschriftsgemäß zu entsorgen.

*Hinweis: Für die nachfolgenden Positionen muss die Entsorgung in den Einheitspreisen mit*
Für die nachfolgenden Positionen muss die Entsorgung in den Einheitspreisen mit einkalkuliert werden.

*Hinweis: Demontage Beleuchtung / Installationsgeräte*

**4.34.10 Einbau- und Aufbauleuchten bis 2x58 W demontieren**
Einbau- und Aufbauleuchten bis 2x58 W demontieren, abklemmen, demontieren und fachgerecht entsorgen.
Menge: 20,000 St

**4.34.20 Demontage Installationsgeräte**
Demontage von Installationsgeräten a.P oder u.P., bis zur einer Höhe von 3,5m, Steckdosen, Lichtruf, Datendosen, Schalter, Kleinleuchten, Abzweigkästen usw.
abklemmen, demontieren, trennen und fachgerecht entsorgen
Menge: 15,000 St

**4.34.30 Steuergeräte / VKA-Verteiler bis 20 x 30 cm demontieren, trennen und entsorgen**
Steuergeräte / VKA-Verteiler bis 20 x 30 cmdemontieren,
einschl. abklemmen, Abtransport und fachgerechter Entsorgung
Menge: 5,000 St

*Hinweis: Verlegesysteme*

**4.34.40 Kabelkanalabdeckung öffnen und nach erfolgter Leitungsverlegung wieder schließen**
Menge: 50,000 m

**4.34.50 Installationskanal bis 60 x 230 mm**
Installationskanal bis 60 x 230 mm, bis zur einer Höhe von 3,5m, demontieren, trennen und entsorgen
Menge: 50,000 m

*Hinweis: Kabel und Leitungen*

**4.34.60 Kabel/Leitung bis 10 x 2 x 0,8 qmm bzw 7 x 6qmm**
Kabel/Leitung bis 10 x 2 x 0,8 qmm bzw. 7x6qmm, bis zur einer Höhe von 3,5m, einschl. Befestigungssystem, in Zwischendecken demontieren und entsorgen
Menge: 150,000 m

**4.34.70 Kabel/Leitung von 5x10 qmm bis 5x35qmm**
Kabel/Leitung von 5x10 qmm bis 5x35qmm, bis zur einer Höhe von 3,5m, einschl. Befestigungssystem, in Zwischendecken demontieren und entsorgen
Menge: 25,000 m

**4.34.80 Kabel/Leitung von 5x35 qmm bis 5x70qmm**
Kabel/Leitung von 5x35 qmm bis 5x70qmm, bis zur einer Höhe von 3,5m,  einschl. Befestigungssystem, in Zwischendecken demontieren und entsorgen
Menge: 35,000 m

*Hinweis: Abklemmen von Kabel und Leitungen an Bestandsanlage welche weiter verwendet sollen. In*
Abklemmen von Kabel und Leitungen an Bestandsanlage, welche weiter verwendet werden. In die Einheitspreise ist die Beschriftung mit einzukalkulieren

**4.34.90 Abklemmen von Leitungen und Kabel bis 10 x 2 x 0,8 qmm bzw. bis 7x 2,5qmm**
Abklemmen von Leitungen und Kabel bis 10 x 2 x 0,8 qmm bzw. bis 7x 2,5qmm, bis zur einer Höhe von 3,5m, abklemmen und beschriften
Menge: 20,000 St

**4.34.100 Abklemmen von Leitungen und Kabel von 5x4qmm bis 5x16qmm**
Abklemmen von Leitungen und Kabel von 5x4qmm bis 5x16qmm, bis zur einer Höhe von 3,5m, abklemmen und beschriften
Menge: 4,000 St

*Hinweis: Für anfallende Stundenlohnarbeiten werden nachfolgend aufgeführte Verrechnungssä*
Für anfallende Stundenlohnarbeiten werden nachfolgend
aufgeführte Verrechnungssätze angeboten. Sie gelten
unabhängig von der Anzahl der tatsächlich angeordneten und erbrachten Stunden.

Mit der Ausführung der im Leistungsverzeichnis vorgesehenen Stundenlohnarbeiten ist erst nach Anordnung des AG/Bauleitung zu beginnen (§ 2 Abs. 10 und § 15 VOB/B). Der Umfang der im Einzelfall zu erbringenden Leistungen wird bei der Anordnung festgelegt.

**4.34.110 Obermonteur/-in sämtliche Kosten/Zuschläge**
STLB-Bau 2024-04 091
Stundenlohnarbeiten durch Obermonteur/-in
der Verrechnungssatz für die jeweilige Arbeitskraft umfasst sämtliche Aufwendungen wie Lohn- und Gehaltskosten, Lohn- und Gehaltsnebenkosten, Zuschläge, lohngebundene und lohnabhängige Kosten, sonstige Sozialkosten, Gemeinkosten, Wagnis und Gewinn.
Menge: 20,000 h

**4.34.120 Monteur/-in sämtliche Kosten/Zuschläge**
STLB-Bau 2024-04 091
Stundenlohnarbeiten durch Monteur/-in
der Verrechnungssatz für die jeweilige Arbeitskraft umfasst sämtliche Aufwendungen wie Lohn- und Gehaltskosten, Lohn- und Gehaltsnebenkosten, Zuschläge, lohngebundene und lohnabhängige Kosten, sonstige Sozialkosten, Gemeinkosten, Wagnis und Gewinn.
Menge: 20,000 h

**4.34.130 Helfer/-in sämtliche Kosten/Zuschläge**
STLB-Bau 2024-04 091
Stundenlohnarbeiten durch Helfer/-in
der Verrechnungssatz für die jeweilige Arbeitskraft umfasst sämtliche Aufwendungen wie Lohn- und Gehaltskosten, Lohn- und Gehaltsnebenkosten, Zuschläge, lohngebundene und lohnabhängige Kosten, sonstige Sozialkosten, Gemeinkosten, Wagnis und Gewinn.
Menge: 10,000 h

**4.34.140 Für Materialien, die in Zusammenhang mit**
Für Materialien, die in Zusammenhang mit Stundenlohnarbeiten benötigt werden, gewährt der Bieter auf den zum Abrechnungszeitpunkt gültigen Brutto-Listenpreis einen Nachlaß von '.........' %

Schätzpreis für Materialien in Verbindung

 mit Stundenlohnarbeiten  3.000 € netto
./. '..........'

% Nachlaß  = '..............' €
 netto
Menge: 1,000 St

### Bereich 5 445 Beleuchtungsanlagen

#### Abschni 5.38 Lieferung und Montage der Beleuchtungskörper

*Hinweis: 445.38 Lieferung und Montage der Beleuchtungskörper*

**5.38.10 LED-Anbauwallwasher**
*** Schwerpunktposition
LED-Anbauwallwasher mit asymmetrischer Reflektoroptik für Wand- und Tafelbeleuchtung; Leuchten Leistung: 37,7 W, DALI steuerbare Leuchte mit LED-Konverter; LED-Lebensdauer 50000 h bis zu einem Lichtstromrückgang auf 95 % des Anfangswertes. Farborttoleranz (initial MacAdam): 3. Leuchten Lichtstrom: 4400 lm,  Farbwiedergabe Ra > 80, Farbtemperatur 4000 K. Abstrahlcharakteristik direkt asymmetrisch in Querrichtung der Leuchte; Lichtlenkung basierend auf matt eloxiert Reflektoroptik mit definierter asymmetrischer Wallwasher-Lichtauskopplung für homogene Wand-/Tafelausleuchtung mit weichen Randübergängen, kein Licht in Rückwärtsrichtung; effiziente Primäroptik für homogene Auflösung der LED-Lichtpunkte und hervorragende Lichtqualität; Schmales Anbaugehäuse aus profiliertem Stahlblech, weiß thermolackiert, 5-polige Steckverbindungsklemme; Leuchte anschlussfertig, Leuchte halogenfrei verdrahtet.
Abmessungen: ca. 1203 x 130 x 61 mm, Gewicht: max. 5 kg
(Einbauort: Klassenraum)
z.B.: Fabrikat Zumtobel 42183543 FAW LED4400-840 L1200 LDE WH
oder gleichwertig
angebotenes Fabrikat/Type: '.......................................' *
(*wird vom Bieter nichts eingetragen, gilt das oben
beschriebene Fabrikat als angeboten.)
Menge: 24,000 St

**5.38.20 Flache und modulare LED Deckenanbauleuchte mit Linsenoptik**
*** Schwerpunktposition
Flache und modulare LED Deckenanbauleuchte mit Linsenoptik. Leuchten Leistung: 23,2 W, DALI steuerbare Leuchte (DALI only) mit LED-Konverter; LED-Lebensdauer 100000 h bis zu einem Lichtstromrückgang auf 80 % des Anfangswertes. Farborttoleranz (initial MacAdam): 2. Leuchten Lichtstrom: 3820 (wahlweise Innerhalb <UGR19 Bereich bis 4460lm bestrombar), Leuchten Lichtausbeute: 165 lm/W. Farbwiedergabe Ra > 80, Farbtemperatur 4000 K. Symmetrisch sehr breit abstrahlende Leuchte (wide beam). Lichtlenkung über quadratische Linsenoptik entblendete Lichtverteilung mit UGR < 19 und L65 < 3000 cd/m² gemäß EN 12464; geringe Schmutzempfindlichkeit und einfache Reinigung; flaches Leuchtengehäuse aus Stahlblech pulverbeschichtet in Weiß; Leuchtengehäuse mit sichtbarer Leuchtenhöhe von 52mm; Leuchte halogenfrei verdrahtet;
Abmessungen: ca. 1200 x 300 x 52 mm, Gewicht: max. 7 kg
(Einbort: Klassenraum)

z.B.: Fabrikat Zumtobel 42928711 MIRL A LED3800-840 L1200 WB LDO
oder gleichwertig

angebotenes Fabrikat/Type: '.......................................' *

(*wird vom Bieter nichts eingetragen, gilt das oben
beschriebene Fabrikat als angeboten.)
Menge: 120,000 St

**5.38.30 Flache und modulare LED Pendelleuchte mit Linsenoptik**
*** Schwerpunktposition
Flache und modulare LED Pendelleuchte mit Linsenoptik. Leuchten Leistung: 19,8 W, DALI steuerbare Leuchte (DALI only) mit LED-Konverter; LED-Lebensdauer 100000 h bis zu einem Lichtstromrückgang auf 80 % des Anfangswertes. Farborttoleranz (initial MacAdam): 2. Leuchten Lichtstrom: 3020 lm (wahlweise Innerhalb <UGR19 Bereich bis 5870lm bestrombar), Leuchten Lichtausbeute: 153 lm/W. Farbwiedergabe Ra > 80, Farbtemperatur 4000 K. Symmetrisch sehr breit abstrahlende Leuchte (wide beam). Lichtlenkung über quadratische Linsenoptik entblendete Lichtverteilung mit UGR < 19 und L65 < 3000 cd/m² gemäß EN 12464; geringe Schmutzempfindlichkeit und einfache Reinigung; flaches Leuchtengehäuse aus Stahlblech pulverbeschichtet in weiß;  Leuchtengehäuse mit sichtbarer Leuchtenhöhe von 41mm; Seil-Abhängeset bestehend aus 1 Deckenrosette und 2 Seilen zu je 1000mm mit je 1 Querseil. Leuchte halogenfrei verdrahtet;
Abmessungen: ca. 1348 x 238 x 41 mm, Gewicht: max. 6,8 kg
(Einbauort: Teamraum)
z.B.: Fabrikat Zumtobel 42928695 MIRL DI LED3000-840 WB LDO WH ASQ1
oder gleichwertig

angebotenes Fabrikat/Type: '.......................................' *

(*wird vom Bieter nichts eingetragen, gilt das oben
beschriebene Fabrikat als angeboten.)
Menge: 20,000 St

**5.38.40 LED-Rundleuchte mit LRO-Abdeckung für Anbau oder Pendelmontage**
*** Schwerpunktposition
LED-Rundleuchte mit LRO-Abdeckung für Anbau oder Pendelmontage. Leuchten Leistung: 30,8 W, DALI steuerbare Leuchte mit LED-Konverter; LED-Lebensdauer 50000 h bis zu einem Lichtstromrückgang auf 90 % des Anfangswertes. Farborttoleranz (initial MacAdam): 3. Leuchten Lichtstrom: 4010 lm, Leuchten Lichtausbeute: 130 lm/W. Farbwiedergabe Ra > 80, Farbtemperatur 4000 K.Gehäuse aus Aluminium, weiß  lackiert. Kunststoffabdeckung, LRO lichtreduzierende Optik für Anwendungen UGR<19 nach DIN12464-1in Polymethylmethacrylate mit satinierter Oberfläche fest mit dem Rahmen verbunden. Inklusive elektronischem LED Konverter für DALI Ansteuerung. Leuchte halogenfrei verdrahtet
Abmessungen: ca.  Ø590 x 85 mm Gewicht: max.5,8 kg; Schlagfestigkeit: IK03.
(Einbauort: Multizone / Mehrzweckraum)
z.B.: Fabrikat Zumtobel 42185013 ONDA2 P LRO D590 LED4000-840 LDE WH
oder gleichwertig
angebotenes Fabrikat/Type: '.......................................' *

(*wird vom Bieter nichts eingetragen, gilt das oben
beschriebene Fabrikat als angeboten.)
Menge: 33,000 St

**5.38.50 Seilabhängung bis 1,5m Länge für v.g. Leuchte bestehend aus 3 Seilen inkl.**
Seilabhängung bis 1,5m Länge für v.g. Leuchte bestehend aus 3 Seilen inkl. Deckenrosette
Menge: 27,000 St

**5.38.60 LED-Rundleuchte mit LRO-Abdeckung für Anbau oder Pendelmontage**
*** Schwerpunktposition
LED-Rundleuchte mit LRO-Abdeckung für Anbau oder Pendelmontage. Leuchten Leistung: 57 W, DALI steuerbare Leuchte mit LED-Konverter; LED-Lebensdauer 50000 h bis zu einem Lichtstromrückgang auf 90 % des Anfangswertes. Farborttoleranz (initial MacAdam): 3. Leuchten Lichtstrom: 8960 lm, Leuchten Lichtausbeute: 157 lm/W. Farbwiedergabe Ra > 80, Farbtemperatur 4000 K.Gehäuse aus Aluminium, weiß  lackiert. Kunststoffabdeckung, LRO lichtreduzierende Optik für Anwendungen UGR<19 nach DIN12464-1in Polymethylmethacrylate mit satinierter Oberfläche fest mit dem Rahmen verbunden. Inklusive elektronischem LED Konverter für DALI Ansteuerung. Leuchte halogenfrei verdrahtet
Abmessungen: ca.  Ø870 x 85 mm Gewicht: max. 10 kg; Schlagfestigkeit: IK03.
(Einbauort: Multizone / Mehrzweckraum)
z.B.: Fabrikat Zumtobel 42185014 ONDA2 P LRO D870 LED9000-840 LDE WH
oder gleichwertig

angebotenes Fabrikat/Type: '.......................................' *

(*wird vom Bieter nichts eingetragen, gilt das oben
beschriebene Fabrikat als angeboten.)
Menge: 25,000 St

**5.38.70 Seilabhängung bis 1,5m Länge für v.g. Leuchte bestehend aus 3 Seilen inkl.**
Seilabhängung bis 1,5m Länge für v.g. Leuchte bestehend aus 3 Seilen inkl. Deckenrosette
Menge: 22,000 St

**5.38.80 LED-Hallenleuchte, Leuchten Leistung: 145 W, inklusive LED-Konverter**
*** Schwerpunktposition
LED-Hallenleuchte, Leuchten Leistung: 145 W, inklusive LED-Konverter, DALI steuerbare Leuchte (DALI only), Gehäuse aus hochqualitativem, korrosionsbeständigem Aluminiumdruckguss pulverbeschichtet in Farbe Weiß. Venturi-Luftdüsen für ausgezeichnetes Thermomanagement und Staubminimierung. Abdeckung aus hochwertigem, stoßfestem und UV-stabilisiertem Polycarbonat (PC), für den Einsatz in anspruchvollen Anwedungen in der Industrie, Logistik und Sport. Farborttoleranz (initial MacAdam): 2. Leuchten Lichtstrom: 26910 lm, Leuchten Lichtausbeute: 186 lm/W Farbwiedergabe Ra > 80, Farbtemperatur 4000 K. Entblendung: UGR < 22  gemäß EN 12464:2011.. Geschlossenes, optisches Linsen-System. Linsen mit diagonaler Kalottenstruktur für höchste Effizienz. Symmetrisch breit abstrahlende Leuchte (wide beam). Vormontiertes 2 m langes Anschlusskabel 5 x 1 mm² für sehr hohe Dauertemperaturen (halogenfrei, flammhemmend). Vibrationsfest (EN 60598-1:2015/IEC 60598-1:2017 Ed. 8.1)  LED Risikogruppe RG0 (IEC/EN 62471), Leuchte halogenfrei und silikonfrei verdrahtet. Schutzklasse: SC1; Schutzart: IP66; Umgebungstemperatur: -40°C bis +65°C; Abmessungen: ca. 1025 x 414 x 109 mm. Gewicht: max 13,2 kg.
(Einbauort: Sporthalle)
Die Montage erfolgt mit Befestigungsset an einem bauseigiten Gitterrost.
z.B.: Fabrikat Zumtobel 42187569 CR2PL L27k-840 PC WB LDO WH
oder gleichwertig

angebotenes Fabrikat/Type: '.......................................' *

(*wird vom Bieter nichts eingetragen, gilt das oben
beschriebene Fabrikat als angeboten.)
Menge: 36,000 St

**5.38.90 Einbaurahmen für v.g. Leuchte aus pulverbeschichtetem Stahlblech**
Einbaurahmen für v.g. Leuchte aus pulverbeschichtetem Stahlblech.
BWS Zertifiziert für Verwendung in Sporthallen.
Abmessungen (LxWxH): ca. 1160 mm x 540 mm x 106 mm;
Gesamtgewicht inkl. Leuchte: max. 23 kg.
z.B.: Fabrikat Zumtobel 22171571 CR2PL L MOUNTING FRAME
oder gleichwertig

angebotenes Fabrikat/Type: '.......................................' *

(*wird vom Bieter nichts eingetragen, gilt das oben
beschriebene Fabrikat als angeboten.)
Menge: 36,000 St

**5.38.100 Mehrpreis für Montage v.g. Beleuchtungssysteme in ca. 7 m Höhe**
Menge: 36,000 St

**5.38.110 LED- Lichtlinie für die Deckenanbau in I-Form**
*** Schwerpunktposition
LED- Lichtlinie für die Deckenanbau in I-Form  3754 mm  in Silber (ähnlich RAL 7035).  mit Lichtfarbe 4000 Kelvin und Farbwiedergabe Ra>80  mit DALI steuerbarem LED-Konverter, mit Abdeckung Opal (PC) bis zu 50 m aus einem Stück. Lichtstrom 6210 lm. LED-Lebensdauer 50000 h bis zu einem Lichtstromrückgang auf 90 % des Anfangswertes. Farborttoleranz (initial MacAdam): 3. Zertifiziert für Verwendung als SiBe nach DIN EN 60598-2-22:2022 Dimminglevel für DC-Modus auf 15 % voreingestellt. Leuchte aus Aluminium, pulverbeschichtet. Leuchte mit 100% gleichmäßigem Erscheinungsbild durch Polycarbonat (PC) Abdeckung mit einer Schlagfestigkeit von IK07. Leuchte bestehend aus Gehäuse und durchgehender Optik aus Polycarbonat (PC). Geräteträger mit interner Verdrahtung und Endkappenset sind im Lieferumfang enthalten. Keine Ultraviolett- und Infrarot Strahlung. Leuchte halogenfrei verdrahtet mit Abdeckung der Norm entsprechend TP(a) klassifiziert.
Schutzart: IP20.
Gesamtgewicht: max. 10,3 kg.
Gesamtanschlussleistung: 75,3 W
Maße: ca. 3754x45x65mm
(Einbauort: Pausenhalle / Flurbereiche / Empore)
z.B.: Fabrikat Zumtobel SLOTLIGHT Infinity Slim Anbau Opal I 3754 840 LDE SR
oder gleichwertig

angebotenes Fabrikat/Type: '.......................................' *

(*wird vom Bieter nichts eingetragen, gilt das oben
beschriebene Fabrikat als angeboten.)
Menge: 34,000 St

**5.38.120 Mehrpreis für Montage v.g. Beleuchtungssysteme in ca. 7 m Höhe**
Menge: 34,000 St

**5.38.130 LED- Lichtlinie für die Deckenanbau in I-Form**
*** Schwerpunktposition
LED- Lichtlinie für die Deckenanbau in I-Form  1254 mm  in Silber (ähnlich RAL 7035).  mit Lichtfarbe 4000 Kelvin und Farbwiedergabe Ra>80  mit DALI steuerbarem LED-Konverter, mit Abdeckung Opal (PC) bis zu 50 m aus einem Stück. Lichtstrom 2070 lm. LED-Lebensdauer 50000 h bis zu einem Lichtstromrückgang auf 90 % des Anfangswertes. Farborttoleranz (initial MacAdam): 3. Zertifiziert für Verwendung als SiBe nach DIN EN 60598-2-22:2022 Dimminglevel für DC-Modus auf 15 % voreingestellt. Leuchte aus Aluminium, pulverbeschichtet. Leuchte mit 100% gleichmäßigem Erscheinungsbild durch Polycarbonat (PC) Abdeckung mit einer Schlagfestigkeit von IK07. Leuchte bestehend aus Gehäuse und durchgehender Optik aus Polycarbonat (PC). Geräteträger mit interner Verdrahtung und Endkappenset sind im Lieferumfang enthalten. Keine Ultraviolett- und Infrarot Strahlung. Leuchte halogenfrei verdrahtet mit Abdeckung der Norm entsprechend TP(a) klassifiziert.
Schutzart: IP20
Gesamtgewicht: max. 3,5 kg
Gesamtanschlussleistung: 17,3 W
Maße: ca. 1254x45x65mm
(Einbauort: Aufzugschacht)
z.B.: Fabrikat Zumtobel SLOTLIGHT Infinity Slim Anbau Opal I 1254 840 LDE SR
oder gleichwertig

angebotenes Fabrikat/Type: '.......................................' *

(*wird vom Bieter nichts eingetragen, gilt das oben
beschriebene Fabrikat als angeboten.)
Menge: 2,000 St

**5.38.140 LED- Lichtlinie für die Wandeinbau in bauseiger Betonaussparung**
*** Schwerpunktposition
LED- Lichtlinie für die Wandeinbau in bauseiger Betonaussparung mit umlaufendem Rahmen in I-Form  1014 mm  in Silber (ähnlich RAL 7035).  mit Lichtfarbe 4000 Kelvin und Farbwiedergabe Ra>80  mit DALI steuerbarem LED-Konverter, mit Abdeckung Opal (PC) bis zu 50 m aus einem Stück. Lichtstrom 1660 lm . LED-Lebensdauer 50000 h bis zu einem Lichtstromrückgang auf 90 % des Anfangswertes. Farborttoleranz (initial MacAdam): 3. Zertifiziert für Verwendung als SiBe nach DIN EN 60598-2-22:2022 Dimminglevel für DC-Modus auf 15 % voreingestellt. Leuchte aus Aluminium, pulverbeschichtet. Leuchte mit 100% gleichmäßigem Erscheinungsbild durch Polycarbonat (PC) Abdeckung mit einer Schlagfestigkeit von IK07. Leuchte bestehend aus Gehäuse und durchgehender Optik aus Polycarbonat (PC). Geräteträger mit interner Verdrahtung und Endkappenset sind im Lieferumfang enthalten. Keine Ultraviolett- und Infrarot Strahlung. Leuchte halogenfrei verdrahtet mit Abdeckung der Norm entsprechend TP(a) klassifiziert.
Schutzart: IP20
Gesamtgewicht: max. 2,5 kg
Gesamtanschlussleistung: 22,4 W
Maße: ca. 1014x55x65mm
(Einbauort: Aufzugschacht)
z.B.: Fabrikat Zumtobel SLOTLIGHT infinity slim Einbau mit Rahmen Opal I 1014 840 LDE SR
oder gleichwertig
angebotenes Fabrikat/Type: '.......................................' *

(*wird vom Bieter nichts eingetragen, gilt das oben
beschriebene Fabrikat als angeboten.)
Menge: 12,000 St

**5.38.150 LED Decken-Einbauleuchte (Komplettleuchte)**
*** Schwerpunktposition
LED Decken-Einbauleuchte (Komplettleuchte) R150;  ; symmetrisch, breitstrahlender Lichtverteilung  (85 °), höchste Leuchteneffizienz und eine optimale Downlight Lichttechnik; hohe Nachhaltigkeit aufgrund durchgängigen, maximal- modularen Aufbau und austauschbaren Komponenten, Austauschbares LED-Modul; Farbwiedergabe Ra > 90 (R9>50), Farbtemperatur 4000 K; Farborttoleranz (initial MacAdam): 2; Leuchten Leistung: 14,1 W; Leuchten Lichtstrom: 2010 lm;  Leuchten Lichtausbeute: 143 lm/W; Mittlere Bemessungslebensdauer: L90 100000 h bei 25 °C, mit separaten, steckbaren LED-Konverter, DALI steuerbare Leuchte (DALI only) mit DC-Funktion, einstellbar 1-100 %, Notstromlevel auf 15% voreingestellt, NFC konfigurierbar, SwitchDIM-kompatibel;  hochwertige Reflektoreinheit über Bajonettverschluss an modularer LED-Lichtkammer arretiert; hocheffiziente LED Lichtkammer integriert im optimierten, passives Wärmemanagement aus hochwertigem wärmeleitendem Polycarbonat; Reflektor/Abdeckring aus hochwertigem, UV-beständigem Polycarbonat (PC); Reflektor: glatt, aluminiumbesputtert, Silber matt glänzend, irisierungsfrei;  Abdeckring: weiß; Einbauring aus Polycarbonat (PC); weiß; Schutzart: IP54_IP20;  Leuchte halogenfrei verdrahtet; Anschluss: 5-polige Steckverbindungsklemme; Durchschleifen möglich;  Netzspannung: 220-240 V / 0/50/60 Hz, Zentralbatterietauglich 220-240V DC;  ; Montage: werkzeuglose Schnellmontage mittels Anti-Rutsch-Haltefedern für Deckenstärken von 1-25mm
Deckenausschnitt: ca. 150mm,
Einbautiefe: ca. 70mm;
Gewicht: ca. 0,5 kg
(Einbauort: Flure / Sanitärräume)

z.B.: Fabrikat 62927370 PANOS R R150 2k-940 LDO L SPC WH
oder gleichwertig

angebotenes Fabrikat/Type: '.......................................' *

(*wird vom Bieter nichts eingetragen, gilt das oben
beschriebene Fabrikat als angeboten.)
Menge: 218,000 St

**5.38.160 Vorsatz klar für v.g. Downlight 150**
Vorsatz klar für v.g. Downlight 150
zum Erreichen der Schutzart IP54
(Einbauort: Haupteingang)
Menge: 6,000 St

**5.38.170 LED Decken-Einbauleuchte (Komplettleuchte) R200;**
LED Decken-Einbauleuchte (Komplettleuchte) R200;  ; symmetrisch, breitstrahlender Lichtverteilung  (80 °), höchste Leuchteneffizienz und eine optimale Downlight Lichttechnik; hohe Nachhaltigkeit aufgrund durchgängigen, maximal- modularen Aufbau und austauschbaren Komponenten, Austauschbares LED-Modul; Farbwiedergabe Ra > 90 (R9>50), Farbtemperatur 4000 K; Farborttoleranz (initial MacAdam): 2; Leuchten Leistung: 17,5 W; Leuchten Lichtstrom: 2550 lm;  Leuchten Lichtausbeute: 146 lm/W; Mittlere Bemessungslebensdauer: L90 100000 h bei 25 °C, mit separaten, steckbaren LED-Konverter, DALI steuerbare Leuchte (DALI only) mit DC-Funktion, einstellbar 1-100 %, Notstromlevel auf 15% voreingestellt, NFC konfigurierbar, SwitchDIM-kompatibel;  hochwertige Reflektoreinheit über Bajonettverschluss an modularer LED-Lichtkammer arretiert; hocheffiziente LED Lichtkammer integriert im optimierten, passives Wärmemanagement aus hochwertigem wärmeleitendem Polycarbonat; Reflektor/Abdeckring aus hochwertigem, UV-beständigem Polycarbonat (PC); Reflektor: glatt, aluminiumbesputtert, silber matt glänzend, irisierungsfrei;  Abdeckring: weiß; Einbauring aus Polycarbonat (PC); weiß; Schutzart: IP54_IP20;  Leuchte halogenfrei verdrahtet; Anschluss: 5-polige Steckverbindungsklemme; Durchschleifen möglich;  Netzspannung: 220-240 V / 0/50/60 Hz, Zentralbatterietauglich 220-240V DC;
Deckenausschnitt: ca. 200mm
Einbautiefe: ca. 120mm;
Gewicht: 1,09 kg
(Einbauort: Sanitärräume)

z.B.: Fabrikat Zumtobel 62927045 PANOS R R200 3k-940 LDO H SPC WH
oder gleichwertig

angebotenes Fabrikat/Type: '.......................................' *

(*wird vom Bieter nichts eingetragen, gilt das oben
beschriebene Fabrikat als angeboten.)
Menge: 74,000 St

**5.38.180 Vorsatz klar für v.g. Downlight 200**
Vorsatz klar für v.g. Downlight 200
zum Erreichen der Schutzart IP54
(Einbauort: Waschen)
Menge: 21,000 St

**5.38.190 Runde LED-Anbauleuchte IP50 mit opaler Abdeckung**
*** Schwerpunktposition
Runde LED-Anbauleuchte IP50 mit opaler Abdeckung.Leuchten Leistung: 16,9 W,  mit LED-Konverter. LED-Lebensdauer 50000 h bis zu einem Lichtstromrückgang auf 90 % des Anfangswertes. Farborttoleranz (initial MacAdam): 3. Leuchten Lichtstrom: 2000 lm, Leuchten Lichtausbeute: 118 lm/W.Farbwiedergabe Ra > 80, Farbtemperatur 4000 K. Integrierter LED-Modul ESD-Schutz. Gehäuse aus vorlackiertem, profilliertem Stahlblech, weiß, gespritze Abdeckung aus opalem Polymethylmethacrylate. Hochwertige umlaufend geschäumte hydrophobierte Dichtung aus Polyurethan; Praktische Verschlusstechnik durch Kunststoffdrehriegel. Zulässige Umgebungstemperatur: -20°C bis +25°C. Leuchte halogenfrei verdrahtet.
Abmessungen: ca. 350 x 350 x 104 mm;
Gewicht: max. 1,3 kg.
(Einbauort: Treppenhaus)

z.B.: Fabrikat Zumtobel 42182639 PERLUCE O LED2200-840 D350 EVG IP50 WH
oder gleichwertig

angebotenes Fabrikat/Type: '.......................................' *

(*wird vom Bieter nichts eingetragen, gilt das oben
beschriebene Fabrikat als angeboten.)
Menge: 27,000 St

**5.38.200 LED-Einzellichtleiste für Anbau**
LED-Einzellichtleiste für Anbaumontage. DALI steuerbare Leuchte mit integriertem SELV-Konverter. Primär- und Sekundäroptik sorgen für perfekte Auflösung der LED-Punkte und gleichzeitigem indirekten Lichtanteil zur Deckenaufhellung. Energieeffiziente LED-Einzellichtleiste für ökologische Nachhaltigkeit und ökonomischen Nutzen.  Leuchten Leistung: 16,6 W; LED-Lebensdauer 100000 h bis zu einem Lichtstromrückgang auf 85 % des Anfangswertes. Leuchten Lichtstrom: 2230 lm, Leuchten Lichtausbeute: 134 lm/W. Farbwiedergabe Ra > 80, Farbtemperatur 4000 K. Einzellichtleiste aus hochwertigem Aluminium, stranggepresst, pulverbeschichtet in weiß. Leuchte halogenfrei verdrahtet.
Abmessungen: ca. 908 x 30 x 67 mm
Gewicht: max. 1,2 kg
(Einbauort: Sanitärräume)

z.B.: Fabrikat Zumtobel 42184121 LINARIA LED2200-840 L908 PM LDE WH
oder gleichwertig

angebotenes Fabrikat/Type: '.......................................' *

(*wird vom Bieter nichts eingetragen, gilt das oben
beschriebene Fabrikat als angeboten.)
Menge: 30,000 St

**5.38.210 LED-Leuchte, IP66. DALI-/DSI-dimmbar DALI-dimmbar**
LED-Leuchte, IP66. DALI-/DSI-dimmbar DALI-dimmbar.
Lichtverteilung: breit. Schutzklasse I. Leuchtengehäuse: Polycarbonat (PC), lichtgrau. Diffusor: Polycarbonat (PC), opal, mit hoher Transmission und Refraktionsprismen.
Zur Aufputz- oder Hängemontage.
Geeignet zur Durchgangsverdrahtung mit H05VV- oder NYM-Kabel (10 A).
Umgebungstemperatur: -20°C bis +45°C.
LED-Modul 4000K.
Abmessungen: ca. 1600 x 92 x 90 mm.
Leuchten Leistung: 29,4 W.
Leuchten Lichtstrom: 4350 lm.
Mittlere Bemessungslebensdauer: L80 100000 h bei 25 °C
Leuchten Lichtausbeute: 148 lm/W
Gewicht: max. 2,1 kg.
(Einbauort: Technik / Nebenräume)

z.B.: Fabrikat Thorn 96631021 AQFPRO L LED4300-840 PC WB HFI
oder gleichwertig
angebotenes Fabrikat/Type: '.......................................' *

(*wird vom Bieter nichts eingetragen, gilt das oben
beschriebene Fabrikat als angeboten.)
Menge: 169,000 St

**5.38.220 Tragschiene aus rollgeformtem Stahlblech in Polyester-Lackierung in Farbe schwarz.**
*** Schwerpunktposition
Tragschiene aus rollgeformtem Stahlblech in Polyester-Lackierung in Farbe schwarz.
Insgesamt 15 Leiter, 5 Netzleitungen (5 x 2,5mm²/16A) plus 2 x 2 Leiter (4 x 2,5mm²/16A) zur Einbindung der Notbeleuchtung über zwei unabhängig voneinander isolierte Stromkreise, plus 3x2 Steuerleitungsleiter
(6 x 1,5mm²/10A). Werkzeugloser mechanischer und elektrischer Anschluss.
Umgebungstemperatur: -20°C bis +45°C.
Ausgeführt als Stromschiene mit integrierter Einspeisung.
Abmessungen: ca. 1000 x 64 x 60 mm;
Gewicht: max. 2,5 kg
Incl. Systembedingtem Zubehör wie Decken oder Seilaufhängung,
Blindabdeckungen und Einspeisung
z.B.: Fabrikat Zumtobel TEC2 T 1500-4000mm-15 BK incl. Zubehör
oder gleichwertig

angebotenes
Fabrikat/Type: '.......................................' *

(*wird vom Bieter nichts eingetragen, gilt das oben
beschriebene Fabrikat als angeboten.)
Menge: 32,000 m

**5.38.230 Endkappe für v.g. Tragschiene**
Menge: 4,000 St

**5.38.240 Kettenabhängung**
Kettenabhängung für eine werkzeuglose Verbindung der Tragschiene mittels CLIX-Technik. Befestigungsfeder aus nichtrostendem Federstahl V2A für v.g. Tragschiene
Menge: 10,000 St

**5.38.250 Elektrische Einspeisung**
Elektrische Einspeisung schwarz für v.g. Tragschiene
Menge: 2,000 St

**5.38.260 Lineare LED Lichtbandleuchte**
Lineare LED Lichtbandleuchte mit 96 hoch effizienten Mid-Power LEDs pro Segment.
Leuchten Leistung: 42,3 W, DALI steuerbare Leuchte mit LED-Konverter.
LED-Lebensdauer 100000 h bis zu einem Lichtstromrückgang auf 95 % des Anfangswertes.
Farborttoleranz (initial MacAdam):
2. Leuchten Lichtausbeute: 197 lm/W.
Leuchten Lichtstrom: 8340 lm.
Symmetrisch breit abstrahlende Leuchte (wide beam).
Farbwiedergabe Ra > 80, Farbtemperatur 4000 K.
Linsen aus PMMA (splitterfest bis IK06)
Schutzart: IP50
LED Lichtbandleuchte aus Stahlblech, lackiert in Polyesterharzlack,
Farbe: schwarz.
Umgebungstemperatur: -20°C bis +40°C.
Leuchte halogenfrei verdrahtet und silikonfrei.
Abmessungen: ca. 1500 x 60 x 98 mm.
Gewicht: max. 2,1 kg.
z.B.: Fabrikat Zumtobel 42955638 TEC2 8k-840 L15 WB LDE BK
oder gleichwertig
angebotenes
Fabrikat/Type: '.......................................' *

(*wird vom Bieter nichts eingetragen, gilt das oben
beschriebene Fabrikat als angeboten.)
Menge: 8,000 St

#### Abschni 5.42 Lieferung und Montage der Sicherheitsleuchten

*Hinweis: 445.42 Lieferung und Montage der Sicherheitsleuchten*

*Hinweis: Rettungszeichenleuchten*

**5.42.10 Rettungszeichen-Leuchte ballwurfsicher**
Rettungszeichen-Leuchte ballwurfsicher
Zentralbatterieleuchte für Wandeinbau mit rahmenlosem Leuchtengehäuse.in ballwurfsicherer Ausführung mit schlagfester Scheibe
Ausführung gem. DIN EN 60598-2-22, DIN EN1838 und DIN EN ISO 7010 zur Verwendung in Sicherheitsbeleuchtungsanlagen gemäß DIN VDE 0108-100 und DIN EN 50172.

Betriebsspannung :230 V AC/DC
Anschlussleistung AC/DC:6,5VA/3W
Leuchtmittel:  LED
Erkennungsweite: 18m
Gehäuse:  Stahlblechgehäuse mit 2  Befestigungskrallen
Wandausschnitt BxHxT:ca. 205x100x100 mm
Piktogrammscheibe LxH:ca. 220x130mm
Schutzart:  IP 40
Schutzklasse:  I
Montageart:  Wandeinbau
Piktogramm:  Piktogramm nach DIN EN ISO 7010
Temperaturbereich:-10°C … +40°C

inklusive min 10mm starken, ballwurfsicherer Scheibe
Menge: 6,000 St

**5.42.20 Rettungszeichenleuchte**
Rettungszeichenleuchte
Als Zentralbatterieleuchte die die lichttechnischen Anforderungen nach EN
1838 erfüllt, der DIN ISO 7010 entspricht und nach EN 60598-2-22 gebaut ist
Polycarbonat-Gehäuse mit Lichtaustritt nach unten
Die Leuchte wird in Universalbauweise geliefert und kann wahlweise als Decken-
Wand- oder Auslegermontage montiert werden.
Das EVG mit dem 20-stelligen Adressbaustein zur Einzelleuchten-
Überwachung ist frei programmierbar für Bereitschaftslicht, Dauerlicht oder
geschaltetes Dauerlicht und Mischbetrieb.

Betriebsspannung : 230V AC/DC
Leuchtmittel:  LED 4W
Erkennungsweite: 23 m
Gehäusegröße BxHxT:ca. 250x135/156x80 mm
Farbe:  weiß
Schutzart:  IP 54
Montageart  Wand/Decke/Ausleger
Piktogramm:  nach DIN ISO 7010
Menge: 3,000 St

**5.42.30 Rettungszeichenleuchte Alu-Profil**
*** Schwerpunktposition
Rettungszeichenleuchte Alu-Profil
Als Zentralbatterieleuchte die die lichttechnischen Anforderungen nach EN
1838 erfüllt, der DIN ISO 7010 entspricht  und nach EN 60598-2-22 gebaut ist
Aluminium-Profil werkzeuglos zu öffnen,
Das EVG mit dem 20-stelligen Adressbaustein zur Einzelleuchten-
Überwachung ist frei programmierbar für Bereitschaftslicht, Dauerlicht oder
geschaltetes Dauerlicht und Mischbetrieb.
Die Leuchte wird in Universalbauweise geliefert und kann wahlweise als Wand-
Decken- oder Auslegermontage montiert werden.

Betriebsspannung :  230V AC/DC
Leuchtmittel:  LED 2 W 260 lm
Erkennungsweite: 23 m
Gehäuse:  Aluminium stabil
Gehäusegröße:  BxHxT:  Wand  ca. 265x148x81 mm
  Decke  ca. 265x167x80 mm
Ausleger:  ca. 286x148x80 mm
Farbe:  Weiß-Aluminium
Schutzart:  IP 54
Lichtaustrittsfenster zusätzlich unten
Piktogrammset::  nach DIN ISO 7010
Montageart:  wahlweise als Wand-
  Decken- oder Auslegermontage
Menge: 45,000 St

*Hinweis: Sicherheitsleuchten*

**5.42.40 Sicherheitsleuchte**
Sicherheitsleuchte
Sicherheitsleuchte nach DIN EN 60598-1/-2-22 und DIN EN 1838.
Annähernd deckenbündiges Einbaugehäuse
Runder oder quadratischer Abdeckung aus Polycarbonat weiss
mit zusätzlichem Aluminium Druckgusskühlkörper.
Gegossene Acryloptik zur Fluchtwegausleuchtung durch rechteckige
oder Kreisförmige Lichtlenkcharakteristik zum Anschluss an Zentralbatterieanlagen.
Das EVG mit dem 20-stelligen Adressbaustein zur Einzelleuchten-
Überwachung ist frei programmierbar für Bereitschaftslicht, Dauerlicht oder
geschaltetes Dauerlicht und Mischbetrieb.

Betriebsspannung: 230 V AC/DC
Leuchtmittel:  Hochleistungs-LED 3W
Lichtstrom:  280 lm
Gehäusering:  ca. D 80 mm
Deckenausschnitt: ca. D 68 mm
Mindesteinbautiefe: ca. 100 mm
Maße Container:  ca. 200x41x32 mm
Gehäuseabdeckung, Farbe: rund, weiß (Option quadratisch weiss)
Schutzart Leuchtenkopf: IP 40
Schutzart Container: IP 20
Montageart:  Deckeneinbau
Menge: 98,000 St

**5.42.50 Sicherheitsleuchte Deckenanbau**
Sicherheitsleuchte nach DIN EN 60598-1/-2-22 und DIN EN 1838.
Stabiles, Aluminium Druckguss Aufbaugehäuse.
Ausführung für Anbaumontage mit gegossener Acryloptik zur Fluchtwegausleuchtung
durch rechteckige oder kreisförmige Lichtlenkcharakteristik.
zum Anschluss an Zentralbatterieanlagen.
Das EVG mit dem 32-stelligen Adressbaustein zur Einzelleuchten-
Überwachung ist frei programmierbar für Bereitschaftslicht, Dauerlicht oder
geschaltetes Dauerlicht und Mischbetrieb.

 Betriebsspannung: 230V AC/DC
Leuchtmittel:  LED 4x3W
Lichtstrom:  960 lm
Gehäuse:  Alu Druck-Guss weiß
Schutzart:  IP 65
Maße LxBxH:  ca. 190x190x56mm
Montageart:  Deckenanbau
Option:  Ballwurfsicher DIN 18032-3

Einbauort:
EG:Pausenhalle
Menge: 10,000 St

**5.42.60 Sicherheitsleuchte Deckenaufbau rund**
*** Schwerpunktposition
Sicherheitsleuchte Deckenaufbau rund
Sicherheitsleuchte nach DIN EN 60598-1/-2-22 und DIN EN 1838.
Flaches, geradliniges Aufbaugehäuse.
Ausführung für Deckenaufbaumontage mit gegossener Acryloptik zur Fluchtwegausleuchtung
durch rechteckige oder kreisförmige Lichtlenkcharakteristik.
zum Anschluss an Zentralbatterieanlagen.
Das EVG mit dem 32-stelligen Adressbaustein zur Einzelleuchten-
Überwachung ist frei programmierbar für Bereitschaftslicht, Dauerlicht oder
geschaltetes Dauerlicht und Mischbetrieb.

Betriebsspannung: 230 V AC/DC
Leuchtmittel: LED
Lichtstrom :  280 lm
Gehäuse: Polycarbonat weiß
Maße DxH:ca. 131x38mm
Schutzart: IP 40
Montageart: Deckenanbau
Kabeleinführung: unten oder seitlich
Menge: 83,000 St

**5.42.70 Sicherheitsleuchte Wand**
Sicherheitsleuchte Wand
Sicherheitsleuchte mit flachem architektonisch ansprechendem
Aluminium-Druckgussgehäuse
Ausführung für Wandaufbaumontage mit Hochleistungs-LED.
Spezielle Linsenoptik mit breitstrahlender kreisförmiger
Lichtlenkcharakteristik zur Flächenausleuchtung.
Ausführung gem. DIN EN 60598-2-22, DIN EN1838 zur
Verwendung in Sicherheitsbeleuchtungsanlagen
gemäß DIN VDE 0108-100 und DIN EN 50172.
Das EVG mit dem 20-stelligen Adressbaustein zur Einzelleuchten-
Überwachung ist frei programmierbar für Bereitschaftslicht, Dauerlicht oder
geschaltetes Dauerlicht und Mischbetrieb.

Betriebsspannung :230 V AC/DC
Anschlussleistung AC/DC:6,5VA/3W
Leuchtmittel:  LED
Lichtstrom:  170lumen
Gehäuse:  Aluminium Druckguss weiß RAL 9016
Gehäusegröße LxBxH:ca. 180x180x65mm
Schutzart:  IP 40
Schutzklasse:  I
Montageart:  Wand
Temperaturbereich:-10°C … +40°C
Menge: 2,000 St

**5.42.80 Sicherheitsleuchte Wandanbau Außenbereich**
Sicherheitsleuchte Wandanbau Außenbereich
Sicherheitsleuchte nach DIN EN 60598-1/-2-22 und DIN EN 1838.
Stabiles, geradliniges Aufbaugehäuse.
Ausführung für Anbaumontage mit gegossener Acryloptik zur Fluchtwegausleuchtung
durch rechteckige oder kreisförmige Lichtlenkcharakteristik.
zum Anschluss an Zentralbatterieanlagen.
Das EVG mit dem 20-stelligen Adressbaustein zur Einzelleuchten-
Überwachung ist frei programmierbar für Bereitschaftslicht, Dauerlicht oder
geschaltetes Dauerlicht und Mischbetrieb.

Betriebsspannung: 230V AC/DC
Leuchtmittel:  LED 2x3W
Lichtstrom:  280 lm
Gehäuse:  Alu Druck-Guss weiß oder graphitgrau pulverbeschichtet
Schutzart:  IP 65
Maße HxBxT:  40x140x87mm
Montageart:  Wandanbau
Menge: 4,000 St

**5.42.90 Stromkreisbezeichnungsplakette nach DIN**
Stromkreisbezeichnungsplakette nach DIN
zur Bezeichnung der Not- und Hinweisleuchten,
In der Nähe der Leuchten muss die Verteiler-, die Stromkreis- und
die Leuchtennummer angebracht sein.
Verweis: VDE V 0108-100 Abs. 5.5 Kennzeichnung
bestehend aus einer Plakette nach Vorgabe graviert.
Menge: 251,000 St

*Hinweis: Einzelbatteriesystem*
Sicherheitsleuchten

**5.42.100 Rettungszeichen-Scheibenleuchte**
*** Schwerpunktposition
Rettungszeichen-Scheibenleuchte
Einzelbatterieleuchte mit freistrahlender Displayscheibe
Ausführung gem. DIN EN 60598-2-22, DIN EN1838 und DIN EN ISO 7010 zur Verwendung in Sicherheitsbeleuchtungsanlagen gemäß DIN VDE 0108-100 und DIN EN 50172.

Betriebsspannung :230 V AC +6% /-10% 50-60Hz
Anschlussleistung AC:6VA
Leuchtmittel:  LED
Erkennungsweite: 23 m
Gehäuse:  Aluminiumstrangguss silber eloxiert
Gehäusegröße BxHxT:ca. 256x50x35 mm
Scheibenmaß BxHxT:ca. 248x137x10 mm
Schutzart:  IP 40
Schutzklasse:  I
Montageart:  Universal Wand/Decke
Piktogramm:  Piktogramm-Set nach DIN EN ISO 7010
Temperaturbereich: 0°C … +35°C
Menge: 2,000 St

**5.42.110 Sicherheitsleuchte gemäß DIN VDE 0108 Einzelbatterie**
Sicherheitsleuchte gemäß DIN VDE 0108 Einzelbatterie
Ausführung für Deckenaufbaumontage mit Hochleistungs-LED mit asymmetrischer Optik zur Ausleuchtung von Flucht- und Rettungswegen.
Ausführung gem. DIN EN 60598-2-22, DIN EN1838 zur Verwendung in Sicherheitsbeleuchtungsanlagen gemäß DIN VDE 0108-100 und DIN EN 50172.

Betriebsspannung :230 V AC +6% /-10% 50-60Hz
Anschlussleistung AC/DC:max. 6,5VA
Leuchtmittel:  LED
Lichtstrom:  mind. 240lumen
Gehäuse:  Stahlblech weiß pulverbeschichtet
Gehäusegröße LxBxH:  ca. 180x180x28mm
Schutzart:  IP 40
Schutzklasse:  I
Montageart:  Decke
Temperaturbereich: 0°C … +40°C
Menge: 5,000 St

**5.42.120 Überwachungszentrale Touch für Einzelbatterieleuchten**
Überwachungszentrale Touch, a.P., für Einzelbatterieleuchten
Einzelbatterieüberwachungszentrale nach DIN EN 62034.
mit Touch-Display zur Überwachung und Steuerung von Einzelbatterieleuchten,. bis zu 500 busüberwachte Einzelbatterieleuchten können verwaltet werden. Die Steuerung aller angeschlossenen Einzelbatterieleuchten erfolgt über ein Multitouchfähiges 5“ Farbdisplay, welches die Betriebszustände der einzelnen Leuchten darstellt.
Menge: 1,000 St

**5.42.130 Inbetriebnahme**
Inbetriebnahme
Die Inbetriebnahme durch den Hersteller.  Der Installateur versichert alle notwendigen Arbeiten wie Einbau und Verkabelung der Batterien, sowie Anschluss aller Rettungszeichen- und Sicherheitsleuchten zum Zeitpunkt der Inbetriebnahme fertiggestellt zu haben. Komplett für die Gesamtanlage mit Zentrale.
Menge: 1,000 St

**5.42.140 Einweisung und Schulung**
Einweisung und Schulung des Bedienpersonals in die Anlage, sofern dies nicht zusammen mit der Inbetriebnahme erfolgen konnte und einer zusätzlichen Anfahrt bedarf.
Menge: 1,000 St

**5.42.150 Stromkreisbezeichnung**
Stromkreisbezeichnung nach DIN
zur Bezeichnung  der Not- und Hinweisleuchten, In der Nähe der Leuchten muss die Verteiler-, die Stromkreis- und die Leuchtennummer angebracht sein. Verweis: VDE V 0108-100 Abs. 5.5 Kennzeichnung nach Vorgabe bedruckt.
Menge: 7,000 St

### Bereich 6 452 Such- und Signalanlagen

#### Abschni 6.49 Türsprech- und Klingelanlage

*Hinweis: 452.49 Türsprech- und Klingelanlage*

**6.49.10 IP-Video-Türsprechanlage**
*** Schwerpunktposition
IP-Video-Türsprechanlage,
modular, Unterputz, Größe 3.
Bestehend aus: IP-Elektronik-Türstation,
Gegenplatte (Größe 1),
IP-Lautsprecher,
Funktionsmodul mit 2 Tasten,
Mikrofon und Beschriftungsfeld,
Kartenleserblende (Plexi),
VIP-Kamera,
PoE-Injector (IEEE 802.3at, bis 33,6 W, kurzschlusssicher), 3-fach-Frontrahmen (120×300×4 mm)
Menge: 1,000 St

**6.49.20 Unterputzgehäuse Stahlblech verzinkt**
Unterputzgehäuse Stahlblech verzinkt
Größe: Außenmaße: B x H x T = 118mm x 298mm x 87mm
Menge: 1,000 St

**6.49.30 Anbindung der IP-Videosprechstelle inkl. Programmierung**
Anbindung der IP-Videosprechstelle inkl. Programmierung
an die bauseitige IP-Telefonanlage in Zusammenarbeit
mit dem IT-Betreuer
Menge: 1,000 St

### Bereich 7 453 Zeitdienstanlage

#### Abschni 7.52 Uhrenanlage

*Hinweis: 453.52 Uhrenanlage*

**7.52.10 Nebenuhr, runde Ausführung 300 mm Ø 1-seitig**
*** Schwerpunktposition
Innenuhr, Nebenuhr, runde Ausführung 300 mm Ø
1-seitig, mit Aluminiumgehäuse in Leichtbauweise,
weißgrau RAL 9002, pulverbeschichtet mit flachem
Schutzglas, Zifferblatt weiß, Aufdruck schwarz,
wahlweise mit Arabischen Zahlen oder Normstriche,
Minuten- bzw. 1/2-Minutenpuls, Spannung über
DIP-Schalter wählbar
Menge: 12,000 St

**7.52.20 Mehrpreis bei doppelseitiger Ansicht**
Menge: 2,000 St

**7.52.30 Mehrpreis mit Wandarm 150 mm**
Menge: 2,000 St

**7.52.40 Mehrpreis mit Deckenbefestigung 300 mm**
Menge: 3,000 St

**7.52.50 Großraumuhr quadratisch als Nebenuhr 12/24 V**
Großraumuhr quadratisch als Nebenuhr 12/24 V
für den Einbau in Prallwand
Gehäuseabmessung max. 460 x 460 mm
aus Metallgehäuse lackiert.
Farbe: RAL 9016
mit arabische Zahlen (Stunden/Minutenanzeige)
Ausführung ballwurfsicher nach DIN 18032/3
Einbauort: Sporthalle
Menge: 3,000 St

**7.52.60 Inbetriebnahme der gesamten Uhrenanlage**
Inbetriebnahme der gesamten Uhrenanlage gemeinsam mit
einer externen Schwachstromfirma
Menge: 1,000 Psch

*Hinweis: Sportanzeige*

**7.52.70 Indoor-Sportanzeige**
*** Schwerpunktposition
Indoor-Sportanzeige
Frontseite: Polycarbonat reflexarm 3mm, entspiegelt, UV-beständig (Farbe: Bronze)
Ballwurfsicherheit: zertifiziert nach DIN 18032-3
SMD-LED Technik: Osram Black surface
Zeichensatz: 5° geneigt
Sichtwinkel: > 165°
Einsatzgebiet: Indoor, helle Tageslichtumgebung
Helligkeit: min. 710 mcd
SMD-LED Farbe: rot, gelb, grün
Integrierter Signalton: 105 dB
Ansteuerung per Funk
Gehäuse: Stahlblech
Schutzart: IP 10
Gehäusefarbe: mattschwarz
Stromversorgung: 230V/AC
Leistung: max. 40W
Energiesparmodus: Standby
Abmessungen: B 700 x H 700 x T 60mm
Zubehör: inklusive: Befestigungswinkel
Montage an Betonwand bzw. in Prallwand-Nische
Montagehöhe ca. 3 m
Menge: 1,000 St

**7.52.80 Bedienpult für Funk**
Bedienpult für Funk
zur Steuerung und Bedienung der Spieldaten
mit Folientastatur
Menge: 1,000 St

**7.52.90 Einweisung und Schulung des Bedienpersonals**
Einweisung und Schulung des Bedienpersonals
in die Sportanzeige
Menge: 2,000 h

### Bereich 8 457 Übertragungsnetze

#### Abschni 8.66 Verteiler für Fernmeldeanlagen

*Hinweis: 457.66 Übertragungsnetze (Verteiler, Dosen, etc.)*

*Hinweis: Datenverteiler - Standschränke*

**8.66.10 Verteiler Standschrank Einbau 19Zoll-Komponenten Stahlblech besch IP2X B 0,8m T 1m 42HE**
*** Schwerpunktposition
STLB-Bau 2025-10 061
Verteiler als Standschrank für Datennetze, Türanschlag wahlweise links/rechts, einschl. Sockel, Höhe 100 mm, zum Einbau von 19-Zoll-Komponenten, aus Stahlblech, beschichtet, Farbton grau, Schutzart IP 2X DIN EN 60529 (VDE 0470-1), Potentialausgleich DIN EN 50310 (VDE 0800-2-310), mit einer Fronttür, aus Sicherheitsglas, mit Schwenkgriff und Sicherheitsschloss, mit Seitenwänden und Rückwand, Seitenwände abnehmbar, Rückwand mit Lüftungsöffnungen, mit Lüfterdeckel, mit Dachplatte mit Kabeleinführung, mit Bodenplatte mit Kabeleinführung, mit 19-Zoll-Einbaugestell und Kabelführungsbügel, Breite 0,8 m, Tiefe 1 m, 42 Höheneinheiten, Ausführung gemäß Einzelbeschreibung,
Einzelbeschreibungs-Nr 'einschließlich:
- 12-fach-Steckdosenleiste mit Überspannungsschutz und
Entstörfilter, Ausführung nach DIN 49440, Zuleitung
ca. 3 m, Anschlussdose, geeignet für seitliche Montage im
Verteilerschrank
- Lüftereinheit 2 Lüfter, 1 Temperaturregler, Anschlusskabel,  Anschlussdose, Befestigungsmaterial, für eine aktive
Belüftung des Datenschranks. Zum Einsatz in dem im
Dachblech integrierten Auschnitt. Optional lässt sich die
Einheit mit zusätzlichen Lüftern erweitern
- Erdungsschiene, vertikal
- einschl. Beschriftung der Schranktüren mit Resopalschilder:
120x60mm
- der Einbau der bauseits beigestellten Halbzylinder ist im Einheitspreis enthalten
- erforderliche Schrankverbinder sind im Einheitspreis
enthalten
- Kabelfangschienen und Kabelführungssystem im Schrank

Komplett, inkl. Klein- und Befestigungsmaterial, vorbereitet für die Aufnahme nachbeschriebener Peripherie'
.
Menge: 2,000 St

**8.66.20 Verteiler Standschrank Einbau 19Zoll-Komponenten Stahlblech besch IP2X B 0,8m T 0,8m 24HE**
STLB-Bau 2025-10 061
Verteiler als Standschrank für Datennetze, Türanschlag wahlweise links/rechts, einschl. Sockel, Höhe 100 mm, zum Einbau von 19-Zoll-Komponenten, aus Stahlblech, beschichtet, Farbton grau, Schutzart IP 2X DIN EN 60529 (VDE 0470-1), Potentialausgleich DIN EN 50310 (VDE 0800-2-310), mit einer Fronttür, aus Sicherheitsglas, mit Schwenkgriff und Sicherheitsschloss, mit Seitenwänden und Rückwand, Seitenwände abnehmbar, Rückwand mit Lüftungsöffnungen, mit Lüfterdeckel, mit Dachplatte mit Kabeleinführung, mit Bodenplatte mit Kabeleinführung, mit 19-Zoll-Einbaugestell und Kabelführungsbügel, Breite 0,8 m, Tiefe 0,8 m, 24 Höheneinheiten, Ausführung gemäß Einzelbeschreibung,
Einzelbeschreibungs-Nr 'einschließlich:
- 12-fach-Steckdosenleiste mit Überspannungsschutz und
Entstörfilter, Ausführung nach DIN 49440, Zuleitung
ca. 3 m, Anschlussdose, geeignet für seitliche Montage im
Verteilerschrank
- Lüftereinheit 2 Lüfter, 1 Temperaturregler, Anschlusskabel,  Anschlussdose, Befestigungsmaterial, für eine aktive
Belüftung des Datenschranks. Zum Einsatz in dem im
Dachblech integrierten Auschnitt. Optional lässt sich die
Einheit mit zusätzlichen Lüftern erweitern
- Erdungsschiene, vertikal
- einschl. Beschriftung der Schranktüren mit Resopalschilder:
120x60mm
- der Einbau der bauseits beigestellten Halbzylinder ist im Einheitspreis enthalten
- erforderliche Schrankverbinder sind im Einheitspreis
enthalten
- Kabelfangschienen und Kabelführungssystem im Schrank

Komplett, inkl. Klein- und Befestigungsmaterial, vorbereitet für die Aufnahme nachbeschriebener Peripherie'
.
Menge: 1,000 St

**8.66.30 Verteiler Standschrank Einbau 19Zoll-Komponenten Stahlblech besch IP2X B 0,6m T 0,6m 15HE**
STLB-Bau 2025-10 061
Verteiler als Standschrank für Datennetze, Türanschlag wahlweise links/rechts, einschl. Sockel, Höhe 100 mm, zum Einbau von 19-Zoll-Komponenten, aus Stahlblech, beschichtet, Farbton grau, Schutzart IP 2X DIN EN 60529 (VDE 0470-1), Potentialausgleich DIN EN 50310 (VDE 0800-2-310), mit einer Fronttür, aus Sicherheitsglas, mit Schwenkgriff und Sicherheitsschloss, mit Seitenwänden und Rückwand, Seitenwände abnehmbar, Rückwand mit Lüftungsöffnungen, mit Lüfterdeckel, mit Dachplatte mit Kabeleinführung, mit Bodenplatte mit Kabeleinführung, mit 19-Zoll-Einbaugestell und Kabelführungsbügel, Breite 0,6 m, Tiefe 0,6 m, 15 Höheneinheiten, Ausführung gemäß Einzelbeschreibung,
Einzelbeschreibungs-Nr 'einschließlich
- 6-fach Steckdosenleiste mit Überspannungsschutz und Entstörfilter, Ausführung nach DIN 49440, Zuleitung ca. 3m, Anschlussdose, geeignet für seitliche Montage im Verteilerschrank
- Erdungsschiene, vertikal
- einschl. Beschriftung der Schranktüren mit Resopalschilder
120x60mm
- Einbau bauseits beigestellten Halbzyilinder
- erforderliche Schrankverbinder sind im Einheitspreis enthalten
- Kabelfangschienen und Kabelführungssystem im Schrank'
.
Menge: 1,000 St

**8.66.40 19" Fachboden 2 HE**
19" Fachboden 2 HE zum Festeinbau in den
LAN-Verteilerschrank.
- Fachboden mit Perforation, Tragkraft bis 500 N
- Material Stahlblech, Oberfläche pulverbeschichtet,
- Farbe : grau, ähnlich RAL 7032, Struktur
- kompl. mit Montagekleinmaterial
Menge: 3,000 St

**8.66.50 19" Querranierungs-Frontplatte**
19" Querranierungs-Frontplatte 1 HE zur horizontalen
Führung von Rangierkabel.
- kompl. mit Montagekleinmaterial
- Material Stahlblech
- Oberfläche lackiert RAL 7032 glatt
- Kabelführungsbügel aus Metall
Menge: 19,000 St

**8.66.60 Rangierbügel rechteckig 80 x 250 mm**
Rangierbügel rechteckig 80 x 250 mm offen, für die
geordnete seitliche Kabelführung beim Rangieren,
- kein Durchfädeln der Kabel nur Einlegen,
- inkl. Kleinteile zur Befestigung am äußeren
seitlichen
  19"-Profil,
- Einbauposition alle 40 cm.
- Material Stahlblech
Menge: 40,000 St

**8.66.70 Schrankbeleuchtung 24V/40 LED mit Festanschluss zum Einbau in 19"-Schrank,**
Schrankbeleuchtung 24V/40 LED mit Festanschluss zum
Einbau in 19"-Schrank,
einschließlich
- Netzgerät
- Türschpositionsschalter
- Anschlussleitungen Leuchte und Türpositionsschalter
- komplett verdrahtet und angeschlossen
Menge: 3,000 St

**8.66.80 19"- Verteilerfeld RJ45 Telefonverkabelung,**
19"- Verteilerfeld RJ45 Telefonverkabelung,
für Einbau in 19"-Gestellrahmen
- inkl. Klein- und Befestigungsmaterial,
- komplett bestückt und sofort anschlußfertig mit 25 einzeln
  ungeschirmten RJ 45-Buchsen für Telefon,
- rückseitiges Auflegen von Kabelanschluß mit je 2 DA auf
  LSA-Anschlussblöcke,
- geeignet für Kupferleiter mit einem Durchmesser von 0,4 bis
  0,65mm (AWG 26 bis 22)
- Oberfläche Frontplatte lackiert RAL 7032
- einschl. Auflegen einer FM-Leitung bis 50x2x0,6qmm
- mit Beschriftung
Menge: 2,000 St

**8.66.90 Modulares 19"-Patchpanel 1 HE, unbestückt, für die Aufnahme von 24 RJ45-Modulen**
Modulares 19"-Patchpanel 1 HE, unbestückt, für die Aufnahme von 24 RJ45-Modulen Kategorie 6
- Erdungsmöglichkeit des Panel über metallisch blanke 19"-
  Anbindung oder separate Erdungsschraube nach VDE.
- Kabelabfangung mittels Kabelbinder am Panel.
- Einfaches Einrasten der Module in das Gehäuse, dadurch
  automatische Erdung der Module.
- Mit Beschriftung
Menge: 13,000 St

*Hinweis: LWL Multimode*

**8.66.100 Patchfeld Spleißkassette LWL 1HE fix OM 4 SC 12Ausbrüche 12Kupplungen AnzPigtails 24 St**
*** Schwerpunktposition
STLB-Bau 2025-10 061
Patchfeld mit Spleißkassette und allem systembedingten Zubehör, LWL, eine Höheneinheit, zum Festeinbau, modular, Mehrmodenfaser OM 4, typisch 10 Gbps bis 550 m, mit Steckgesicht SC-Durchführungskupplungen, Ferrulen aus Zirkonia Keramik, Kontakte mit PC, Anzahl Ausbrüche 12 St, Anzahl Kupplungen 12 St,
Anzahl Pigtails '24' St,
Anzahl Fusionsspleiße wie Anzahl Pigtails.
Menge: 4,000 St

**8.66.110 RJ45 Modul, Cat. 6A**
*** Schwerpunktposition
RJ45 Modul, Cat. 6A
gemäß DIN EN 50173-1:2011-09
Zum Einsatz in Übertragungsstr.
der Klasse EA  bis 500MHz
Zur Übertragung von 10GBase-T (10 Gigabit-Ethernet) gemäß IEEE 802.3an.

Vollgeschirmtes Modul mit Metallgehäuse aus Zinkdruckguss, mit integrierter Staubschutzklappe und abgewinkeltem Kabelabgang, zum universellen Einsatz z.B. in Datendosen, Patch Panel und Unterflur–Anschlusseinheiten.

360 Grad Schirmabnahme, mit gleichzeitiger Zugentlastung durch Kabelbinder.
Anschlussmöglichkeit für Potentialausgleich.

Anschlusstechnik: IDC Schneidklemmtechnik
Aderisolationsdurchmesser: 0,7mm bis 1,40mm
Aderndurchm. starr:
0,40 mm (AWG 26) - 0,65 mm (AWG 22)
Aderndurchmesser Litze: AWG 26/7
(Cu-Litze 7-drähtig blank)
Menge: 518,000 St

**8.66.120 Modulare Datenanschlussdose (1-fach / 2-fach / 3-fach)**
Modulare Datenanschlussdose zur Aufnahme von maximal 3 RJ45 Modulen (1-fach / 2-fach / 3-fach).
- inklusive Staubschutzkappen.
- Schrägauslass
- in Hohlwand
- in Brüstungskanal
Abdeckrahmen passend zu Schalterprogramm, mit Beschriftungsfeld, Einsatz mit Schrauben befestigen.
Menge: 139,000 St

**8.66.130 Modulare Datenanschlussdose 2-fach - Aufputz IP 44**
Modulare Datenanschlussdose zur Aufnahme von maximal 2 RJ45 Modulen
- Ausführung in IP 44
- Schrägauslass
- auf Putz
einschl.  Aufputzgehäuse, Zentralplatte und anteiligem Abdeckrahmen passend zum Schalterprogramm, mit Beschriftungsfeld, Einsatz mit Schrauben befestigen.
Menge: 10,000 St

**8.66.140 Anschluß von Datenkabel 2x4xAWG22**
Anschluß von Datenkabel 2x4xAWG22 an den Datendosen
bzw. an den Patchfeldern
Menge: 518,000 St

**8.66.150 Beschriftung von Sichtfenstern**
Beschriftung von Sichtfenstern in vorgen.
EDV-Doppeldosen mit Raum- und Portnummer mittels
Beschriftungsgerät.

Zusätzlich sind die Abdeckungen unter den
Sichtfenstern mittels abriebfestem Stift von Hand mit
der gleichen vorgen. Beschriftung zu versehen.
Menge: 518,000 St

**8.66.160 Montage DECT Basisstation an Wand oder Decke**
Montage DECT Basisstation an Wand oder Decke

im Office und Produktionsumfeld
Montage in allen Arten von abgehängten Decken oder Wänden
inkl. Montage notwendiger Adapter, Bügel und Montagebleche
inkl. Rangierung, Patchungen, Beschriftung, Funktionstest und Dokumentation
inkl. aller notwendigen Vorarbeiten wie Abstimmungen mit AG und den Verantwortlichen vor Ort,  ausfassen aus Lager
inkl. aller notwendigen Arbeitsmittel und Ressourcen für eine nach Sicherheits- und ordungsbestimmungsgemäßen Installation

Betriebsfertig montieren und konfektionieren der Anschlussleitung auf RJ45 nach Vorgaben
Einbindung in Netzwerk erfolgt durch den AG
Menge: 32,000 St

**8.66.170 Montage Access Point in/an abgehängter Decke**
Montage Access Point in/an abgehängter Decke

Montage Vorort gemäß Vorgaben des AG
Montage in allen Arten von Decken inkl. Ausschnitt für Deckenrahmen oder Montage unterhalb der Decke.
inkl. Montage notwendiger Adapter, Bügel und Montagebleche, Antennen
inkl. Rangierung, Patchungen, Beschriftung, Linktest und Dokumentation
inkl. aller notwendigen Vorarbeiten wie Abstimmungen mit AG, ausfassen aus Lager
inkl. aller notwendigen Arbeitsmittel und Ressourcen für eine nach Sicherheits- und Ordungsbestimmungsgemäßen Installation

Betriebsfertig montieren und konfektionieren der Anschlussleitung auf RJ45 nach Vorgaben
Einbindung in Netzwerk erfolgt durch den AG
Menge: 32,000 St

#### Abschni 8.67 Übertragungsnetze (Kabel und Leitungen etc.)

*Hinweis: 457.67 Übertragungsnetze (Kabel und Leitungen etc.)*

*Hinweis: KABEL UND LEITUNGEN*
KABEL UND LEITUNGEN

Klebeschellen dürfen grundsätzlich nicht verwendet
werden. Alle Leitungen sind mit Zielbezeichnung zu versehen und in
Teillängen zu verlegen.

Die Kabel und Leitungen besitzen das VDE-Zeichen.

Funktionserhaltkabel dürfen nur als einheitliches
geprüftes Verlegesystem entsprechend
DIN VDE 4102 Teil 12 installiert werden.

Kosten für kleinere Einzelbohrungen (10-20 mm) in
Beton- / Mauerwerkswänden, die für Einzelleitungen
im Rahmen der Installation erforderlich sind, sowie
kleinere Ausschnitte (-50 mm Durchmesser) in
Ständerwänden sind innerhalb der Kosten für Kabel
und Leitungen zu kalkulieren!

komplett mit allen erforderlichen Nebenleistungen

**8.67.10 Installationskabel symmetrisch J-Y(St)Y 2x2x0,8 Bd**
STLB-Bau 2025-10 061
Installationskabel, symmetrisch, DIN VDE 0815 (VDE 0815), J-Y(St)Y, 2 x 2 x 0,8 Bd, Ausführung gemäß Einzelbeschreibung,
Einzelbeschreibungs-Nr '50% auf Kabelrinnen, Leerrohre und Kabelkanäle
30% in Zwischendecke auf Sammelhalter (ohne Verlegehilfen)
20% Sammelverlegung auf Steigetrasse (ohne Verlegehilfen)'
.
Menge: 250,000 m

**8.67.20 Installationskabel symmetrisch J-Y(St)Y 4x2x0,8 Bd**
STLB-Bau 2025-10 061
Installationskabel, symmetrisch, DIN VDE 0815 (VDE 0815), J-Y(St)Y, 4 x 2 x 0,8 Bd, Ausführung gemäß Einzelbeschreibung,
Einzelbeschreibungs-Nr '50% auf Kabelrinnen, Leerrohre und Kabelkanäle
30% in Zwischendecke auf Sammelhalter (ohne Verlegehilfen)
20% Sammelverlegung auf Steigetrasse (ohne Verlegehilfen)'
.
Menge: 150,000 m

**8.67.30 Installationskabel symmetrisch J-Y(St)Y 10x2x0,8 Bd**
*** Schwerpunktposition
STLB-Bau 2025-10 061
Installationskabel, symmetrisch, DIN VDE 0815 (VDE 0815), J-Y(St)Y, 10 x 2 x 0,8 Bd, Ausführung gemäß Einzelbeschreibung,
Einzelbeschreibungs-Nr '50% auf Kabelrinnen, Leerrohre und Kabelkanäle
30% in Zwischendecke auf Sammelhalter (ohne Verlegehilfen)
20% Sammelverlegung auf Steigetrasse (ohne Verlegehilfen)'
.
Menge: 250,000 m

*Hinweis: Brandmeldeanlage*

**8.67.40 Installationskabel symmetrisch BMK J-Y(St)Y 2x2x0,8**
*** Schwerpunktposition
STLB-Bau 2025-10 061
Installationskabel, symmetrisch, mit rotem Außenmantel und Aufdruck -Brandmeldekabel-, J-Y(St)Y, 2 x 2 x 0,8, Ausführung gemäß Einzelbeschreibung,
Einzelbeschreibungs-Nr '50% auf Kabelrinnen, Leerrohre und Kabelkanäle
30% in Zwischendecke auf Sammelhalter (ohne Verlegehilfen)
20% Sammelverlegung auf Steigetrasse (ohne Verlegehilfen)'
.
Menge: 3565,000 m

**8.67.50 Installationskabel symmetrisch BMK J-Y(St)Y 4x2x0,8**
STLB-Bau 2025-10 061
Installationskabel, symmetrisch, mit rotem Außenmantel und Aufdruck -Brandmeldekabel-, J-Y(St)Y, 4 x 2 x 0,8, Ausführung gemäß Einzelbeschreibung,
Einzelbeschreibungs-Nr '50% auf Kabelrinnen, Leerrohre und Kabelkanäle
30% in Zwischendecke auf Sammelhalter (ohne Verlegehilfen)
20% Sammelverlegung auf Steigetrasse (ohne Verlegehilfen)'
.
Menge: 150,000 m

**8.67.60 Installationskabel symmetrisch BMK J-Y(St)Y 6x2x0,8**
STLB-Bau 2025-10 061
Installationskabel, symmetrisch, mit rotem Außenmantel und Aufdruck -Brandmeldekabel-, J-Y(St)Y, 6 x 2 x 0,8, Ausführung gemäß Einzelbeschreibung,
Einzelbeschreibungs-Nr '50% auf Kabelrinnen, Leerrohre und Kabelkanäle
30% in Zwischendecke auf Sammelhalter (ohne Verlegehilfen)
20% Sammelverlegung auf Steigetrasse (ohne Verlegehilfen)'
.
Menge: 85,000 m

**8.67.70 Installationskabel symmetrisch BMK J-Y(St)Y 10x2x0,8**
STLB-Bau 2025-10 061
Installationskabel, symmetrisch, mit rotem Außenmantel und Aufdruck -Brandmeldekabel-, J-Y(St)Y, 10 x 2 x 0,8, Ausführung gemäß Einzelbeschreibung,
Einzelbeschreibungs-Nr '50% auf Kabelrinnen, Leerrohre und Kabelkanäle
30% in Zwischendecke auf Sammelhalter (ohne Verlegehilfen)
20% Sammelverlegung auf Steigetrasse (ohne Verlegehilfen)'
.
Menge: 95,000 m

**8.67.80 Installationskabel symmetrisch E30 BMK JE-H(St)H 2x2x0,8 Bd Verlegung E30 konform**
*** Schwerpunktposition
STLB-Bau 2025-10 061
Installationskabel, symmetrisch, DIN VDE 0815 (VDE 0815), mit integriertem Funktionserhalt E 30, DIN 4102-12, mit rotem Außenmantel und Aufdruck -Brandmeldekabel-, JE-H(St)H, 2 x 2 x 0,8 Bd, E 30 konforme Verlegung mit den dafür zertifizierten Befestigungsmitteln.
Menge: 160,000 m

**8.67.90 Installationskabel symmetrisch E30 BMK JE-H(St)H 4x2x0,8 Bd Verlegung E30 konform**
STLB-Bau 2025-10 061
Installationskabel, symmetrisch, DIN VDE 0815 (VDE 0815), mit integriertem Funktionserhalt E 30, DIN 4102-12, mit rotem Außenmantel und Aufdruck -Brandmeldekabel-, JE-H(St)H, 4 x 2 x 0,8 Bd, E 30 konforme Verlegung mit den dafür zertifizierten Befestigungsmitteln.
Menge: 80,000 m

**8.67.100 Koordination des Leitungsnetz der Brandmeldeanlage**
Koordination des Leitungsnetz der Brandmeldeanlage mit der
Errichterfirma der BMA.
Menge: 1,000 psch

*Hinweis: Sprachalarmierung (SAA) Leitungen*

**8.67.110 Installationskabel symmetrisch J-Y(St)Y 2x2x0,8 Bd**
STLB-Bau 2025-10 061
Installationskabel, symmetrisch, DIN VDE 0815 (VDE 0815), J-Y(St)Y, 2 x 2 x 0,8 Bd, Ausführung gemäß Einzelbeschreibung,
Einzelbeschreibungs-Nr '50% auf Kabelrinnen, Leerrohre und Kabelkanäle
30% in Zwischendecke auf Sammelhalter (ohne Verlegehilfen)
20% Sammelverlegung auf Steigetrasse (ohne Verlegehilfen)'
.
Menge: 2330,000 m

**8.67.120 Installationskabel symmetrisch E30 JE-H(St)H 4x2x0,8 Bd Befestigung**
STLB-Bau 2025-10 061
Installationskabel, symmetrisch, DIN VDE 0815 (VDE 0815), mit integriertem Funktionserhalt E 30, DIN 4102-12, JE-H(St)H, 4 x 2 x 0,8 Bd, mit Befestigung gemäß bauaufsichtlicher Zulassung.
Menge: 950,000 m

**8.67.130 Koordination des Leitungsnetz der Elektroakustischen Anlage mit der Errichterfirma der**
Koordination des Leitungsnetz der Elektroakustischen Anlage mit der Errichterfirma der SAA.
Menge: 1,000 psch

*Hinweis: KNX-Busleitungen*

**8.67.140 KNX-Bus Leitung PYCYM 2x2x0,8 mm grün**
KNX-Bus Leitung  PYCYM 2x2x0,8 mm grün

50% auf Kabelrinnen, Leerrohre und Kabelkanäle
30% in Zwischendecke auf Sammelhalter (ohne Verlegehilfen)
20% Sammelverlegung auf Steigetrasse (ohne Verlegehilfen)
Menge: 2250,000 m

*Hinweis: Datenleitungen*

**8.67.150 Datenkabel, Cat. 7A, AWG22 - 4x2x0,62**
Datenkabel, Cat. 7A, AWG22 - 4x2x0,62
- Cu-Datenkabel 4x2x0,62 für die strukturierte
  Gebäudeverkabelung
- Für die Übertragung von digitalen und analogen Sprach-, Bild
  und Datensignalen
- Speziell geeignet für alle Anwendungen der Klasse FA
- S/FTP-Konstruktion, Folienver. mit den Paaren zum Pimf
  (Paar in Metallfolie), Folienüberlappung mindestens 10%
- Kompatibel mit allen gängigen Stecksystemen
  nach DIN EN 50173-1:2011-09
- Garantierte Grenzwerte nach Cat.7A:
  ISO/IEC 11801, prEN 50288-9-1:2010, IEC 61156-5:2009
- Mantel FRNC/LS0H; Farbe orange RAL2003
- Außendurchmesser max. 7,8 mm / 7,8x16,4

50% auf Kabelrinnen, Leerrohre und Kabelkanäle
30% in Zwischendecke auf Sammelhalter (ohne Verlegehilfen)
20% Sammelverlegung auf Steigetrasse (ohne Verlegehilfen)
Menge: 1130,000 m

**8.67.160 Datenkabel, Cat. 7A, AWG22 - 2x(4x2x0,62)**
*** Schwerpunktposition
Datenkabel, Cat. 7A, AWG22 - 2x(4x2x0,62)
- Cu-Datenkabel  2x(4x2x0,62) für die strukturierte
  Gebäudeverkabelung
- Für die Übertragung von digitalen und analogen Sprach-, Bild
  und Datensignalen
- Speziell geeignet für alle Anwendungen der Klasse FA
- S/FTP-Konstruktion, Folienver. mit den Paaren zum Pimf
  (Paar in Metallfolie), Folienüberlappung mindestens 10%
- Kompatibel mit allen gängigen Stecksystemen
  nach DIN EN 50173-1:2011-09
- Garantierte Grenzwerte nach Cat.7A:
  ISO/IEC 11801, prEN 50288-9-1:2010, IEC 61156-5:2009
- Mantel FRNC/LS0H; Farbe orange RAL2003
- Außendurchmesser max. 7,8 mm / 7,8x16,4

50% auf Kabelrinnen, Leerrohre und Kabelkanäle
30% in Zwischendecke auf Sammelhalter (ohne Verlegehilfen)
20% Sammelverlegung auf Steigetrasse (ohne Verlegehilfen)
Menge: 9840,000 m

**8.67.170 Messung CU (Klasse EA Permanent-Link)**
Messung CU (Klasse EA Permanent-Link)

Messung einer Übertragungsstrecke der Tertiärverkabelung
Alle installierten Kabelstrecken sind gegen die Werte der DIN EN 50173-1:2011-09 Permanent-Link Klasse EA zu messen.

Folgende Parameter sind zu messen und mit grafischen Daten zu übergeben:
- Verdrahtungstest
- Länge der Strecke (NVP gemäß Datenblatte des
  Kabellieferanten)
- Laufzeitdifferenz
- Gleichstromwiderstand
- Dämpfung
- NEXT (beidseitig)
- PSNEXT (beidseitig)
- ACR (beidseitig)
- PSACR (beidseitig)
- ELFEXT (beidseitig)
- PSELFEXT (beidseitig)
- RL (beidseitig)

Sollte die gemessene Strecke den Anforderungen der Messung nicht genügen, sind die Anschlüsse nachzuarbeiten, bis die geforderten Messwerte erreicht werden.

Die Messung kann mit sogenannten Permanent-Link-Adaptern erfolgen.

Oder mit Messleitungen welche durch das Messgerät mittels Nullabgleich für die Messung qualifiziert werden.
Als Messleitung dürfen nur einzeln vermessene Rangierkabel mit folgenden Anforderungen benutzt werden.
- Messprotokoll für Messleitung muss in Papierform vorliegen
- Zuordnung des Messprotokolls zur Messleitung muss über
  eine eindeutige Seriennummer hergestellt werden können.
- Die vom Hersteller freigegebenen Steckzyklen dürfen nicht
  überschritten werden.
- Zuordnung der Messleitung zur jeweiligen Messung der
  Übertragungsstrecke muss über eine eindeutige
  Seriennummer hergestellt werden können.

Die Messprotokoller der Übertragungsstrecken sind mit grafischer Auswertung zu speichern.

Die Messprotokolle der Übertragungsstrecken sind auf Datenträger und in Papierform (Bestandteil Dokumentation und Abrechung) zu übergeben.
Menge: 259,000 St

*Hinweis: Glasfaserleitung OM4*

**8.67.180 LWL-Universalkabel Mehrmodenfaser U-DQ(ZN)BH 24G50/125**
*** Schwerpunktposition
STLB-Bau 2025-10 061
LWL-Universalkabel (Außen-/Innenkabel) als Mehrmodenfaser, OM 4, typisch 10 Gbps bis 550 m, metallfrei, bewehrt, U-DQ(ZN)BH, 24 G 50/125, Wellenlänge 850 nm, längswasserdicht, Ausführung gemäß Einzelbeschreibung,
Einzelbeschreibungs-Nr 'Aufbau nach DIN EN60794-1- Bbl 1 (VDE 0888-100-1-Bbl 1), Zentral-Bündeladerkonstruktion
FR/LS0H-Außenmantel, halogenfrei nach IEC 60754-1/-2 und DIN VDE 0482-754-1/-2
Metallfreier Nagetierschutz, Flammwidrigkeit nach IEC 60332-1-2 und DIN VDE 0482-332-1-2
Brandverhalten (Euroklassen) nach EN 13501-6: Dca-s2,d1,a1, Mechanische Eigenschaften nach EN 60794-1-21, Selbstverlöschend nach IEC 60332-1-2 und DIN VDE 0482-332-1-2, Geringe Brandfortleitung nach IEC 60332-3 C und DIN EN 60332-3-24

50% auf Kabelrinnen, Leerrohre und Kabelkanäle
30% in Zwischendecke auf Sammelhalter (ohne Verlegehilfen)
20% Sammelverlegung auf Steigetrasse (ohne Verlegehilfen)'
.
Menge: 180,000 m

**8.67.190 LWL-Universalkabel Mehrmodenfaser U-DQ(ZN)BH 12G50/125**
STLB-Bau 2025-10 061
LWL-Universalkabel (Außen-/Innenkabel) als Mehrmodenfaser, OM 4, typisch 10 Gbps bis 550 m, metallfrei, bewehrt, U-DQ(ZN)BH, 12 G 50/125, Wellenlänge 850 nm, längswasserdicht, Ausführung gemäß Einzelbeschreibung,
Einzelbeschreibungs-Nr 'Aufbau nach DIN EN60794-1- Bbl 1 (VDE 0888-100-1-Bbl 1), Zentral-Bündeladerkonstruktion
FR/LS0H-Außenmantel, halogenfrei nach IEC 60754-1/-2 und DIN VDE 0482-754-1/-2
Metallfreier Nagetierschutz, Flammwidrigkeit nach IEC 60332-1-2 und DIN VDE 0482-332-1-2
Brandverhalten (Euroklassen) nach EN 13501-6: Dca-s2,d1,a1, Mechanische Eigenschaften nach EN 60794-1-21, Selbstverlöschend nach IEC 60332-1-2 und DIN VDE 0482-332-1-2, Geringe Brandfortleitung nach IEC 60332-3 C und DIN EN 60332-3-24

50% auf Kabelrinnen, Leerrohre und Kabelkanäle
30% in Zwischendecke auf Sammelhalter (ohne Verlegehilfen)
20% Sammelverlegung auf Steigetrasse (ohne Verlegehilfen)'
.
Menge: 150,000 m

**8.67.200 Mehrpreis für Verlegung von Kabel und Leitungen im Bestand wie in Zwischendecken**
Mehrpreis für Verlegung von Kabel und Leitungen im Bestand wie in Zwischendecken (Fädeln), Doppelböden, Kabelkanäle, einschließlich öffnen und wiederverschließen der Kabelkanäle und Doppelböden.
Menge: 50,000 m

*Hinweis: Messungen Glasfaserleitung*

**8.67.210 Abnahmemessung Glasfaser ISO/IEC**
Abnahmemessung Glasfaser ISO/IEC
Erstellung einer Abnahmemessung von Multimode- oder Singlemode-Fasern einer Installationsstrecke inclusive Dokumentation gemäß DIN ISO/IEC 14763-3.
Die Messungen sind als "TIER-1 Zertifizierung" im Permanent-Link mit Leistungsmessgeräten (LSPM) in der geforderten Übertragungsklasse für zwei Wellenlängen durchzuführen:
Singlemode: 1.310 / 1.550 nm
Multimode: 850 / 1.300 nm
Alle Dämpfungsmessungen sind mit korrekten Parametern gemäß vorheriger Abstimmung durchzuführen und müssen die Normvorgaben mit einem "PASS" bestehen.
Die Messungen von Multimodestrecken sind grundsätzlich unter Encircled-Flux-Bedingungen durchzuführen.
Grenzwerte und Leistungsreserven für die Dämpfung von Ereignissen und der Übertragungstrecke sind entsprechend der Kategorie (OS2, OM3, OM4, OM5) vorab mit dem AG abzustimmen.
Alle Steckerstirnflächen sind gemäß EN 61300-3-35 zu inspizieren, Verschmutzungen / Defekte sind zu beheben.
Für die Durchführung und Dokumentation sind die technischen Vorbedingungen zu berücksichtigen und in den Einheitspreis einzukalkulieren:
1.5 Abnahmemessungen der Kabelstrecken
1.5.1 Allgemein
1.5.3 LWL-Faser-Zertifizierung
1.5.4 Dokumentation Abnahmemessungen
Zu berücksichtigende Normen und Qualitätsplan Stufe 4:
DIN ISO/IEC 14763-3, EN 61300-3-35, EN 50173, 50174, 50346, ISO/IEC 11801
Menge: 18,000 Stk

**8.67.220 LAN-Dokumentation**
LAN-Dokumentation
Erstellung der Revisionsunterlagen/
Dokumentation besteht aus:
- Messprotokolle
- Übersichtsschemen
- Kabellisten mit Positionsnummern
- Übersichtsplan Netzwerkschrank
- Grundrisspläne
- Revisionspläne 3-fach in Papier/ auf Datenträgern
(.dwg)
Menge: 1,000 psch

*Hinweis: Medien Kabel und Anschlüsse*

**8.67.230 HDMI-Anschlusskabel 15m**
HDMI-Anschlusskabel,15m,schwarz
- anschlussfertig
- flammwidrig
- Ø 12,0mm
- Impedanz: 100Ω +/- 10%
- Dämpfung: 15dB/100m (f=100MHz)
- Biegeradius: ≥ 90mm
- Temperaturbereich: -20°C - +60°C
- Auflösung: 4K 3840 x 2160 Pixel
Mischverlegung bzw. Verlegeart:
zu 50% auf Kabelrinnen, Leerrohre und Kabelkanäle
zu 50% in Zwischenwände
Menge: 21,000 St

**8.67.240 HDMI- und Audi Steckdose polarweiß für Unterflurdose**
HDMI- und Audi Steckdose polarweiß für Unterflurdose
Einsatz HDMI "High Speed with Ethernet"
Gender Changer
Technische Daten:
Einbautiefe:
- Kabelpeitsche: mind. 51 mm
- Gender Changer: mind. 20 mm
Wellenimpedanz bei Kabelpeitsche: 75
Länge der Kabelpeitsche: 200 mm
Hinweise :
- Nur für Schraubbefestigung.
- Achtung! Bauraum für Stecker und Biegeradien
  beachten.
- Bei Gender Changern beachten:
  Für Unterflurdose
  Anschluss mit Winkelsteckern empfohlen.
einschl. Bedienelement und anteiligem Abdeckrahmen,
Menge: 21,000 St

**8.67.250 HDMI- und Audi Steckdose polarweiß für BR-Kanal**
HDMI- und Audi Steckdose polarweiß für BR-Kanal
Einsatz HDMI "High Speed with Ethernet"
Gender Changer
Technische Daten:
Einbautiefe:
- Kabelpeitsche: mind. 51 mm
- Gender Changer: mind. 20 mm
Wellenimpedanz bei Kabelpeitsche: 75
Länge der Kabelpeitsche: 200 mm
Hinweise :
- Nur für Schraubbefestigung.
- Achtung! Bauraum für Stecker und Biegeradien
  beachten.
- Bei Gender Changern beachten:
  Für BR-Kanal
  Anschluss mit Winkelsteckern empfohlen.
einschl. Bedienelement und anteiligem Abdeckrahmen
Menge: 21,000 St

*Hinweis: Patch- und Anschlußkabel RJ45 CAT.6/EA*
Patch- und Anschlußkabel RJ45 CAT.6/EA nach ISO/IEC 11801:2002 / Amd.1:2008 (Channel Klasse EA), EN 50173: 2007
- für 10 GBase-T Übertragung und CATV-Signalen
  bis 862 MHZ
- Kabel und Stecker in derselben Farbe (grau),
- mit 2 St. geschirmten Stecker Cat 6/EA mit
  angespritzter Knickschutzhülle
- paarweise geschirmt (PiMF)
- 1:1 Belegung
- inkl. eindeutige und dauerhafte Bezeichnung der
  Kabelenden, 2 mm Kabelbinder
  mit Kabelschild 8 x 25 mm (Raum-, Port-Nr.)

**8.67.260 Patch- und Anschlusskabel wie beschrieben, Länge: 1m**
Menge: 10,000 St

**8.67.270 Patch- und Anschlusskabel wie beschrieben, Länge: 2m**
Menge: 100,000 St

**8.67.280 Patch- und Anschlusskabel wie beschrieben, Länge: 3m**
Menge: 100,000 St

**8.67.290 Patch- und Anschlusskabel wie beschrieben, Länge: 5m**
Menge: 36,000 St

### Bereich 9 490 Sonstige Maßnahmen

#### Abschni 9.75 Bauprovisorium

*Hinweis: 490.10 Baustelleneinrichtung*

*Hinweis: Für nachfolgende Positionen sind die Mietpreise für die Dauer der Bauzeit einzusetzen,*
Für nachfolgende Positionen sind die Mietpreise für die Dauer der Bauzeit einzusetzen, einschl. vorschriftsmäßige betriebssichere Installation, Demontage, Rücknahme und fachgerechte Entsorgung.

**9.75.10 Baustrom-Verteiler (A-Schrank) mit Zählerplatz**
Baustrom-Verteiler (A-Schrank) mit Zählerplatz
entsprechend VDE und VDEW neueste Fassung.
liefern und aufstellen, inkl. Beantragung Baustrom
und Zählereinbau.

einschl.
Wartung und Unterhaltung der Baustromanlage gemäß VDE 0115, ständige Überprüfung aller Anlagenteile,
insbesondere der Schutzeinrichtungen unter
Beachtung der VDE-und Unfallverhütungsvorschriften.

Mietpreis pro Monat
Menge: 11,000 Mt

**9.75.20 Baustromverteiler anliefern, aufstellen, betriebsfertig anschließen, Demontage, reinigen**
Baustromverteiler anliefern, aufstellen, betriebsfertig anschließen, Demontage, reinigen und Rücknahme nach Baustellenende.

Einheitspreis für vorstehende Verteilung
Menge: 1,000 psch

**9.75.30 Baustrom-Hauptverteiler HVT**
Baustrom-Hauptverteiler HVT

Gruppenverteiler EN-GV400/10NH00-150 kW
Stahlblechgehäuse feuerverzinkt mit Fußgestell
IP 43, Schaltgerät in Glasfaserpolyestergehäuse
IP54, Gefertigt nach DIN/VDE 0660/Teil 501
und EN 60439-4, Geweicht 120 kg,
Maße 1420x1000x500mm

Eingang 1 Hauptschalter 400A abschießbar
Anschluss bis 240 mm² Kastenklemmen oder
Kabelschuanschluß

Abgang 10 Sicherungslasttrenner NH00, 125A

einschl.
Wartung und Unterhaltung der Baustromanlage gemäß VDE 0115, ständige Überprüfung aller Anlagenteile,
insbesondere der Schutzeinrichtungen unter
Beachtung der VDE-und Unfallverhütungsvorschriften.

Mietpreis pro Monat
Menge: 11,000 Mt

**9.75.40 Baustromverteiler anliefern, aufstellen, betriebsfertig anschließen, Demontage, reinigen**
Baustromverteiler anliefern, aufstellen, betriebsfertig anschließen, Demontage, reinigen und Rücknahme nach Baustellenende.

Einheitspreis für vorstehende Verteilung
Menge: 1,000 psch

**9.75.50 Baustrom-Verteiler (UG1) entsprechend VDE und VDEW neueste Fassung.**
Baustrom-Verteiler (UG1) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.60 Baustromverteiler anliefern, aufstellen, betriebsfertig anschließen, Demontage, reinigen**
Baustromverteiler anliefern, aufstellen, betriebsfertig anschließen, Demontage, reinigen und Rücknahme nach Baustellenende.

Einheitspreis für vorstehende Verteilung
Menge: 1,000 psch

**9.75.70 Baustrom-Verteiler (UG2) entsprechend VDE und VDEW neueste Fassung.**
Baustrom-Verteiler (UG2) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.80 Baustromverteiler anliefern, aufstellen, betriebsfertig anschließen, Demontage, reinigen**
Baustromverteiler anliefern, aufstellen, betriebsfertig anschließen, Demontage, reinigen und Rücknahme nach Baustellenende.

Einheitspreis für vorstehende Verteilung
Menge: 1,000 psch

**9.75.90 Baustrom-Verteiler (EG1) entsprechend VDE und VDEW neueste Fassung.**
Baustrom-Verteiler (EG1) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.100 Baustromverteiler anliefern, aufstellen, betriebsfertig anschließen, Demontage, reinigen**
Baustromverteiler anliefern, aufstellen, betriebsfertig anschließen, Demontage, reinigen und Rücknahme nach Baustellenende.

Einheitspreis für vorstehende Verteilung
Menge: 1,000 psch

**9.75.110 Baustrom-Verteiler (OG1) entsprechend VDE und VDEW neueste Fassung.**
Baustrom-Verteiler (OG1) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.120 Baustromverteiler anliefern, aufstellen, betriebsfertig anschließen, Demontage, reinigen**
Baustromverteiler anliefern, aufstellen, betriebsfertig anschließen, Demontage, reinigen und Rücknahme nach Baustellenende.

Einheitspreis für vorstehende Verteilung
Menge: 1,000 psch

**9.75.130 Baustrom-Verteiler (OG2-1) entsprechend VDE und VDEW neueste Fassung.**
Baustrom-Verteiler (OG2-1) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.140 Baustromverteiler anliefern, aufstellen, betriebsfertig anschließen, Demontage, reinigen**
Baustromverteiler anliefern, aufstellen, betriebsfertig anschließen, Demontage, reinigen und Rücknahme nach Baustellenende.

Einheitspreis für vorstehende Verteilung
Menge: 1,000 psch

**9.75.150 Baustrom-Verteiler (OG2-2) entsprechend VDE und VDEW neueste Fassung.**
Baustrom-Verteiler (OG2-2) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.160 Baustromverteiler anliefern, aufstellen, betriebsfertig anschließen, Demontage, reinigen**
Baustromverteiler anliefern, aufstellen, betriebsfertig anschließen, Demontage, reinigen und Rücknahme nach Baustellenende.

Einheitspreis für vorstehende Verteilung
Menge: 1,000 psch

**9.75.170 Baustrom-Verteiler (UG-Bestand) entsprechend VDE und VDEW neueste Fassung.**
Baustrom-Verteiler (UG-Bestand) entsprechend VDE und VDEW neueste Fassung.
Standfestes, robustes Gehäuse, Schutzart IP 43, mit Rohruntergestell, Paßschrauben und Sicherungserstbestückung, Schranktür mit Sicherheitsscheibe für die Zählerablesung,
Ausbau des Verteilers:
1  FI-Schutzschalter 40/0,03 A
1  FI-Schutzschalter 63/0,3 A
2  Anschlußsicherung bis d02/63 A
1  Hauschalter bis 100 A
2  CEE-Kragensteckdosen 16 A
1  CEE-Kragensteckdosen 32 A
1  CEE-Kragensteckdosen 63 A
3  Schukosteckdosen 16 A

einschl.
Wartung und Unterhaltung der Baustromanlage gemäß VDE 0115, ständige Überprüfung aller Anlagenteile,
insbesondere der Schutzeinrichtungen unter
Beachtung der VDE-und Unfallverhütungsvorschriften.

Mietpreis pro Monat
Menge: 11,000 Mt

**9.75.180 Baustromverteiler anliefern, aufstellen, betriebsfertig anschließen, Demontage, reinigen**
Baustromverteiler anliefern, aufstellen, betriebsfertig anschließen, Demontage, reinigen und Rücknahme nach Baustellenende.

Einheitspreis für vorstehende Verteilung
Menge: 1,000 psch

**9.75.190 Kleinverteiler (1) für eine provisorische Baubeleuchtung während der Bauzeit bestehend**
Kleinverteiler (1) für eine provisorische Baubeleuchtung während der Bauzeit bestehend aus:

- 1 St Kleinverteiler IP 65
- 2 St Automaten B16 1 polig
- 1 St Fehlerstromschutzschalter 4polig 40A/0,03A
- 1 St Hand/Automatikschalter
- 1 St Zeitschaltuhr
- Komplett ausgebaut
- einschl. allem systembedingten Zubehör.

einschl.
Wartung und Unterhaltung der Baustromanlage gemäß VDE 0115, ständige Überprüfung aller Anlagenteile,
insbesondere der Schutzeinrichtungen unter
Beachtung der VDE-und Unfallverhütungsvorschriften.

Mietpreis pro Monat
Menge: 11,000 Mt

**9.75.200 Kleinverteiler anliefern, aufstellen, betriebsfertig anschließen, Demontage, reinigen und**
Kleinverteiler anliefern, aufstellen, betriebsfertig anschließen, Demontage, reinigen und Rücknahme nach Baustellenende.

Einheitspreis für vorstehende Verteilung
Menge: 1,000 St

**9.75.210 Kleinverteiler (2) für eine provisorische Baubeleuchtung während der Bauzeit bestehend**
Kleinverteiler (2) für eine provisorische Baubeleuchtung während der Bauzeit bestehend aus:

- 1 St Kleinverteiler IP 65
- 2 St Automaten B16 1 polig
- 1 St Fehlerstromschutzschalter 4polig 40A/0,03A
- 1 St Hand/Automatikschalter
- 1 St Zeitschaltuhr
- Komplett ausgebaut
- einschl. allem systembedingten Zubehör.

einschl.
Wartung und Unterhaltung der Baustromanlage gemäß VDE 0115, ständige Überprüfung aller Anlagenteile,
insbesondere der Schutzeinrichtungen unter
Beachtung der VDE-und Unfallverhütungsvorschriften.

Mietpreis pro Monat
Menge: 11,000 Mt

**9.75.220 Kleinverteiler anliefern, aufstellen, betriebsfertig anschließen, Demontage, reinigen und**
Kleinverteiler anliefern, aufstellen, betriebsfertig anschließen, Demontage, reinigen und Rücknahme nach Baustellenende.

Einheitspreis für vorstehende Verteilung
Menge: 1,000 St

**9.75.230 H07RN-F 5 G 10 provisorisch an Decken und Wänden**
Gummischlauchleitung fuer mittlere
mechanische Beanspruchung, H07RN-F
5 G 10qmm
(1 )Verlegeart in Teillängen provisorisch
in Leerrohren oder gesichert im Gelände
einschl. Klein u. Befestigungsmaterial
Menge: 250,000 m

**9.75.240 H07RN-F 5 G 25 provisorisch an Decken und Wänden**
Gummischlauchleitung fuer mittlere
mechanische Beanspruchung, H07RN-F
5 G 25qmm
(1 )Verlegeart in Teillängen provisorisch
in Leerrohren oder gesichert im Gelände
einschl. Klein u. Befestigungsmaterial
Menge: 50,000 m

**9.75.250 Gummischlauchleitung H07RN-F 3 G 2,5**
Gummischlauchleitung H07RN-F 3 G 2,5

für mittlere mechanische Beanspruchung,
H07RN-F 3 G 2,5, Verlegeart in
Teillängen provisorisch in Leerrohren
oder gesichert im Gelände
einschl. Klein u. Befestigungsmaterial

Mietpreis für die Dauer der Bauzeit
Menge: 300,000 m

**9.75.260 FR-Abzweigdosen 100x100 mm a.P.gr.**
FR-Abzweigdosen 100x100 mm a.P.gr. einschl. Klemmen und Deckel

Mietpreis für die Dauer der Bauzeit
Menge: 30,000 St

**9.75.270 FR-Ausschalter a.P.gr.**
FR-Ausschalter a.P.gr.

Mietpreis für die Dauer der Bauzeit
Menge: 4,000 St

**9.75.280 LED-Feuchtraum-Wannenleuchte**
LED-Feuchtraum-Wannenleuchte
einschl. Leuchtmittel, 2mtr Gummikabel 3x1,5mm²
auf Montageplatte mit 1 St. Klemmdose mit Klemmen
oder gleichwertig

Mietpreis für die Dauer der Bauzeit
Menge: 50,000 St

*Hinweis: Nachfolgend aufgeführte Stundenlohnarbeiten dienen zur Aufrechterhaltung des lau*
Nachfolgend aufgeführte Stundenlohnarbeiten dienen zur Aufrechterhaltung des laufenden Betriebes während der Bauphase bzw. für das Versetzen des Bauprovisorium nach Angabe der Bauleitung.

**9.75.290 Obermonteur/-in sämtliche Kosten/Zuschläge**
STLB-Bau 2025-10 091
Stundenlohnarbeiten durch Obermonteur/-in
der Verrechnungssatz für die jeweilige Arbeitskraft umfasst sämtliche Aufwendungen wie Lohn- und Gehaltskosten, Lohn- und Gehaltsnebenkosten, Zuschläge, lohngebundene und lohnabhängige Kosten, sonstige Sozialkosten, Gemeinkosten, Wagnis und Gewinn.
Menge: 10,000 h

**9.75.300 Monteur/-in sämtliche Kosten/Zuschläge**
STLB-Bau 2025-10 091
Stundenlohnarbeiten durch Monteur/-in
der Verrechnungssatz für die jeweilige Arbeitskraft umfasst sämtliche Aufwendungen wie Lohn- und Gehaltskosten, Lohn- und Gehaltsnebenkosten, Zuschläge, lohngebundene und lohnabhängige Kosten, sonstige Sozialkosten, Gemeinkosten, Wagnis und Gewinn.
Menge: 10,000 h

#### Abschni 9.77 Brandschutzmaßnahmen und Rauchabzugsanlagen

*Hinweis: 499.77 Brandschutzmaßnahmen*

*Hinweis: Kalkulatorischer Hinweis*
Kalkulatorischer Hinweis
Bei sämtlichen Brandabschottungen sind die Kennzeichnungsschilder mit einzukalkulieren, auch wenn dies nicht separat vermerk ist.

Leistungsumfang
Der Auftragnehmer hat sämtliche im Zuge der Elektroinstallationsarbeiten hergestellten, veränderten oder berührten Brandschutzabschottungen vollständig, lückenlos und prüffähig zu dokumentieren.
Dokumentationsinhalt
Je Abschottung sind mindestens folgende Angaben zu erfassen:
- eindeutige Zuordnung (Gebäude, Geschoss, Raum)
- Bauteil (Wand oder Decke)
- Art der Abschottung inkl. System, Hersteller und bauaufsichtlicher Zulassung
- Ausführungsdatum
Fotodokumentation
Je Abschottung sind mindestens:
- 1 Übersichtsaufnahme der Einbausituation
- 1 Detailaufnahme der Ausführung und Kennzeichnung
in Farbe, scharf und eindeutig zuordenbar zu erstellen.
Form der Dokumentation
Die Dokumentation ist digital im PDF-Format inkl. strukturierter Fotonachweise zu übergeben. Die Übergabe hat spätestens zur Abnahme der Leistung zu erfolgen.
Unvollständige oder mangelhafte Dokumentationen gelten als nicht erbracht.
Technische und rechtliche Anforderungen
Die Dokumentation hat gemäß MLAR, den jeweiligen bauaufsichtlichen Zulassungen, dem Brandschutzkonzept sowie den anerkannten Regeln der Technik zu erfolgen. Die dauerhafte Kennzeichnung der Abschottungen ist Bestandteil der Leistung.
Abrechnung
Die Leistung ist vollständig in die Einheitspreise einzukalkulieren.
Eine gesonderte Vergütung erfolgt nicht.

*Hinweis: Vorbemerkungen*
Vorbemerkungen

Die beschriebenen Brandschutzmaßnahmen sind für Brandabschnitte, Rauchabschnitte und Fluchtwege
erforderlich.

Der Anbieter ist verpflichtet, die amtlichen
Bescheinigungen für die von ihm angebotenen
Brandschutzmaßnahmen vorzulegen.
Diese Bescheinigungen können sein:
- Prüfzeugnis
- Prüfbescheid
- allgemeine bauaufsichtliche Zulassung
Diese Bauscheinigung sind vor Baubeginn vorzulegen und
nach Abschluß der Arbeiten den Revisionsunterlagen
beizufügen.

Kabelabschottungen und Kabelkanäle sind mit den
Zulassungs- und Abnahmeschildern dauerhaft zu
kennzeichnen.
Ausführungen sind so zu legen, das mehrere Kabel /
Leitungen durch eine Durchführung geführt werden
können.

*Hinweis: Mineralwolleschott S30*

**9.77.10 Brandschutzabschottung Leitungsanlagen MW-Pl.Schott S30 0,01-0,02m2 Gebäude Wand D 210mm**
STLB-Bau 2025-10 047
Brandschutzabschottung an Kabel-/Leitungsanlagen als Mineralwolleplattenschott, Feuerwiderstandsklasse S 30 DIN 4102-9, mit allgemeinem bauaufsichtlichen Prüfzeugnis/allgemeiner bauaufsichtlicher Zulassung, Querschnitt über 0,01 bis 0,02 m2, Baustoffklasse DIN 4102-1 A (nichtbrennbar), Schmelzpunkt größer gleich 1000 Grad C, im Gebäude, Arbeitshöhe des Montageortes bis 3,5 m über der Standfläche des hierfür erforderlichen Gerüstes, Wand als Trennwand in Ständerbauart, Dicke 210 mm.
Menge: 4,000 St

**9.77.20 Brandschutzabschottung Leitungsanlagen MW-Pl.Schott S30 0,02-0,05m2 Gebäude Wand D 210mm**
STLB-Bau 2025-10 047
Brandschutzabschottung an Kabel-/Leitungsanlagen als Mineralwolleplattenschott, Feuerwiderstandsklasse S 30 DIN 4102-9, mit allgemeinem bauaufsichtlichen Prüfzeugnis/allgemeiner bauaufsichtlicher Zulassung, Querschnitt über 0,02 bis 0,05 m2, Baustoffklasse DIN 4102-1 A (nichtbrennbar), Schmelzpunkt größer gleich 1000 Grad C, im Gebäude, Arbeitshöhe des Montageortes bis 3,5 m über der Standfläche des hierfür erforderlichen Gerüstes, Wand als Trennwand in Ständerbauart, Dicke 210 mm.
Menge: 2,000 St

**9.77.30 Brandschutzabschottung Leitungsanlagen MW-Pl.Schott S30 0,05-0,1m2 Gebäude Wand D 210mm**
*** Schwerpunktposition
STLB-Bau 2025-10 047
Brandschutzabschottung an Kabel-/Leitungsanlagen als Mineralwolleplattenschott, Feuerwiderstandsklasse S 30 DIN 4102-9, mit allgemeinem bauaufsichtlichen Prüfzeugnis/allgemeiner bauaufsichtlicher Zulassung, Querschnitt über 0,05 bis 0,1 m2, Baustoffklasse DIN 4102-1 A (nichtbrennbar), Schmelzpunkt größer gleich 1000 Grad C, im Gebäude, Arbeitshöhe des Montageortes bis 3,5 m über der Standfläche des hierfür erforderlichen Gerüstes, Wand als Trennwand in Ständerbauart, Dicke 210 mm.
Menge: 4,000 St

**9.77.40 Brandschutzabschottung Leitungsanlagen MW-Pl.Schott S30 0,1-0,2m2 Gebäude Wand D 210mm**
STLB-Bau 2025-10 047
Brandschutzabschottung an Kabel-/Leitungsanlagen als Mineralwolleplattenschott, Feuerwiderstandsklasse S 30 DIN 4102-9, mit allgemeinem bauaufsichtlichen Prüfzeugnis/allgemeiner bauaufsichtlicher Zulassung, Querschnitt über 0,1 bis 0,2 m2, Baustoffklasse DIN 4102-1 A (nichtbrennbar), Schmelzpunkt größer gleich 1000 Grad C, im Gebäude, Arbeitshöhe des Montageortes bis 3,5 m über der Standfläche des hierfür erforderlichen Gerüstes, Wand als Trennwand in Ständerbauart, Dicke 210 mm.
Menge: 4,000 St

**9.77.50 Brandschutzabschottung Leitungsanlagen MW-Pl.Schott S30 0,3-0,4m2 Gebäude Wand D 210mm**
STLB-Bau 2025-10 047
Brandschutzabschottung an Kabel-/Leitungsanlagen als Mineralwolleplattenschott, Feuerwiderstandsklasse S 30 DIN 4102-9, mit allgemeinem bauaufsichtlichen Prüfzeugnis/allgemeiner bauaufsichtlicher Zulassung, Querschnitt über 0,3 bis 0,4 m2, Baustoffklasse DIN 4102-1 A (nichtbrennbar), Schmelzpunkt größer gleich 1000 Grad C, im Gebäude, Arbeitshöhe des Montageortes bis 3,5 m über der Standfläche des hierfür erforderlichen Gerüstes, Wand als Trennwand in Ständerbauart, Dicke 210 mm.
Menge: 1,000 St

*Hinweis: Mineralwolleschott S90*

**9.77.60 Brandschutzabschottung Kabel S90 Gebäude Wand D 240mm**
STLB-Bau 2025-10 047
Brandschutzabschottung an Kabeln Feuerwiderstandsklasse S 90 DIN 4102-9, nach Leitungsanlagen-Richtlinie (LAR) des Bundeslandes der Ausführung/Muster Leitungsanlagen-Richtlinie (MLAR), freier Ringspalt im Durchbruch über 15 bis 30 mm, Spalt füllen mit Mineralwolle, Baustoffklasse DIN 4102-1 A (nichtbrennbar), Schmelzpunkt größer gleich 1000 Grad C, im Gebäude, Arbeitshöhe des Montageortes bis 3,5 m über der Standfläche des hierfür erforderlichen Gerüstes, Wand aus Mauerwerk, Dicke 240 mm.
Menge: 10,000 St

**9.77.70 Brandschutzabschottung Leitungsanlagen MW-Pl.Schott S90 0,1-0,2m2 Gebäude Wand D 260mm**
STLB-Bau 2025-10 047
Brandschutzabschottung an Kabel-/Leitungsanlagen als Mineralwolleplattenschott, Feuerwiderstandsklasse S 90 DIN 4102-9, mit allgemeinem bauaufsichtlichen Prüfzeugnis/allgemeiner bauaufsichtlicher Zulassung, Querschnitt über 0,1 bis 0,2 m2, Baustoffklasse DIN 4102-1 A (nichtbrennbar), Schmelzpunkt größer gleich 1000 Grad C, im Gebäude, Arbeitshöhe des Montageortes bis 3,5 m über der Standfläche des hierfür erforderlichen Gerüstes, Wand aus Mauerwerk, Dicke 260 mm.
Menge: 4,000 St

**9.77.80 Brandschutzabschottung Leitungsanlagen MW-Pl.Schott S90 0,3-0,4m2 Gebäude Wand D 260mm**
STLB-Bau 2025-10 047
Brandschutzabschottung an Kabel-/Leitungsanlagen als Mineralwolleplattenschott, Feuerwiderstandsklasse S 90 DIN 4102-9, mit allgemeinem bauaufsichtlichen Prüfzeugnis/allgemeiner bauaufsichtlicher Zulassung, Querschnitt über 0,3 bis 0,4 m2, Baustoffklasse DIN 4102-1 A (nichtbrennbar), Schmelzpunkt größer gleich 1000 Grad C, im Gebäude, Arbeitshöhe des Montageortes bis 3,5 m über der Standfläche des hierfür erforderlichen Gerüstes, Wand aus Mauerwerk, Dicke 260 mm.
Menge: 4,000 St

**9.77.90 Brandschutzabschottung Kabel EI30 Gebäude Wand D 240mm**
STLB-Bau 2025-10 047
Brandschutzabschottung an Kabeln Klassifizierung EI 30 DIN EN 13501-2, nach Leitungsanlagen-Richtlinie (LAR) des Bundeslandes der Ausführung/Muster Leitungsanlagen-Richtlinie (MLAR), freier Ringspalt im Durchbruch über 15 bis 30 mm, Spalt füllen mit Mineralwolle, Baustoffklasse DIN 4102-1 A (nichtbrennbar), Schmelzpunkt größer gleich 1000 Grad C, im Gebäude, Arbeitshöhe des Montageortes bis 3,5 m über der Standfläche des hierfür erforderlichen Gerüstes, Wand aus Stahlbeton, Dicke 240 mm.
Menge: 5,000 St

**9.77.100 Brandschutzabschottung Kabel EI30 Gebäude Wand D 200mm**
STLB-Bau 2025-10 047
Brandschutzabschottung an Kabeln Klassifizierung EI 30 DIN EN 13501-2, nach Leitungsanlagen-Richtlinie (LAR) des Bundeslandes der Ausführung/Muster Leitungsanlagen-Richtlinie (MLAR), freier Ringspalt im Durchbruch über 30 bis 40 mm, Spalt füllen mit Mineralwolle, Baustoffklasse DIN 4102-1 A (nichtbrennbar), Schmelzpunkt größer gleich 1000 Grad C, im Gebäude, Arbeitshöhe des Montageortes bis 5,5 m über der Standfläche des hierfür erforderlichen Gerüstes, Gerüst wird gesondert vergütet, Wand aus Stahlbeton, Dicke 200 mm.
Menge: 6,000 St

**9.77.110 Brandschutzabschottung Kabel EI30 Gebäude Decke D 200mm**
STLB-Bau 2025-10 047
Brandschutzabschottung an Kabeln Klassifizierung EI 30 DIN EN 13501-2, nach Leitungsanlagen-Richtlinie (LAR) des Bundeslandes der Ausführung/Muster Leitungsanlagen-Richtlinie (MLAR), freier Ringspalt im Durchbruch über 30 bis 40 mm, Spalt füllen mit Mörtel DIN 18580, Mörtelklasse 10, im Gebäude, Arbeitshöhe des Montageortes bis 5,5 m über der Standfläche des hierfür erforderlichen Gerüstes, Gerüst wird gesondert vergütet, Decke aus Stahlbeton, Dicke 200 mm.
Menge: 3,000 St

**9.77.120 Brandschutzabschottung Kabel S90 Gebäude Wand D 240mm**
STLB-Bau 2025-10 047
Brandschutzabschottung an Kabeln Feuerwiderstandsklasse S 90 DIN 4102-9, nach Leitungsanlagen-Richtlinie (LAR) des Bundeslandes der Ausführung/Muster Leitungsanlagen-Richtlinie (MLAR), freier Ringspalt im Durchbruch über 15 bis 30 mm, Spalt füllen mit Mineralwolle, Baustoffklasse DIN 4102-1 A (nichtbrennbar), Schmelzpunkt größer gleich 1000 Grad C, im Gebäude, Arbeitshöhe des Montageortes bis 3,5 m über der Standfläche des hierfür erforderlichen Gerüstes, Wand aus Stahlbeton, Dicke 240 mm.
Menge: 20,000 St

*Hinweis: Kabelschottung (Brandschutzkissen)*
Kabelschottung S90 (Brandschutzkissen) temporäre Abschottungen während der Bauphase.

Brandschutzkissen aus nichtbrennbarem Glasgewebe, gefüllt mit Mineralwolle. Wiederverwendbar und flexibel einsetzbar.

**9.77.130 Brandschutzkissen Feuerbeständig mind.90min, Größe 150x200x40 mm**
Brandschutzkissen Feuerbeständig mind.90min, Größe  150x200x40 mm oder ähnlich
Menge: 6,000 St

**9.77.140 Brandschutzkissen Feuerbeständig mind.90min, Größe 300x200x40 mm**
Brandschutzkissen Feuerbeständig mind.90min, Größe  300x200x40 mm oder ähnlich
Menge: 8,000 St

**9.77.150 Brandschutzkissen Feuerbeständig mind.90min, Größe 300x200x100 mm**
Brandschutzkissen Feuerbeständig mind.90min, Größe  300x200x100 mm oder ähnlich
Menge: 8,000 St

*Hinweis: Verkleidung von Kabelrinnen mit Feuerschutzplatten in*
Verkleidung von Kabelrinnen mit Feuerschutzplatten in
der Feuerwiderstandsklasse I 30 bzw. I 90 nach DIN
4102, Teil 11 zur Verhinderung der Brandübertragung
von innen nach außen (Schutz von Rettungswegen und
Fluren bei Kabelbränden) herstellen.
Die Kanalverkleidung erfolgt in 2-, 3- und 4-seitiger
Ausführung. Die Breite der Kanalverkleidung ergibt
sich aus den örtlichen Gegebenheiten und muss
entsprechend ausgeführt werden. Die Werksleistung
versteht sich einschließlich Lieferung und Montage der
Unterkonstruktion und erfolgt gemäß Herstellervorschrift bzw. Prüfzeugnis. Das angebotene System muss von einer vom Deutschen Institut für Bautechnik anerkannten
Materialprüfanstalt geprüft sein und gemäß Prüfzeugnis
bzgl. der Feuerwiderstandsklasse klassifiziert sein.
Die Überwachung der verwendeten Baustoffe ist
nachzuweisen.

**9.77.160 Brandschutzbekl. Beflammung innen Gipsfaserpl D 23mm I90**
STLB-Bau 2025-10 047
Brandschutzbekleidung an Kabel-/Leitungsanlagen, Beflammung von innen, rechteckig, mit allgemeinem bauaufsichtlichen Prüfzeugnis, mit Brandschutzplatten aus Gipsfaser, Dicke 23 mm, Feuerwiderstandsklasse I 90 DIN 4102-11, waagerecht, Arbeitshöhe der zu bearbeitenden oder zu bekleidenden Fläche bis 3,5 m über der Standfläche des hierfür erforderlichen Gerüstes.
Menge: 5,000 m2

*Hinweis: RWA Treppenhäuser / Flur Untergeschoss*

**9.77.170 RWA-Zentrale (2,5A) in Kompaktbauweise**
*** Schwerpunktposition
RWA-Zentrale (2,5A) in Kompaktbauweise zum Anschluss von elektromotorisch betätigten Rauch- und Wärmeabzugssystemen in 24VDC-Technik.
TECHNISCHE DATEN (Bemessungswerte)
Betriebsspannung: 230 V AC (195 - 253 V AC 50/60 Hz)
Max. Leistungsaufnahme: 115 W
Ausgangsspannung: 24 V DC (20 - 28 V DC / 2 Vpp)
Ausgangsstrom: 2,5 A
Umgebungstemperatur: -5°C … +40°C
Schutzart: IP30
Gehäuse: AP, Stahlblech, RAL 7035 (lichtgrau)
Abmessungen (BxHxT): 225 x 285 x 122 mm
Anschlussklemmen: 1,5 mm2 / Antriebe: 4 mm2 (starr)
VdS Anerkennungs-Nr.: G 514001
Grundplatine: 1 RWA-Gruppe / 1 Lüftungsgruppe
inkl. 2 x 2,3Ah / 12V Notstromakkus
Zertifikate
VdS- Anerkennung G 514001

Inkl. Sachkundenachweis bzw. Autorisierung des Herstellers erforderlich
Menge: 3,000 St

**9.77.180 Manuelle Handsteuereinrichtung (HSE)**
Manuelle Handsteuereinrichtung (HSE)
HSE-Taster zur manuellen Auslösung der RWA-Zentrale
mit optischen Statusanzeigen im bruchfesten aP- Kunststoffgehäuse (ABS)
Gehäusemaße: (B x H x T): 130 x 130 x 32 mm

Tasterfunktionen:
- NOT-AUF
- RWA-ZU
LED-Statusanzeigen:
- NOT-AUF
- Betrieb
- Störung
Menge: 3,000 St

**9.77.190 Manuelle Handsteuereinrichtung Nebenbedienstelle (HSE N)**
Manuelle Handsteuereinrichtung Nebenbedienstelle (HSE N)
HSE N Taster zur manuellen Auslösung der RWA-Zentrale
mit optischer Anzeige bruchfesten aP- Kunststoffgehäuse (ABS)
Gehäusemaße: (B x H x T): 130 x 130 x 32 mm

Tasterfunktionen:
- NOT-AUF
- RWA-ZU
LED-Anzeigen:
- NOT-AUF
Menge: 3,000 St

**9.77.200 Optischer Rauchmelder**
Optischer Rauchmelder
Nach dem Streulichtprinzip intelligenter Melder mit hinterlegten Brandalgorithmen zur Vermeidung von Täuschungsalarmen, Alarmschwellennachführung mit Bereichsendmeldung,
Anzeige bei Alarmierung durch rote LED.
Zur Anschaltung an die RWA - Zentrale EMB 7300

Betriebsspannung:  24 Volt DC
Ruhestrom:  0,1 mA
Schutzart:  IP 44
Farbe:  Elektroweiß
Maße:  Ø 100 mm x 50 mm. (mit aP - Sockel)

Zertifikate:
VdS - Anerkennungsnummer: G 29 70 47
Menge: 3,000 St

**9.77.210 Einbau und Funktionsprüfung**
Einbau und Funktionsprüfung durch einen vom Hersteller autorisierten Sachkundigen
Menge: 3,000 St

**9.77.220 Inbetriebnahme und Abnahme**
Inbetriebnahme und Abnahme
Abnahme der RWA-Anlage durch einen behördlich anerkannten Sachverständigen und Übergabe der Abnahmeprotokolle (einschließlich Sachverständigenkosten)
Menge: 3,000 St

*Hinweis: RWA Pausenhalle*

**9.77.230 RWA-Zentrale (10A) in Kompaktbauweise**
RWA-Zentrale (10A) in Kompaktbauweise zum Anschluss
von elektromotorisch betätigten Rauch- und
Wärmeabzugssystemen in 24VDC-Technik.

TECHNISCHE DATEN (Bemessungswerte)
Betriebsspannung: 230 V AC (195 - 253 V AC, 50/60 Hz)
Leistungsaufnahme: 240 W
Ausgangsspannung: 24 V DC (20 - 28 V DC / 0,5 Vpp)
Ausgangsstrom: 10 A
Umgebungstemperatur: -5°C … + 40°C
Schutzart: IP40
IP54 mit optionalen
Wandbefestigungslaschen/Dichtungen
Gehäuse: a.P. Stahlblech, RAL 7035 (lichtgrau)
Abmessungen (BxHxT): 400 x 300 x 150 mm
Anschlussklemmen: 1,5 mm2 / Antriebe: 6 mm2 (starr)
Grundplatine: 1 RWA-Gruppe / 2 Lüftungsgruppen
inkl. 2x 12 V / 7Ah Notstromakkus
Zertifikate VdS- Anerkennung G 514001

Inbetriebnahme:
Sachkundenachweis bzw. Autorisierung des Herstellers erforderlich
Menge: 1,000 St

**9.77.240 Manuelle Handsteuereinrichtung (HSE)**
Manuelle Handsteuereinrichtung (HSE)
HSE-Taster zur manuellen Auslösung der RWA-Zentrale
mit optischen Statusanzeigen im bruchfesten aP- Kunststoffgehäuse (ABS)
Gehäusemaße: (B x H x T): 130 x 130 x 32 mm

Tasterfunktionen:
- NOT-AUF
- RWA-ZU
LED-Statusanzeigen:
- NOT-AUF
- Betrieb
- Störung
Menge: 1,000 St

**9.77.250 Manuelle Handsteuereinrichtung Nebenbedienstelle (HSE N)**
Manuelle Handsteuereinrichtung Nebenbedienstelle (HSE N)
HSE N Taster zur manuellen Auslösung der RWA-Zentrale
mit optischer Anzeige bruchfesten aP- Kunststoffgehäuse (ABS)
Gehäusemaße: (B x H x T): 130 x 130 x 32 mm

Tasterfunktionen:
- NOT-AUF
- RWA-ZU
LED-Anzeigen:
- NOT-AUF
Menge: 1,000 St

**9.77.260 Optischer Rauchmelder**
Optischer Rauchmelder
Nach dem Streulichtprinzip intelligenter Melder mit hinterlegten Brandalgorithmen zur Vermeidung von Täuschungsalarmen, Alarmschwellennachführung mit Bereichsendmeldung,
Anzeige bei Alarmierung durch rote LED.
Zur Anschaltung an die RWA - Zentrale EMB 7300

Betriebsspannung:  24 Volt DC
Ruhestrom:  0,1 mA
Schutzart:  IP 44
Farbe:  Elektroweiß
Maße:  Ø 100 mm x 50 mm. (mit aP - Sockel)

Zertifikate:
VdS - Anerkennungsnummer: G 29 70 47
Menge: 1,000 St

**9.77.270 Einbau und Funktionsprüfung**
Einbau und Funktionsprüfung durch einen vom Hersteller autorisierten Sachkundigen
Menge: 1,000 St

**9.77.280 Inbetriebnahme und Abnahme**
Inbetriebnahme und Abnahme
Abnahme der RWA-Anlage durch einen behördlich anerkannten Sachverständigen und Übergabe der Abnahmeprotokolle (einschließlich Sachverständigenkosten)
Menge: 1,000 St

*Hinweis: RWA Sporthalle*

**9.77.290 RWA-Zentrale (24A) in Kompaktbauweise**
RWA-Zentrale (24A) in Kompaktbauweise zum Anschluss
von elektromotorisch betätigten Rauch- und
Wärmeabzugssystemen in 24VDC-Technik.

TECHNISCHE DATEN (Bemessungswerte)
Betriebsspannung: 230 V AC (195 - 253 V AC, 50/60 Hz)
Ausgangsspannung: 24 V DC (20 - 28 V DC / 0,5 Vpp)
Ausgangsstrom: 24 A
Umgebungstemperatur: -5°C … + 40°C
Schutzart: IP40
Gehäuse: a.P. Stahlblech, RAL 7035 (lichtgrau)
Abmessungen (BxHxT): 600 x 600 x 250 mm
Anschlussklemmen: 2,5 mm2
Antriebe: 6 mm2 (starr)
Grundplatine: 5 RWA-Gruppen für bis 10 Antriebe (1,4A)
mit Leitungsüberwachung
inkl. 2x 12 V / 18Ah Notstromakkus
Drive Modul mit Motorleitungsüberwachung max.10A
BUS-Vernetzungsmodul CAN-Bus
Geprüft nach EN12101-10 / prEN12101-9
und nach VdS 2581 und 2593.
Umweltklasse 1 (EN12101)
VdS-Anerkennungsnummer: G 512005

Inkl. Sachkundenachweis bzw. Autorisierung des Herstellers erforderlich
Menge: 4,000 St

**9.77.300 Anschaltmodul für Einbau in BMZ NOT-AUF**
Anschaltmodul für Einbau in BMZ NOT-AUF von
BMZ an RWA-Zentralen  zur Aufschaltung
externer Schließer an
NOT-AUF Linie;
incl. Leitungsüberwachung bis Anschaltmodul
Betriebsspannung: 24 V DC
Ruhestromverbrauch: <10 mA
Umgebungstemperatur: 0 ... +40 °C
Gehäuse: ohne, bestückte Leiterplatte
Abmessungen (BxHxT): 27 x 19 x 13 mm
Anschlüsse: Schraubklemmen 1,5 mm2 (starr)
BMZ-Kontakt: Schließer (NO) bei Alarmauslösung
Menge: 4,000 St

**9.77.310 Konfiguration v.g. Zentrale**
Konfiguration v.g. Zentrale zur gemeinsamen
Vernetzung der 4 Anlagen.
Menge: 4,000 St

**9.77.320 Manuelle Handsteuereinrichtung (HSE)**
Manuelle Handsteuereinrichtung (HSE)
HSE-Taster zur manuellen Auslösung der RWA-Zentrale
mit optischen Statusanzeigen im bruchfesten aP- Kunststoffgehäuse (ABS)
Gehäusemaße: (B x H x T): 130 x 130 x 32 mm

Tasterfunktionen:
- NOT-AUF
- RWA-ZU
LED-Statusanzeigen:
- NOT-AUF
- Betrieb
- Störung
Menge: 4,000 St

**9.77.330 Manuelle Handsteuereinrichtung Nebenbedienstelle (HSE N)**
Manuelle Handsteuereinrichtung Nebenbedienstelle (HSE N)
HSE N Taster zur manuellen Auslösung der RWA-Zentrale
mit optischer Anzeige bruchfesten aP- Kunststoffgehäuse (ABS)
Gehäusemaße: (B x H x T): 130 x 130 x 32 mm

Tasterfunktionen:
- NOT-AUF
- RWA-ZU
LED-Anzeigen:
- NOT-AUF
Menge: 4,000 St

**9.77.340 Mehrpreis für v.g. Handsteuereinrichtung in ballwurfsicherer Ausführung**
Mehrpreis für v.g. Handsteuereinrichtung in ballwurfsicherer Ausführung (z.B.: Schutzgitter)
Menge: 4,000 St

**9.77.350 Optischer Rauchmelder**
Optischer Rauchmelder
Nach dem Streulichtprinzip intelligenter Melder mit hinterlegten Brandalgorithmen zur Vermeidung von Täuschungsalarmen, Alarmschwellennachführung mit Bereichsendmeldung,
Anzeige bei Alarmierung durch rote LED.
Zur Anschaltung an die RWA - Zentrale EMB 7300

Betriebsspannung:  24 Volt DC
Ruhestrom:  0,1 mA
Schutzart:  IP 44
Farbe:  Elektroweiß
Maße:  Ø 100 mm x 50 mm. (mit aP - Sockel)

Zertifikate:
VdS - Anerkennungsnummer: G 29 70 47
Menge: 4,000 St

**9.77.360 Einbau und Funktionsprüfung**
Einbau und Funktionsprüfung durch einen vom Hersteller autorisierten Sachkundigen
Menge: 4,000 St

**9.77.370 Inbetriebnahme und Abnahme**
Inbetriebnahme und Abnahme
Abnahme der RWA-Anlage durch einen behördlich anerkannten Sachverständigen und Übergabe der Abnahmeprotokolle (einschließlich Sachverständigenkosten)
Menge: 4,000 St

#### Abschni 9.78 Begleitheizung

*Hinweis: 499.78 Begleitheizung*

*Hinweis: Rinnenheizung Neubau mit Verbindungsbau*
Rinnenheizung Neubau mit Verbindungsbau
- Fallrohre werden nicht beheizt
- Rinnen 2-fach beheizt
- Steuerung für einen Regler mit 2 Fühler

bestehend aus nachfolgenden Positionen:

**9.78.10 Selbstlimitiertes Industrieheizband als Begleitheizung**
*** Schwerpunktposition
Selbstlimitiertes Industrieheizband als Begleitheizung
für Bitumdächer- und rinnen bzw. als innenliegende Begleitheizung für Regenwasserleitungen.

Flexibles, selbstlimitierendes Flächenheizband,
bestehend aus zwei parallelen verzinnten
Kupferlitzen 1,2mm², dem dazwischenliegenden selbstbegrenzenden Kunstoffheizelement, einer
elektrischen Schutzisolation aus Polyolefin mit
Schutzgeflecht aus verzinnter Kupferlitze
(spez. Widerstand max. 0,009 Ohm/m gemäß VDE 0235)
und äußerem Schutzmantel aus modifiziertem
UV-beständigen Fluorpolymer, beständig gegen
Nässe und wässrige, anorganische Chemikalien.
Der Außenmantel ist äußerst robust, öl- und
säurebeständig.

Arbeitsweise:
Das Heizband ändert seine Heizleistung stark in
Abhängigkeit von der Umgebungstemperatur.
Es reguliert, begrenzt und sichert dadurch die Heizleistung
an jeder Stelle der beheizten Flächen

Technische Daten:
Nennleistung in Luft:  18 W/m
in Eiswasser:  36 W/m
max. Heizkreislänge bei  60 m 16 A
C-Charakteristik  80 m 20 A
min. Biegeradius  10 mm
Nennspannung  230 V
max. Umgebungstemp.
eingeschaltet  65° C
max. Umgebungstemp.
ausgeschaltet  65° C
VDE-Reg.-Nr.  1885
Menge: 420,000 m

**9.78.20 Anschluss- und Endabschlussgarnitur bestehend aus Verschraubung,**
Anschluss- und Endabschlussgarnitur
bestehend aus Verschraubung,
Schrumpfschläuchen und Schlitzdichtungen
bzw.Übergangsmuffe
Menge: 12,000 St

**9.78.30 Kaltkabel zusätzlich bei Verwendung von Übergangsmuffen (keine Instal**
Kaltkabel zusätzlich bei Verwendung von
Übergangsmuffen (keine Installationsleitung)
Menge: 50,000 m

**9.78.40 Heizband T-Abzweigband**
Heizband T-Abzweigband
formvergossen als Übergang von
der Rinne zum Fallrohr
Menge: 1,000 St

**9.78.50 Kantenschutz für Übergang Rinne - Ablaufrohr bzw. zur**
Kantenschutz für Übergang
Rinne - Ablaufrohr bzw. zur
Fixierung des Heizbandes
Menge: 20,000 St

**9.78.60 Abstandshalter UV-beständig bei Heizbandmehrfachverlegung inkl.**
Abstandshalter UV-beständig bei
Heizbandmehrfachverlegung inkl.
Kabelbinder
Menge: 150,000 St

**9.78.70 Zugentlastung der Heizbänder im Fallrohr**
Zugentlastung der Heizbänder
im Fallrohr
(Tragrohr/Schrumpfschlauchrohr/Tragseil)
Menge: 12,000 St

**9.78.80 Digitale Temperatur- und Feuchteregelung zur Auswertung der Temperatur- und**
Digitale Temperatur- und Feuchteregelung zur
Auswertung der Temperatur- und Schneeverhältnisse,
für Einbau auf Hutschiene im Schaltschrank.
Anschuss von 1 - 2 Fühlereinheiten möglich.
Die Einstellung und Kontrolle bzw. Parametrierung erfolgt über 3 Menütasten inkl. Display. Ein Alarmausgang steht zur
Weitermeldung von Funktionsfehlern zur Verfügung.
Eine Temperatur- und Feuchtefühlerkombination mit 6 m
Anschlussleitung ist enthalten.
Maße: L110xB88xH60 mm
Menge: 1,000 St

**9.78.90 Elektronischer Temperatur- und Feuchtefühler zum Anschluss an digitale Temperatur- und**
Elektronischer Temperatur- und Feuchtefühler
zum Anschluss an digitale Temperatur- und Feuchteregelung mit 20 m Anschlussleitung
Menge: 1,000 St

**9.78.100 Steuereinrichtung in verschließbarem Gehäuse (Schutzart IP 54) ausgerüstet mit**
*** Schwerpunktposition
Steuereinrichtung in verschließbarem Gehäuse
(Schutzart IP 54) ausgerüstet mit FI-Schutzschalter.
Schalter für Hand-Null-Automatikbetrieb,
Hauptschütze, Steuerschütze, Signalleuchten,
Heizkreissicherungsautomaten C-16A 1-polig,
potentialfreie Betriebs- und FI-Störmeldung
zusätzlich sowie Klemmen für Zu- und
Abgangskabel.
Kpl. nach VDE verdrahtet.
Anschlussspannung: 400/230 V
Anschlussleitung: bis 15 KW
Maße: 800x600x240 mm
1 Regelgruppe, 9 - 12 Heizkreise
Menge: 1,000 St

**9.78.110 Erweiterung um Thermostat geregelte Schaltschrankheizung inkl. Vorsicherung**
Erweiterung um Thermostat geregelte
Schaltschrankheizung inkl. Vorsicherung
und Verdrahtungsanteil zur Kondensat-
Vermeidung
Aufstellung im Außenbereich
Menge: 1,000 St

**9.78.120 Anwendung DIN VDE 0100-534 Kombi-Ableiter DSH B TNS 255 FM**
Anwendung DIN VDE 0100-534
Kombi-Ableiter DSH B TNS 255 FM
4-poliger Kombiableiter für 230/400 V-
TNS-Systeme, Breite 4TE, mit Fernmeldekontakt Ableiter
Typ 1 + Typ 2 nach EN 61643-11
Anwendungsoptimierter Einsatz in kompakten
Elektoinstallationen
Funkstrecken-Technologie mit
Folgestrombegrenzung
Defektanzeige
Energetische Koordination nach DIN EN 62305-4
inkl. Klemmen, bis 16mm² Querschnitt,
inkl. Vorsicherungen
Menge: 1,000 St

**9.78.130 Planung der Anlage sowie Erstellung der Dokumentationsunterlagen bestehend aus:**
Planung der Anlage sowie Erstellung
der Dokumentationsunterlagen bestehend aus:
- Errichtungsbescheinigung
- Verlegeplan als AUTO-CAD und PDF-Datei
- Verteilerplan bzw. Reglerbeschreibung als
  PDF-Datei
- Technische Datenblätter als PDF Datei
- Gesamte Doku in digitaler Form
Menge: 1,000 psch

**9.78.140 Montageüberwachung, Isolationsmessung der verlegten Heizbänder, Prüfberichterstellung,**
Montageüberwachung, Isolationsmessung der
verlegten Heizbänder und Prüfberichterstellung
Menge: 1,000 St

**9.78.150 Inbetriebnahme der gesamten Anlage und Einweisung des Wartungspersonals nach**
Inbetriebnahme der gesamten Anlage und
Einweisung des Wartungspersonals nach Bedarf
Menge: 1,000 psch

*Hinweis: Bodenrinne inkl. 2 Fallrohre Altbau*
Bodenrinne inkl. 2 Fallrohre Altbau
- 2 Fallrohre ca. 12 m Altbau beheizt
- Rinnen 2-fach beheizt
- Steuerung  einen Regler mit  Fühler

bestehend aus nachfolgenden Positionen:

**9.78.160 Selbstlimitiertes Industrieheizband als Begleitheizung für Bitumdächer- und rinnen bzw.**
Selbstlimitiertes Industrieheizband als Begleitheizung
für Bitumdächer- und rinnen bzw. als innenliegende Begleitheizung für Regenwasserleitungen.

Flexibles, selbstlimitierendes Flächenheizband,
bestehend aus zwei parallelen verzinnten
Kupferlitzen 1,2mm², dem dazwischenliegenden selbstbegrenzenden Kunstoffheizelement, einer
elektrischen Schutzisolation aus Polyolefin mit
Schutzgeflecht aus verzinnter Kupferlitze
(spez. Widerstand max. 0,009 Ohm/m gemäß VDE 0235)
und äußerem Schutzmantel aus modifiziertem
UV-beständigen Fluorpolymer, beständig gegen
Nässe und wässrige, anorganische Chemikalien.
Der Außenmantel ist äußerst robust, öl- und
säurebeständig.

Arbeitsweise:
Das Heizband ändert seine Heizleistung stark in
Abhängigkeit von der Umgebungstemperatur.
Es reguliert, begrenzt und sichert dadurch die Heizleistung
an jeder Stelle der beheizten Flächen

Technische Daten:
Nennleistung in Luft:  18 W/m
in Eiswasser:  36 W/m
max. Heizkreislänge bei  60 m 16 A
C-Charakteristik  80 m 20 A
min. Biegeradius  10 mm
Nennspannung  230 V
max. Umgebungstemp.
eingeschaltet  65° C
max. Umgebungstemp.
ausgeschaltet  65° C
VDE-Reg.-Nr.  1885
Menge: 70,000 m

**9.78.170 Anschluss- und Endabschlussgarnitur bestehend aus Verschraubung,**
Anschluss- und Endabschlussgarnitur
bestehend aus Verschraubung,
Schrumpfschläuchen und Schlitzdichtungen
bzw. Übergangsmuffe
Menge: 3,000 St

**9.78.180 Kaltkabel zusätzlich bei Verwendung von Übergangsmuffen (keine Instal**
Kaltkabel zusätzlich bei Verwendung von
Übergangsmuffen (keine Installationsleitung)
Menge: 15,000 m

**9.78.190 Heizband T-Abzweigband formvergossen als Übergang von**
Heizband T-Abzweigband
formvergossen als Übergang von
der Rinne zum Fallrohr
Menge: 1,000 St

**9.78.200 Kantenschutz für Übergang Rinne - Ablaufrohr bzw. zur**
Kantenschutz für Übergang
Rinne - Ablaufrohr bzw. zur
Fixierung des Heizbandes
Menge: 2,000 St

**9.78.210 Abstandshalter UV-beständig bei Heizbandmehrfachverlegung inkl.**
Abstandshalter UV-beständig bei
Heizbandmehrfachverlegung inkl.
Kabelbinder
Menge: 35,000 St

**9.78.220 Zugentlastung der Heizbänder im Fallrohr**
Zugentlastung der Heizbänder
im Fallrohr
(Tragrohr/Schrumpfschlauchrohr/Tragseil)
Menge: 2,000 St

**9.78.230 Digitale Temperatur- und Feuchteregelung zur Auswertung der Temperatur- und**
Digitale Temperatur- und Feuchteregelung zur
Auswertung der Temperatur- und Schneeverhältnisse,
für Einbau auf Hutschiene im Schaltschrank.
Anschuss von 1 - 2 Fühlereinheiten möglich.
Die Einstellung und Kontrolle bzw. Parametrierung erfolgt über 3 Menütasten inkl. Display. Ein Alarmausgang steht zur
Weitermeldung von Funktionsfehlern zur Verfügung.
Eine Temperatur- und Feuchtefühlerkombination mit 6 m
Anschlussleitung ist enthalten.
Maße: L110xB88xH60 mm
Menge: 1,000 St

**9.78.240 Elektronischer Temperatur- und Feuchtefühler zum Anschluss an digitale Temperatur- und**
Elektronischer Temperatur- und Feuchtefühler
zum Anschluss an digitale Temperatur- und Feuchteregelung mit 20 m Anschlussleitung
Menge: 1,000 St

**9.78.250 Steuereinrichtung in verschließbarem Gehäuse (Schutzart IP 54) ausgerüstet mit**
Steuereinrichtung in verschließbarem Gehäuse
(Schutzart IP 54) ausgerüstet mit FI-Schutzschalter.
Schalter für Hand-Null-Automatikbetrieb,
Hauptschütze, Steuerschütze, Signalleuchten,
Heizkreissicherungsautomaten C-16A 1-polig,
potentialfreie Betriebs- und FI-Störmeldung
zusätzlich sowie Klemmen für Zu- und
Abgangskabel.
Kpl. nach VDE verdrahtet.
Anschlussspannung: 400/230 V
Anschlussleitung: bis 3 KW
Maße: 800x600x240 mm
1 Regelgruppe, 9 - 12 Heizkreise
Menge: 1,000 St

**9.78.260 Anwendung DIN VDE 0100-534**
Anwendung DIN VDE 0100-534
Kombi-Ableiter DSH B TNS 255 FM
4-poliger Kombi-Ableiter für 230/400 V-
TNS-Systeme, Breite 4TE, mit Fernmeldekontakt Ableiter
Typ 1 + Typ 2 nach EN 61643-11
Anwendungsoptimierter Einsatz in kompakten
Elektoinstallationen
Funkstrecken-Technologie mit
Folgestrombegrenzung
Defektanzeige
Energetische Koordination nach DIN EN 62305-4
inkl. Klemmen, bis 16mm² Querschnitt,
inkl. Vorsicherungen
Menge: 1,000 St

**9.78.270 Planung der Anlage sowie Erstellung der Dokumentationsunterlagen bestehend aus:**
Planung der Anlage sowie Erstellung
der Dokumentationsunterlagen bestehend aus:
- Errichtungsbescheinigung
- Verlegeplan als AUTO-CAD und PDF-Datei
- Verteilerplan bzw. Reglerbeschreibung als
  PDF-Datei
- Technische Datenblätter als PDF Datei
- Gesamte Doku in digitaler Form
Menge: 1,000 psch

**9.78.280 Montageüberwachung, Isolationsmessung der verlegten Heizbänder, Prüfberichterstellung,**
Montageüberwachung, Isolationsmessung der
verlegten Heizbänder, einschl. Prüfberichterstellung
Menge: 1,000 St

**9.78.290 Inbetriebnahme der gesamten Anlage und Einweisung des Wartungspersonals nach**
Inbetriebnahme der gesamten Anlage und
Einweisung des Wartungspersonals nach Bedarf
Menge: 1,000 psch

*Hinweis: Bodenrinne Einbringöffnung Hackschnitzelanlage*
Bodenrinne Einbringöffnung Hackschnitzelanlage
- Rinne 1-fach beheizt
- Steuerung  einen Regler mit  1 Fühler

bestehend aus nachfolgenden Positionen:

**9.78.300 Selbstlimitiertes Industrieheizband als Begleitheizung für Bitumdächer- und rinnen bzw.**
Selbstlimitiertes Industrieheizband als Begleitheizung
für Bitumdächer- und rinnen bzw. als innenliegende Begleitheizung für Regenwasserleitungen.

Flexibles, selbstlimitierendes Flächenheizband,
bestehend aus zwei parallelen verzinnten
Kupferlitzen 1,2mm², dem dazwischenliegenden selbstbegrenzenden Kunstoffheizelement, einer
elektrischen Schutzisolation aus Polyolefin mit
Schutzgeflecht aus verzinnter Kupferlitze
(spez. Widerstand max. 0,009 Ohm/m gemäß VDE 0235)
und äußerem Schutzmantel aus modyfiziertem
UV-beständigen Fluorpolymer, beständig gegen
Nässe und wässrige, anorganische Chemikalien.
Der Außenmantel ist äußerst robust, öl- und
säurebeständig.

Arbeitsweise:
Das Heizband ändert seine Heizleistung stark in
Abhängigkeit von der Umgebungstemperatur.
Es reguliert, begrenzt und sichert dadurch die Heizleistung
an jeder Stelle der beheizten Flächen

Technische Daten:
Nennleistung in Luft:  18 W/m
in Eiswasser:  36 W/m
max. Heizkreislänge bei  60 m 16 A
C-Charakteristik  80 m 20 A
min. Biegeradius  10 mm
Nennspannung  230 V
max. Umgebungstemp.
eingeschaltet  65° C
max. Umgebungstemp.
ausgeschaltet  65° C
VDE-Reg.-Nr.  1885
Menge: 50,000 m

**9.78.310 Anschluss- und Endabschlussgarnitur bestehend aus Verschraubung,**
Anschluss- und Endabschlussgarnitur
bestehend aus Verschraubung,
Schrumpfschläuchen und Schlitzdichtungen
bzw. Übergangsmuffe
Menge: 3,000 St

**9.78.320 Kaltkabel zusätzlich bei Verwendung von Übergangsmuffen (keine Instal**
Kaltkabel zusätzlich bei Verwendung von
Übergangsmuffen (keine Installationsleitung)
Menge: 15,000 m

**9.78.330 Heizband T-Abzweigband formvergossen als Übergang von**
Heizband T-Abzweigband
formvergossen als Übergang von
der Rinne zum Fallrohr
Menge: 1,000 St

**9.78.340 Abstandshalter UV-beständig bei Heizbandmehrfachverlegung inkl.**
Abstandshalter UV-beständig bei
Heizbandmehrfachverlegung inkl.
Kabelbinder
Menge: 30,000 St

**9.78.350 Digitale Temperatur- und Feuchteregelung zur Auswertung der Temperatur- und**
Digitale Temperatur- und Feuchteregelung zur
Auswertung der Temperatur- und Schneeverhältnisse,
für Einbau auf Hutschiene im Schaltschrank.
Anschuss von 1 - 2 Fühlereinheiten möglich.
Die Einstellung und Kontrolle bzw. Parametrierung erfolgt über 3 Menütasten inkl.Display. Ein Alarmausgang steht zur
Weitermeldungvon Funktionsfehlern zur Verfügung.
Eine Temperatur- und Feuchtefühlerkombination mit 6 m
Anschlussleitung ist enthalten.
Maße: L110xB88xH60 mm
Menge: 1,000 St

**9.78.360 Elektronischer Temperatur- und Feuchtefühler zum Anschluss an digitale Temperatur- und**
Elektronischer Temperatur- und Feuchtefühler
zum Anschluss an digitale Temperatur- und Feuchteregelung mit 20 m Anschlussleitung
Menge: 1,000 St

**9.78.370 Steuereinrichtung in verschließbarem Gehäuse (Schutzart IP 54) ausgerüstet mit**
Steuereinrichtung in verschließbarem Gehäuse
(Schutzart IP 54) ausgerüstet mit FI-Schutzschalter.
Schalter für Hand-Null-Automatikbetrieb,
Hauptschütze, Steuerschütze, Signalleuchten,
Heizkreissicherungsautomaten C-16A 1-polig,
potentialfreie Betriebs- und FI-Störmeldung
zusätzlich sowie Klemmen für Zu- und
Abgangskabel.
Kpl. nach VDE verdrahtet.
Anschlussspannung: 400/230 V
Anschlussleitung: bis 3 KW
Maße: 800x600x240 mm
1 Regelgruppe, 9 - 12 Heizkreise
Menge: 1,000 St

**9.78.380 Anwendung DIN VDE 0100-534 gültig ab 01.10.2016**
Anwendung DIN VDE 0100-534
Kombi-Ableiter DSH B TNS 255 FM
4-poliger Kombiableiter für 230/400 V-
TNS-Systeme, Breite 4TE, mit Fernmeldekontakt Ableiter
Typ 1 + Typ 2 nach EN 61643-11
Anwendungsoptimierter Einsatz in kompakten
Elektoinstallationen
Funkstrecken-Technologie mit
Folgestrombegrenzung
Defektanzeige
Energetische Koordination nach DIN EN 62305-4
inkl. Klemmen, bis 16mm² Querschnitt,
inkl. Vorsicherungen
Menge: 1,000 St

**9.78.390 Planung der Anlage sowie Erstellung der Dokumentationsunterlagen bestehend aus:**
Planung der Anlage sowie Erstellung
der Dokumentationsunterlagen bestehend aus:
- Errichtungsbescheinigung
- Verlegeplan als AUTO-CAD und PDF-Datei
- Verteilerplan bzw. Reglerbeschreibung als
  PDF-Datei
- Technische Datenblätter als PDF Datei
- Gesamte Doku in digitaler Form
Menge: 1,000 psch

**9.78.400 Montageüberwachung, Isolationsmessung der verlegten Heizbänder, Prüfberichterstellung,**
Montageüberwachung, Isolationsmessung der
verlegten Heizbänder einschl. Prüfberichterstellung
Menge: 1,000 St

**9.78.410 Inbetriebnahme der gesamten Anlage und Einweisung des Wartungspersonals nach**
Inbetriebnahme der gesamten Anlage und
Einweisung des Wartungspersonals nach Bedarf
Menge: 1,000 psch

#### Abschni 9.80 Stundenlohnarbeiten

*Hinweis: 490.80 Stundenlohnarbeiten*

*Hinweis: Für anfallende Stundenlohnarbeiten werden nachfolgend aufgeführte Verrechnungssä*
Für anfallende Stundenlohnarbeiten werden nachfolgend
aufgeführte Verrechnungssätze angeboten. Sie gelten
unabhängig von der Anzahl der abgerechneten Stunden.
Die Verrechnungssätze enthalten den tatsächlichen Lohn
einschl. aller Zuschläge für Lohn- bzw.
Gehaltsnebenkosten, Gemeinkosten und
Sozialkassenbeiträge, usw.; Auslösungen, Fahrgelder
und sonstige Zuschläge werden darüberhinaus vom
Auftraggeber nicht vergütet.

Die angebotenen Stundenlohnsätze geltenauch für
Arbeiten, die nicht mit dem eigentlichen Auftrag
zusammenhängen.

Die angebotenen Stundenlohnarbeiten fallen unter die
Haftungs- und Gewährleistungsfrist des Auftragnehmers.

**9.80.10 Obermonteurstunden**
Menge: 30,000 Std.

**9.80.20 Monteurstunden**
Menge: 30,000 Std.

**9.80.30 Helferstunden**
Menge: 20,000 Std.

**9.80.40 Kernbohrungen Ø 100 mm in Beton**
Kernbohrungen Ø 100 mm in Beton, bis zu einer Wand-
oder Deckenstärke von 40 cm,
inkl. anzeichnen der Kernbohrungen,  Festlegen der Bohrpositionen in Abstimmung mit der Fachbauleitung,
inkl. Ausbau, Abransport und fachgerechter Entsorgung des anfallenden Bohrguts und Baumeterials.
Menge: 6,000 St

**9.80.50 Kernbohrungen Ø 150 mm in Beton**
Kernbohrungen Ø 150 mm in Beton, bis zu einer Wand-
oder Deckenstärke von 40 cm
inkl. anzeichnen der Kernbohrungen,  Festlegen der Bohrpositionen in Abstimmung mit der Fachbauleitung,
inkl. Ausbau, Abransport und fachgerechter Entsorgung des anfallenden Bohrguts und Baumeterials.
Menge: 6,000 St

**9.80.60 Erstellen von Revisions- bzw. Bestandsplänen**
Erstellen von Revisions- bzw. Bestandsplänen
nach E DIN IEC 61082-1, DIN 40719-5, DIN
40719-10, als zusätzliche Leistung zur VOB/C Nr.3.1.3,
in 2-facher Ausfertigung, mit Inhaltsverzeichnis angelegt in DIN-A4 Ordner und
2-fach auf Datenträger mit dem Antrag auf Abnahme beim
Bauherrn einreichen.
   - pauschal -
Menge: 1,000 St

*Hinweis: Gerüst*
Für anfallende Auf- und Abbauarbeiten wir nachfolgend
aufgeführte Verrechnungssatz angeboten. Dieser gilt
unabhängig von der Anzahl.
Die Installationsarbeiten sind so auszuführen, dass die Anzahl desAuf-und Abbaus des Gerüstes möglichst gering ausfällt.

Sollte der angesetzte Mengensatz überschritten werden ist vorab die Bauleitung zu informieren.

**9.80.70 Fahrbares Gerüst mit Arbeitsplattenfläche**
Fahrbares Gerüst mit Arbeitsplattenfläche, höhenverstellbar. Obere Arbeitshöhe ca. 7m
Mietzeit für Trassenmontag, Kabelverlegung, Leuchtenmontage
Mietpreis pro Woche
Menge: 12,000 StWo

**9.80.80 Gerüst anliefern, aufstellen und abbauen.**
Menge: 6,000 St

### Bereich 10 500 Außenanlagen

#### Abschni 10.88 Außenanlagen (Starkstrom, etc.)

*Hinweis: 546.88 Außenanlagen (Starkstrom, etc.)*

**10.88.10 Kabel NYY-J 5x2,5RE vorh.Rohr/Unterflurkanal**
STLB-Bau 2025-10 053
Kabel DIN VDE 0276-603 (VDE 0276-603) NYY-J 5 x 2,5 RE, Cu-Zahl 120, in vorh. Rohre/Unterflurkanäle.
Menge: 210,000 m

**10.88.20 Kabel NYY-J 5x4RE vorh.Rohr/Unterflurkanal**
STLB-Bau 2025-10 053
Kabel DIN VDE 0276-603 (VDE 0276-603) NYY-J 5 x 4 RE, Cu-Zahl 192, in vorh. Rohre/Unterflurkanäle.
Menge: 120,000 m

**10.88.30 Kabel NYY-J 5x6RE vorh.Rohr/Unterflurkanal**
STLB-Bau 2025-10 053
Kabel DIN VDE 0276-603 (VDE 0276-603) NYY-J 5 x 6 RE, in vorh. Rohre/Unterflurkanäle.
Menge: 130,000 m

**10.88.40 Datenkabel außen Kat.6A ungeschirmt 4x2xAWG23 vorh.Rohr/Unterflurkanal**
STLB-Bau 2025-10 061
Datenkabel für Außenanwendung DIN EN 50288-11-1 (VDE 0819-11-1), Kategorie 6 Index A tiefgestellt DIN EN 50173-1 (VDE 0800-173-1), ungeschirmt, Trennklasse d DIN EN 50174-2 (VDE 0800-174-2), für PoE, Typ 1, Leitungswiderstand 0,065 Ohm/m und Kabeldurchmesser 0,007 m DIN EN 50174-2 (VDE 0800-174-2), Link-Klasse E Index A tiefgestellt, DIN EN 50173-1 (VDE 0800-173-1), 4 x 2 x AWG 23, in vorh. Rohre/Unterflurkanäle.
Menge: 80,000 m

#### Abschni 10.89 Lieferung und Montage der Aussenbeleuchtung

*Hinweis: 546.89 Lieferung und Montage der Aussenbeleuchtung*

**10.89.10 Wandleuchte**
*** Schwerpunktposition
Wandfluter. Einseitiger Lichtaustritt. Bandförmige Lichtstärkeverteilung. Dark Sky: Kein Lichtstromanteil im oberen Halbraum bei Montage mit dem Lichtaustritt nach unten. : Effizientes optisches System, das nahezu keinem Verschleiß unterliegt. Die Farbtemperatur der Leuchte kann wahlweise auf 3000 K (Werkseinstellung) oder 4000 K eingestellt werden. LED, 30,4 W Leuchten-Anschlussleistung, Leuchten-Lichtstrom 3411 lm im Betrieb bei Farbtemperatur 3000 K. Leuchten-Lichtstrom 3460 lm im Betrieb bei Farbtemperatur 4000 K. Farbwiedergabeindex (CRI) > 80. Mit austauschbarem LED-Modul mit einer mittleren Bemessungslebensdauer von > 200.000 Betriebsstunden (L80B50 bei ta = 25 °C). 20-jährige Nachliefergarantie auf das LED-Modul und die Verschleißteile. Mit LED-Netzteil, DALI-steuerbar, 220-240 V, 0/50-60 Hz. Schutzart IP 65. Ballwurfsicher – Die Prüfung der Ballwurfsicherheit erfolgte ausschließlich mit Handbällen gemäß DIN 18032-3: 2018-11. Leuchte aus Aluminiumguss, Aluminium und Edelstahl, Farbe Grafit. Sicherheitsglas mit optischer Struktur. Reflektor aus eloxiertem Reinstaluminium. Zwei Leitungseinführungen zur Durchverdrahtung der Netzanschlussleitung bis Ø 10,5 mm, max. 5 x 1,5 qmm. Die Leuchte ist in jeder Brennlage montierbar. Abmessungen: ca. 320 x 125 x 220 mm.
Menge: 15,000 St

**10.89.20 Aufsatzleuchte. Asymmetrische Lichtstärkeverteilung.**
*** Schwerpunktposition
Aufsatzleuchte. Asymmetrische Lichtstärkeverteilung.
Lichtlenkung durch alterungsbeständiges, polymerfreies optisches System. : Effizientes optisches System, das nahezu keinem Verschleiß unterliegt. LED, 53 W Leuchten-Anschlussleistung, Leuchten-Lichtstrom 7267 lm, Farbtemperatur 4000 K. Farbwiedergabeindex (CRI) > 80. Mit austauschbarem LED-Modul mit einer mittleren Bemessungslebensdauer von > 200.000 Betriebsstunden (L80B50 bei ta = 25 °C). 20-jährige Nachliefergarantie auf das LED-Modul und die Verschleißteile. Mit LED-Netzteil, DALI-steuerbar, 220-240 V, 0/50-60 Hz. Schutzart IP 66, Schutzklasse II. Leuchte aus Aluminiumguss, Aluminium und Edelstahl, Farbe Grafit. Sicherheitsglas entspiegelt. Reflektor aus eloxiertem Reinstaluminium. Werkzeugloser Verschluss. Anstellwinkel einstellbar auf 0° oder 15°. Mit fest angeschlossener Anschlussleitung X05BQ-F 4 x 1 mm²,
Länge 10 m. Mastzopfdurchmesser 76 mm,
Einstecktiefe 100 mm.
Abmessungen: ca. 340 x 75 x 660 mm.
Für Lichtpunkthöhen von 7000 - 9000 mm.
Menge: 7,000 St

**10.89.30 Lichtmast aus Aluminium**
*** Schwerpunktposition
Lichtmast aus Aluminium, zertifiziert nach EN 40.
Konisch, unterer Durchmesser 145 mm,
mit Erdstück 1200 mm.
Höhe über Flur 7000 mm.
Mastzopfdurchmesser 76 mm.
Tür mit Vierkant-Verschluss aus Edelstahl und Gerätesteg mit Schutzleiteranschluss und zwei Schiebemuttern M6 zur Aufnahme eines Anschlusskastens.
Oberfläche vorbehandelt, pulverbeschichtet und mit einer Einbrennlackierung,
Farbe Grafit versehen.

einschl. allen elektrischen Bauteilen liefern und
auf bauseits erstelltes Fundament montieren.
Menge: 7,000 St

### Bereich 11 90 Wartung von Anlagenteilen

#### Abschni 11.90 Wartung von Anlagenteilen

*Hinweis: 90 Wartung von Anlagenteilen*

*Hinweis: Wartungsverträge:*
Wartungsverträge:

Der Bieter hat für nachfolgende Anlagen einen Wartungsvertrag für die Dauer der Gewährleistung
von 4 Jahren, ab dem Zeitpunkt der Abnahme der Anlage, anzubieten.

Durch den Abschluss eines Wartungsvertrages für maschinelle und elektrotechnische / elektronische Anlagen beträgt die Gewährleistungsfrist 4 Jahre.

Die Angebotssumme für den Wartungsvertrag geht in die Wertung des Gesamtgebotes ein.

Zu den Leistungen des Auftragnehmers gehören ferner:

- die Vorbereitung und Unterstützung der gesetzlich vorgeschriebenen sicherheitstechnischen Prüfungen durch anerkannte Sachverständige

- die Bescheinigung von aufgrund öffentlich-rechtlicher Bestimmungen (z.B. Landesbauordnung, Geräte- und Produktsicherheitsgesetz, Bundes-Immisionsschutzgesetz,
Arbeitsstättenverordnung, Betriebssicherheitsverordnung,
Unfallverhütungsvorschriften)

Der Auftragnehmer ist verpflichtet, alle zur Erbringung der Leistungen benötigten Hilfsmittel (z.B. Messgeräte, Diagnosegeräte und Werkzeuge) und Hilfsstoffe unentgeltlich zu stellen bzw. zu liefern.

Mit der Vergütung sind alle Nebenkosten, wie Fahrt- und Transportkosten, Auslösungen, Tage- und Übernachtungsgelder, Schmutz- und Erschwerniszuschläge
abgegolten.

*Hinweis: Sicherheitsbeleuchtung - Zentralbatterieanlage*

**11.90.10 Jährliche Wartung durch den Hersteller**
Jährliche Wartung durch den Hersteller
gemäß beigefügter Arbeitskarte.
Überprüfung der Gerätefunktionen,
Kontrolle und Justierung aller Parameter,
Überprüfung der Batterie und Verbinder, Kapazitätstest der Batterie,
Funktionstest der Anlage
Die Ergebnisse werden dokumentiert und als
PC-Ausdruck in Papierform dem Betreiber
übergeben.
Pauschal inkl. An- und Abfahrt

Die Abrechnung erfolgt nach jeweiliger Leistungserbringung.
Wartungskosten pro Jahr
Menge: 4,000 St

*Hinweis: Rauch- und Wärmeabzugsanlagen (RWA)*

**11.90.20 RWA-Anlagen TH1 / TH2 / Flur-UG (3 Anlagen)**
RWA-Anlagen TH1 / TH2 / Flur-UG (3 RWA-Anlagen)
Jährliche Wartung zur Überprüfung der Funktionssicherheit
und Betriebsbereitschaft gemäß DIN 18232-2/10.2 durch
einen Sachkundigen über einen Zeitraum von 4 Jahren.

Wartungskosten pro Jahr
Menge: 4,000 St

**11.90.30 RWA-Pausenhalle (1 Anlage)**
RWA-Pausenhalle (1 Anlage)
Jährliche Wartung zur Überprüfung der Funktionssicherheit
und Betriebsbereitschaft gemäß DIN 18232-2/10.2 durch
einen Sachkundigen über einen Zeitraum von 4 Jahren.

Wartungskosten pro Jahr
Menge: 4,000 St

**11.90.40 RWA-Anlage Sporthalle (4 Anlagen)**
RWA-Anlage Sporthalle (4 Anlagen)
Jährliche Wartung zur Überprüfung der Funktionssicherheit
und Betriebsbereitschaft gemäß DIN 18232-2/10.2 durch
einen Sachkundigen über einen Zeitraum von 4 Jahren.
Wartungskosten pro Jahr
Menge: 4,000 St
